# Vivienda plurifamiliar aislada

- Propiedad del archivo: CYPE INGENIEROS, S.A.
- Formato: FIEBDC-3/2002
- Programa: Predimensionador para viviendas plurifamiliares aisladas
- Divisa: EUR
- Costes indirectos: 3 %

## A Acondicionamiento del terreno

### AD Movimiento de tierras

**ADL010** m² Desbroce y limpieza del terreno, medios mecánicos.
3000.000 m²
Desbroce y limpieza del terreno, con medios mecánicos. Comprende los trabajos necesarios para retirar de las zonas previstas para la edificación o urbanización: árboles, plantas, tocones, maleza, broza, maderas caídas, escombros, basuras o cualquier otro material existente. Incluso transporte de la maquinaria, carga a camión sin incluir transporte a vertedero. Según NTE-ADE.
Incluye: Replanteo general y fijación de los puntos y niveles de referencia. Remoción, retirada y disposición de los materiales objeto de desbroce. Parte proporcional de medios auxiliares.
Criterio de medición de proyecto: superficie medida en proyección horizontal, según documentación gráfica de Proyecto.

| Código | Ud | Descripción | Rendimiento | Precio | Importe |
|---|---|---|---|---|---|
| mq01pan010 | h | Pala cargadora s/neumáticos 85 CV/1,2 m³. (maquinaria) | 0.015 | 38.23 | 0.57 |
| mq09sie010 | h | Motosierra a gasolina. (maquinaria) | 0.004 | 7.01 | 0.03 |
| mo059 | h | Peón ordinario construcción. (mano de obra) | 0.005 | 12.65 | 0.06 |
| % | % | Costes directos complementarios | 2 % | 0.66 | 0.01 |
|  |  | Costes directos |  |  | 0.67 |

**ADE010a** m³ Vaciado hasta 2 m de profundidad en suelos cohesivos de arcilla semidura, con medios mecánicos.
496.020 m³
Excavación de tierras a cielo abierto para formación de un vaciado que en todo su perímetro queda por debajo de la rasante natural, en suelos cohesivos de arcilla semidura, con medios mecánicos, hasta alcanzar la cota de profundidad indicada en el Proyecto. Incluso transporte de la maquinaria, retirada de los materiales excavados y carga a camión sin incluir transporte a vertedero. Según NTE-ADV.
Incluye: Replanteo general y fijación de los puntos y niveles de referencia. Colocación de las camillas en las esquinas y extremos de las alineaciones. Excavación en sucesivas franjas horizontales y extracción de tierras. Refinado de fondos y laterales a mano, con extracción de las tierras. Protección de la excavación frente a filtraciones y acciones de erosión o desmoronamiento por parte de las aguas de escorrentía. Parte proporcional de medios auxiliares.
Criterio de medición de proyecto: volumen medido según documentación gráfica de Proyecto.

| Código | Ud | Descripción | Rendimiento | Precio | Importe |
|---|---|---|---|---|---|
| mq01ret020 | h | Retrocargadora s/neumáticos 75 CV. (maquinaria) | 0.061 | 33.20 | 2.03 |
| mo059 | h | Peón ordinario construcción. | 0.025 | 12.65 | 0.32 |
| % | % | Costes directos complementarios | 2 % | 2.35 | 0.05 |
|  |  | Costes directos |  |  | 2.40 |

| Medición | Uds. | Largo | Alto | Parcial |
|---|---|---|---|---|
| Losas | 1 | 411.60 | 0.85 | 349.860 |
| Hormigón de limpieza | 1 | 411.60 | 0.10 | 41.160 |
| Vaso de la piscina | 1 | 70.00 | 1.50 | 105.000 |
| Total |  |  |  | 496.020 |

**ADE010b** m³ Vaciado en excavación de sótanos en suelos cohesivos de arcilla semidura, con medios mecánicos.
892.706 m³
Excavación de tierras a cielo abierto para formación de sótanos que en todo su perímetro quedan por debajo de la rasante natural, en suelos cohesivos de arcilla semidura, con medios mecánicos, hasta alcanzar la cota de profundidad indicada en el Proyecto. Incluso transporte de la maquinaria, retirada de los materiales excavados y carga a camión sin incluir transporte a vertedero. Según NTE-ADV.
Incluye: Replanteo general y fijación de los puntos y niveles de referencia. Colocación de las camillas en las esquinas y extremos de las alineaciones. Excavación en sucesivas franjas horizontales y extracción de tierras. Refinado de fondos y laterales a mano, con extracción de las tierras. Protección de la excavación frente a filtraciones y acciones de erosión o desmoronamiento por parte de las aguas de escorrentía. Parte proporcional de medios auxiliares.
Criterio de medición de proyecto: volumen medido según documentación gráfica de Proyecto.

| Código | Ud | Descripción | Rendimiento | Precio | Importe |
|---|---|---|---|---|---|
| mq01ret020 | h | Retrocargadora s/neumáticos 75 CV. | 0.072 | 33.20 | 2.39 |
| mo059 | h | Peón ordinario construcción. | 0.028 | 12.65 | 0.35 |
| % | % | Costes directos complementarios | 2 % | 2.74 | 0.05 |
|  |  | Costes directos |  |  | 2.79 |

| Medición | Uds. | Largo | Alto | Parcial |
|---|---|---|---|---|
| Sótano 1 | 1 | 336.87 | 2.65 | 892.706 |
| Total |  |  |  | 892.706 |

**ADE010** m³ Excavación en zanjas para instalaciones en suelos cohesivos de arcilla semidura, con medios mecánicos, entibación semicuajada.
83.183 m³
Excavación de tierras a cielo abierto para formación de zanjas para instalaciones hasta una profundidad de 2 m, en suelos cohesivos de arcilla semidura, con medios mecánicos, hasta alcanzar la cota de profundidad indicada en el Proyecto. Incluso apuntalamiento y entibación semicuajada para una protección del 50%, mediante tablones, correas y codales de madera, transporte de la maquinaria, retirada de los materiales excavados y carga a camión sin incluir transporte a vertedero. Según NTE-ADV.
Incluye: Replanteo general y fijación de los puntos y niveles de referencia. Colocación de las camillas en las esquinas y extremos de las alineaciones. Excavación en sucesivas franjas horizontales y extracción de tierras. Refinado de fondos con extracción de las tierras. Colocación de la madera aserrada para la formación de la entibación. Colocación de codales. Clavado de todos los elementos. Protección de la excavación frente a filtraciones y acciones de erosión o desmoronamiento por parte de las aguas de escorrentía. Parte proporcional de medios auxiliares.
Criterio de medición de proyecto: volumen medido según documentación gráfica de Proyecto.

| Código | Ud | Descripción | Rendimiento | Precio | Importe |
|---|---|---|---|---|---|
| mt08emt020 | m² | Apuntalamiento y entibación semicuajada de zanjas y pozos de 2 m de ancho como máximo, para una protección del 50% mediante tablones, correas y codales de madera (10 usos). (material) | 1.100 | 22.76 | 25.04 |
| mq01exn030 | h | Excavadora hidráulica s/neumáticos 100 CV. (maquinaria) | 0.169 | 43.15 | 7.29 |
| mo059 | h | Peón ordinario construcción. | 0.117 | 12.65 | 1.48 |
| % | % | Costes directos complementarios | 2 % | 33.81 | 0.68 |
|  |  | Costes directos |  |  | 34.49 |

| Medición | Uds. | Largo | Ancho | Alto | Parcial |
|---|---|---|---|---|---|
| Saneamiento en el edificio | 1 | 1.80 |  | 0.55 | 0.990 |
| Saneamiento en la urbanización | 1 | 56.57 |  | 1.20 | 67.884 |
| Arqueta sifónica, 63x63x80 cm | 1 | 1.13 | 1.13 | 1.05 | 1.341 |
| Arqueta de paso en la urbanización, 38x38x50 cm | 7 | 0.88 | 0.88 | 0.75 | 4.066 |
| Arqueta de paso en la urbanización, 38x38x75 cm | 3 | 0.88 | 0.88 | 1.00 | 2.323 |
| Arqueta de paso en la urbanización, 51x51x65 cm | 3 | 1.01 | 1.01 | 0.90 | 2.754 |
| Arqueta de paso en la urbanización, 51x51x100 cm | 3 | 1.01 | 1.01 | 1.25 | 3.825 |
| Total |  |  |  |  | 83.183 |

**ADT010** m³ Transporte de tierras a vertedero autorizado.
1887.300 m³
Transporte con camión de los productos procedentes de la excavación de cualquier tipo de terreno a vertedero autorizado, a una distancia no limitada, considerando ida y vuelta. Sin incluir la carga.
Incluye: Los elementos complementarios para su desplazamiento. Protección de las tierras durante el transporte mediante el uso de toldos. Canon de vertedero. Parte proporcional de medios auxiliares.
Criterio de medición de proyecto: volumen de las tierras a transportar procedentes de las excavaciones proyectadas, incrementado por su correspondiente coeficiente de esponjamiento, de acuerdo con el tipo de terreno considerado.

| Código | Ud | Descripción | Rendimiento | Precio | Importe |
|---|---|---|---|---|---|
| mq04cab020 | h | Camión basculante de 10 t. de carga. (maquinaria) | 0.138 | 29.72 | 4.10 |
| % | % | Costes directos complementarios | 2 % | 4.10 | 0.08 |
|  |  | Costes directos |  |  | 4.18 |

| Medición | Uds. | Largo | Parcial |
|---|---|---|---|
| Losas | 1 | 454.81 | 454.810 |
| Sótanos | 1 | 1160.51 | 1160.510 |
| Vaso de la piscina | 1 | 136.50 | 136.500 |
| Instalaciones | 1 | 135.48 | 135.480 |
| Total |  |  | 1887.300 |

**ADR010** m³ Relleno principal de zanjas para instalaciones, con tierra de la propia excavación, compactación mediante equipo manual con bandeja vibrante.
68.847 m³
Formación de relleno con tierra de la propia excavación, en zanjas en las que previamente se han alojado las instalaciones y se ha realizado el relleno envolvente de las mismas (no incluido en este precio); y compactación en tongadas sucesivas de 20 cm de espesor máximo mediante equipo manual formado por bandeja vibrante, hasta alcanzar un grado de compactación no inferior al 95% de la máxima obtenida en el ensayo Proctor Normal, realizado según NLT-107 (no incluido en este precio). Incluso cinta o distintivo indicador de la instalación, carga, transporte y descarga a pie de tajo de los áridos a utilizar en los trabajos de relleno y humectación de los mismos.
Incluye: Acopio de materiales. Transporte y descarga del material a pie de tajo. Colocación de cinta o distintivo indicador de la instalación en el fondo de la zanja. Extendido del material de relleno en capas de grosor uniforme. Riego de la capa. Compactación y nivelación. Protección del relleno frente al paso de vehículos para evitar rodaduras. Parte proporcional de medios auxiliares.
Criterio de medición de proyecto: volumen medido según documentación gráfica de Proyecto.

| Código | Ud | Descripción | Rendimiento | Precio | Importe |
|---|---|---|---|---|---|
| mt01var010 | m | Cinta plastificada. (material) | 1.100 | 0.14 | 0.15 |
| mt01art020a | m³ | Tierra de la propia excavación. (material) | 1.000 | 0.60 | 0.60 |
| mq04dua020 | h | Dumper autocargable de 2 t de carga útil, con mecanismo hidráulico. (maquinaria) | 0.102 | 5.54 | 0.57 |
| mq02rod020 | h | Bandeja vibrante de 300 kg, anchura de trabajo 70 cm, reversible. (maquinaria) | 0.153 | 5.65 | 0.86 |
| mq02cia020 | h | Camión con cuba de agua. (maquinaria) | 0.010 | 30.27 | 0.30 |
| mq04cab030 | h | Camión basculante de 12 t. de carga. (maquinaria) | 0.015 | 32.75 | 0.49 |
| mo059 | h | Peón ordinario construcción. | 0.196 | 12.65 | 2.48 |
| % | % | Costes directos complementarios | 2 % | 5.45 | 0.11 |
|  |  | Costes directos |  |  | 5.56 |

| Medición | Uds. | Largo | Ancho | Alto | Parcial |
|---|---|---|---|---|---|
| Saneamiento en el edificio | 1 | 1.35 | 1.33 | 0.55 | 0.988 |
| Saneamiento en la urbanización | 1 | 7.55 | 7.49 | 1.20 | 67.859 |
| Total |  |  |  |  | 68.847 |

### AS Red de saneamiento horizontal

**ASA010** Ud Arqueta sifónica, de obra de fábrica, registrable, de dimensiones interiores 63x63x80 cm, con tapa prefabricada de hormigón armado.
2.000 Ud
Formación de arqueta sifónica enterrada, de dimensiones interiores 63x63x80 cm, construida con fábrica de ladrillo cerámico perforado, de 1/2 pie de espesor, recibido con mortero de cemento M-40 (1:6) sobre solera de hormigón en masa HM-30/B/20/I+Qb de 15 cm de espesor, enfoscada y bruñida interiormente con mortero de cemento M-160 (1:3) formando aristas y esquinas a media caña, con sifón formado por un codo de 87°30' de PVC largo, cerrada superiormente con tapa prefabricada de hormigón armado con cierre hermético al paso de los olores mefíticos. Incluso conexiones de conducciones y remates. Completamente terminada sin incluir la excavación ni el relleno del trasdós.
Incluye: El transporte y movimiento vertical y horizontal de los materiales en obra, incluso carga y descarga de los camiones. Replanteo de la arqueta. Eliminación de las tierras sueltas del fondo de la excavación. Vertido y compactación del hormigón en formación de solera. Formación de la obra de fábrica con ladrillos, previamente humedecidos, colocados con mortero. Empalme y rejuntado de los colectores a la arqueta. Colocación del codo de PVC. Enfoscado y bruñido con mortero, redondeando los ángulos del fondo y de las paredes interiores de la arqueta. Realización del cierre hermético y colocación de la tapa y los accesorios. Protección de la arqueta frente a golpes y obturaciones, en especial durante el relleno y compactación. Eliminación de restos, limpieza final y retirada de escombros a vertedero. Parte proporcional de medios auxiliares.
Criterio de medición de proyecto: unidad proyectada, según documentación gráfica de Proyecto.

| Código | Ud | Descripción | Rendimiento | Precio | Importe |
|---|---|---|---|---|---|
| mt10hmf010a | m³ | Hormigón HM-30/B/20/I+Qb, fabricado en central SR, vertido con cubilote. (material) | 0.205 | 65.89 | 13.51 |
| mt04lpv010a | Ud | Ladrillo cerámico perforado (panal), para revestir, 24x12x9 cm. (material) | 96.000 | 0.17 | 16.32 |
| mt09mor010c | m³ | Mortero de cemento M-40 (1:6), confeccionado en obra. (material) | 0.039 | 58.84 | 2.29 |
| mt11ppl030a | Ud | Codo 87°30' de PVC liso, D=125 mm. (material) | 1.000 | 6.87 | 6.87 |
| mt09mor010f | m³ | Mortero de cemento M-160 (1:3), confeccionado en obra. (material) | 0.036 | 70.59 | 2.54 |
| mt11var100 | Ud | Conjunto de elementos necesarios para garantizar el cierre hermético al paso de olores mefíticos en arquetas de saneamiento, compuesto por: angulares y chapas metálicas con sus elementos de fijación y anclaje, junta de neopreno, aceite y demás accesorios. (material) | 1.000 | 8.04 | 8.04 |
| mt11arf010c | Ud | Tapa de hormigón armado prefabricada, 70x70x6 cm, (para arqueta de 63x63 cm). (material) | 1.000 | 21.76 | 21.76 |
| mo010 | h | Oficial 1ª construcción. (mano de obra) | 1.777 | 13.51 | 24.01 |
| mo059 | h | Peón ordinario construcción. | 1.264 | 12.65 | 15.99 |
| % | % | Costes directos complementarios | 2 % | 111.33 | 2.23 |
|  |  | Costes directos |  |  | 113.56 |

**ASB010** m Acometida general de saneamiento a la red general del municipio, de PVC liso de 200 mm de diámetro, junta pegada.
21.960 m
Instalación y montaje de acometida general de saneamiento, para la evacuación de aguas residuales y/o pluviales a la red general del municipio, formada por tubería de PVC liso serie SN-4, rigidez anular nominal 4 kN/m² según UNE-EN 1401-1, de 200 mm de diámetro interior, con unión en copa lisa pegada colocada sobre cama o lecho de arena de 10 cm de espesor, debidamente compactada y nivelada mediante equipo manual con pisón vibrante, relleno lateral compactando hasta los riñones y posterior relleno con la misma arena hasta 30 cm por encima de la generatriz superior de la tubería, con sus correspondientes juntas y piezas especiales. Incluso demolición y levantado del firme existente, y posterior reposición con hormigón en masa HM-20/P/20/I. Sin incluir excavación ni posterior relleno principal. Totalmente montada, conexionada y probada.
Incluye: El transporte y movimiento vertical y horizontal de los materiales en obra, incluso carga y descarga de los camiones. Replanteo y trazado de la acometida en planta y pendientes, coordinado con el resto de instalaciones o elementos que puedan tener interferencias. Rotura del pavimento con compresor. Eliminación de las tierras sueltas del fondo de la excavación. Presentación en seco de tubos y piezas especiales. Vertido de la arena en el fondo de la zanja. Colocación de los colectores. Protección del conjunto frente a golpes y mal uso. Montaje de la instalación empezando por el extremo de cabecera. Limpieza de las zonas a unir. Empalme del colector con arquetas y pozos. Pruebas de servicio. Eliminación de restos, limpieza final y retirada de escombros a vertedero. Parte proporcional de medios auxiliares.
Criterio de medición de proyecto: longitud medida en proyección horizontal, según documentación gráfica de Proyecto.

| Código | Ud | Descripción | Rendimiento | Precio | Importe |
|---|---|---|---|---|---|
| mt01ara010 | m³ | Arena de 0 a 5 mm de diámetro. (material) | 0.370 | 11.92 | 4.41 |
| mt11tpb030ad | m | Tubo de PVC liso para saneamiento sin presión, enterrado, serie SN-4, rigidez anular nominal 4 kN/m² según UNE-EN 1401-1, unión con junta pegada, de 200 mm de diámetro y 4,9 mm de espesor de pared. (material) | 1.050 | 23.99 | 25.19 |
| mt10hmf010e | m³ | Hormigón HM-20/P/20/I, fabricado en central normal, vertido con cubilote. (material) | 0.090 | 51.94 | 4.67 |
| mt11var010 | kg | Adhesivo para tubos de PVC. (material) | 0.190 | 11.27 | 2.14 |
| mq05pdm030 | h | Compresor portátil eléctrico 5 m³/min. (maquinaria) | 1.023 | 5.19 | 5.31 |
| mq05mai030 | h | Martillo manual picador neumático 9 kg. (maquinaria) | 1.023 | 1.57 | 1.61 |
| mq01ret020 | h | Retrocargadora s/neumáticos 75 CV. | 0.031 | 33.20 | 1.03 |
| mq02rop020 | h | Pisón vibrante de 80 kg, con placa de 30x30 cm, tipo rana. (maquinaria) | 0.225 | 2.52 | 0.57 |
| mo028 | h | Oficial 2ª construcción. (mano de obra) | 1.523 | 13.30 | 20.26 |
| mo058 | h | Peón especializado construcción. (mano de obra) | 0.965 | 12.92 | 12.47 |
| mo004 | h | Oficial 1ª fontanero. (mano de obra) | 0.142 | 13.95 | 1.98 |
| mo054 | h | Ayudante fontanero. (mano de obra) | 0.142 | 12.66 | 1.80 |
| % | % | Costes directos complementarios | 4 % | 81.44 | 3.26 |
|  |  | Costes directos |  |  | 84.70 |

**ASB020** Ud Conexión de la acometida del edificio a la red general de saneamiento del municipio.
2.000 Ud
Instalación y montaje de la conexión de la acometida del edificio a la red general de saneamiento del municipio a través de pozo de registro (sin incluir). Incluso rotura del mismo desde el exterior con martillo compresor hasta su completa perforación, acoplamiento y recibido del tubo de acometida, empalme con junta flexible, repaso y bruñido con mortero de cemento en el interior del pozo. Sin incluir excavación.
Incluye: El transporte y movimiento vertical y horizontal de los materiales en obra, incluso carga y descarga de los camiones. Replanteo y trazado de la conexión en el pozo de registro. Rotura del pozo con compresor. Colocación de la acometida. Resolución de la conexión. Eliminación de restos, limpieza final y retirada de escombros a vertedero. Parte proporcional de medios auxiliares.
Criterio de medición de proyecto: unidad proyectada, según documentación gráfica de Proyecto.

| Código | Ud | Descripción | Rendimiento | Precio | Importe |
|---|---|---|---|---|---|
| mt09mor010c | m³ | Mortero de cemento M-40 (1:6), confeccionado en obra. | 0.065 | 58.84 | 3.82 |
| mt11var200 | Ud | Material para ejecución de junta flexible en el empalme de la acometida al pozo de registro. (material) | 1.000 | 15.11 | 15.11 |
| mq05cop010 | h | Compresor estacionario eléctrico media presión 2 m³/min. (maquinaria) | 1.023 | 2.01 | 2.06 |
| mo010 | h | Oficial 1ª construcción. | 3.046 | 13.51 | 41.15 |
| mo058 | h | Peón especializado construcción. | 4.569 | 12.92 | 59.03 |
| % | % | Costes directos complementarios | 2 % | 121.17 | 2.42 |
|  |  | Costes directos |  |  | 123.59 |

**ASD010** m Zanja drenante rellena con grava filtrante sin clasificar, envuelta en geotextil, en cuyo fondo se dispone un tubo de hormigón poroso para drenaje, enterrado, de 200 mm de diámetro interior nominal.
99.400 m
Suministro y montaje de tubería enterrada de drenaje, con una pendiente mínima del 2%, para captación de aguas subterráneas, de tubo de hormigón poroso para drenaje, enterrado, unión rígida machihembrada, de 200 mm de diámetro interior nominal, colocada sobre cama de hormigón en masa HM-20/B/20/I en forma de cuna para recibir el tubo y formar las pendientes. incluso p/p de piezas de conexión, manguitos, tapas, derivaciones, codos, conos de ampliación y demás piezas especiales; relleno lateral y superior hasta 25 cm por encima de la generatriz superior del tubo con grava filtrante sin clasificar, todo ello envuelto de un geotextil no tejido compuesto por fibras de poliéster unidas por agujeteado, con un gramaje de 200 g/m² y una apertura de cono al ensayo de perforación dinámica según UNE-EN 918 inferior a 25 mm, sin incluir la excavación ni el posterior relleno principal de las zanjas. Totalmente colocada, conexionada a la red de saneamiento y probada.
Incluye: El transporte y movimiento vertical y horizontal de los materiales en obra, incluso carga y descarga de los camiones. Replanteo y trazado del conducto en planta y pendientes. Formación de la solera de hormigón. Colocación del geotextil. Descenso de los tubos. Montaje, instalación y comprobación de la tubería. Ejecución del relleno envolvente. Cierre de doble solapa del paquete filtrante realizado con el propio geotextil. Pruebas de servicio. Eliminación de restos, limpieza final y retirada de escombros a vertedero. Parte proporcional de medios auxiliares.
Criterio de medición de proyecto: longitud medida en proyección horizontal, según documentación gráfica de Proyecto.

| Código | Ud | Descripción | Rendimiento | Precio | Importe |
|---|---|---|---|---|---|
| mt10hmf010d | m³ | Hormigón HM-20/B/20/I, fabricado en central normal, vertido con cubilote. (material) | 0.060 | 53.70 | 3.22 |
| mt11tdh010ab | m | Tubo de hormigón poroso para drenaje, enterrado, unión rígida machihembrada, de 200 mm de diámetro interior nominal, incluso p/p de piezas de conexión, manguitos, tapas, derivaciones, codos, conos de ampliación y demás piezas especiales. (material) | 1.020 | 7.86 | 8.02 |
| mt01ard030b | t | Grava filtrante sin clasificar. (material) | 0.594 | 9.42 | 5.60 |
| mt14gsa020 | m² | Geotextil no tejido compuesto por fibras de poliéster unidas por agujeteado, con un gramaje de 200 g/m² y una apertura de cono al ensayo de perforación dinámica según UNE-EN 918 inferior a 25 mm. Según UNE-EN 13252. (material) | 2.079 | 0.74 | 1.54 |
| mo010 | h | Oficial 1ª construcción. | 0.233 | 13.51 | 3.15 |
| mo058 | h | Peón especializado construcción. | 0.517 | 12.92 | 6.68 |
| % | % | Costes directos complementarios | 2 % | 28.21 | 0.56 |
|  |  | Costes directos |  |  | 28.77 |

**ASD040** m³ Relleno de grava filtrante sin clasificar, para drenaje.
189.655 m³
Formación de relleno de grava filtrante sin clasificar, para facilitar el drenaje de las aguas procedentes de lluvia, con el fin de evitar encharcamientos y el sobreempuje hidrostático contra las estructuras de contención. Compuesta por sucesivas capas de 30 cm de espesor, extendidas y compactadas por encima del tubo de drenaje, por medios mecánicos, que sirve como separación entre el muro de sótano y/o pantalla drenante y el terreno, en todo el perímetro y altura del muro. Sin incluir la excavación del terreno.
Incluye: El transporte y movimiento vertical y horizontal de los materiales en obra, incluso carga y descarga de los camiones. Los trabajos necesarios para el avenamiento del terreno por medio de un drenaje de materiales filtrantes. Replanteo general y de niveles. Extendido y compactación del material filtrante en sucesivas capas, con humectación de las mismas si fuera necesario. Parte proporcional de medios auxiliares.
Criterio de medición de proyecto: volumen medido sobre los perfiles de los planos topográficos de Proyecto.

| Código | Ud | Descripción | Rendimiento | Precio | Importe |
|---|---|---|---|---|---|
| mt01ard030b | t | Grava filtrante sin clasificar. | 2.200 | 9.42 | 20.72 |
| mq01pan010 | h | Pala cargadora s/neumáticos 85 CV/1,2 m³. | 0.015 | 38.23 | 0.57 |
| mq04cab030 | h | Camión basculante de 12 t. de carga. | 0.015 | 32.75 | 0.49 |
| mq02mot020 | h | Motoniveladora de 200 CV. (maquinaria) | 0.010 | 57.51 | 0.58 |
| mq02rov010 | h | Rodillo vibrante autopropulsado mixto 3 t. (maquinaria) | 0.026 | 24.72 | 0.64 |
| mq02cia020 | h | Camión con cuba de agua. | 0.012 | 30.27 | 0.36 |
| mo059 | h | Peón ordinario construcción. | 0.101 | 12.65 | 1.28 |
| % | % | Costes directos complementarios | 2 % | 24.64 | 0.49 |
|  |  | Costes directos |  |  | 25.13 |

| Medición | Uds. | Largo | Ancho | Alto | Parcial |
|---|---|---|---|---|---|
|  | 1 | 99.40 | 0.72 | 2.65 | 189.655 |
| Total |  |  |  |  | 189.655 |

**ASI020** Ud Sumidero sifónico de PVC, de salida vertical de 75 mm de diámetro, con rejilla de PVC de 200x200 mm.
4.000 Ud
Instalación de sumidero sifónico de PVC, de salida vertical de 75 mm de diámetro, con rejilla de PVC de 200x200 mm, para recogida de aguas pluviales o de locales húmedos, instalado y conexionado a la red general de desagüe. Incluso p/p de accesorios de montaje, piezas especiales, material auxiliar y elementos de sujeción.
Incluye: El transporte y movimiento vertical y horizontal de los materiales en obra, incluso carga y descarga de los camiones. Replanteo y trazado. Colocación y fijación del sumidero. Unión del tubo de desagüe a la bajante o arqueta existentes. Parte proporcional de material auxiliar de agarre y medios auxiliares.
Criterio de medición de proyecto: unidad proyectada, según documentación gráfica de Proyecto.

| Código | Ud | Descripción | Rendimiento | Precio | Importe |
|---|---|---|---|---|---|
| mt11sup030aaa | Ud | Sumidero sifónico de PVC, de salida vertical de 75 mm de diámetro, con rejilla de PVC de 200x200 mm. (material) | 1.000 | 12.33 | 12.33 |
| mt11var020 | Ud | Material auxiliar para saneamiento. (material) | 1.000 | 0.73 | 0.73 |
| mo004 | h | Oficial 1ª fontanero. | 0.304 | 13.95 | 4.24 |
| % | % | Costes directos complementarios | 2 % | 17.30 | 0.35 |
|  |  | Costes directos |  |  | 17.65 |

**ASI050** m Canaleta prefabricada de hormigón polímero, en tramos de 1000 mm de longitud, 100 mm de ancho y 85 mm de alto, con rejilla entramada de acero galvanizado, clase B-125 según UNE-EN 124, en piezas de 1000 mm de longitud y 100 mm de ancho.
4.000 m
Suministro y colocación de canaleta prefabricada de hormigón polímero, en tramos de 1000 mm de longitud, 100 mm de ancho y 85 mm de alto, colocada sobre solera de hormigón en masa HM-20/B/20/I de 10 cm de espesor, y rejilla entramada de acero galvanizado, clase B-125 según UNE-EN 124, en piezas de 1000 mm de longitud y 100 mm de ancho. Incluso p/p de accesorios de montaje, piezas especiales, material auxiliar, elementos de sujeción y excavación manual.
Incluye: El transporte y movimiento vertical y horizontal de los materiales en obra, incluso carga y descarga de los camiones. Excavación. Replanteo y trazado de la canaleta. Eliminación de las tierras sueltas del fondo de la excavación. Vertido y compactación del hormigón en formación de solera. Montaje de las piezas prefabricadas. Formación de agujeros para conexionado de tubos. Empalme y rejuntado de los colectores a la canaleta. Colocación de la rejilla y protección de la canaleta frente a golpes y obturaciones, en especial durante el relleno y compactación de tierras de la zanja. Parte proporcional de medios auxiliares.
Criterio de medición de proyecto: longitud medida según documentación gráfica de Proyecto.

| Código | Ud | Descripción | Rendimiento | Precio | Importe |
|---|---|---|---|---|---|
| mt10hmf010d | m³ | Hormigón HM-20/B/20/I, fabricado en central normal, vertido con cubilote. | 0.039 | 53.70 | 2.09 |
| mt11can110a | m | Canaleta prefabricada de hormigón polímero, en tramos de 1000 mm de longitud, 100 mm de ancho y 85 mm de alto, incluso p/p de piezas especiales. (material) | 1.000 | 14.94 | 14.94 |
| mt11can120aa | m | Rejilla entramada de acero galvanizado, clase B-125 según UNE-EN 124, en piezas de 1000 mm de longitud y 100 mm de ancho, para canaleta prefabricada de hormigón polímero, incluso p/p de elementos de sujeción. (material) | 1.000 | 14.33 | 14.33 |
| mt11var020 | Ud | Material auxiliar para saneamiento. | 3.000 | 0.73 | 2.19 |
| mo010 | h | Oficial 1ª construcción. | 0.304 | 13.51 | 4.11 |
| mo059 | h | Peón ordinario construcción. | 0.320 | 12.65 | 4.05 |
| % | % | Costes directos complementarios | 2 % | 41.71 | 0.83 |
|  |  | Costes directos |  |  | 42.54 |

## C Cimentaciones

### CR Regularización

**CRL010** m² Capa de hormigón de limpieza HM-10/B/20/I fabricado en central y vertido con cubilote, de 10 cm de espesor.
411.600 m²
Formación de capa de hormigón de limpieza y enrase de 10 cm de espesor, mediante el vertido con cubilote de hormigón en masa HM-10/B/20/I fabricado en central en el fondo de la excavación previamente realizada. Elaborado, transportado y puesto en obra según la Instrucción EHE.
Incluye: El transporte y movimiento vertical y horizontal de los materiales en obra, incluso carga y descarga de los camiones. Replanteo. Colocación de toques y/o formación de maestras. Vertido, extendido y vibrado del hormigón. Curado mediante riego que no produzca deslavado. Parte proporcional de medios auxiliares.
Criterio de medición de proyecto: superficie medida según documentación gráfica de Proyecto.

| Código | Ud | Descripción | Rendimiento | Precio | Importe |
|---|---|---|---|---|---|
| mt10hmf010c | m³ | Hormigón HM-10/B/20/I, fabricado en central normal, vertido con cubilote. (material) | 0.105 | 49.59 | 5.21 |
| mo010 | h | Oficial 1ª construcción. | 0.061 | 13.51 | 0.82 |
| mo059 | h | Peón ordinario construcción. | 0.061 | 12.65 | 0.77 |
| % | % | Costes directos complementarios | 2 % | 6.80 | 0.14 |
|  |  | Costes directos |  |  | 6.94 |

### CC Contenciones

**CCS010** m³ Muro de sótano 2C, H<=3 m, HA-25/B/20/IIa fabricado en central y vertido con cubilote, acero B 500 S UNE 36068, 71,102 kg/m³, espesor 30 cm, encofrado metálico con acabado tipo industrial para revestir.
70.040 m³
Formación de muro de sótano de 30 cm de espesor medio, encofrado a dos caras y ejecutado en condiciones complejas con encofrado metálico con acabado tipo industrial para revestir; realizado con hormigón armado HA-25/B/20/IIa fabricado en central y vertido con cubilote, con una cuantía aproximada de acero B 500 S UNE 36068 de 71,102 kg/m³; elaborado, transportado y puesto en obra según la Instrucción EHE. Encofrado y desencofrado de los muros de hasta 3 m de altura, con paneles metálicos modulares. Incluso p/p de juntas y elementos para paso de instalaciones.
Incluye: El transporte y movimiento vertical y horizontal de los materiales en obra, incluso carga y descarga de los camiones. Replanteo del encofrado sobre la cimentación. Comprobación de la situación de las armaduras de espera. Colocación de la armadura con separadores homologados. Colocación de elementos para paso de instalaciones. Formación de juntas. Limpieza de la base de apoyo del muro en la cimentación. Encofrado a dos caras del muro. Vertido y vibrado del hormigón en capas inferiores a un metro de espesor. Desencofrado y curado del hormigón. Resolución de drenajes, mechinales y juntas de hormigonado. Limpieza de la superficie de coronación del muro. Protección hasta la finalización de las obras frente a acciones mecánicas no previstas en el cálculo. Parte proporcional de andamiajes y medios auxiliares.
Criterio de medición de proyecto: volumen teórico, según documentación gráfica de Proyecto.

| Código | Ud | Descripción | Rendimiento | Precio | Importe |
|---|---|---|---|---|---|
| mt07aco020d | Ud | Separador de plástico rígido, homologado para muros. (material) | 8.000 | 0.05 | 0.40 |
| mt07aco010c | kg | Acero en barras corrugadas, B 500 S UNE 36068, elaborado en taller y colocado en obra, diámetros varios. (material) | 71.102 | 0.90 | 63.99 |
| mt08eme030ba | m² | Encofrado y desencofrado a dos caras, en muros, con paneles metálicos modulares, hasta 3 m de altura, incluso p/p de elementos para paso de instalaciones. (material) | 6.660 | 21.13 | 140.73 |
| mt10haf010a | m³ | Hormigón HA-25/B/20/IIa, fabricado en central vertido con cubilote. (material) | 1.050 | 67.72 | 71.11 |
| mo010 | h | Oficial 1ª construcción. | 0.337 | 13.51 | 4.55 |
| mo059 | h | Peón ordinario construcción. | 0.337 | 12.65 | 4.26 |
| % | % | Costes directos complementarios | 2 % | 285.04 | 5.70 |
|  |  | Costes directos |  |  | 290.74 |

| Medición | Uds. | Largo | Ancho | Alto | Parcial |
|---|---|---|---|---|---|
|  | 1 | 88.10 | 0.30 | 2.65 | 70.040 |
| Total |  |  |  |  | 70.040 |

### CS Superficiales

**CSL010** m³ Losa de cimentación, HA-25/B/20/IIa fabricado en central y vertido con cubilote, acero B 500 S UNE 36068, cuantía 123,135 kg/m³, hormigonada contra el terreno.
308.700 m³
Formación de losa de cimentación de hormigón armado HA-25/B/20/IIa fabricado en central y vertido con cubilote, hormigonada contra el terreno en excavación previa, con una cuantía aproximada de acero B 500 S UNE 36068 de 123,135 kg/m³, elaborado, transportado y puesto en obra según la Instrucción EHE y con acabado superficial del hormigón regleado. Incluso p/p de refuerzos, pliegues, encuentros, arranques y esperas en muros, escaleras y rampas, cambios de nivel, malla metálica de alambre en cortes de hormigonado, encofrado y formación de foso de ascensor, pozos y arquetas embutidas en losa y colocación y fijación de colectores de saneamiento en losa. Ejecutada según NTE-CSL.
Incluye: El transporte y movimiento vertical y horizontal de los materiales en obra, incluso carga y descarga de los camiones. Colocación de la armadura, incluido arranque de pilares, con separadores homologados. Conexionado, anclaje y emboquillado de las redes de instalaciones proyectadas. Vertido y vibrado del hormigón. Coronación y enrase de cimientos. Curado del hormigón. Protección y señalización de las armaduras salientes de espera. Limpieza final de la base del soporte. Parte proporcional de medios auxiliares.
Criterio de medición de proyecto: volumen teórico, según documentación gráfica de Proyecto.

| Código | Ud | Descripción | Rendimiento | Precio | Importe |
|---|---|---|---|---|---|
| mt07aco020a | Ud | Separador de plástico rígido, homologado para cimentaciones. (material) | 5.000 | 0.12 | 0.60 |
| mt07aco010c | kg | Acero en barras corrugadas, B 500 S UNE 36068, elaborado en taller y colocado en obra, diámetros varios. | 123.135 | 0.90 | 110.82 |
| mt10haf010a | m³ | Hormigón HA-25/B/20/IIa, fabricado en central vertido con cubilote. | 1.050 | 67.72 | 71.11 |
| mo010 | h | Oficial 1ª construcción. | 0.204 | 13.51 | 2.76 |
| mo059 | h | Peón ordinario construcción. | 0.204 | 12.65 | 2.58 |
| % | % | Costes directos complementarios | 2 % | 187.87 | 3.76 |
|  |  | Costes directos |  |  | 191.63 |

| Medición | Uds. | Largo | Alto | Parcial |
|---|---|---|---|---|
|  | 1 | 411.60 | 0.75 | 308.700 |
| Total |  |  |  | 308.700 |

## E Estructuras

### EH Hormigón armado

**EHE010** m² Losa de escalera, HA-25/B/20/IIa fabricado en central y vertido con cubilote, acero B 500 S UNE 36068, 30 kg/m², e=20 cm, encofrado de madera, con peldañeado de hormigón.
130.800 m²
Formación de zanca de escalera o rampa de losa de hormigón armado de 20 cm de espesor, con peldañeado de hormigón; realizada con hormigón armado HA-25/B/20/IIa fabricado en central y vertido con cubilote, con una cuantía aproximada de acero B 500 S UNE 36068 de 30 kg/m²; elaborado, transportado y puesto en obra según la Instrucción EHE. Encofrado y desencofrado de la losa inclinada con puntales, sopandas y tablones de madera, según NTE-EME.
Incluye: El transporte y movimiento vertical y horizontal de los materiales en obra, incluso carga y descarga de los camiones. Replanteo y marcado de niveles de plantas y rellanos. Montaje del encofrado. Colocación de las armaduras con separadores homologados. Vertido y vibrado del hormigón previa humectación del encofrado. Curado y protección del hormigón fresco frente a lluvias, heladas y temperaturas elevadas. Desencofrado y desapuntalado después del tiempo previsto. Corrección de los defectos superficiales. Protección hasta la finalización de las obras frente a acciones mecánicas no previstas en el cálculo. Eliminación de restos, limpieza final y retirada de escombros a vertedero. Parte proporcional de andamiajes y medios auxiliares.
Criterio de medición de proyecto: superficie medida por su intradós en verdadera magnitud, según documentación gráfica de Proyecto.

| Código | Ud | Descripción | Rendimiento | Precio | Importe |
|---|---|---|---|---|---|
| mt08eve010 | m² | Montaje y desmontaje de encofrado para losas inclinadas de escalera de hormigón armado, a una altura hasta 3 m, con puntales, sopandas y tableros de madera. (material) | 1.250 | 24.29 | 30.36 |
| mt08eve020 | m² | Montaje y desmontaje de encofrado para formación de peldañeado en losas inclinadas de escalera de hormigón armado, con puntales y tableros de madera. (material) | 0.900 | 6.74 | 6.07 |
| mt07aco020f | Ud | Separador de plástico rígido, homologado para losas de escalera. (material) | 3.000 | 0.07 | 0.21 |
| mt07aco010c | kg | Acero en barras corrugadas, B 500 S UNE 36068, elaborado en taller y colocado en obra, diámetros varios. | 30.000 | 0.90 | 27.00 |
| mt10haf010a | m³ | Hormigón HA-25/B/20/IIa, fabricado en central vertido con cubilote. | 0.270 | 67.72 | 18.28 |
| mo010 | h | Oficial 1ª construcción. | 0.391 | 13.51 | 5.28 |
| mo046 | h | Ayudante construcción. (mano de obra) | 0.391 | 12.68 | 4.96 |
| mo059 | h | Peón ordinario construcción. | 0.196 | 12.65 | 2.48 |
| % | % | Costes directos complementarios | 2 % | 94.64 | 1.89 |
|  |  | Costes directos |  |  | 96.53 |

| Medición | Uds. | Largo | Parcial |
|---|---|---|---|
|  | 2 | 65.40 | 130.800 |
| Total |  |  | 130.800 |

**EHR020** m² Estructura de hormigón armado HA-25/B/20/IIa fabricado en central y vertido con cubilote; volumen total de hormigón 0,177 m³/m²; acero B 500 S UNE 36068, con una cuantía total de 20,32 kg/m²; forjado reticular, horizontal, de canto 30 = 25+5 cm; nervios "in situ" de 10 cm, intereje 80 cm; bloque de hormigón, 70x23x25 cm; malla electrosoldada ME 10x10, Ø 5 mm, acero B 500 T 6x2,20 UNE 36092, en capa de compresión; soportes con altura libre hasta 3 m.
2922.990 m²
Formación de estructura de hormigón armado HA-25/B/20/IIa fabricado en central y vertido con cubilote con un volumen total de hormigón en forjado y soportes de 0,177 m³/m²; acero B 500 S UNE 36068 en zona de ábacos, vigas, nervios, zunchos y soportes con una cuantía de 20,32 kg/m²; forjado reticular, horizontal, canto 30 = 25+5 cm; nervios de hormigón "in situ" de 10 cm de espesor, intereje 80 cm; bloque de hormigón, 70x23x25 cm, incluso p/p de piezas especiales; capa de compresión de 5 cm de espesor, con armadura de reparto formada por malla electrosoldada ME 10x10 de Ø 5 mm, acero B 500 T 6x2,20 UNE 36092; soportes con altura libre hasta 3 m. Encofrado y desencofrado de soportes con chapas metálicas reutilizables y de forjado mediante sistema continuo compuesto de puntales, sopandas metálicas y superficie encofrante de madera tratada reforzada con varillas y perfiles. Molde de poliestireno expandido para cornisa. Incluso p/p de macizado de capiteles, refuerzo de huecos y zunchos perimetrales de planta y huecos. Elaborado, transportado y puesto en obra según la Instrucción EHE. Según NTE-EHR.
Incluye: El transporte y movimiento vertical y horizontal de los materiales en obra, incluso carga y descarga de los camiones. Se consideran incluidos todos los elementos integrantes del forjado señalados en los planos y detalles del Proyecto. Replanteo y montaje del encofrado, incluyendo voladizos, huecos, paso de instalaciones, colocación de goterones, molduras, etc. Colocación y montaje de casetones, separadores, armaduras y mallazo. Riego de encofrados y elementos. Vertido y vibrado del hormigón. Regleado y nivelación de la capa de compresión. Curado del hormigón. Desencofrado. Comprobación de las medidas después del desencofrado. Reparación de defectos superficiales. Protección hasta la finalización de las obras frente a acciones mecánicas no previstas en el cálculo. Eliminación de restos, limpieza final y retirada de escombros a vertedero. Parte proporcional de andamiajes y medios auxiliares.
Criterio de medición de proyecto: superficie medida desde las caras exteriores de los zunchos del perímetro, según documentación gráfica de Proyecto, deduciendo los huecos de superficie mayor de 6 m².

| Código | Ud | Descripción | Rendimiento | Precio | Importe |
|---|---|---|---|---|---|
| mt07aco020b | Ud | Separador de plástico rígido, homologado para soportes. (material) | 0.500 | 0.05 | 0.03 |
| mt08eup010ad | m² | Montaje y desmontaje de encofrado para soportes de hormigón armado de sección rectangular o cuadrada, de hasta 3 m de altura y 35x35 cm de sección media, realizado con chapas metálicas reutilizables de 50x50 cm, incluso p/p de accesorios de montaje. 50 usos. (material) | 0.350 | 6.13 | 2.15 |
| mt08efr010a | m² | Montaje y desmontaje de sistema de encofrado continuo para forjado reticular de hormigón armado, con casetón perdido, hasta 3 m de altura libre de planta, compuesto de: puntales, sopandas metálicas y superficie encofrante de madera tratada reforzada con varillas y perfiles. (material) | 1.100 | 17.43 | 19.17 |
| mt07cho010d | Ud | Bloque de hormigón, 70x23x25 cm, incluso p/p de piezas especiales. (material) | 3.495 | 1.01 | 3.53 |
| mt08cor010a | m | Molde de poliestireno expandido para cornisa. (material) | 0.100 | 8.25 | 0.83 |
| mt07aco020g | Ud | Separador de plástico rígido, homologado para nervios "in situ" en forjados unidireccionales. (material) | 1.200 | 0.05 | 0.06 |
| mt07aco010c | kg | Acero en barras corrugadas, B 500 S UNE 36068, elaborado en taller y colocado en obra, diámetros varios. | 20.320 | 0.90 | 18.29 |
| mt07ame010aa | m² | Malla electrosoldada ME 10x10 Ø 5-5 B 500 T 6x2,20 UNE 36092. (material) | 1.100 | 2.82 | 3.10 |
| mt10haf010a | m³ | Hormigón HA-25/B/20/IIa, fabricado en central vertido con cubilote. | 0.177 | 67.72 | 11.99 |
| mo010 | h | Oficial 1ª construcción. | 0.385 | 13.51 | 5.20 |
| mo046 | h | Ayudante construcción. | 0.385 | 12.68 | 4.88 |
| mo059 | h | Peón ordinario construcción. | 0.192 | 12.65 | 2.43 |
| % | % | Costes directos complementarios | 2 % | 71.66 | 1.43 |
|  |  | Costes directos |  |  | 73.09 |

| Medición | Uds. | Largo | Parcial |
|---|---|---|---|
| Planta baja | 1 | 336.87 | 336.870 |
| Planta 1 | 1 | 355.07 | 355.070 |
| Planta 2 | 1 | 336.87 | 336.870 |
| Planta 3 | 1 | 336.87 | 336.870 |
| Planta 4 | 1 | 336.87 | 336.870 |
| Planta 5 | 1 | 336.87 | 336.870 |
| Planta 6 | 1 | 336.87 | 336.870 |
| Planta 7 | 1 | 336.87 | 336.870 |
| Cubierta | 1 | 336.87 | 336.870 |
| A descontar: huecos de escalera | 16 | -7.94 | -127.040 |
| Total |  |  | 2922.990 |

## F Fachadas

### FC Carpintería exterior

**FCL030a** m² Carpintería de aluminio lacado color blanco, en ventana corredera de dos hojas de superficie 1 m² < s <= 2 m², perfilería con guía de persiana, gama básica, sin premarco, compacto incorporado (monoblock), persiana de lamas de PVC, con accionamiento manual mediante cinta y recogedor.
101.910 m²
Suministro y montaje de carpintería de aluminio lacado color blanco con 60 micras de espesor mínimo de película seca, en ventana corredera de dos hojas de superficie 1 m² < s <= 2 m², perfilería con guía de persiana y certificado de conformidad marca de calidad QUALICOAT, gama básica; compuesta por perfiles extrusionados formando cercos y hojas de 1,5 mm de espesor mínimo en perfiles estructurales, herrajes de colgar y apertura, juntas de acristalamiento de EPDM, tornillería de acero inoxidable, elementos de estanqueidad y accesorios homologados. Incluso p/p de compacto incorporado (monoblock), persiana enrollable de lamas de PVC, con accionamiento manual mediante cinta y recogedor equipada con todos sus accesorios, garras de fijación, sellado perimetral de juntas por medio de un cordón de silicona neutra y ajuste final en obra. Elaborada en taller, con clasificación a la permeabilidad al aire según UNE-EN 12207, a la estanqueidad al agua según UNE-EN 12208 y a la resistencia a la carga del viento según UNE-EN 12210. Totalmente montada según NTE-FCL.
Incluye: El transporte y movimiento vertical y horizontal de los materiales en obra, incluso carga y descarga de los camiones. Marcado de los puntos de fijación. Colocación de la carpintería. Sellado de juntas perimetrales. Ajuste final. Protección de la carpintería frente a golpes, salpicaduras, etc. Eliminación de restos, limpieza final y retirada de restos a vertedero. Parte proporcional de andamiajes y medios auxiliares.
Criterio de medición de proyecto: superficie del hueco, medida según documentación gráfica de Proyecto.

| Código | Ud | Descripción | Rendimiento | Precio | Importe |
|---|---|---|---|---|---|
| mt25pfc010 | m² | Carpintería de aluminio lacado color blanco para ventana corredera de dos hojas, superficie 1 m² < s < 2 m², perfilería con guías de persiana, gama básica, con clasificación a la permeabilidad al aire según UNE-EN 12207, a la estanqueidad al agua según UNE-EN 12208 y a la resistencia a la carga del viento según UNE-EN 12210, marca de calidad QUALICOAT. Incluso p/p de kit de herrajes de colgar y apertura, juntas de acristalamiento de EPDM, tornillería de acero inoxidable, elementos de estanqueidad, accesorios, utillajes de mecanizado homologados y elaboración en taller. (material) | 1.020 | 46.36 | 47.29 |
| mt25pco010 | m² | Persiana de lamas enrollables de PVC accionamiento manual mediante cinta y recogedor, en carpintería de aluminio de superficie 1 m² < s < 2 m², incluso p/p de compacto incorporado (monoblock). (material) | 1.100 | 20.98 | 23.08 |
| mt15sja100 | Ud | Cartucho de masilla de silicona neutra para sellado de carpintería exterior. (material) | 0.175 | 3.06 | 0.54 |
| mo009 | h | Oficial 1ª cerrajero. (mano de obra) | 0.272 | 13.72 | 3.73 |
| mo031 | h | Ayudante cerrajero. (mano de obra) | 0.135 | 12.72 | 1.72 |
| % | % | Costes directos complementarios | 2 % | 76.36 | 1.53 |
|  |  | Costes directos |  |  | 77.89 |

| Medición | Uds. | Largo | Parcial |
|---|---|---|---|
| Ventanas | 1 | 101.91 | 101.910 |
| Total |  |  | 101.910 |

**FCL030** m² Carpintería de aluminio lacado color blanco, en puerta balconera practicable de una hoja de superficie 1 m² < s <= 2 m², perfilería con guía de persiana, gama básica, sin premarco, compacto incorporado (monoblock), persiana de lamas de PVC, con accionamiento manual mediante cinta y recogedor.
206.910 m²
Suministro y montaje de carpintería de aluminio lacado color blanco con 60 micras de espesor mínimo de película seca, en puerta balconera practicable de una hoja de superficie 1 m² < s <= 2 m², perfilería con guía de persiana y certificado de conformidad marca de calidad QUALICOAT, gama básica; compuesta por perfiles extrusionados formando cercos y hojas de 1,5 mm de espesor mínimo en perfiles estructurales, herrajes de colgar y apertura, juntas de acristalamiento de EPDM, tornillería de acero inoxidable, elementos de estanqueidad y accesorios homologados. Incluso p/p de compacto incorporado (monoblock), persiana enrollable de lamas de PVC, con accionamiento manual mediante cinta y recogedor equipada con todos sus accesorios, garras de fijación, sellado perimetral de juntas por medio de un cordón de silicona neutra y ajuste final en obra. Elaborada en taller, con clasificación a la permeabilidad al aire según UNE-EN 12207, a la estanqueidad al agua según UNE-EN 12208 y a la resistencia a la carga del viento según UNE-EN 12210. Totalmente montada según NTE-FCL.
Incluye: El transporte y movimiento vertical y horizontal de los materiales en obra, incluso carga y descarga de los camiones. Marcado de los puntos de fijación. Colocación de la carpintería. Sellado de juntas perimetrales. Ajuste final. Protección de la carpintería frente a golpes, salpicaduras, etc. Eliminación de restos, limpieza final y retirada de restos a vertedero. Parte proporcional de andamiajes y medios auxiliares.
Criterio de medición de proyecto: superficie del hueco, medida según documentación gráfica de Proyecto.

| Código | Ud | Descripción | Rendimiento | Precio | Importe |
|---|---|---|---|---|---|
| mt25pfb010 | m² | Carpintería de aluminio lacado color blanco para puerta balconera practicable de una hoja, superficie 1 m² < s < 2 m², perfilería con guías de persiana, gama básica, con clasificación a la permeabilidad al aire según UNE-EN 12207, a la estanqueidad al agua según UNE-EN 12208 y a la resistencia a la carga del viento según UNE-EN 12210, marca de calidad QUALICOAT. Incluso p/p de kit de herrajes de colgar y apertura, juntas de acristalamiento de EPDM, tornillería de acero inoxidable, elementos de estanqueidad, accesorios, utillajes de mecanizado homologados y elaboración en taller. (material) | 1.020 | 97.89 | 99.85 |
| mt25pco010 | m² | Persiana de lamas enrollables de PVC accionamiento manual mediante cinta y recogedor, en carpintería de aluminio de superficie 1 m² < s < 2 m², incluso p/p de compacto incorporado (monoblock). | 1.100 | 20.98 | 23.08 |
| mt15sja100 | Ud | Cartucho de masilla de silicona neutra para sellado de carpintería exterior. | 0.175 | 3.06 | 0.54 |
| mo009 | h | Oficial 1ª cerrajero. | 0.191 | 13.72 | 2.62 |
| mo031 | h | Ayudante cerrajero. | 0.175 | 12.72 | 2.23 |
| % | % | Costes directos complementarios | 2 % | 128.32 | 2.57 |
|  |  | Costes directos |  |  | 130.89 |

| Medición | Uds. | Largo | Parcial |
|---|---|---|---|
| Puertas | 1 | 206.91 | 206.910 |
| Total |  |  | 206.910 |

**FCL050** m² Rejilla de ventilación de lamas fijas de aluminio lacado color blanco.
0.840 m²
Suministro y montaje de rejilla de ventilación de lamas fijas de aluminio lacado color blanco con 60 micras de espesor mínimo de película seca, colocadas sobre dos cremalleras fijas de perfiles tipo omega de acero galvanizado, recibida a la obra mediante splits, certificado de conformidad sello QUALICOAT. Incluso p/p de accesorios, remates, garras de fijación, sellado perimetral de juntas por medio de un cordón de silicona neutra y ajuste final en obra. Elaborada en taller, totalmente montada.
Incluye: El transporte y movimiento vertical y horizontal de los materiales en obra, incluso carga y descarga de los camiones. Marcado de los puntos de fijación. Colocación de la rejilla. Sellado de juntas perimetrales. Ajuste final. Protección frente a golpes, salpicaduras, etc. Eliminación de restos, limpieza final y retirada de restos a vertedero. Parte proporcional de andamiajes y medios auxiliares.
Criterio de medición de proyecto: superficie del hueco, medida según documentación gráfica de Proyecto.

| Código | Ud | Descripción | Rendimiento | Precio | Importe |
|---|---|---|---|---|---|
| mt25pce020c | m² | Celosía de lamas fijas de aluminio lacado color blanco. (material) | 1.020 | 34.92 | 35.62 |
| mt15sja100 | Ud | Cartucho de masilla de silicona neutra para sellado de carpintería exterior. | 0.035 | 3.06 | 0.11 |
| mo009 | h | Oficial 1ª cerrajero. | 0.202 | 13.72 | 2.77 |
| mo031 | h | Ayudante cerrajero. | 0.302 | 12.72 | 3.84 |
| % | % | Costes directos complementarios | 2 % | 42.34 | 0.85 |
|  |  | Costes directos |  |  | 43.19 |

| Medición | Uds. | Largo | Parcial |
|---|---|---|---|
| Ventanas | 1 | 0.28 | 0.280 |
| Puertas | 1 | 0.56 | 0.560 |
| Total |  |  | 0.840 |

### FD Defensas en exteriores

**FDA005** m Antepecho de 1,25 m de altura de 1/2 pie de espesor de fábrica, de ladrillo cerámico hueco triple, para revestir, 33x16x11 cm, recibida con mortero de cemento M-40 (1:6), con pasamanos metálico.
90.000 m
Antepecho formado por murete de 1,25 m de altura de 1/2 pie de espesor de fábrica, de ladrillo cerámico hueco triple, para revestir, 33x16x11 cm, recibida con mortero de cemento M-40 (1:6), con pasamanos metálico formado por tubo hueco de 50 mm de diámetro de acero laminado en frío. Incluso enfoscado en ambas caras con mortero de cemento, pieza superior de coronación, p/p de ejecución de encuentros, pilastras de arriostramiento, piezas especiales, patas de agarre y fijación del pasamanos metálico mediante atornillado en obra de fábrica con tacos y tornillos de acero (incluida en este precio) y roturas. Según NTE-FFB.
Incluye: El transporte y movimiento vertical y horizontal de los materiales en obra, incluso carga y descarga de los camiones. Limpieza y preparación de la superficie de apoyo. Replanteo de la fábrica a realizar. Colocación y aplomado de miras en las esquinas. Marcado de las hiladas y tendido de hilos entre éstas. Colocación de plomos fijos en las aristas. Colocación de las piezas por hiladas a nivel. Protección de la obra recién ejecutada frente a golpes, lluvias, heladas y temperaturas elevadas. Replanteo de alineaciones y niveles. Enfoscado de paramentos. Eliminación de restos, limpieza final y retirada de escombros a vertedero. Parte proporcional de medios auxiliares.
Criterio de medición de proyecto: longitud medida según documentación gráfica de Proyecto.

| Código | Ud | Descripción | Rendimiento | Precio | Importe |
|---|---|---|---|---|---|
| mt04lvc010i | Ud | Ladrillo cerámico hueco triple, para revestir, 33x16x11 cm. (material) | 23.625 | 0.29 | 6.85 |
| mt09mor010c | m³ | Mortero de cemento M-40 (1:6), confeccionado en obra. | 0.013 | 58.84 | 0.76 |
| mt20ahp010bb | m | Albardilla prefabricada de hormigón de color blanco, para cubrición de muros, en piezas de 50x20x5 cm, con goterón. (material) | 1.050 | 6.55 | 6.88 |
| mt09mor010c | m³ | Mortero de cemento M-40 (1:6), confeccionado en obra. | 0.100 | 58.84 | 5.88 |
| mt26dpa010a | m | Pasamanos metálico en remate de antepecho, formado por tubo hueco de acero laminado en frío, de diámetro 50 mm, incluso p/p de patillas de sujeción y anclaje. (material) | 1.050 | 21.16 | 22.22 |
| mt26aaa031 | Ud | Repercusión, por m de barandilla, de elementos de fijación sobre obra: tacos y tornillos de acero. (material) | 1.000 | 1.68 | 1.68 |
| mt27pfi050 | kg | Imprimación SHOP-PRIMER a base de resinas pigmentadas con óxido de hierro rojo, cromato de zinc y fosfato de zinc. (material) | 1.000 | 9.69 | 9.69 |
| mo010 | h | Oficial 1ª construcción. | 1.969 | 13.51 | 26.60 |
| mo046 | h | Ayudante construcción. | 0.984 | 12.68 | 12.48 |
| % | % | Costes directos complementarios | 2 % | 93.04 | 1.86 |
|  |  | Costes directos |  |  | 94.90 |

**FDA010** m Barandilla recta de fachada de 100 cm de altura de aluminio anodizado color natural, formada por: bastidor compuesto de barandal superior e inferior de perfil cuadrado de 40x40 mm y montantes de perfil cuadrado de 40x40 mm con una separación de 100 cm entre ellos; entrepaño para relleno de los huecos del bastidor compuesto de barrotes verticales de aluminio perfil rectangular de 30x15 mm y pasamanos de perfil curvo de 70 mm.
140.000 m
Suministro y colocación de barandilla recta de fachada de 100 cm de altura de aluminio anodizado color natural, formada por: bastidor compuesto de barandal superior e inferior de perfil cuadrado de 40x40 mm y montantes de perfil cuadrado de 40x40 mm con una separación de 100 cm entre ellos; entrepaño para relleno de los huecos del bastidor compuesto de barrotes verticales de aluminio perfil rectangular de 30x15 mm y pasamanos de perfil curvo de 70 mm. Incluso p/p de patas de agarre y fijación del pasamanos metálico mediante atornillado en obra de fábrica con tacos y tornillos de acero (incluida en este precio). Elaboración en taller y ajuste final en obra.
Incluye: El transporte y movimiento vertical y horizontal de los materiales en obra, incluso carga y descarga de los camiones. Marcado de los puntos de fijación del bastidor. Presentación del tramo de barandilla de forma que los puntos de anclaje del bastidor se sitúen en los puntos marcados. Aplomado y nivelación. Resolución de las uniones de la barandilla al anclaje. Resolución de las uniones entre tramos de barandilla. Protección de la barandilla contra golpes o cargas debidas al acarreo de materiales o a las actividades de obra. Montaje de elementos complementarios. Parte proporcional de andamiajes y medios auxiliares.
Criterio de medición de proyecto: longitud medida según documentación gráfica de Proyecto.

| Código | Ud | Descripción | Rendimiento | Precio | Importe |
|---|---|---|---|---|---|
| mt25dba030aa | m | Pilastra cuadrada de 40x40 mm, de aluminio anodizado de 15 micras, color natural, para barandilla de fachada. (material) | 2.100 | 4.34 | 9.11 |
| mt25dba040aa | m | Barandal cuadrado de 40x40 mm, de aluminio anodizado de 15 micras, color natural, para barandilla de fachada. (material) | 2.100 | 6.42 | 13.48 |
| mt25dba020aa | m | Barrote vertical rectangular de 30x15 mm, de aluminio anodizado de 15 micras, color natural, para barandilla de fachada. (material) | 9.000 | 3.21 | 28.89 |
| mt25dba010aa | m | Pasamanos curvo de 70 mm, de aluminio anodizado de 15 micras, color natural, para barandilla de fachada, incluso tornillos de fijación. (material) | 1.050 | 6.42 | 6.74 |
| mt26aaa031 | Ud | Repercusión, por m de barandilla, de elementos de fijación sobre obra: tacos y tornillos de acero. | 1.000 | 1.68 | 1.68 |
| mo009 | h | Oficial 1ª cerrajero. | 1.545 | 13.72 | 21.20 |
| mo031 | h | Ayudante cerrajero. | 1.545 | 12.72 | 19.65 |
| % | % | Costes directos complementarios | 2 % | 100.75 | 2.02 |
|  |  | Costes directos |  |  | 102.77 |

**FDC010** Ud Cierre enrollable de lamas de chapa de acero galvanizado, panel ciego, acabado sendzimir, 300x220 cm, apertura manual.
2.000 Ud
Suministro y montaje de cierre enrollable de lamas de chapa de acero galvanizado, panel ciego, 300x220 cm, acabado sendzimir, apertura manual. Incluso cajón recogedor forrado, torno, muelles de torsión de acero templado, poleas circulares, guías laterales, cerradura central con llave de seguridad, falleba a los laterales y accesorios. Elaborado en taller, con ajuste y montaje en obra. Totalmente instalado.
Incluye: El transporte y movimiento vertical y horizontal de los materiales en obra, incluso carga y descarga de los camiones. Colocación y fijación de los perfiles guía. Introducción del cierre de lamas en las guías. Colocación y fijación del eje a los soportes. Tensado del muelle. Fijación del cierre de lamas al rodillo. Montaje del sistema de apertura. Montaje del sistema de accionamiento (eje, engranaje y manivela o electromotor). Repasos y engrase de mecanismos y guías. Eliminación de restos, limpieza final y retirada de restos a vertedero. Parte proporcional de andamiajes y medios auxiliares.
Criterio de medición de proyecto: unidad proyectada, según documentación gráfica de Proyecto.

| Código | Ud | Descripción | Rendimiento | Precio | Importe |
|---|---|---|---|---|---|
| mt26cec010aaa | m² | Cierre metálico enrollable de lamas de chapa de acero galvanizado, panel ciego, de 0,6 mm de espesor, acabado sendzimir. Incluso cajón recogedor, ejes, guías, muelles y accesorios. (material) | 7.590 | 40.38 | 306.48 |
| mt26eem020 | Ud | Cerradura de seguridad al suelo para cierre enrollable. (material) | 1.000 | 133.56 | 133.56 |
| mo009 | h | Oficial 1ª cerrajero. | 0.353 | 13.72 | 4.84 |
| mo031 | h | Ayudante cerrajero. | 0.353 | 12.72 | 4.49 |
| % | % | Costes directos complementarios | 2 % | 449.37 | 8.99 |
|  |  | Costes directos |  |  | 458.36 |

**FDG010** Ud Puerta enrollable para garaje, de lamas de aluminio extrusionado, 250x210 cm, panel totalmente ciego, acabado blanco, apertura manual.
0.000 Ud
Suministro y colocación de puerta enrollable para garaje, de lamas de aluminio extrusionado, 250x210 cm, panel totalmente ciego, acabado blanco. Apertura manual. Incluso cajón recogedor forrado, torno, muelles de torsión, poleas, guías y accesorios, cerradura central con llave de seguridad y falleba de accionamiento manual. Elaborada en taller, ajuste y fijación en obra. Totalmente instalada. Según UNE-EN 13241-1.
Incluye: El transporte y movimiento vertical y horizontal de los materiales en obra, incluso carga y descarga de los camiones. Colocación y fijación de los perfiles guía. Introducción del cierre de lamas en las guías. Colocación y fijación del eje a los soportes. Tensado del muelle. Fijación del cierre de lamas al rodillo. Montaje del sistema de apertura. Montaje del sistema de accionamiento. Repaso y engrase de mecanismos y guías. Eliminación de restos, limpieza final y retirada de restos a vertedero. Parte proporcional de andamiajes y medios auxiliares.
Criterio de medición de proyecto: unidad proyectada, según documentación gráfica de Proyecto.

| Código | Ud | Descripción | Rendimiento | Precio | Importe |
|---|---|---|---|---|---|
| mt26pge010aaa | Ud | Puerta enrollable para garaje, de lamas de aluminio extrusionado, 250x210 cm, panel totalmente ciego, acabado blanco. (material) | 1.000 | 1457.31 | 1457.31 |
| mo009 | h | Oficial 1ª cerrajero. | 1.062 | 13.72 | 14.57 |
| mo031 | h | Ayudante cerrajero. | 1.062 | 12.72 | 13.51 |
| % | % | Costes directos complementarios | 2 % | 1485.39 | 29.71 |
|  |  | Costes directos |  |  | 1515.10 |

**FDP020** Ud Persiana de lamas fijas prefabricada de hormigón de 20x40 cm.
2.000 Ud
Suministro y montaje de persiana de lamas fijas prefabricada de hormigón de 20x40 cm, de color gris, recibida con mortero de cemento M-40 (1:6). Totalmente montada.
Incluye: El transporte y movimiento vertical y horizontal de los materiales en obra, incluso carga y descarga de los camiones. Replanteo de la pieza en el hueco. Colocación y aplomado. Repaso de juntas y limpieza. Protección del elemento frente a lluvias, heladas y golpes. Protección hasta la finalización de las obras frente a acciones mecánicas no previstas en el cálculo. Eliminación de restos, limpieza final y retirada de escombros a vertedero. Parte proporcional de andamiajes y medios auxiliares.
Criterio de medición de proyecto: unidad proyectada, según documentación gráfica de Proyecto.

| Código | Ud | Descripción | Rendimiento | Precio | Importe |
|---|---|---|---|---|---|
| mt09mor010c | m³ | Mortero de cemento M-40 (1:6), confeccionado en obra. | 0.100 | 58.84 | 5.88 |
| mt20thp010a | Ud | Persiana de lamas fijas prefabricadas de hormigón, 20x40 cm, color gris. (material) | 1.000 | 7.14 | 7.14 |
| mo010 | h | Oficial 1ª construcción. | 0.202 | 13.51 | 2.73 |
| mo059 | h | Peón ordinario construcción. | 0.202 | 12.65 | 2.56 |
| % | % | Costes directos complementarios | 2 % | 18.31 | 0.37 |
|  |  | Costes directos |  |  | 18.68 |

### FF Cerramientos

**FFF010** m² Cerramiento de fachada de dos hojas apoyadas en el forjado, la exterior de 1/2 pie de espesor de fábrica, de ladrillo cerámico hueco triple, para revestir, 33x16x11 cm, recibida con mortero de cemento M-40 (1:6), con enfoscado interior y la interior de 7 cm de espesor de fábrica, de ladrillo cerámico hueco doble, para revestir, 33x16x7 cm, recibida con mortero de cemento M-40 (1:6), aislamiento formado por un panel flexible y ligero de lana de roca volcánica, según UNE-EN 13162, no revestido, de 40 mm de espesor.
1756.670 m²
Ejecución de cerramiento de fachada de dos hojas apoyadas en el forjado, la exterior de 1/2 pie de espesor de fábrica, de ladrillo cerámico hueco triple, para revestir, 33x16x11 cm, recibida con mortero de cemento M-40 (1:6), con enfoscado interior y la interior de 7 cm de espesor de fábrica, de ladrillo cerámico hueco doble, para revestir, 33x16x7 cm, recibida con mortero de cemento M-40 (1:6), con un aislamiento intermedio formado por un panel flexible y ligero de lana de roca volcánica, según UNE-EN 13162, no revestido, de 40 mm de espesor, resistencia térmica 1,05 (m²K)/W, conductividad térmica 0,037 W/(mK), colocado a tope para evitar puentes térmicos, fijado con pelladas de mortero cola y posterior sellado de todas las uniones entre paneles con cinta de sellado de juntas. Incluso p/p de acero en perfiles laminados galvanizados en caliente para sujeción de piezas, formación de dinteles, zunchos, jambas, ejecución de encuentros y piezas especiales.
Incluye: El transporte y movimiento vertical y horizontal de los materiales en obra, incluso carga y descarga de los camiones. Definición de los planos de fachada mediante plomos. Replanteo, planta a planta. Comprobación del nivel del forjado terminado y rectificación de irregularidades. Marcado en los pilares de los niveles de referencia general de planta y de nivel de piso preciso para pavimento e instalaciones. Asiento de la primera hilada sobre capa de mortero. Colocación de miras. Marcado de hiladas en las miras. Tendido de hilos entre miras. Colocación de plomos fijos en las aristas. Colocación de las piezas por hiladas a nivel. Repaso de las juntas y limpieza del paramento. Enfoscado interior de la hoja exterior. Revisión de la superficie del paramento base en el que se realiza la fijación del aislamiento de acuerdo con las exigencias de la técnica a emplear. Corte, ajuste y fijación del aislamiento. Colocación de los elementos metálicos de acero laminado para la sujeción de algunas piezas de la hoja exterior. Replanteo y trazado en el forjado de la hoja interior. Colocación de las piezas que constituyen la hoja interior, por hiladas a nivel. Protección de la obra recién ejecutada frente a golpes, lluvias, heladas y temperaturas elevadas. Eliminación de restos, limpieza final y retirada de restos a vertedero. Parte proporcional de andamiajes y medios auxiliares.
Criterio de medición de proyecto: superficie medida según documentación gráfica de Proyecto, sin duplicar esquinas ni encuentros, deduciendo los huecos de superficie mayor de 3 m².

| Código | Ud | Descripción | Rendimiento | Precio | Importe |
|---|---|---|---|---|---|
| mt04lvc010i | Ud | Ladrillo cerámico hueco triple, para revestir, 33x16x11 cm. | 18.900 | 0.29 | 5.48 |
| mt09mor010c | m³ | Mortero de cemento M-40 (1:6), confeccionado en obra. | 0.011 | 58.84 | 0.65 |
| mt08adt010 | kg | Aditivo hidrófugo para impermeabilización de morteros. (material) | 0.063 | 1.02 | 0.06 |
| mt07ala100a | kg | Acero laminado A 37 b, según NBE-EA-95 / S 235 JR, según UNE-EN 10025, en perfiles galvanizados en caliente, tipos UPN, L, LD, T, etc, para aplicaciones estructurales en fachadas cara vista. Elaborado en taller y colocado en obra. (material) | 0.250 | 1.00 | 0.25 |
| mt09mor010c | m³ | Mortero de cemento M-40 (1:6), confeccionado en obra. | 0.020 | 58.84 | 1.18 |
| mt08adt010 | kg | Aditivo hidrófugo para impermeabilización de morteros. | 0.120 | 1.02 | 0.12 |
| mt16aaa040 | m² | Repercusión de mortero cola para fijación, mediante pelladas, de paneles aislantes en paramentos verticales. (material) | 1.000 | 0.35 | 0.35 |
| mt16lra020abb | m² | Panel flexible y ligero de lana de roca volcánica, según UNE-EN 13162, no revestido, de 40 mm de espesor, resistencia térmica 1,05 (m²K)/W, conductividad térmica 0,037 W/(mK). (material) | 1.050 | 2.89 | 3.03 |
| mt16aaa030 | m | Cinta autoadhesiva para sellado de juntas. (material) | 0.440 | 0.06 | 0.03 |
| mt04lvc010g | Ud | Ladrillo cerámico hueco doble, para revestir, 33x16x7 cm. (material) | 18.900 | 0.21 | 3.97 |
| mt09mor010c | m³ | Mortero de cemento M-40 (1:6), confeccionado en obra. | 0.006 | 58.84 | 0.35 |
| mt50spa200600 | Ud | Repercusión de andamiaje por superficie ejecutada en cerramiento de fachada. (material) | 1.000 | 6.00 | 6.00 |
| mo010 | h | Oficial 1ª construcción. | 1.018 | 13.51 | 13.75 |
| mo059 | h | Peón ordinario construcción. | 0.509 | 12.65 | 6.44 |
| % | % | Costes directos complementarios | 3 % | 41.66 | 1.25 |
|  |  | Costes directos |  |  | 42.91 |

| Medición | Uds. | Largo | Parcial |
|---|---|---|---|
| Fachada a la calle | 1 | 1756.67 | 1756.670 |
| Total |  |  | 1756.670 |

### FR Remates de exteriores

**FRA010** m Albardilla cerámica de baldosín catalán rojo mate en piezas de 11x24 cm.
230.450 m
Formación de albardilla cerámica de baldosín catalán rojo mate en piezas de 11x24 cm, con goterón, cubriendo la parte superior del muro, recibida con mortero de cemento M-40 (1:6) y rejuntada con lechada de cemento blanco BL-V 22,5.
Incluye: El transporte y movimiento vertical y horizontal de los materiales en obra, incluso carga y descarga de los camiones. Replanteo de las piezas. Colocación con mortero de las piezas. Relleno de juntas y limpieza. Protección del elemento frente a lluvias, heladas y golpes. Protección hasta la finalización de las obras frente a acciones mecánicas no previstas en el cálculo. Eliminación de restos, limpieza final y retirada de escombros a vertedero. Parte proporcional de andamiajes y medios auxiliares.
Criterio de medición de proyecto: longitud medida a ejes, según documentación gráfica de Proyecto.

| Código | Ud | Descripción | Rendimiento | Precio | Importe |
|---|---|---|---|---|---|
| mt09moe010c | m³ | Mortero de cemento hidrófugo M-40 (1:6), confeccionado en obra. (material) | 0.006 | 60.61 | 0.36 |
| mt20ace020aa | m | Albardilla cerámica para cubrición de muros, de baldosín catalán rojo mate en piezas de 11x24 cm, con goterón. (material) | 1.100 | 3.88 | 4.27 |
| mt09lec010b | m³ | Lechada de cemento blanco BL 22,5 X. (material) | 0.001 | 94.91 | 0.09 |
| mo010 | h | Oficial 1ª construcción. | 0.252 | 13.51 | 3.40 |
| mo059 | h | Peón ordinario construcción. | 0.252 | 12.65 | 3.19 |
| % | % | Costes directos complementarios | 2 % | 11.31 | 0.23 |
|  |  | Costes directos |  |  | 11.54 |

**FRV010** m Vierteaguas de caliza Capri de 29 a 32 cm de ancho con un espesor de 2 cm.
238.950 m
Formación de vierteaguas de caliza Capri de 29 a 32 cm de ancho con un espesor de 2 cm con goterón inferior, cubriendo los alféizares, los salientes de los paramentos y cornisas de fachada, la parte baja de las puertas exteriores, etc., recibido con mortero de cemento M-40 (1:6) y rejuntado con lechada de cemento blanco BL-V 22,5.
Incluye: El transporte y movimiento vertical y horizontal de los materiales en obra, incluso carga y descarga de los camiones. Replanteo de las piezas en el hueco o remate. Colocación de reglas y plomadas sujetas al muro. Colocación, aplomado, nivelación y alineación. Rejuntado y limpieza del vierteaguas. Protección del elemento frente a lluvias, heladas y golpes. Eliminación de restos, limpieza final y retirada de escombros a vertedero. Parte proporcional de andamiajes y medios auxiliares.
Criterio de medición de proyecto: longitud medida a ejes, según documentación gráfica de Proyecto.

| Código | Ud | Descripción | Rendimiento | Precio | Importe |
|---|---|---|---|---|---|
| mt09moe010c | m³ | Mortero de cemento hidrófugo M-40 (1:6), confeccionado en obra. | 0.008 | 60.61 | 0.48 |
| mt20vmn010eda | m | Vierteaguas de caliza Capri, de 32 cm de ancho y 2 cm de espesor, con goterón, cara y canto recto pulidos. (material) | 1.050 | 14.22 | 14.93 |
| mt09lec010b | m³ | Lechada de cemento blanco BL 22,5 X. | 0.001 | 94.91 | 0.09 |
| mo010 | h | Oficial 1ª construcción. | 0.222 | 13.51 | 3.00 |
| mo059 | h | Peón ordinario construcción. | 0.222 | 12.65 | 2.81 |
| % | % | Costes directos complementarios | 2 % | 21.31 | 0.43 |
|  |  | Costes directos |  |  | 21.74 |

### FV Vidrios

**FVC010** m² Doble acristalamiento estándar, 4/6/4.
277.940 m²
Doble acristalamiento estándar, conjunto formado por vidrio exterior Float incoloro de 4 mm, cámara de aire deshidratada con perfil separador de aluminio y doble sellado perimetral, de 6 mm, y vidrio interior Float incoloro de 4 mm de espesor, fijada sobre carpintería con acuñado mediante calzos de apoyo perimetrales y laterales, sellado en frío con silicona sintética incolora, compatible con el material soporte. Incluso cortes del vidrio y colocación de junquillos, según NTE-FVP.
Incluye: El transporte y movimiento vertical y horizontal de los materiales en obra, incluso carga y descarga de los camiones. Colocación, calzado, montaje y ajuste en la carpintería. Sellado final de estanqueidad. Eliminación de restos, limpieza final y retirada de escombros a vertedero. Parte proporcional de andamiajes y medios auxiliares.
Criterio de medición de proyecto: superficie de carpintería a acristalar, según documentación gráfica de Proyecto, incluyendo en cada hoja vidriera las dimensiones del bastidor.

| Código | Ud | Descripción | Rendimiento | Precio | Importe |
|---|---|---|---|---|---|
| mt21veg011 | m² | Doble acristalamiento estándar, conjunto formado por vidrio exterior Float incoloro de 4 mm, cámara de aire deshidratada con perfil separador de aluminio y doble sellado perimetral, de 6 mm, y vidrio interior Float incoloro de 4 mm de espesor. (material) | 1.006 | 14.56 | 14.65 |
| mt21vva015 | Ud | Cartucho de silicona sintética incolora de 310 ml (rendimiento aproximado de 12 m por cartucho). (material) | 0.580 | 2.35 | 1.36 |
| mt21vva021 | Ud | Material auxiliar para la colocación de vidrios. (material) | 1.000 | 0.73 | 0.73 |
| mo027 | h | Oficial 1ª cristalero. (mano de obra) | 0.340 | 13.12 | 4.46 |
| mo056 | h | Ayudante cristalero. (mano de obra) | 0.340 | 12.57 | 4.27 |
| % | % | Costes directos complementarios | 2 % | 25.47 | 0.51 |
|  |  | Costes directos |  |  | 25.98 |

| Medición | Uds. | Largo | Parcial |
|---|---|---|---|
| Carpintería exterior | 1 | 277.94 | 277.940 |
| Total |  |  | 277.940 |

## P Particiones

### PA Armarios

**PAH010** Ud Puerta de armario de dos hojas de 215 cm de altura de 50x3,5 cm, de tablero aglomerado directo, para barnizar, de pino país, modelo con moldura recta; precerco de pino país de 70x35 mm; tapetas de MDF rechapado de pino país de 70x4 mm; tapajuntas de MDF rechapado de pino país de 70x10 mm.
28.000 Ud
Suministro y colocación de puerta de armario de dos hojas de 215 cm de altura de 50x3,5 cm, de tablero aglomerado directo, para barnizar, de pino país, modelo con moldura recta; precerco de pino país de 70x35 mm; tapetas de MDF rechapado de pino país de 70x4 mm; tapajuntas de MDF rechapado de pino país de 70x10 mm en ambas caras. Incluso herrajes de colgar, cierre y tirador sobre escudo largo de latón negro brillo, serie básica. Ajuste de la hoja, fijación de los herrajes y ajuste final. Totalmente montada.
Incluye: El transporte y movimiento vertical y horizontal de los materiales en obra, incluso carga y descarga de los camiones. Colocación de los herrajes de colgar. Colocación de la hoja. Colocación de los herrajes de cierre. Protección de la carpintería frente a golpes, salpicaduras, etc. Eliminación de restos, limpieza final y retirada de restos a vertedero. Parte proporcional de medios auxiliares.
Criterio de medición de proyecto: unidad proyectada, según documentación gráfica de Proyecto.

| Código | Ud | Descripción | Rendimiento | Precio | Importe |
|---|---|---|---|---|---|
| mt22aap020 | Ud | Precerco de madera de pino, 70x35 mm, para puerta de armario de dos hojas de 215 cm de altura, con elementos de fijación. (material) | 1.000 | 12.82 | 12.82 |
| mt22ata010baa | m | Tapajuntas de MDF rechapado, pino país, 70x10 mm, para barnizar. (material) | 7.000 | 1.06 | 7.42 |
| mt22ara010 | m | Tapeta de MDF rechapado, pino país, 70x4 mm, para barnizar. (material) | 6.400 | 1.10 | 7.04 |
| mt22pxf030aba | Ud | Puerta de armario de tablero aglomerado, pino país, con moldura recta, 215x50x3,5 cm. (material) | 2.000 | 86.97 | 173.94 |
| mt23icl010bab | Ud | Pernio de 80x52 mm, con remate, en latón negro brillo, para puerta de armario o altillo. (material) | 6.000 | 0.57 | 3.42 |
| mt23hcl010 | Ud | Juego de tirador y escudo largo de latón negro brillo, serie básica, para puerta de armario. (material) | 2.000 | 6.06 | 12.12 |
| mt23ppb050 | Ud | Imán de cierre para puerta de armario o altillo. (material) | 4.000 | 0.24 | 0.96 |
| mt23ppb031 | Ud | Tornillo de latón 21/35 mm. (material) | 36.000 | 0.05 | 1.80 |
| mo008 | h | Oficial 1ª carpintero. (mano de obra) | 1.399 | 13.73 | 19.21 |
| mo030 | h | Ayudante carpintero. (mano de obra) | 1.399 | 12.78 | 17.88 |
| % | % | Costes directos complementarios | 2 % | 256.61 | 5.13 |
|  |  | Costes directos |  |  | 261.74 |

| Medición | Uds. | Parcial |
|---|---|---|
| Dormitorio principal | 28 | 28.000 |
| Total |  | 28.000 |

**PAI010** Ud Tapa de registro RF-30, de 30x65 cm.
28.000 Ud
Suministro y colocación de tapa de registro de los patinillos de instalaciones, de 30x65 cm, con una resistencia al fuego RF-30, fabricada según NBE-CPI/96, con marco metálico y puerta de madera maciza acabada en tablero MDF, provista de una junta intumescente en todo el perímetro y de cerradura con llave. Elaborada en taller, con ajuste y fijación en obra. Totalmente montada.
Incluye: El transporte y movimiento vertical y horizontal de los materiales en obra, incluso carga y descarga de los camiones. Colocación y montaje. Protección de la carpintería frente a golpes, salpicaduras, etc. Eliminación de restos, limpieza final y retirada de restos a vertedero. Parte proporcional de medios auxiliares.
Criterio de medición de proyecto: unidad proyectada, según documentación gráfica de Proyecto.

| Código | Ud | Descripción | Rendimiento | Precio | Importe |
|---|---|---|---|---|---|
| mt26tre010bb | Ud | Tapa de registro, de 30x65 cm, con una resistencia al fuego RF-30, con marco metálico y puerta de madera maciza acabada en tablero MDF, provista de junta intumescente en todo el perímetro y de cerradura con llave. (material) | 1.000 | 60.24 | 60.24 |
| mo009 | h | Oficial 1ª cerrajero. | 0.200 | 13.72 | 2.74 |
| mo031 | h | Ayudante cerrajero. | 0.200 | 12.72 | 2.54 |
| % | % | Costes directos complementarios | 2 % | 65.52 | 1.31 |
|  |  | Costes directos |  |  | 66.83 |

| Medición | Uds. | Parcial |
|---|---|---|
| Telecomunicaciones | 28 | 28.000 |
| Total |  | 28.000 |

**PAI020** m² Carpintería de aluminio anodizado natural para puerta practicable con chapa opaca, perfilería para una o dos hojas, serie S-40x20, con marca de calidad EWAA-EURAS (QUALANOD).
4.000 m²
Suministro y montaje de carpintería de aluminio anodizado natural para puerta practicable con chapa opaca, perfilería para una o dos hojas, serie S-40x20, con marca de calidad EWAA-EURAS (QUALANOD); compuesta por perfiles extrusionados formando cercos y hojas de 1,5 mm de espesor mínimo en perfiles estructurales, herrajes de colgar y apertura, tornillería de acero inoxidable, elementos de estanqueidad, accesorios y utillajes de mecanizado homologados. Incluso p/p de garras de fijación, sellado perimetral de juntas por medio de un cordón de silicona neutra, cerradura triangular, rejillas de ventilación y ajuste final en obra. Elaborada en taller y montada en obra según NTE-FCL.
Incluye: El transporte y movimiento vertical y horizontal de los materiales en obra, incluso carga y descarga de los camiones. Sellado de juntas perimetrales. Ajuste final. Protección de la carpintería frente a golpes, salpicaduras, etc. Eliminación de restos, limpieza final y retirada de restos a vertedero. Parte proporcional de medios auxiliares.
Criterio de medición de proyecto: superficie del hueco, medida según documentación gráfica de Proyecto.

| Código | Ud | Descripción | Rendimiento | Precio | Importe |
|---|---|---|---|---|---|
| mt25pfb011aa | m² | Carpintería de aluminio anodizado natural para puerta practicable con chapa opaca, perfilería para una o dos hojas, serie S-40x20, con marca de calidad EWAA-EURAS (QUALANOD), incluso p/p de cerradura triangular y rejillas de ventilación. (material) | 1.000 | 133.30 | 133.30 |
| mo009 | h | Oficial 1ª cerrajero. | 0.170 | 13.72 | 2.33 |
| mo031 | h | Ayudante cerrajero. | 0.170 | 12.72 | 2.16 |
| % | % | Costes directos complementarios | 2 % | 137.79 | 2.76 |
|  |  | Costes directos |  |  | 140.55 |

| Medición | Uds. | Largo | Alto | Parcial |
|---|---|---|---|---|
| Telecomunicaciones | 2 | 1.00 | 2.00 | 4.000 |
| Total |  |  |  | 4.000 |

### PD Defensas interiores

**PDB010** m Barandilla metálica de tubo hueco de acero laminado en frío de 90 cm de altura, con bastidor sencillo, para escalera de ida y vuelta, de dos tramos rectos con meseta intermedia.
103.740 m
Suministro y colocación de barandilla metálica de tubo hueco de acero laminado en frío de 90 cm de altura, con bastidor sencillo, formado por barandal superior de 100x40x2 mm, que hace de pasamanos, y barandal inferior de 80x40x2 mm; montantes verticales de 80x40x2 mm dispuestos cada 120 cm y barrotes verticales de 20x20x1 mm, colocados cada 12 cm y soldados entre sí, para escalera de ida y vuelta, de dos tramos rectos con meseta intermedia. Incluso p/p de. Elaborada en taller y montada en obra.
Incluye: El transporte y movimiento vertical y horizontal de los materiales en obra, incluso carga y descarga de los camiones. Replanteo de los puntos de fijación. Aplomado y nivelación. Resolución de las uniones de la barandilla al anclaje. Resolución de las uniones entre tramos de barandilla. Protección de la barandilla contra golpes o cargas debidas al acarreo de materiales o a las actividades de obra. Eliminación de restos, limpieza final y retirada de escombros a vertedero. Parte proporcional de andamiajes y medios auxiliares.
Criterio de medición de proyecto: longitud medida según documentación gráfica de Proyecto.

| Código | Ud | Descripción | Rendimiento | Precio | Importe |
|---|---|---|---|---|---|
| mt26aaa031 | Ud | Repercusión, por m de barandilla, de elementos de fijación sobre obra: tacos y tornillos de acero. | 1.000 | 1.68 | 1.68 |
| mt26dbe010 | m | Barandilla metálica de tubo hueco de acero laminado en frío de 90 cm de altura, con bastidor sencillo formado por barandal superior de 100x40x2 mm, que hace de pasamanos, y barandal inferior de 80x40x2 mm; montantes verticales de 80x40x2 mm dispuestos cada 120 cm y barrotes verticales de 20x20x1 mm, colocados cada 12 cm y soldados entre sí, para una escalera de ida y vuelta, de dos tramos rectos con meseta intermedia. (material) | 1.000 | 41.18 | 41.18 |
| mo059 | h | Peón ordinario construcción. | 0.206 | 12.65 | 2.61 |
| mo009 | h | Oficial 1ª cerrajero. | 1.110 | 13.72 | 15.23 |
| mo031 | h | Ayudante cerrajero. | 1.110 | 12.72 | 14.12 |
| % | % | Costes directos complementarios | 2 % | 74.82 | 1.50 |
|  |  | Costes directos |  |  | 76.32 |

| Medición | Uds. | Largo | Parcial |
|---|---|---|---|
|  | 2 | 51.87 | 103.740 |
| Total |  |  | 103.740 |

### PE Puertas de entrada a la vivienda

**PEH010** Ud Puerta de entrada de 203x82,5x4 cm, hoja de tablero aglomerado plafonado, para barnizar, de sapeli, con moldura recta; precerco de pino país de 130x40 mm; galces de MDF rechapado de sapeli de 130x20 mm; tapajuntas de MDF rechapado de sapeli de 70x10 mm.
28.000 Ud
Suministro y colocación de puerta de entrada a la vivienda de 203x82,5x4 cm, hoja de tablero aglomerado plafonado, para barnizar, de sapeli, con moldura recta; precerco de pino país de 130x40 mm; galces de MDF rechapado de sapeli de 130x20 mm; tapajuntas de MDF rechapado de sapeli de 70x10 mm en ambas caras. Incluso herrajes de colgar, cierre y manivela sobre escudo largo de latón negro brillo, serie básica. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011hba | Ud | Precerco de madera de pino, 130x40 mm, para puerta de una hoja, con elementos de fijación. (material) | 1.000 | 23.65 | 23.65 |
| mt22aga010a | m | Galce de MDF rechapado, sapeli, 130x20 mm, para barnizar. (material) | 5.100 | 2.86 | 14.59 |
| mt22ata010aaa | m | Tapajuntas de MDF rechapado, sapeli, 70x10 mm, para barnizar. (material) | 10.400 | 0.79 | 8.22 |
| mt22pxg010aaa | Ud | Puerta de entrada de tablero aglomerado plafonado PF, sapeli, con moldura recta, 203x82,5x4 cm. (material) | 1.000 | 92.64 | 92.64 |
| mt23ial010aa | Ud | Bisagra de seguridad de 140x70 mm, en latón negro brillo, para puerta de entrada a vivienda. (material) | 4.000 | 4.62 | 18.48 |
| mt23ppb031 | Ud | Tornillo de latón 21/35 mm. | 24.000 | 0.05 | 1.20 |
| mt23ppa010 | Ud | Cerradura de embutir, frente, accesorios y tornillos de atado, para puerta de entrada a vivienda. (material) | 1.000 | 14.94 | 14.94 |
| mt23hal010 | Ud | Juego de manivela y escudo largo en el interior, en latón negro brillo, serie básica, para puerta de entrada a vivienda. (material) | 1.000 | 8.68 | 8.68 |
| mt23hal020aa | Ud | Tirador exterior con escudo en latón negro brillo, serie básica, para puerta de entrada a vivienda. (material) | 1.000 | 6.78 | 6.78 |
| mt23hal100aa | Ud | Mirilla óptica gran angular de 14 mm de diámetro y 35 a 60 mm de longitud, con tapa incorporada y acabado en latón negro brillo, serie básica, para puerta de entrada a vivienda. (material) | 1.000 | 0.86 | 0.86 |
| mo008 | h | Oficial 1ª carpintero. | 1.996 | 13.73 | 27.41 |
| mo030 | h | Ayudante carpintero. | 1.996 | 12.78 | 25.51 |
| % | % | Costes directos complementarios | 2 % | 242.96 | 4.86 |
|  |  | Costes directos |  |  | 247.82 |

### PP Puertas de paso interiores

**PPC010** Ud Puerta metálica de paso de una hoja de 80x200 cm, de chapa simple. Acabado galvanizado sendzimir con rejilla de ventilación.
15.000 Ud
Suministro y colocación de puerta metálica de paso de una hoja de 80x200 cm, construida con chapa de acero galvanizado de 1,0 mm de espesor con plegados verticales sobre cerco de perfil metálico de acero galvanizado en forma de Z de 1,2 mm de espesor, soldado con seis garras de anclaje a obra; cerradura de embutir con bombillo de pistones tipo europeo de doble entrada; bisagras de acero galvanizado; pomo de nylon. Acabado galvanizado sendzimir con rejilla de ventilación. Elaborada en taller, con ajuste y fijación en obra. Totalmente montada, sin incluir recibido de albañilería.
Incluye: El transporte y movimiento vertical y horizontal de los materiales en obra, incluso carga y descarga de los camiones. Colocación de los herrajes de colgar. Colocación de la hoja. Colocación de herrajes de cierre y accesorios. Sellado de juntas. Protección de la carpintería frente a golpes, salpicaduras, etc. Eliminación de restos, limpieza final y retirada de restos a vertedero. Parte proporcional de medios auxiliares.
Criterio de medición de proyecto: unidad proyectada, según documentación gráfica de Proyecto.

| Código | Ud | Descripción | Rendimiento | Precio | Importe |
|---|---|---|---|---|---|
| mt26ppc010 | Ud | Puerta de paso de una hoja de chapa simple de acero galvanizado, 80x200 cm, acabado galvanizado sendzimir, con rejilla de ventilación. Incluso cerco metálico con garras de anclaje, accesorios y herrajes de colgar, cierre y seguridad. (material) | 1.000 | 57.17 | 57.17 |
| mo009 | h | Oficial 1ª cerrajero. | 0.200 | 13.72 | 2.74 |
| mo031 | h | Ayudante cerrajero. | 0.200 | 12.72 | 2.54 |
| % | % | Costes directos complementarios | 2 % | 62.45 | 1.25 |
|  |  | Costes directos |  |  | 63.70 |

**PPM010a** Ud Puerta de paso ciega, de una hoja de 203x82,5x3,5 cm, de tablero aglomerado directo, para barnizar, de pino país, modelo con moldura recta; precerco de pino país de 90x35 mm; galces de MDF rechapado de pino país de 90x20 mm; tapajuntas de MDF rechapado de pino país de 70x10 mm.
112.000 Ud
Suministro y colocación de puerta de paso ciega, de una hoja de 203x82,5x3,5 cm, de tablero aglomerado directo, para barnizar, de pino país, modelo con moldura recta; precerco de pino país de 90x35 mm; galces de MDF rechapado de pino país de 90x20 mm; tapajuntas de MDF rechapado de pino país de 70x10 mm en ambas caras. Incluso herrajes de colgar, cierre y manivela sobre escudo largo de latón negro brillo, serie básica. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011daa | Ud | Precerco de madera de pino, 90x35 mm, para puerta de una hoja, con elementos de fijación. (material) | 1.000 | 14.34 | 14.34 |
| mt22aga010b | m | Galce de MDF rechapado, pino país, 90x20 mm, para barnizar. (material) | 5.100 | 2.54 | 12.95 |
| mt22ata010baa | m | Tapajuntas de MDF rechapado, pino país, 70x10 mm, para barnizar. | 10.400 | 1.06 | 11.02 |
| mt22pxf020a | Ud | Puerta de paso ciega de tablero aglomerado, pino país, con moldura recta, 203x82,5x3,5 cm. (material) | 1.000 | 59.36 | 59.36 |
| mt23ibl010bab | Ud | Pernio de 100x58 mm, con remate, en latón negro brillo, para puerta de paso interior. (material) | 3.000 | 0.60 | 1.80 |
| mt23ppb031 | Ud | Tornillo de latón 21/35 mm. | 18.000 | 0.05 | 0.90 |
| mt23ppb200 | Ud | Cerradura de embutir, frente, accesorios y tornillos de atado, para puerta de paso interior. (material) | 1.000 | 9.15 | 9.15 |
| mt23hbl010 | Ud | Juego de manivela y escudo largo de latón negro brillo, serie básica, para puerta de paso interior. (material) | 1.000 | 6.59 | 6.59 |
| mo008 | h | Oficial 1ª carpintero. | 0.899 | 13.73 | 12.34 |
| mo030 | h | Ayudante carpintero. | 0.899 | 12.78 | 11.49 |
| % | % | Costes directos complementarios | 2 % | 139.94 | 2.80 |
|  |  | Costes directos |  |  | 142.74 |

| Medición | Uds. | Parcial |
|---|---|---|
| Puertas de paso para baños y aseos | 56 | 56.000 |
| Puertas de paso para dormitorios | 56 | 56.000 |
| Total |  | 112.000 |

**PPM010b** Ud Puerta de paso vidriera, de una hoja de 203x82,5x3,5 cm, de tablero aglomerado directo, para barnizar, de pino país, modelo con moldura recta; precerco de pino país de 90x35 mm; galces de MDF rechapado de pino país de 90x20 mm; tapajuntas de MDF rechapado de pino país de 70x10 mm.
28.000 Ud
Suministro y colocación de puerta de paso vidriera, de una hoja de 203x82,5x3,5 cm, de tablero aglomerado directo, para barnizar, de pino país, modelo con moldura recta; precerco de pino país de 90x35 mm; galces de MDF rechapado de pino país de 90x20 mm; tapajuntas de MDF rechapado de pino país de 70x10 mm en ambas caras. Incluso herrajes de colgar, cierre y manivela sobre escudo largo de latón negro brillo, serie básica. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011daa | Ud | Precerco de madera de pino, 90x35 mm, para puerta de una hoja, con elementos de fijación. | 1.000 | 14.34 | 14.34 |
| mt22aga010b | m | Galce de MDF rechapado, pino país, 90x20 mm, para barnizar. | 5.100 | 2.54 | 12.95 |
| mt22ata010baa | m | Tapajuntas de MDF rechapado, pino país, 70x10 mm, para barnizar. | 10.400 | 1.06 | 11.02 |
| mt22pxf020b | Ud | Puerta de paso vidriera de tablero aglomerado, pino país, con moldura recta, 203x82,5x3,5 cm. (material) | 1.000 | 57.04 | 57.04 |
| mt23ibl010bab | Ud | Pernio de 100x58 mm, con remate, en latón negro brillo, para puerta de paso interior. | 3.000 | 0.60 | 1.80 |
| mt23ppb031 | Ud | Tornillo de latón 21/35 mm. | 18.000 | 0.05 | 0.90 |
| mt23ppb200 | Ud | Cerradura de embutir, frente, accesorios y tornillos de atado, para puerta de paso interior. | 1.000 | 9.15 | 9.15 |
| mt23hbl010 | Ud | Juego de manivela y escudo largo de latón negro brillo, serie básica, para puerta de paso interior. | 1.000 | 6.59 | 6.59 |
| mo008 | h | Oficial 1ª carpintero. | 0.899 | 13.73 | 12.34 |
| mo030 | h | Ayudante carpintero. | 0.899 | 12.78 | 11.49 |
| % | % | Costes directos complementarios | 2 % | 137.62 | 2.75 |
|  |  | Costes directos |  |  | 140.37 |

| Medición | Uds. | Parcial |
|---|---|---|
| Puertas de paso para cocina | 28 | 28.000 |
| Total |  | 28.000 |

**PPM010** Ud Puerta de paso vidriera 6-VE, de dos hojas de 203x82,5x3,5 cm, de tablero aglomerado directo, para barnizar, de pino país, modelo con moldura recta; precerco de pino país de 90x35 mm; galces de MDF rechapado de pino país de 90x20 mm; tapajuntas de MDF rechapado de pino país de 70x10 mm.
28.000 Ud
Suministro y colocación de puerta de paso vidriera 6-VE, de dos hojas de 203x82,5x3,5 cm, de tablero aglomerado directo, para barnizar, de pino país, modelo con moldura recta; precerco de pino país de 90x35 mm; galces de MDF rechapado de pino país de 90x20 mm; tapajuntas de MDF rechapado de pino país de 70x10 mm en ambas caras. Incluso herrajes de colgar, cierre y manivela sobre escudo largo de latón negro brillo, serie básica. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011dab | Ud | Precerco de madera de pino, 90x35 mm, para puerta de dos hojas, con elementos de fijación. (material) | 1.000 | 16.49 | 16.49 |
| mt22aga010b | m | Galce de MDF rechapado, pino país, 90x20 mm, para barnizar. | 6.000 | 2.54 | 15.24 |
| mt22ata010baa | m | Tapajuntas de MDF rechapado, pino país, 70x10 mm, para barnizar. | 12.100 | 1.06 | 12.83 |
| mt22pxf020c | Ud | Puerta de paso vidriera 6-VE de tablero aglomerado, pino país, con moldura recta, 203x82,5x3,5 cm. (material) | 2.000 | 88.05 | 176.10 |
| mt23ibl010bab | Ud | Pernio de 100x58 mm, con remate, en latón negro brillo, para puerta de paso interior. | 6.000 | 0.60 | 3.60 |
| mt23ppb031 | Ud | Tornillo de latón 21/35 mm. | 36.000 | 0.05 | 1.80 |
| mt23ppb200 | Ud | Cerradura de embutir, frente, accesorios y tornillos de atado, para puerta de paso interior. | 1.000 | 9.15 | 9.15 |
| mt23hbl010 | Ud | Juego de manivela y escudo largo de latón negro brillo, serie básica, para puerta de paso interior. | 1.000 | 6.59 | 6.59 |
| mo008 | h | Oficial 1ª carpintero. | 1.398 | 13.73 | 19.19 |
| mo030 | h | Ayudante carpintero. | 1.398 | 12.78 | 17.87 |
| % | % | Costes directos complementarios | 2 % | 278.86 | 5.58 |
|  |  | Costes directos |  |  | 284.44 |

| Medición | Uds. | Parcial |
|---|---|---|
| Puertas de paso para comedor | 28 | 28.000 |
| Total |  | 28.000 |

**PPR010** Ud Puerta metálica cortafuegos pivotante de una hoja de 80x205 cm, RF-60 homologada, acabado galvanizado sendzimir.
20.000 Ud
Suministro y colocación de puerta metálica cortafuegos pivotante RF-60 homologada de una hoja, de 80x205 cm, construida con dos chapas de acero galvanizado de 1,0 mm de espesor, plegadas, ensambladas y montadas con cámara intermedia de material aislante ignífugo, sobre cerco abierto de chapa de acero galvanizado de 1,2 mm de espesor con junta intumescente y seis garras de anclaje a obra; cerradura embutida y cremona de cierre automático; bisagras con muelle de cierre semiautomático, soldadas al marco y atornilladas a la hoja, con un bulón cilíndrico de seguridad entre ambas; manivelas cortafuegos antienganche en poliamida con alma de acero y placas de identificación. Acabado galvanizado sendzimir. Elaborada en taller, con ajuste y fijación en obra. Totalmente montada.
Incluye: El transporte y movimiento vertical y horizontal de los materiales en obra, incluso carga y descarga de los camiones. Colocación de los herrajes de colgar. Colocación de la hoja. Colocación de herrajes de cierre y accesorios. Sellado de juntas. Protección de la carpintería frente a golpes, salpicaduras, etc. Eliminación de restos, limpieza final y retirada de restos a vertedero. Parte proporcional de medios auxiliares.
Criterio de medición de proyecto: unidad proyectada, según documentación gráfica de Proyecto.

| Código | Ud | Descripción | Rendimiento | Precio | Importe |
|---|---|---|---|---|---|
| mt26pcf010 | Ud | Puerta cortafuegos homologada, RF-60, de una hoja de doble chapa de acero galvanizado, 80x205 cm, acabado galvanizado sendzimir. Incluso cerco metálico con garras de anclaje, accesorios y herrajes de colgar, cierre y seguridad. (material) | 1.000 | 193.46 | 193.46 |
| mo009 | h | Oficial 1ª cerrajero. | 0.250 | 13.72 | 3.43 |
| mo031 | h | Ayudante cerrajero. | 0.250 | 12.72 | 3.18 |
| % | % | Costes directos complementarios | 2 % | 200.07 | 4.00 |
|  |  | Costes directos |  |  | 204.07 |

### PT Tabiques y trasdosados

**PTF010a** m² Partición de una hoja de 7 cm de espesor de fábrica, de ladrillo cerámico hueco doble, para revestir, 24x11,5x7 cm, recibida con mortero de cemento M-40 (1:6).
2086.305 m²
Formación de partición de una hoja de 7 cm de espesor de fábrica, de ladrillo cerámico hueco doble, para revestir, 24x11,5x7 cm, recibida con mortero de cemento M-40 (1:6). Incluso p/p de aplomado y recibido de cercos y precercos, mermas y roturas.
Incluye: El transporte y movimiento vertical y horizontal de los materiales en obra, incluso carga y descarga de los camiones. Replanteo y trazado en el forjado de los tabiques a realizar. Colocación y aplomado de miras en las esquinas. Colocación, aplomado y nivelación de cercos y precercos de puertas y armarios. Recibido a la obra de los elementos de fijación de cercos y precercos. Tendido de hilos entre miras. Colocación de las piezas por hiladas a nivel. Retirada de riostras y rastreles. Repaso de juntas y limpieza. Protección de la obra recién ejecutada frente a golpes, lluvias, heladas y temperaturas elevadas. Eliminación de restos, limpieza final y retirada de restos a vertedero. Parte proporcional de andamiajes y medios auxiliares.
Criterio de medición de proyecto: superficie medida según documentación gráfica de Proyecto, sin duplicar esquinas ni encuentros, deduciendo los huecos de superficie mayor de 3 m².

| Código | Ud | Descripción | Rendimiento | Precio | Importe |
|---|---|---|---|---|---|
| mt04lvc010b | Ud | Ladrillo cerámico hueco doble, para revestir, 24x11,5x7 cm. (material) | 34.650 | 0.12 | 4.16 |
| mt09mor010c | m³ | Mortero de cemento M-40 (1:6), confeccionado en obra. | 0.008 | 58.84 | 0.47 |
| mo010 | h | Oficial 1ª construcción. | 0.532 | 13.51 | 7.19 |
| mo059 | h | Peón ordinario construcción. | 0.266 | 12.65 | 3.36 |
| % | % | Costes directos complementarios | 2 % | 15.18 | 0.30 |
|  |  | Costes directos |  |  | 15.48 |

| Medición | Uds. | Largo | Alto | Parcial |
|---|---|---|---|---|
| Separación entre áreas de igual uso | 1 | 480.83 | 2.54 | 1221.308 |
| Separación entre áreas de uso distinto | 1 | 340.55 | 2.54 | 864.997 |
| Total |  |  |  | 2086.305 |

**PTF010b** m² Partición de dos hojas, la primera de 1/2 pie de espesor de fábrica, de ladrillo cerámico perforado (panal), para revestir, 24x12x9 cm, recibida con mortero de cemento M-40 (1:6), con enfoscado interior y la segunda de 7 cm de espesor de fábrica, de ladrillo cerámico hueco doble, para revestir, 24x11,5x7 cm, recibida con mortero de cemento M-40 (1:6), aislamiento acústico formado por un panel flexible y ligero de lana de roca volcánica, según UNE-EN 13162, no revestido, de 40 mm de espesor.
504.088 m²
Formación de partición de dos hojas, la primera de 1/2 pie de espesor de fábrica, de ladrillo cerámico perforado (panal), para revestir, 24x12x9 cm, recibida con mortero de cemento M-40 (1:6), con enfoscado interior y la segunda de 7 cm de espesor de fábrica, de ladrillo cerámico hueco doble, para revestir, 24x11,5x7 cm, recibida con mortero de cemento M-40 (1:6), con un aislamiento acústico formado por panel flexible y ligero de lana de roca volcánica, según UNE-EN 13162, no revestido, de 40 mm de espesor, resistencia térmica 1,05 (m²K)/W, conductividad térmica 0,037 W/(mK), simplemente apoyado, colocado a tope para evitar puentes térmicos y posterior sellado de todas las uniones entre paneles con cinta de sellado de juntas. Incluso p/p de aplomado y recibido de cercos y precercos, mermas y roturas.
Incluye: El transporte y movimiento vertical y horizontal de los materiales en obra, incluso carga y descarga de los camiones. Replanteo y trazado en el forjado de los tabiques a realizar. Colocación y aplomado de miras en las esquinas. Colocación, aplomado y nivelación de cercos y precercos de puertas y armarios. Recibido a la obra de los elementos de fijación de cercos y precercos. Tendido de hilos entre miras. Colocación de las piezas por hiladas a nivel. Retirada de riostras y rastreles. Enfoscado interior. Colocación y fijación del aislamiento. Formación de la segunda hoja. Repaso de juntas y limpieza. Protección de la obra recién ejecutada frente a golpes, lluvias, heladas y temperaturas elevadas. Eliminación de restos, limpieza final y retirada de restos a vertedero. Parte proporcional de andamiajes y medios auxiliares.
Criterio de medición de proyecto: superficie medida según documentación gráfica de Proyecto, sin duplicar esquinas ni encuentros, deduciendo los huecos de superficie mayor de 3 m².

| Código | Ud | Descripción | Rendimiento | Precio | Importe |
|---|---|---|---|---|---|
| mt04lpv010a | Ud | Ladrillo cerámico perforado (panal), para revestir, 24x12x9 cm. | 43.050 | 0.17 | 7.32 |
| mt09mor010c | m³ | Mortero de cemento M-40 (1:6), confeccionado en obra. | 0.019 | 58.84 | 1.12 |
| mt09mor010c | m³ | Mortero de cemento M-40 (1:6), confeccionado en obra. | 0.020 | 58.84 | 1.18 |
| mt16lra020aba | m² | Panel flexible y ligero de lana de roca volcánica, según UNE-EN 13162, no revestido, de 40 mm de espesor, resistencia térmica 1,05 (m²K)/W, conductividad térmica 0,037 W/(mK). (material) | 1.050 | 2.89 | 3.03 |
| mt16aaa030 | m | Cinta autoadhesiva para sellado de juntas. | 0.440 | 0.06 | 0.03 |
| mt04lvc010b | Ud | Ladrillo cerámico hueco doble, para revestir, 24x11,5x7 cm. | 34.650 | 0.12 | 4.16 |
| mt09mor010c | m³ | Mortero de cemento M-40 (1:6), confeccionado en obra. | 0.008 | 58.84 | 0.47 |
| mo010 | h | Oficial 1ª construcción. | 1.204 | 13.51 | 16.27 |
| mo059 | h | Peón ordinario construcción. | 0.602 | 12.65 | 7.62 |
| % | % | Costes directos complementarios | 2 % | 41.20 | 0.82 |
|  |  | Costes directos |  |  | 42.02 |

| Medición | Uds. | Largo | Alto | Parcial |
|---|---|---|---|---|
| Separación en zonas comunes | 1 | 198.46 | 2.54 | 504.088 |
| Total |  |  |  | 504.088 |

**PTF010** m² Partición de tres hojas, la interior de 1/2 pie de espesor de fábrica, de ladrillo cerámico cara vista perforado hidrofugado, rojo, acabado liso, 24x11,5x5 cm, con junta de 0,5 cm, recibida con mortero de cemento M-40 (1:6), con enfoscado en una de sus caras, con aislamiento acústico en una de sus caras formado por un panel flexible y ligero de lana de roca volcánica, según UNE-EN 13162, no revestido, de 40 mm de espesor y las exteriores de 1/2 pie de espesor de fábrica, de ladrillo cerámico cara vista perforado hidrofugado, rojo, acabado liso, 24x11,5x5 cm, con junta de 1 cm, recibida con mortero de cemento M-40 (1:6).
452.459 m²
Formación de partición de tres hojas, la interior de 1/2 pie de espesor de fábrica, de ladrillo cerámico cara vista perforado hidrofugado, rojo, acabado liso, 24x11,5x5 cm, con junta de 0,5 cm, recibida con mortero de cemento M-40 (1:6), en una cara, con aislamiento acústico en una de sus caras formado por panel flexible y ligero de lana de roca volcánica, según UNE-EN 13162, no revestido, de 40 mm de espesor, resistencia térmica 1,05 (m²K)/W, conductividad térmica 0,037 W/(mK), fijado con pelladas de mortero cola, colocado a tope para evitar puentes térmicos y posterior sellado de todas las uniones entre paneles con cinta de sellado de juntas y las exteriores de 1/2 pie de espesor de fábrica, de ladrillo cerámico cara vista perforado hidrofugado, rojo, acabado liso, 24x11,5x5 cm, con junta de 1 cm, recibida con mortero de cemento M-40 (1:6). Incluso p/p de aplomado y recibido de cercos y precercos, mermas y roturas.
Incluye: El transporte y movimiento vertical y horizontal de los materiales en obra, incluso carga y descarga de los camiones. Replanteo y trazado en el forjado de los tabiques a realizar. Colocación y aplomado de miras en las esquinas. Colocación, aplomado y nivelación de cercos y precercos de puertas y armarios. Recibido a la obra de los elementos de fijación de cercos y precercos. Tendido de hilos entre miras. Colocación de las piezas por hiladas a nivel. Retirada de riostras y rastreles. Enfoscado de la hoja interior en una cara. Colocación y fijación del aislamiento. Formación de las otras hojas. Repaso de juntas y limpieza. Protección de la obra recién ejecutada frente a golpes, lluvias, heladas y temperaturas elevadas. Eliminación de restos, limpieza final y retirada de restos a vertedero. Parte proporcional de andamiajes y medios auxiliares.
Criterio de medición de proyecto: superficie medida según documentación gráfica de Proyecto, sin duplicar esquinas ni encuentros, deduciendo los huecos de superficie mayor de 3 m².

| Código | Ud | Descripción | Rendimiento | Precio | Importe |
|---|---|---|---|---|---|
| mt05cvh010aaa | Ud | Ladrillo cerámico cara vista perforado hidrofugado, rojo, acabado liso, 24x11,5x5 cm. (material) | 78.750 | 0.13 | 10.24 |
| mt09mor010c | m³ | Mortero de cemento M-40 (1:6), confeccionado en obra. | 0.015 | 58.84 | 0.88 |
| mt09mor010c | m³ | Mortero de cemento M-40 (1:6), confeccionado en obra. | 0.020 | 58.84 | 1.18 |
| mt16lra020abb | m² | Panel flexible y ligero de lana de roca volcánica, según UNE-EN 13162, no revestido, de 40 mm de espesor, resistencia térmica 1,05 (m²K)/W, conductividad térmica 0,037 W/(mK). | 1.050 | 2.89 | 3.03 |
| mt16aaa040 | m² | Repercusión de mortero cola para fijación, mediante pelladas, de paneles aislantes en paramentos verticales. | 1.000 | 0.35 | 0.35 |
| mt16aaa030 | m | Cinta autoadhesiva para sellado de juntas. | 0.440 | 0.06 | 0.03 |
| mt05cvh010aaa | Ud | Ladrillo cerámico cara vista perforado hidrofugado, rojo, acabado liso, 24x11,5x5 cm. | 70.350 | 0.13 | 9.15 |
| mt09mor010c | m³ | Mortero de cemento M-40 (1:6), confeccionado en obra. | 0.026 | 58.84 | 1.53 |
| mt05cvh010aaa | Ud | Ladrillo cerámico cara vista perforado hidrofugado, rojo, acabado liso, 24x11,5x5 cm. | 70.350 | 0.13 | 9.15 |
| mt09mor010c | m³ | Mortero de cemento M-40 (1:6), confeccionado en obra. | 0.026 | 58.84 | 1.53 |
| mo010 | h | Oficial 1ª construcción. | 2.961 | 13.51 | 40.00 |
| mo059 | h | Peón ordinario construcción. | 1.480 | 12.65 | 18.72 |
| % | % | Costes directos complementarios | 2 % | 95.79 | 1.92 |
|  |  | Costes directos |  |  | 97.71 |

| Medición | Uds. | Largo | Alto | Parcial |
|---|---|---|---|---|
| Separación en sala de máquinas | 1 | 22.00 | 2.50 | 55.000 |
| Separación entre usuarios distintos | 1 | 156.48 | 2.54 | 397.459 |
| Total |  |  |  | 452.459 |

### PV Vidrios

**PVD010a** Ud Acristalamiento con cuarterones de vidrio biselado, (1 pieza de hasta 120x60 cm).
28.000 Ud
Suministro y colocación de cuarterones de vidrio biselado, (1 pieza de hasta 120x60 cm), sobre carpintería de madera, según NTE-FVP.
Incluye: El transporte y movimiento vertical y horizontal de los materiales en obra, incluso carga y descarga de los camiones. Limpieza de todo tipo de materias o suciedad que pudiera haberse depositado en las hojas de madera. Colocación, calzado, montaje y ajuste en la carpintería. Eliminación de restos, limpieza final y retirada de escombros a vertedero. Parte proporcional de medios auxiliares.
Criterio de medición de proyecto: unidad proyectada, según documentación gráfica de Proyecto.

| Código | Ud | Descripción | Rendimiento | Precio | Importe |
|---|---|---|---|---|---|
| mt21vde010ab | Ud | Cuarterón biselado, 120x60 cm. (material) | 1.000 | 78.77 | 78.77 |
| mo027 | h | Oficial 1ª cristalero. | 0.035 | 13.12 | 0.46 |
| mo056 | h | Ayudante cristalero. | 0.035 | 12.57 | 0.44 |
| % | % | Costes directos complementarios | 1 % | 79.67 | 0.80 |
|  |  | Costes directos |  |  | 80.47 |

| Medición | Uds. | Parcial |
|---|---|---|
| Puertas de paso para cocina | 28 | 28.000 |
| Total |  | 28.000 |

**PVD010** Ud Acristalamiento con cuarterones de vidrio biselado, (6 piezas de hasta 40x20 cm).
28.000 Ud
Suministro y colocación de cuarterones de vidrio biselado, (6 piezas de hasta 40x20 cm), sobre carpintería de madera, según NTE-FVP.
Incluye: El transporte y movimiento vertical y horizontal de los materiales en obra, incluso carga y descarga de los camiones. Limpieza de todo tipo de materias o suciedad que pudiera haberse depositado en las hojas de madera. Colocación, calzado, montaje y ajuste en la carpintería. Eliminación de restos, limpieza final y retirada de escombros a vertedero. Parte proporcional de medios auxiliares.
Criterio de medición de proyecto: unidad proyectada, según documentación gráfica de Proyecto.

| Código | Ud | Descripción | Rendimiento | Precio | Importe |
|---|---|---|---|---|---|
| mt21vde010aa | Ud | Cuarterón biselado, 40x20 cm. (material) | 6.000 | 8.93 | 53.58 |
| mo027 | h | Oficial 1ª cristalero. | 0.072 | 13.12 | 0.94 |
| mo056 | h | Ayudante cristalero. | 0.072 | 12.57 | 0.91 |
| % | % | Costes directos complementarios | 1 % | 55.43 | 0.55 |
|  |  | Costes directos |  |  | 55.98 |

| Medición | Uds. | Parcial |
|---|---|---|
| Puertas de paso para comedor | 28 | 28.000 |
| Total |  | 28.000 |

### PY Ayudas

**PYA010a** Ud Ayudas de albañilería por vivienda de edificio plurifamiliar, con una superficie construida media de 73 m², para infraestructura común de telecomunicaciones (ICT).
28.000 Ud
Ayudas de cualquier trabajo de albañilería, necesarias para la correcta ejecución de la infraestructura común de telecomunicaciones (ICT) formada por: acometida, canalizaciones y registros de enlace, recintos, canalizaciones y registros principales y secundarios, canalización interior de usuario y registros de toma, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 1.206 | 13.30 | 16.04 |
| mo059 | h | Peón ordinario construcción. | 3.617 | 12.65 | 45.76 |
| % | % | Costes directos complementarios | 4 % | 61.80 | 2.47 |
|  |  | Costes directos |  |  | 64.27 |

**PYA010b** Ud Ayudas de albañilería por vivienda de edificio plurifamiliar, con una superficie construida media de 73 m², para instalaciones de interfonía y/o vídeo.
28.000 Ud
Ayudas de cualquier trabajo de albañilería, necesarias para la correcta ejecución de las instalaciones de interfonía y/o vídeo formada por: placa de calle, módulo amplificador, módulo pulsador, alimentador de audio, monitor de teléfono y abrepuerta, mecanismos y accesorios, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.362 | 13.30 | 4.81 |
| mo059 | h | Peón ordinario construcción. | 0.904 | 12.65 | 11.44 |
| % | % | Costes directos complementarios | 4 % | 16.25 | 0.65 |
|  |  | Costes directos |  |  | 16.90 |

**PYA010c** Ud Ayudas de albañilería por vivienda de edificio plurifamiliar, con una superficie construida media de 73 m², para instalación eléctrica.
28.000 Ud
Ayudas de cualquier trabajo de albañilería, necesarias para la correcta ejecución de la instalación eléctrica interior de la vivienda y la p/p de puesta a tierra, caja general de protección, línea general de alimentación, centralización de contadores, derivaciones individuales y cuadros de mando y protección, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 4.220 | 13.30 | 56.13 |
| mo059 | h | Peón ordinario construcción. | 10.550 | 12.65 | 133.46 |
| % | % | Costes directos complementarios | 4 % | 189.59 | 7.58 |
|  |  | Costes directos |  |  | 197.17 |

**PYA010d** Ud Ayudas de albañilería por vivienda de edificio plurifamiliar, con una superficie construida media de 73 m², para instalación de fontanería.
28.000 Ud
Ayudas de cualquier trabajo de albañilería, necesarias para la correcta ejecución de la instalación interior de fontanería de la vivienda y p/p de acometida, tubo de alimentación, batería de contadores, grupo de presión, depósito, montantes, accesorios y piezas especiales, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 2.411 | 13.30 | 32.07 |
| mo059 | h | Peón ordinario construcción. | 7.234 | 12.65 | 91.51 |
| % | % | Costes directos complementarios | 4 % | 123.58 | 4.94 |
|  |  | Costes directos |  |  | 128.52 |

**PYA010e** Ud Ayudas de albañilería por vivienda de edificio plurifamiliar, con una superficie construida media de 73 m², para instalación de iluminación.
28.000 Ud
Ayudas de cualquier trabajo de albañilería, necesarias para la correcta ejecución de la instalación de apliques y luminarias para iluminación, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.512 | 13.30 | 6.81 |
| mo059 | h | Peón ordinario construcción. | 1.326 | 12.65 | 16.77 |
| % | % | Costes directos complementarios | 4 % | 23.58 | 0.94 |
|  |  | Costes directos |  |  | 24.52 |

**PYA010f** Ud Ayudas de albañilería por vivienda de edificio plurifamiliar, con una superficie construida media de 73 m², para instalación de protección contra incendios.
28.000 Ud
Ayudas de cualquier trabajo de albañilería, necesarias para la correcta ejecución de la instalación de protección contra incendios formada por equipos de detección y alarma, alumbrado de emergencia y señalización, equipos de extinción, ventilación, mecanismos y accesorios, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.301 | 13.30 | 4.00 |
| mo059 | h | Peón ordinario construcción. | 0.512 | 12.65 | 6.48 |
| % | % | Costes directos complementarios | 4 % | 10.48 | 0.42 |
|  |  | Costes directos |  |  | 10.90 |

**PYA010g** Ud Ayudas de albañilería por vivienda de edificio plurifamiliar, con una superficie construida media de 73 m², para instalación de salubridad.
28.000 Ud
Ayudas de cualquier trabajo de albañilería, necesarias para la correcta ejecución de la instalación interior de salubridad de la vivienda, bajantes pluviales y fecales, canalones, colectores suspendidos, conductos de ventilación, humos y gases, aspiradores de humos y accesorios, en vivienda de edificio plurifamiliar con una superficie construida media de 73 m², incluida p/p de elementos comunes. Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 1.929 | 13.30 | 25.66 |
| mo059 | h | Peón ordinario construcción. | 5.787 | 12.65 | 73.21 |
| % | % | Costes directos complementarios | 4 % | 98.87 | 3.95 |
|  |  | Costes directos |  |  | 102.82 |

**PYA010h** Ud Ayudas de albañilería por vivienda de edificio plurifamiliar, con una superficie construida media de 73 m², para instalación de ascensor.
28.000 Ud
Ayudas de cualquier trabajo de albañilería, necesarias para la correcta ejecución de la instalación de ascensor formada por equipos de montaje, ventilación, alumbrado, extinción de incendios y alarma a realizar sobre paredes, techo, foso del hueco, cuarto de máquinas y poleas, en vivienda de edificio plurifamiliar con una superficie construida media de 73 m², incluida p/p de elementos comunes. Incluso material auxiliar para realizar todos aquellos trabajos de apertura y tapado de rozas, apertura de huecos en tabiquería, fijación de soportes, recibidos y remates precisos para el correcto montaje de la instalación.
Incluye: El transporte y movimiento vertical y horizontal de los materiales en obra, incluso carga y descarga de los camiones. Trabajos de fijación de soporte de guías. Recibido de puertas, luces de alumbrado del hueco, ganchos de fijación y línea telefónica. Apertura y tapado de rozas. Apertura de agujeros en paramentos, muros, forjados y losas, para el paso de instalaciones. Eliminación de restos, limpieza final y retirada de escombros a vertedero. Parte proporcional de andamiajes y medios auxiliares.
Criterio de medición de proyecto: unidad proyectada, según documentación gráfica de Proyecto.

| Código | Ud | Descripción | Rendimiento | Precio | Importe |
|---|---|---|---|---|---|
| mo028 | h | Oficial 2ª construcción. | 3.014 | 13.30 | 40.09 |
| mo059 | h | Peón ordinario construcción. | 6.330 | 12.65 | 80.07 |
| % | % | Costes directos complementarios | 4 % | 120.16 | 4.81 |
|  |  | Costes directos |  |  | 124.97 |

**PYA010i** Ud Ayudas de albañilería por vivienda de edificio plurifamiliar, con una superficie construida media de 73 m², para el recibido de los aparatos sanitarios.
28.000 Ud
Ayudas de cualquier trabajo de albañilería, necesarias para la correcta ejecución de los trabajos de recibido en obra de los aparatos sanitarios, en vivienda de edificio plurifamiliar con una superficie construida media de 73 m², incluida p/p de elementos comunes. Incluso material auxiliar para realizar el tabicado del frente en bañeras, formación de desniveles en platos de ducha y rellenos de arena para su fijación.
Incluye: El transporte y movimiento vertical y horizontal de los materiales en obra, incluso carga y descarga de los camiones. Sellado de juntas. Recibidos y remates precisos para la correcta realización del montaje de los aparatos. Eliminación de restos, limpieza final y retirada de escombros a vertedero. Parte proporcional de andamiajes y medios auxiliares.
Criterio de medición de proyecto: unidad proyectada, según documentación gráfica de Proyecto.

| Código | Ud | Descripción | Rendimiento | Precio | Importe |
|---|---|---|---|---|---|
| mo028 | h | Oficial 2ª construcción. | 0.995 | 13.30 | 13.23 |
| mo059 | h | Peón ordinario construcción. | 2.894 | 12.65 | 36.61 |
| % | % | Costes directos complementarios | 4 % | 49.84 | 1.99 |
|  |  | Costes directos |  |  | 51.83 |

**PYA010j** Ud Ayudas de albañilería por vivienda de edificio plurifamiliar, con una superficie construida media de 73 m², para el recibido de la carpintería exterior.
28.000 Ud
Ayudas de cualquier trabajo de albañilería, necesarias para la correcta ejecución de los trabajos de recibido en obra de la carpintería exterior, en vivienda de edificio plurifamiliar con una superficie construida media de 73 m², incluida p/p de elementos comunes. Incluso material auxiliar.
Incluye: El transporte y movimiento vertical y horizontal de los materiales en obra, incluso carga y descarga de los camiones. Replanteo y formación de cajeado en el perímetro del hueco para alojar los elementos de fijación del marco. Presentación, acuñado, nivelación y aplomado del marco en el hueco. Relleno con mortero o atornillado de los elementos de fijación del marco. Sellado de juntas perimetrales. Eliminación de restos, limpieza final y retirada de escombros a vertedero. Parte proporcional de andamiajes y medios auxiliares.
Criterio de medición de proyecto: unidad proyectada, según documentación gráfica de Proyecto.

| Código | Ud | Descripción | Rendimiento | Precio | Importe |
|---|---|---|---|---|---|
| mo028 | h | Oficial 2ª construcción. | 0.965 | 13.30 | 12.83 |
| mo059 | h | Peón ordinario construcción. | 2.532 | 12.65 | 32.03 |
| % | % | Costes directos complementarios | 4 % | 44.86 | 1.79 |
|  |  | Costes directos |  |  | 46.65 |

**PYA010k** Ud Ayudas de albañilería por vivienda de edificio plurifamiliar, con una superficie construida media de 73 m², para el recibido de cierres metálicos, puertas de garaje y cancelas exteriores.
28.000 Ud
Ayudas de cualquier trabajo de albañilería, necesarias para la correcta ejecución de los trabajos de recibido en obra de bisagras, anclajes o cualquier otro elemento metálico y, en su caso, mecanismos de cierre mecánico o motorizado, en vivienda de edificio plurifamiliar con una superficie construida media de 73 m², incluida p/p de elementos comunes. Incluso material auxiliar.
Incluye: El transporte y movimiento vertical y horizontal de los materiales en obra, incluso carga y descarga de los camiones. Marcado de los puntos de fijación. Presentación, acuñado, nivelación y aplomado de bisagras, anclajes o cualquier otro elemento metálico y, en su caso, mecanismos de cierre mecánico o motorizados. Relleno con mortero o atornillado de los elementos de fijación. Sellado de juntas perimetrales. Eliminación de restos, limpieza final y retirada de escombros a vertedero. Parte proporcional de andamiajes y medios auxiliares.
Criterio de medición de proyecto: unidad proyectada, según documentación gráfica de Proyecto.

| Código | Ud | Descripción | Rendimiento | Precio | Importe |
|---|---|---|---|---|---|
| mo028 | h | Oficial 2ª construcción. | 0.482 | 13.30 | 6.41 |
| mo059 | h | Peón ordinario construcción. | 1.809 | 12.65 | 22.88 |
| % | % | Costes directos complementarios | 4 % | 29.29 | 1.17 |
|  |  | Costes directos |  |  | 30.46 |

**PYA010** Ud Ayudas de albañilería por vivienda de edificio plurifamiliar, con una superficie construida media de 73 m², para el recibido de rejillas de ventilación y demás cercos o precercos.
28.000 Ud
Ayudas de cualquier trabajo de albañilería, necesarias para la correcta ejecución de los trabajos de recibido en obra de rejillas de ventilación, cercos o precercos de cualquier material en paramento interior o exterior, en vivienda de edificio plurifamiliar con una superficie construida media de 73 m², incluida p/p de elementos comunes. Incluso material auxiliar.
Incluye: El transporte y movimiento vertical y horizontal de los materiales en obra, incluso carga y descarga de los camiones. Marcado de los puntos de fijación. Presentación, acuñado, nivelación y aplomado del cerco o precerco en el hueco del paramento. Relleno con mortero o atornillado de los elementos de fijación. Retirada de las cuñas una vez fraguado el mortero. Sellado de juntas perimetrales. Eliminación de restos, limpieza final y retirada de escombros a vertedero. Parte proporcional de andamiajes y medios auxiliares.
Criterio de medición de proyecto: unidad proyectada, según documentación gráfica de Proyecto.

| Código | Ud | Descripción | Rendimiento | Precio | Importe |
|---|---|---|---|---|---|
| mo028 | h | Oficial 2ª construcción. | 0.241 | 13.30 | 3.21 |
| mo059 | h | Peón ordinario construcción. | 0.603 | 12.65 | 7.63 |
| % | % | Costes directos complementarios | 4 % | 10.84 | 0.43 |
|  |  | Costes directos |  |  | 11.27 |

**PYA020** Ud Limpieza final de obra en vivienda de edificio plurifamiliar, con una superficie construida media de 73 m².
28.000 Ud
Limpieza final de obra en vivienda de edificio plurifamiliar con una superficie construida media de 73 m², incluso parte proporcional de elementos comunes, desprendiendo morteros adheridos en suelos, sanitarios, escaleras, patios, etc. Incluso p/p de barrido y retirada de escombros a pie de carga.
Incluye: El transporte y movimiento vertical y horizontal de los materiales en obra, incluso carga y descarga de los camiones. Eliminación de restos, limpieza final y retirada de escombros a vertedero. Parte proporcional de andamiajes y medios auxiliares.
Criterio de medición de proyecto: unidad proyectada, según documentación gráfica de Proyecto.

| Código | Ud | Descripción | Rendimiento | Precio | Importe |
|---|---|---|---|---|---|
| mo059 | h | Peón ordinario construcción. | 16.098 | 12.65 | 203.64 |
| % | % | Costes directos complementarios | 2 % | 203.64 | 4.07 |
|  |  | Costes directos |  |  | 207.71 |

## I Instalaciones

### IL Infraestructura común de telecomunicaciones

**ILA010** Ud Arqueta de entrada en canalización externa de ICT, de 600x600x800 mm, 21 a 100 PAU.
2.000 Ud
Suministro e instalación de arqueta de entrada prefabricada dotada de ganchos para tracción y equipada de cerco y tapa, de dimensiones interiores 600x600x800 mm, para unión entre las redes de alimentación de telecomunicación de los distintos operadores y la infraestructura común de telecomunicación del edificio, 21 a 100 puntos de acceso a usuario, colocada sobre solera de hormigón en masa HM-20/B/20/I de 10 cm de espesor. Incluso embocadura de conductos, conexiones y remates. Completamente terminada, sin incluir la excavación ni el relleno perimetral posterior. Según Norma Técnica de ICT.
Incluye: El transporte y movimiento vertical y horizontal de los materiales en obra, incluso carga y descarga de los camiones. Replanteo de la arqueta. Eliminación de las tierras sueltas del fondo de la excavación. Vertido y compactación del hormigón en formación de solera. Montaje de las piezas prefabricadas. Conexionado de tubos de la canalización. Colocación de accesorios. Protección de la arqueta frente a golpes y obturaciones, en especial durante el relleno y compactación. Parte proporcional de medios auxiliares.
Criterio de medición de proyecto: unidad proyectada, según documentación gráfica de Proyecto.

| Código | Ud | Descripción | Rendimiento | Precio | Importe |
|---|---|---|---|---|---|
| mt10hmf010d | m³ | Hormigón HM-20/B/20/I, fabricado en central normal, vertido con cubilote. | 0.144 | 53.70 | 7.73 |
| mt40iar010b | Ud | Arqueta de entrada para ICT de 600x600x800 mm de dimensiones interiores, dotada de ganchos para tracción y equipada de cerco y tapa. (material) | 1.000 | 310.18 | 310.18 |
| mt40www050 | Ud | Material auxiliar para infraestructura común de telecomunicaciones. (material) | 1.000 | 1.39 | 1.39 |
| mo010 | h | Oficial 1ª construcción. | 1.100 | 13.51 | 14.86 |
| mo059 | h | Peón ordinario construcción. | 0.275 | 12.65 | 3.48 |
| % | % | Costes directos complementarios | 2 % | 337.64 | 6.75 |
|  |  | Costes directos |  |  | 344.39 |

**ILA020** m Canalización externa enterrada formada por 5 conductos de PVC de 63 mm de diámetro, 21 a 40 PAU.
5.000 m
Suministro e instalación de canalización externa enterrada desde la arqueta de entrada hasta el registro de enlace inferior en el interior del edificio o directamente en RITI o RITU, 21 a 40 puntos de acceso a usuario, constituida por 5 conductos (2 TB+RDSI, 1 TLCA, 2 reserva) de PVC de 63 mm de diámetro, ejecutada en zanja de 45x75 cm, con los tubos embebidos en un prisma de hormigón en masa HM-20/B/20/I con 6 cm de recubrimiento superior e inferior y 5,5 cm de recubrimiento lateral. Incluso p/p de codos, soportes separadores de tubos de PVC colocados cada 100 cm e hilo guía. Completamente terminada, sin incluir la excavación ni el relleno perimetral posterior. Según Norma Técnica de ICT.
Incluye: El transporte y movimiento vertical y horizontal de los materiales en obra, incluso carga y descarga de los camiones. Replanteo general y fijación de los puntos y niveles de referencia. Refinado de fondos y laterales a mano, con extracción de las tierras. Vertido y compactación del hormigón en formación de solera. Presentación en seco de tubos y piezas especiales. Conexionado de tubos y accesorios. Colocación del alambre guía en todas las canalizaciones. Vertido y vibrado del hormigón para formación del prisma. Protección frente a golpes y paso de vehículos. Eliminación de restos, limpieza final y retirada de escombros a vertedero. Parte proporcional de medios auxiliares.
Criterio de medición de proyecto: longitud medida en proyección horizontal, según documentación gráfica de Proyecto.

| Código | Ud | Descripción | Rendimiento | Precio | Importe |
|---|---|---|---|---|---|
| mt40iva010c | m | Tubo de PVC rígido de 63 mm de diámetro, para canalización de telecomunicaciones. Resistencia a la compresión 1250 N, resistencia al impacto 2 julios, propiedades eléctricas: rigidez eléctrica 15 kV. Conforme a las normas UNE-EN 50086-1 y UNE-EN 60423. (material) | 5.000 | 1.77 | 8.85 |
| mt40iva011c | Ud | Codo 90° de PVC rígido de 63 mm de diámetro, UNE-EN 50086-1 y UNE-EN 60423, pared interior lisa. (material) | 1.000 | 1.86 | 1.86 |
| mt40iva020d | Ud | Soporte separador de tubos de PVC rígido de 63 mm de diámetro. (material) | 1.000 | 1.64 | 1.64 |
| mt40iva030 | m | Hilo guía de acero galvanizado de 0,5 mm de diámetro. (material) | 6.000 | 0.02 | 0.12 |
| mt10hmf010d | m³ | Hormigón HM-20/B/20/I, fabricado en central normal, vertido con cubilote. | 0.100 | 53.70 | 5.37 |
| mt40www050 | Ud | Material auxiliar para infraestructura común de telecomunicaciones. | 0.500 | 1.39 | 0.70 |
| mo010 | h | Oficial 1ª construcción. | 0.050 | 13.51 | 0.68 |
| mo059 | h | Peón ordinario construcción. | 1.799 | 12.65 | 22.76 |
| % | % | Costes directos complementarios | 2 % | 41.98 | 0.84 |
|  |  | Costes directos |  |  | 42.82 |

**ILE020** m Canalización de enlace inferior formada por 5 conductos flexibles reforzados de PVC de 40 mm de diámetro.
8.000 m
Suministro e instalación de canalización de enlace inferior entre el registro de enlace y el RITI, RITU o RITM, formada por 5 conductos (2 TB+RDSI, 1 TLCA, 2 reserva) rígidos de PVC de 40 mm de diámetro. Incluso p/p de accesorios, codos para doblado de los extremos de los tubos, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt40iva010a | m | Tubo de PVC rígido de 40 mm de diámetro, para canalización de telecomunicaciones. Resistencia a la compresión 1250 N, resistencia al impacto 2 julios, propiedades eléctricas: rigidez eléctrica 15 kV. Conforme a las normas UNE-EN 50086-1 y UNE-EN 60423. (material) | 5.000 | 1.26 | 6.30 |
| mt40iva011a | Ud | Codo 90° de PVC rígido de 40 mm de diámetro, UNE-EN 50086-1 y UNE-EN 60423, pared interior lisa. (material) | 5.000 | 1.64 | 8.20 |
| mt40iva030 | m | Hilo guía de acero galvanizado de 0,5 mm de diámetro. | 6.000 | 0.02 | 0.12 |
| mt40www050 | Ud | Material auxiliar para infraestructura común de telecomunicaciones. | 0.500 | 1.39 | 0.70 |
| mo000 | h | Oficial 1ª instalador de telecomunicaciones. (mano de obra) | 0.075 | 13.95 | 1.05 |
| mo029 | h | Ayudante instalador de telecomunicaciones. (mano de obra) | 0.025 | 12.66 | 0.32 |
| % | % | Costes directos complementarios | 2 % | 16.69 | 0.33 |
|  |  | Costes directos |  |  | 17.02 |

**ILE021** Ud Registro de enlace inferior formado por armario monobloc de 450x450x120 mm, con cuerpo y puerta de poliéster reforzado con fibra de vidrio.
2.000 Ud
Suministro e instalación de armario monobloc de registro de enlace inferior de 450x450x120 mm, para paso y distribución de instalaciones de ICT, con cuerpo y puerta de poliéster reforzado con fibra de vidrio, para montar superficialmente. Incluso cierre con llave, accesorios, piezas especiales y fijaciones, sin incluir ayudas de albañilería. Según Norma Técnica de ICT.
Incluye: El transporte y movimiento vertical y horizontal de los materiales en obra, incluso carga y descarga de los camiones. Replanteo. Sujeción del armario. Montaje de los componentes. Conexionado de los conductores. Eliminación de restos, limpieza final y retirada de escombros a vertedero. Parte proporcional de andamiajes y medios auxiliares.
Criterio de medición de proyecto: unidad proyectada, según documentación gráfica de Proyecto.

| Código | Ud | Descripción | Rendimiento | Precio | Importe |
|---|---|---|---|---|---|
| mt40ire010aa | Ud | Caja de registro de enlace inferior para instalaciones de ICT, con cuerpo y puerta de poliéster reforzado con fibra de vidrio de 450x450x120 mm, para montar superficialmente. Incluso cierre con llave, accesorios y fijaciones. (material) | 1.000 | 69.68 | 69.68 |
| mt40www050 | Ud | Material auxiliar para infraestructura común de telecomunicaciones. | 0.250 | 1.39 | 0.35 |
| mo000 | h | Oficial 1ª instalador de telecomunicaciones. | 0.400 | 13.95 | 5.58 |
| mo029 | h | Ayudante instalador de telecomunicaciones. | 0.400 | 12.66 | 5.06 |
| % | % | Costes directos complementarios | 2 % | 80.67 | 1.61 |
|  |  | Costes directos |  |  | 82.28 |

**ILE030** m Canalización de enlace superior de 4 conductos flexibles reforzados de PVC de 40 mm de diámetro.
4.000 m
Suministro e instalación de canalización de enlace superior entre el punto de entrada general superior del edificio y el RITS, RITU o RITM, formada por 4 tubos flexibles reforzados de PVC de 40 mm de diámetro. Incluso p/p de accesorios, codos para doblado de los extremos de los tubos, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt35ais040e | m | Tubo flexible reforzado de PVC corrugado, para canalización empotrada en obra de fábrica (paredes y techos), D=40 mm. Código de clasificación 232122, resistencia a la compresión 320 N, resistencia al impacto 2 julios, temperatura de trabajo -5°C hasta 60°C, propiedades eléctricas: aislante, no propagador de llama. Conforme a las normas UNE-EN 50086-1, UNE-EN 50086-2-2 y UNE-EN 60423. (material) | 4.000 | 1.23 | 4.92 |
| mt40iva011a | Ud | Codo 90° de PVC rígido de 40 mm de diámetro, UNE-EN 50086-1 y UNE-EN 60423, pared interior lisa. | 4.000 | 1.64 | 6.56 |
| mt40iva030 | m | Hilo guía de acero galvanizado de 0,5 mm de diámetro. | 4.800 | 0.02 | 0.10 |
| mt40www050 | Ud | Material auxiliar para infraestructura común de telecomunicaciones. | 0.300 | 1.39 | 0.42 |
| mo000 | h | Oficial 1ª instalador de telecomunicaciones. | 0.060 | 13.95 | 0.84 |
| mo029 | h | Ayudante instalador de telecomunicaciones. | 0.020 | 12.66 | 0.25 |
| % | % | Costes directos complementarios | 2 % | 13.09 | 0.26 |
|  |  | Costes directos |  |  | 13.35 |

**ILE031** Ud Registro de enlace superior formado por armario de 360x360x120 mm, con cuerpo y puerta de plancha de acero lacado con aislamiento interior.
1.000 Ud
Suministro e instalación de armario de registro de enlace superior de 360x360x120 mm, para paso y distribución de instalaciones de ICT, con cuerpo y puerta de plancha de acero lacado con aislamiento interior, para montar superficialmente. Incluso cierre con llave, accesorios, piezas especiales y fijaciones, sin incluir ayudas de albañilería. Según Norma Técnica de ICT.
Incluye: El transporte y movimiento vertical y horizontal de los materiales en obra, incluso carga y descarga de los camiones. Replanteo. Sujeción del armario. Montaje de los componentes. Conexionado de los conductores. Eliminación de restos, limpieza final y retirada de escombros a vertedero. Parte proporcional de andamiajes y medios auxiliares.
Criterio de medición de proyecto: unidad proyectada, según documentación gráfica de Proyecto.

| Código | Ud | Descripción | Rendimiento | Precio | Importe |
|---|---|---|---|---|---|
| mt40ire020aa | Ud | Caja de registro de enlace superior para instalaciones de ICT, con cuerpo y puerta de plancha de acero lacado con aislamiento interior de 360x360x120 mm, para montar superficialmente. Incluso cierre con llave, accesorios y fijaciones. (material) | 1.000 | 70.70 | 70.70 |
| mt40www050 | Ud | Material auxiliar para infraestructura común de telecomunicaciones. | 0.250 | 1.39 | 0.35 |
| mo000 | h | Oficial 1ª instalador de telecomunicaciones. | 0.350 | 13.95 | 4.88 |
| mo029 | h | Ayudante instalador de telecomunicaciones. | 0.350 | 12.66 | 4.43 |
| % | % | Costes directos complementarios | 2 % | 80.36 | 1.61 |
|  |  | Costes directos |  |  | 81.97 |

**ILR010** Ud Equipamiento completo para RITI, 31 a 45 PAU, en armario de 200x200x50 cm.
2.000 Ud
Instalación de equipamiento completo para RITI, recinto inferior de instalaciones de telecomunicación, de 31 a 45 puntos de acceso a usuario, en armario de 200x200x50 cm, compuesto de: acometida eléctrica de 10 m de longitud, desde el cuadro de servicios generales del inmueble, constituida por cable de cobre con aislamiento hasta 750 V y de 2x6+T mm² de sección, protegida en tubo flexible reforzado de PVC de 32 mm de diámetro; cuadro de protección con un grado de protección mínimo IP 4X + IK 05 y con regletero para la conexión del cable de puesta a tierra dotado de 1 interruptor magnetotérmico de corte general de tensión nominal mínima 230/400 Vca, intensidad nominal de 25 A y poder de corte de 6 kA, 1 interruptor diferencial de corte omnipolar de tensión nominal mínima 230/400 Vca, frecuencia 50-60 Hz, intensidad nominal de 25 A, intensidad de defecto 30 mA de tipo selectivo, resistencia a cortocircuito de hasta 6 kA con fusible previo y 2 interruptores magnetotérmicos de corte omnipolar de tensión nominal mínima 230/400 Vca y poder de corte de 6 kA para la protección del alumbrado (10 A) y de las bases de toma de corriente del recinto (16 A); un interruptor monopolar y 2 bases de enchufe con toma de tierra y 16 A de capacidad, con sus cajas de empotrar y de derivación y tubo protector; toma de tierra formada por un anillo cerrado interior de cobre, de 25 mm² de sección, unido a la toma de tierra del edificio; punto de luz en el techo con portalámparas y lámpara de 60 W y bloque de emergencia; placa de identificación de 200x200 mm. Incluso dos canalizaciones de reserva para dos posibles acometidas más y pruebas de servicio, sin incluir obra civil ni ayudas de albañilería. Totalmente instalado y conexionado a la red general. Según Norma Técnica de ICT.
Incluye: El transporte y movimiento vertical y horizontal de los materiales en obra, incluso carga y descarga de los camiones. Replanteo de canalizaciones y accesorios. Paso de tubos de protección en rozas. Nivelación y sujeción de herrajes. Montaje de los componentes. Ejecución del circuito de tierra. Tendido de cables. Empalme en interior de cajas. Conexionado de los conductores. Colocación de mecanismos. Pruebas de servicio. Eliminación de restos, limpieza final y retirada de escombros a vertedero. Parte proporcional de andamiajes y medios auxiliares.
Criterio de medición de proyecto: unidad proyectada, según documentación gráfica de Proyecto.

| Código | Ud | Descripción | Rendimiento | Precio | Importe |
|---|---|---|---|---|---|
| mt35ais040d | m | Tubo flexible reforzado de PVC corrugado, para canalización empotrada en obra de fábrica (paredes y techos), D=32 mm. Código de clasificación 232122, resistencia a la compresión 320 N, resistencia al impacto 2 julios, temperatura de trabajo -5°C hasta 60°C, propiedades eléctricas: aislante, no propagador de llama. Conforme a las normas UNE-EN 50086-1, UNE-EN 50086-2-2 y UNE-EN 60423. (material) | 20.000 | 0.94 | 18.80 |
| mt40iae010 | m | Acometida eléctrica a recinto de ICT formada por cable de cobre con aislamiento hasta 750 V y de 2x6+T mm² de sección protegida en tubo de PVC, flexible y forrado, de 32 mm de diámetro. (material) | 10.000 | 1.52 | 15.20 |
| mt40iae020 | Ud | Caja de 8 elementos y puerta transparente para ubicación del cuadro general de protección del RIT, con hueco para posible ICP y una previsión de 28 módulos para la instalación de los posibles operadores. (material) | 1.000 | 9.54 | 9.54 |
| mt35ttc010a | m | Conductor de cobre desnudo, de 25 mm². (material) | 2.500 | 1.25 | 3.13 |
| mt35ais020b | m | Tubo flexible de PVC corrugado, para canalización empotrada en obra de fábrica (paredes y techos), D=20 mm. Código de clasificación 222122, resistencia a la compresión 320 N, resistencia al impacto 1 julio, temperatura de trabajo -5°C hasta 60°C, propiedades eléctricas: aislante, no propagador de llama. Conforme a las normas UNE-EN 50086-1, UNE-EN 50086-2-2 y UNE-EN 60423. (material) | 2.000 | 0.26 | 0.52 |
| mt35lin010a | m | Cable para circuito interior, no propagador de llama y con emisión de humos y opacidad reducida (UNE 211002), con conductores unipolares de cobre de 3x1,5 mm² de sección, siendo su tensión asignada de 450/750 V. (material) | 5.000 | 0.38 | 1.90 |
| mt35cgm030a | Ud | Interruptor diferencial, 2P/25A/30mA. (material) | 1.000 | 36.65 | 36.65 |
| mt35cgm020b | Ud | Interruptor automático magnetotérmico, de 10A de intensidad nominal, bipolar (2P). (material) | 1.000 | 14.74 | 14.74 |
| mt35cgm020c | Ud | Interruptor automático magnetotérmico, de 16A de intensidad nominal, bipolar (2P). (material) | 1.000 | 14.99 | 14.99 |
| mt35cgm020e | Ud | Interruptor automático magnetotérmico, de 25A de intensidad nominal, bipolar (2P). (material) | 1.000 | 15.67 | 15.67 |
| mt33seg100aa | Ud | Interruptor monopolar, serie básica, con tecla de color blanco y tapa con marco embellecedor de color blanco. (material) | 1.000 | 5.31 | 5.31 |
| mt33seg107aa | Ud | Base de enchufe de 16 A 2P+T, serie básica, con tecla de color blanco y tapa con marco embellecedor de color blanco. (material) | 2.000 | 7.04 | 14.08 |
| mt35caj010a | Ud | Caja de empotrar universal, enlace por los 2 lados. (material) | 3.000 | 0.23 | 0.69 |
| mt35caj020a | Ud | Caja de derivación para empotrar de 105x105 mm, con grado de protección normal, regletas de conexión y tapa de registro. (material) | 1.000 | 1.13 | 1.13 |
| mt40iae030 | Ud | Portalámparas serie estándar. (material) | 1.000 | 1.38 | 1.38 |
| mt40iae040 | Ud | Lámpara estándar de 60 W. (material) | 1.000 | 1.17 | 1.17 |
| mt34aem010c | Ud | Bloque de emergencia fluorescente, flujo luminoso 70 lúmenes, superficie cubierta 14 m², clase II, IP 42, incluso lámpara de emergencia 6 W - G5. (material) | 1.000 | 86.55 | 86.55 |
| mt40iae050 | m | Placa de identificación de 200x200 mm, resistente al fuego, para RIT. (material) | 1.000 | 6.28 | 6.28 |
| mt40www050 | Ud | Material auxiliar para infraestructura común de telecomunicaciones. | 2.000 | 1.39 | 2.78 |
| mo000 | h | Oficial 1ª instalador de telecomunicaciones. | 1.999 | 13.95 | 27.89 |
| mo029 | h | Ayudante instalador de telecomunicaciones. | 1.999 | 12.66 | 25.31 |
| % | % | Costes directos complementarios | 2 % | 303.71 | 6.07 |
|  |  | Costes directos |  |  | 309.78 |

**ILR020** Ud Equipamiento completo para RITS, 31 a 45 PAU, en armario de 200x200x50 cm.
2.000 Ud
Instalación de equipamiento completo para RITS, recinto superior de instalaciones de telecomunicación, de 31 a 45 puntos de acceso a usuario, en armario de 200x200x50 cm, compuesto de: acometida eléctrica de 10 m de longitud, desde el cuadro de servicios generales del inmueble, constituida por cable de cobre con aislamiento hasta 750 V y de 2x6+T mm² de sección, protegida en tubo flexible reforzado de PVC de 32 mm de diámetro; cuadro de protección con un grado de protección mínimo IP 4X + IK 05 y con regletero para la conexión del cable de puesta a tierra dotado de 1 interruptor magnetotérmico de corte general de tensión nominal mínima 230/400 Vca, intensidad nominal de 25 A y poder de corte de 6 kA, 1 interruptor diferencial de corte omnipolar de tensión nominal mínima 230/400 Vca, frecuencia 50-60 Hz, intensidad nominal de 25 A, intensidad de defecto 30 mA de tipo selectivo, resistencia a cortocircuito de hasta 6 kA con fusible previo y 3 interruptores magnetotérmicos de corte omnipolar de tensión nominal mínima 230/400 Vca y poder de corte de 6 kA para la protección del alumbrado (10 A), de las bases de toma de corriente del recinto (16 A) y de los equipos de cabecera de la infraestructura de radiodifusión y televisión (16 A); un interruptor monopolar y 4 bases de enchufe con toma de tierra y 16 A de capacidad, con sus cajas de empotrar y de derivación y tubo protector; toma de tierra formada por un anillo cerrado interior de cobre, de 25 mm² de sección, unido a la toma de tierra del edificio; punto de luz en el techo con portalámparas y lámpara de 60 W y bloque de emergencia; placa de identificación de 200x200 mm. Incluso dos canalizaciones de reserva para dos posibles acometidas más y pruebas de servicio, sin incluir obra civil ni ayudas de albañilería. Totalmente instalado y conexionado a la red general. Según Norma Técnica de ICT.
Incluye: El transporte y movimiento vertical y horizontal de los materiales en obra, incluso carga y descarga de los camiones. Replanteo de canalizaciones y accesorios. Paso de tubos de protección en rozas. Nivelación y sujeción de herrajes. Montaje de los componentes. Ejecución del circuito de tierra. Tendido de cables. Empalme en interior de cajas. Conexionado de los conductores. Colocación de mecanismos. Pruebas de servicio. Eliminación de restos, limpieza final y retirada de escombros a vertedero. Parte proporcional de andamiajes y medios auxiliares.
Criterio de medición de proyecto: unidad proyectada, según documentación gráfica de Proyecto.

| Código | Ud | Descripción | Rendimiento | Precio | Importe |
|---|---|---|---|---|---|
| mt35ais040d | m | Tubo flexible reforzado de PVC corrugado, para canalización empotrada en obra de fábrica (paredes y techos), D=32 mm. Código de clasificación 232122, resistencia a la compresión 320 N, resistencia al impacto 2 julios, temperatura de trabajo -5°C hasta 60°C, propiedades eléctricas: aislante, no propagador de llama. Conforme a las normas UNE-EN 50086-1, UNE-EN 50086-2-2 y UNE-EN 60423. | 20.000 | 0.94 | 18.80 |
| mt40iae010 | m | Acometida eléctrica a recinto de ICT formada por cable de cobre con aislamiento hasta 750 V y de 2x6+T mm² de sección protegida en tubo de PVC, flexible y forrado, de 32 mm de diámetro. | 10.000 | 1.52 | 15.20 |
| mt40iae020 | Ud | Caja de 8 elementos y puerta transparente para ubicación del cuadro general de protección del RIT, con hueco para posible ICP y una previsión de 28 módulos para la instalación de los posibles operadores. | 1.000 | 9.54 | 9.54 |
| mt35ttc010a | m | Conductor de cobre desnudo, de 25 mm². | 2.500 | 1.25 | 3.13 |
| mt35ais020b | m | Tubo flexible de PVC corrugado, para canalización empotrada en obra de fábrica (paredes y techos), D=20 mm. Código de clasificación 222122, resistencia a la compresión 320 N, resistencia al impacto 1 julio, temperatura de trabajo -5°C hasta 60°C, propiedades eléctricas: aislante, no propagador de llama. Conforme a las normas UNE-EN 50086-1, UNE-EN 50086-2-2 y UNE-EN 60423. | 2.000 | 0.26 | 0.52 |
| mt35lin010a | m | Cable para circuito interior, no propagador de llama y con emisión de humos y opacidad reducida (UNE 211002), con conductores unipolares de cobre de 3x1,5 mm² de sección, siendo su tensión asignada de 450/750 V. | 5.000 | 0.38 | 1.90 |
| mt35cgm030a | Ud | Interruptor diferencial, 2P/25A/30mA. | 1.000 | 36.65 | 36.65 |
| mt35cgm020b | Ud | Interruptor automático magnetotérmico, de 10A de intensidad nominal, bipolar (2P). | 1.000 | 14.74 | 14.74 |
| mt35cgm020c | Ud | Interruptor automático magnetotérmico, de 16A de intensidad nominal, bipolar (2P). | 2.000 | 14.99 | 29.98 |
| mt35cgm020e | Ud | Interruptor automático magnetotérmico, de 25A de intensidad nominal, bipolar (2P). | 1.000 | 15.67 | 15.67 |
| mt33seg100aa | Ud | Interruptor monopolar, serie básica, con tecla de color blanco y tapa con marco embellecedor de color blanco. | 1.000 | 5.31 | 5.31 |
| mt33seg107aa | Ud | Base de enchufe de 16 A 2P+T, serie básica, con tecla de color blanco y tapa con marco embellecedor de color blanco. | 4.000 | 7.04 | 28.16 |
| mt35caj010a | Ud | Caja de empotrar universal, enlace por los 2 lados. | 5.000 | 0.23 | 1.15 |
| mt35caj020a | Ud | Caja de derivación para empotrar de 105x105 mm, con grado de protección normal, regletas de conexión y tapa de registro. | 1.000 | 1.13 | 1.13 |
| mt40iae030 | Ud | Portalámparas serie estándar. | 1.000 | 1.38 | 1.38 |
| mt40iae040 | Ud | Lámpara estándar de 60 W. | 1.000 | 1.17 | 1.17 |
| mt34aem010c | Ud | Bloque de emergencia fluorescente, flujo luminoso 70 lúmenes, superficie cubierta 14 m², clase II, IP 42, incluso lámpara de emergencia 6 W - G5. | 1.000 | 86.55 | 86.55 |
| mt40iae050 | m | Placa de identificación de 200x200 mm, resistente al fuego, para RIT. | 1.000 | 6.28 | 6.28 |
| mt40www050 | Ud | Material auxiliar para infraestructura común de telecomunicaciones. | 2.000 | 1.39 | 2.78 |
| mo000 | h | Oficial 1ª instalador de telecomunicaciones. | 1.999 | 13.95 | 27.89 |
| mo029 | h | Ayudante instalador de telecomunicaciones. | 1.999 | 12.66 | 25.31 |
| % | % | Costes directos complementarios | 2 % | 333.24 | 6.66 |
|  |  | Costes directos |  |  | 339.90 |

**ILP020** m Canalización principal formada por 10 conductos (1 RTV, 2 TB+RDSI, 4 TLCA y SAFI, 3 reserva) flexibles reforzados de PVC de 50 mm de diámetro.
28.950 m
Suministro e instalación de canalización principal de unión entre el RITI o RITM inferior y el RITS o RITM superior a través de las distintas plantas del edificio. Formada por 10 conductos (1 RTV, 2 TB+RDSI, 4 TLCA y SAFI, 3 reserva) flexibles reforzados de PVC de 50 mm de diámetro. Incluso p/p de accesorios, piezas especiales, hilo guía y elementos de fijación de los conductos, sin incluir ayudas de albañilería. Según Norma Técnica de ICT.
Incluye: El transporte y movimiento vertical y horizontal de los materiales en obra, incluso carga y descarga de los camiones. Replanteo y trazado de conductos. Colocación y fijación de conductos. Conexionado de conductos y accesorios. Colocación del alambre guía en todas las canalizaciones. Eliminación de restos, limpieza final y retirada de escombros a vertedero. Parte proporcional de andamiajes y medios auxiliares.
Criterio de medición de proyecto: longitud medida según documentación gráfica de Proyecto.

| Código | Ud | Descripción | Rendimiento | Precio | Importe |
|---|---|---|---|---|---|
| mt35ais040f | m | Tubo flexible reforzado de PVC corrugado, para canalización empotrada en obra de fábrica (paredes y techos), D=50 mm. Código de clasificación 232122, resistencia a la compresión 320 N, resistencia al impacto 2 julios, temperatura de trabajo -5°C hasta 60°C, propiedades eléctricas: aislante, no propagador de llama. Conforme a las normas UNE-EN 50086-1, UNE-EN 50086-2-2 y UNE-EN 60423. (material) | 10.000 | 1.96 | 19.60 |
| mt40iva011b | Ud | Codo 90° de PVC rígido de 50 mm de diámetro, UNE-EN 50086-1 y UNE-EN 60423, pared interior lisa. (material) | 3.000 | 1.70 | 5.10 |
| mt40iva030 | m | Hilo guía de acero galvanizado de 0,5 mm de diámetro. | 12.000 | 0.02 | 0.24 |
| mt40www050 | Ud | Material auxiliar para infraestructura común de telecomunicaciones. | 1.000 | 1.39 | 1.39 |
| mo000 | h | Oficial 1ª instalador de telecomunicaciones. | 0.150 | 13.95 | 2.09 |
| mo029 | h | Ayudante instalador de telecomunicaciones. | 0.050 | 12.66 | 0.63 |
| % | % | Costes directos complementarios | 2 % | 29.05 | 0.58 |
|  |  | Costes directos |  |  | 29.63 |

**ILP021** Ud Registro secundario formado por armario de 450x450x150 mm, con cuerpo y puerta de plancha de acero lacado con aislamiento interior.
14.000 Ud
Suministro e instalación de armario de registro secundario de 450x450x150 mm, para paso y distribución de instalaciones de ICT, con cuerpo y puerta de plancha de acero lacado con aislamiento interior, para montar superficialmente. Incluso cierre con llave, material aislante en fondo de registro para fijación de elementos, accesorios, piezas especiales y fijaciones, sin incluir ayudas de albañilería. Según Norma Técnica de ICT.
Incluye: El transporte y movimiento vertical y horizontal de los materiales en obra, incluso carga y descarga de los camiones. Replanteo. Sujeción del armario. Montaje de los componentes. Conexionado de los conductores. Eliminación de restos, limpieza final y retirada de escombros a vertedero. Parte proporcional de andamiajes y medios auxiliares.
Criterio de medición de proyecto: unidad proyectada, según documentación gráfica de Proyecto.

| Código | Ud | Descripción | Rendimiento | Precio | Importe |
|---|---|---|---|---|---|
| mt40irs010aa | Ud | Caja de registro secundario para paso y distribución de instalaciones de ICT, con cuerpo y puerta de plancha de acero lacado con aislamiento interior de 450x450x150 mm, para montar superficialmente. Incluso cierre con llave, accesorios y fijaciones. (material) | 1.000 | 106.51 | 106.51 |
| mt40www050 | Ud | Material auxiliar para infraestructura común de telecomunicaciones. | 0.250 | 1.39 | 0.35 |
| mo000 | h | Oficial 1ª instalador de telecomunicaciones. | 0.500 | 13.95 | 6.98 |
| mo029 | h | Ayudante instalador de telecomunicaciones. | 0.500 | 12.66 | 6.33 |
| % | % | Costes directos complementarios | 2 % | 120.17 | 2.40 |
|  |  | Costes directos |  |  | 122.57 |

**ILS010** m Canalización secundaria formada por 3 conductos (1 TB+RDSI, 1 RTV, 1 TLCA y SAFI) flexibles reforzados de PVC de Ø 25 mm.
201.600 m
Suministro e instalación de canalización secundaria de unión entre el registro secundario y el registro de terminación de red en el interior de la vivienda. Formada por 3 conductos (1 TB+RDSI, 1 RTV, 1 TLCA y SAFI) flexibles reforzados de PVC de Ø 25 mm. Incluso p/p de accesorios, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt35ais040c | m | Tubo flexible reforzado de PVC corrugado, para canalización empotrada en obra de fábrica (paredes y techos), D=25 mm. Código de clasificación 232122, resistencia a la compresión 320 N, resistencia al impacto 2 julios, temperatura de trabajo -5°C hasta 60°C, propiedades eléctricas: aislante, no propagador de llama. Conforme a las normas UNE-EN 50086-1, UNE-EN 50086-2-2 y UNE-EN 60423. (material) | 3.000 | 0.61 | 1.83 |
| mt40iva030 | m | Hilo guía de acero galvanizado de 0,5 mm de diámetro. | 3.600 | 0.02 | 0.07 |
| mt40www050 | Ud | Material auxiliar para infraestructura común de telecomunicaciones. | 0.300 | 1.39 | 0.42 |
| mo000 | h | Oficial 1ª instalador de telecomunicaciones. | 0.066 | 13.95 | 0.92 |
| mo029 | h | Ayudante instalador de telecomunicaciones. | 0.015 | 12.66 | 0.19 |
| % | % | Costes directos complementarios | 2 % | 3.43 | 0.07 |
|  |  | Costes directos |  |  | 3.50 |

**ILS012** Ud Registro de plástico de terminación de red, con caja única para todos los servicios.
32.000 Ud
Suministro e instalación de registro de plástico de terminación de red doble, equipado para dos líneas que permiten el intercambio entre la red de dispersión y la red interior de usuario, formado por una caja de 300x500x60 mm para TB+RDSI, RTV, TLCA y SAFI, regleta de inserción de 5 pares para la conexión del PAU doble y los cables interiores, más repartidor de 3 salidas. Incluso accesorios, piezas especiales y fijaciones, sin incluir ayudas de albañilería. Según Norma Técnica de ICT.
Incluye: El transporte y movimiento vertical y horizontal de los materiales en obra, incluso carga y descarga de los camiones. Replanteo. Sujeción del armario. Montaje de los componentes. Conexionado de los conductores. Pruebas de servicio. Eliminación de restos, limpieza final y retirada de escombros a vertedero. Parte proporcional de andamiajes y medios auxiliares.
Criterio de medición de proyecto: unidad proyectada, según documentación gráfica de Proyecto.

| Código | Ud | Descripción | Rendimiento | Precio | Importe |
|---|---|---|---|---|---|
| mt40irt020ae | Ud | Caja de plástico de registro de terminación de red para instalaciones de ICT, de 300x500x60 mm, TB+RDSI/RTV/TLCA y SAFI, para empotrar. (material) | 1.000 | 15.48 | 15.48 |
| mt40irt023b | Ud | Repartidor 3D 5-2400 MHz 7/9 dB (MATV/FI), con conectores "F". (material) | 1.000 | 5.74 | 5.74 |
| mt40irt021a | Ud | Regleta de conexión 5 pares. (material) | 1.000 | 5.41 | 5.41 |
| mt40irt022b | Ud | Punto de acceso a usuario (PAU), doble con capacidad para dos líneas. (material) | 1.000 | 10.76 | 10.76 |
| mt40www050 | Ud | Material auxiliar para infraestructura común de telecomunicaciones. | 0.500 | 1.39 | 0.70 |
| mo000 | h | Oficial 1ª instalador de telecomunicaciones. | 1.150 | 13.95 | 16.04 |
| mo029 | h | Ayudante instalador de telecomunicaciones. | 0.300 | 12.66 | 3.80 |
| % | % | Costes directos complementarios | 2 % | 57.93 | 1.16 |
|  |  | Costes directos |  |  | 59.09 |

**ILI010** m Canalización interior de usuario para el tendido de cables de servicio de ICT, formada por 3 tubos corrugados de PVC de 20 mm de diámetro.
8888.960 m
Suministro e instalación de canalización interior de usuario empotrada por el interior de la vivienda que une el registro de terminación de red con los distintos registros de toma. Formada por 3 tubos corrugados de PVC de 20 mm de diámetro para el tendido de cables de servicio de ICT. Incluso p/p de accesorios, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt35ais020b | m | Tubo flexible de PVC corrugado, para canalización empotrada en obra de fábrica (paredes y techos), D=20 mm. Código de clasificación 222122, resistencia a la compresión 320 N, resistencia al impacto 1 julio, temperatura de trabajo -5°C hasta 60°C, propiedades eléctricas: aislante, no propagador de llama. Conforme a las normas UNE-EN 50086-1, UNE-EN 50086-2-2 y UNE-EN 60423. | 3.000 | 0.26 | 0.78 |
| mt40iva030 | m | Hilo guía de acero galvanizado de 0,5 mm de diámetro. | 3.300 | 0.02 | 0.07 |
| mt40www050 | Ud | Material auxiliar para infraestructura común de telecomunicaciones. | 0.300 | 1.39 | 0.42 |
| mo000 | h | Oficial 1ª instalador de telecomunicaciones. | 0.015 | 13.95 | 0.21 |
| mo029 | h | Ayudante instalador de telecomunicaciones. | 0.015 | 12.66 | 0.19 |
| % | % | Costes directos complementarios | 2 % | 1.67 | 0.03 |
|  |  | Costes directos |  |  | 1.70 |

| Medición | Uds. | Largo | Parcial |
|---|---|---|---|
|  | 32 | 277.78 | 8888.960 |
| Total |  |  | 8888.960 |

**ILI011a** Ud Registro de paso tipo B, de poliéster reforzado, de 100x100x40 mm.
593.000 Ud
Suministro e instalación de caja de registro de paso tipo B, de poliéster reforzado, de 100x100x40 mm, para paso y distribución de instalaciones de ICT en canalizaciones interiores de usuario, con 3 entradas laterales preiniciadas e iguales en sus cuatro paredes, a las que se podrán acoplar conos ajustables multidiámetro para entradas de conductos de hasta 25 mm, para empotrar. Incluso accesorios, piezas especiales y fijaciones, sin incluir ayudas de albañilería. Según Norma Técnica de ICT.
Incluye: El transporte y movimiento vertical y horizontal de los materiales en obra, incluso carga y descarga de los camiones. Replanteo. Sujeción de la caja. Montaje de los componentes. Conexionado de los conductores. Eliminación de restos, limpieza final y retirada de escombros a vertedero. Parte proporcional de andamiajes y medios auxiliares.
Criterio de medición de proyecto: unidad proyectada, según documentación gráfica de Proyecto.

| Código | Ud | Descripción | Rendimiento | Precio | Importe |
|---|---|---|---|---|---|
| mt40irt010ac | Ud | Caja de registro de paso para canalizaciones interiores de usuario de TB+RDSI de ICT, de poliéster reforzado, del tipo B, de 100x100x40 mm, número de entradas en cada lateral 3, diámetro máximo del tubo 25 mm, para empotrar. (material) | 1.000 | 11.30 | 11.30 |
| mt40www050 | Ud | Material auxiliar para infraestructura común de telecomunicaciones. | 0.250 | 1.39 | 0.35 |
| mo000 | h | Oficial 1ª instalador de telecomunicaciones. | 0.200 | 13.95 | 2.79 |
| mo029 | h | Ayudante instalador de telecomunicaciones. | 0.200 | 12.66 | 2.53 |
| % | % | Costes directos complementarios | 2 % | 16.97 | 0.34 |
|  |  | Costes directos |  |  | 17.31 |

**ILI011** Ud Registro de paso tipo C, de poliéster reforzado, de 100x160x40 mm.
593.000 Ud
Suministro e instalación de caja de registro de paso tipo C, de poliéster reforzado, de 100x160x40 mm, para paso y distribución de instalaciones de ICT en canalizaciones interiores de usuario, con 3 entradas laterales preiniciadas e iguales en sus cuatro paredes, a las que se podrán acoplar conos ajustables multidiámetro para entradas de conductos de hasta 25 mm, para empotrar. Incluso accesorios, piezas especiales y fijaciones, sin incluir ayudas de albañilería. Según Norma Técnica de ICT.
Incluye: El transporte y movimiento vertical y horizontal de los materiales en obra, incluso carga y descarga de los camiones. Replanteo. Sujeción de la caja. Montaje de los componentes. Conexionado de los conductores. Eliminación de restos, limpieza final y retirada de escombros a vertedero. Parte proporcional de andamiajes y medios auxiliares.
Criterio de medición de proyecto: unidad proyectada, según documentación gráfica de Proyecto.

| Código | Ud | Descripción | Rendimiento | Precio | Importe |
|---|---|---|---|---|---|
| mt40irt010ad | Ud | Caja de registro de paso para canalizaciones interiores de usuario de RTV, TLCA y SAFI de ICT, de poliéster reforzado, del tipo C, de 100x160x40 mm, número de entradas en cada lateral 3, diámetro máximo del tubo 25 mm, para empotrar. (material) | 1.000 | 4.77 | 4.77 |
| mt40www050 | Ud | Material auxiliar para infraestructura común de telecomunicaciones. | 0.250 | 1.39 | 0.35 |
| mo000 | h | Oficial 1ª instalador de telecomunicaciones. | 0.200 | 13.95 | 2.79 |
| mo029 | h | Ayudante instalador de telecomunicaciones. | 0.200 | 12.66 | 2.53 |
| % | % | Costes directos complementarios | 2 % | 10.44 | 0.21 |
|  |  | Costes directos |  |  | 10.65 |

**ILI020** Ud Registro de toma para BAT o toma de usuario.
168.000 Ud
Suministro e instalación de registro de toma, realizado mediante caja universal empotrada provista de tapa ciega en previsión de nuevos servicios, para BAT o toma de usuario. Incluso accesorios, piezas especiales y fijaciones, sin incluir ayudas de albañilería. Según Norma Técnica de ICT.
Incluye: El transporte y movimiento vertical y horizontal de los materiales en obra, incluso carga y descarga de los camiones. Replanteo. Colocación y fijación de registros. Conexionado de cables y accesorios. Eliminación de restos, limpieza final y retirada de escombros a vertedero. Parte proporcional de andamiajes y medios auxiliares.
Criterio de medición de proyecto: unidad proyectada, según documentación gráfica de Proyecto.

| Código | Ud | Descripción | Rendimiento | Precio | Importe |
|---|---|---|---|---|---|
| mt35caj010a | Ud | Caja de empotrar universal, enlace por los 2 lados. | 1.000 | 0.23 | 0.23 |
| mt33seg215aa | Ud | Toma ciega para registro de BAT o toma de usuario, serie media. Tapa ciega: color blanco, bastidor con garras. (material) | 1.000 | 3.65 | 3.65 |
| mt40www050 | Ud | Material auxiliar para infraestructura común de telecomunicaciones. | 0.050 | 1.39 | 0.07 |
| mo000 | h | Oficial 1ª instalador de telecomunicaciones. | 0.100 | 13.95 | 1.40 |
| % | % | Costes directos complementarios | 2 % | 5.35 | 0.11 |
|  |  | Costes directos |  |  | 5.46 |

### IA Audiovisuales

**IAA030** Ud Sistema colectivo de captación de señales de TV terrenal y FM formado por una antena para UHF IV/V C-21/69 27E, G=14 dB y una antena para FM BII Circular, G=1 dB fijado sobre mástil de 3,00 m de altura.
1.000 Ud
Suministro e instalación de sistema colectivo de captación de señales de TV terrenal y FM formado por una antena para UHF IV/V C-21/69 27E, G=14 dB y una antena para FM BII Circular, G=1 dB fijado sobre mástil de 3,00 m de altura. Incluso anclajes a paramentos, cable coaxial hasta equipos de cabecera, material de sujeción, conexiones de puesta a tierra, y cuantos accesorios sean necesarios para su correcta instalación. Totalmente montado, conexionado y probado, sin incluir ayudas de albañilería.
Incluye: El transporte y movimiento vertical y horizontal de los materiales en obra, incluso carga y descarga de los camiones. Replanteo del emplazamiento. Sujeción de antenas y complementos mecánicos. Montaje de elementos. Replanteo y trazado de conductos. Instalación de conductos derivados. Tendido de cables de señal. Pruebas de servicio. Eliminación de restos, limpieza final y retirada de restos a vertedero. Parte proporcional de andamiajes y medios auxiliares.
Criterio de medición de proyecto: unidad proyectada, según documentación gráfica de Proyecto.

| Código | Ud | Descripción | Rendimiento | Precio | Importe |
|---|---|---|---|---|---|
| mt40etv030a | Ud | Antena para UHF BIV/V C-21/69 27E, G=14 dB, con las siguientes características: ganancia 14 dB, relación D/A 23 dB, longitud 975 mm. (material) | 1.000 | 39.15 | 39.15 |
| mt40etv040a | Ud | Antena para FM BII Circular, G=1 dB, con las siguientes características: ganancia 1 dB, relación D/A 0 dB, longitud 500 mm. (material) | 1.000 | 25.02 | 25.02 |
| mt40sam012f | Ud | Mástil de antena con tratamiento anticorrosión RPR, de 40x3000x2 mm, incluso accesorios. (material) | 1.000 | 21.36 | 21.36 |
| mt40sam014b | Ud | Garra en U, reforzada y galvanizada, de 500 mm de largo, para fijación de mástil. (material) | 2.000 | 4.75 | 9.50 |
| mt40ecb010a | m | Cable coaxial RG-6 de impedancia característica 75 Ohm, Atenuación (2150 MHz) = 0,31 dB/m. (material) | 15.000 | 0.71 | 10.65 |
| mt35ttc040 | m | Cable de puesta a tierra de 6 mm² de sección. (material) | 15.000 | 0.93 | 13.95 |
| mt40www010 | Ud | Material auxiliar para instalaciones de televisión y radiodifusión sonora. (material) | 2.000 | 1.55 | 3.10 |
| mo000 | h | Oficial 1ª instalador de telecomunicaciones. | 2.499 | 13.95 | 34.86 |
| mo029 | h | Ayudante instalador de telecomunicaciones. | 2.499 | 12.66 | 31.64 |
| % | % | Costes directos complementarios | 2 % | 189.23 | 3.78 |
|  |  | Costes directos |  |  | 193.01 |

**IAA040** Ud Conjunto de amplificación, formado por 3 amplificadores digitales, 8 amplificadores monocanal de UHF, con una ganancia de 52 dB, y 1 amplificador de FM.
1.000 Ud
Suministro e instalación de conjunto de amplificación formado por 3 amplificadores digitales, 8 amplificadores monocanal de UHF, con una ganancia de 52 dB, y 1 amplificador de FM, todos ellos con automezcla en la entrada y autoseparación en la salida. Incluso base-soporte, cofre, mezcladores, repartidor, fuente de alimentación, placa base, distribuidor de señal, puentes de interconexión, conectores, resistencias de carga y cuantos accesorios sean necesarios para su correcta instalación. Totalmente montado, conexionado y probado, sin incluir ayudas de albañilería.
Incluye: El transporte y movimiento vertical y horizontal de los materiales en obra, incluso carga y descarga de los camiones. Replanteo. Tendido de cables de señal. Conexionado. Montaje de elementos. Pruebas de servicio. Eliminación de restos, limpieza final y retirada de restos a vertedero. Parte proporcional de andamiajes y medios auxiliares.
Criterio de medición de proyecto: unidad proyectada, según documentación gráfica de Proyecto.

| Código | Ud | Descripción | Rendimiento | Precio | Importe |
|---|---|---|---|---|---|
| mt40eca011db | Ud | Conjunto de amplificación monocanal, formado por 8 amplificadores monocanal de UHF, con una ganancia de 52 dB y 1 amplificador de FM. Incluso fuente de alimentación, placa base, distribuidor de señal, puentes de interconexión, conectores, resistencias de carga y cuantos accesorios sean necesarios para su correcta instalación. (material) | 1.000 | 1364.25 | 1364.25 |
| mt40eca012 | Ud | Amplificador digital, con una ganancia de 35/50 dB. Incluso fuente de alimentación, placa base, distribuidor de señal, puentes de interconexión, conectores, resistencias de carga y cuantos accesorios sean necesarios para su correcta instalación. (material) | 3.000 | 162.62 | 487.86 |
| mt40eca102b | Ud | Base-soporte con barra de alimentación, con capacidad para 9 módulos. (material) | 2.000 | 17.92 | 35.84 |
| mt40eca101bb | Ud | Cofre de 798x346x180 mm para 2 base-soporte de 9 unidades. (material) | 1.000 | 71.86 | 71.86 |
| mt40irt024 | Ud | Mezclador RF+FI 2/2 dB (MATV/FI), con conectores "F". (material) | 2.000 | 14.18 | 28.36 |
| mt40irt023a | Ud | Repartidor 2D 5-2400 MHz 4/5 dB (MATV/FI), con conectores "F". (material) | 1.000 | 4.82 | 4.82 |
| mt40www010 | Ud | Material auxiliar para instalaciones de televisión y radiodifusión sonora. | 1.000 | 1.55 | 1.55 |
| mo000 | h | Oficial 1ª instalador de telecomunicaciones. | 5.798 | 13.95 | 80.88 |
| mo029 | h | Ayudante instalador de telecomunicaciones. | 5.798 | 12.66 | 73.40 |
| % | % | Costes directos complementarios | 2 % | 2148.82 | 42.98 |
|  |  | Costes directos |  |  | 2191.80 |

**IAA050** Ud Red de distribución formada por cable coaxial RG-6 de 75 Ohm, Atenuación (2150 MHz) = 0,31 dB/m, con 4 derivadores 2D con una pérdida de 27 dB, 4 derivadores 2D con una pérdida de 18 dB, 6 derivadores 2D con una pérdida de 12 dB.
2.000 Ud
Suministro e instalación de red de distribución formada por cable coaxial RG-6 de 75 Ohm, Atenuación (2150 MHz) = 0,31 dB/m, con 4 derivadores 2D con una pérdida de 27 dB, 4 derivadores 2D con una pérdida de 18 dB, 6 derivadores 2D con una pérdida de 12 dB que discurre desde el equipo de cabecera hasta cada registro secundario. Totalmente montada, conexionada y probada, sin incluir ayudas de albañilería.
Incluye: El transporte y movimiento vertical y horizontal de los materiales en obra, incluso carga y descarga de los camiones. Tendido de cables de señal. Conexionado. Montaje de derivadores. Pruebas de servicio. Eliminación de restos, limpieza final y retirada de restos a vertedero. Parte proporcional de andamiajes y medios auxiliares.
Criterio de medición de proyecto: unidad proyectada, según documentación gráfica de Proyecto.

| Código | Ud | Descripción | Rendimiento | Precio | Importe |
|---|---|---|---|---|---|
| mt40ecb010a | m | Cable coaxial RG-6 de impedancia característica 75 Ohm, Atenuación (2150 MHz) = 0,31 dB/m. | 14.470 | 0.71 | 10.27 |
| mt40ede010ai | Ud | Derivador inductivo con conexión del cable coaxial, 2D 5-2400 MHz, AT=27 dB, con conectores "F". (material) | 4.000 | 5.77 | 23.08 |
| mt40ede010ad | Ud | Derivador inductivo con conexión del cable coaxial, 2D 5-2400 MHz, AT=18 dB, con conectores "F". (material) | 4.000 | 5.77 | 23.08 |
| mt40ede010aa | Ud | Derivador inductivo con conexión del cable coaxial, 2D 5-2400 MHz, AT=12 dB, con conectores "F". (material) | 6.000 | 5.77 | 34.62 |
| mt40www010 | Ud | Material auxiliar para instalaciones de televisión y radiodifusión sonora. | 0.295 | 1.55 | 0.46 |
| mo000 | h | Oficial 1ª instalador de telecomunicaciones. | 0.989 | 13.95 | 13.80 |
| mo029 | h | Ayudante instalador de telecomunicaciones. | 0.989 | 12.66 | 12.52 |
| % | % | Costes directos complementarios | 2 % | 117.83 | 2.36 |
|  |  | Costes directos |  |  | 120.19 |

| Medición | Uds. | Parcial |
|---|---|---|
|  | 1 | 1.000 |
|  | 1 | 1.000 |
| Total |  | 2.000 |

**IAA060** Ud Red de dispersión formada por cable coaxial RG-6 de 75 Ohm, Atenuación (2150 MHz) = 0,31 dB/m.
2.000 Ud
Suministro e instalación de red de dispersión formada por cable coaxial RG-6 de 75 Ohm, Atenuación (2150 MHz) = 0,31 dB/m, desde el punto de distribución (registro secundario) al punto de terminación de red (registro de terminación de red), que permite el intercambio entre la red de distribución y la red interior de usuario. Totalmente montada, conexionada y probada, sin incluir ayudas de albañilería.
Incluye: El transporte y movimiento vertical y horizontal de los materiales en obra, incluso carga y descarga de los camiones. Tendido de cables de señal. Conexionado. Pruebas de servicio. Eliminación de restos, limpieza final y retirada de restos a vertedero. Parte proporcional de andamiajes y medios auxiliares.
Criterio de medición de proyecto: unidad proyectada, según documentación gráfica de Proyecto.

| Código | Ud | Descripción | Rendimiento | Precio | Importe |
|---|---|---|---|---|---|
| mt40ecb010a | m | Cable coaxial RG-6 de impedancia característica 75 Ohm, Atenuación (2150 MHz) = 0,31 dB/m. | 100.800 | 0.71 | 71.57 |
| mt40www010 | Ud | Material auxiliar para instalaciones de televisión y radiodifusión sonora. | 1.208 | 1.55 | 1.87 |
| mo000 | h | Oficial 1ª instalador de telecomunicaciones. | 2.015 | 13.95 | 28.11 |
| mo029 | h | Ayudante instalador de telecomunicaciones. | 2.015 | 12.66 | 25.51 |
| % | % | Costes directos complementarios | 2 % | 127.06 | 2.54 |
|  |  | Costes directos |  |  | 129.60 |

| Medición | Uds. | Parcial |
|---|---|---|
|  | 1 | 1.000 |
|  | 1 | 1.000 |
| Total |  | 2.000 |

**IAA070a** Ud Red interior de usuario formada por cable coaxial RG-6 de 75 Ohm, Atenuación (2150 MHz) = 0,31 dB/m y 2 bases de toma.
28.000 Ud
Suministro e instalación de red interior de usuario formada por cable coaxial RG-6 de 75 Ohm, Atenuación (2150 MHz) = 0,31 dB/m y 2 bases de toma para permitir la conexión a ellas de receptores de televisión y radio en frecuencia modulada, situadas en el interior de la vivienda. Totalmente montada, conexionada y probada, sin incluir ayudas de albañilería.
Incluye: El transporte y movimiento vertical y horizontal de los materiales en obra, incluso carga y descarga de los camiones. Tendido de cables. Conexionado de tubos y accesorios. Colocación de mecanismos. Pruebas de servicio. Protección del conjunto frente a golpes y mal uso. Eliminación de restos, limpieza final y retirada de restos a vertedero. Parte proporcional de andamiajes y medios auxiliares.
Criterio de medición de proyecto: unidad proyectada, según documentación gráfica de Proyecto.

| Código | Ud | Descripción | Rendimiento | Precio | Importe |
|---|---|---|---|---|---|
| mt40ecb010a | m | Cable coaxial RG-6 de impedancia característica 75 Ohm, Atenuación (2150 MHz) = 0,31 dB/m. | 18.700 | 0.71 | 13.28 |
| mt40tet011b | Ud | Toma separadora TV/FM-SAT, caja de paso y embellecedor. (material) | 2.000 | 10.90 | 21.80 |
| mt40www010 | Ud | Material auxiliar para instalaciones de televisión y radiodifusión sonora. | 1.000 | 1.55 | 1.55 |
| mo000 | h | Oficial 1ª instalador de telecomunicaciones. | 1.232 | 13.95 | 17.19 |
| mo029 | h | Ayudante instalador de telecomunicaciones. | 1.232 | 12.66 | 15.60 |
| % | % | Costes directos complementarios | 2 % | 69.42 | 1.39 |
|  |  | Costes directos |  |  | 70.81 |

| Medición | Uds. | Parcial |
|---|---|---|
| A | 28 | 28.000 |
| Total |  | 28.000 |

**IAA070** Ud Red interior de usuario formada por cable coaxial RG-6 de 75 Ohm, Atenuación (2150 MHz) = 0,31 dB/m y 2 bases de toma.
4.000 Ud
Suministro e instalación de red interior de usuario formada por cable coaxial RG-6 de 75 Ohm, Atenuación (2150 MHz) = 0,31 dB/m y 2 bases de toma para permitir la conexión a ellas de receptores de televisión y radio en frecuencia modulada, situadas en el interior de la vivienda. Totalmente montada, conexionada y probada, sin incluir ayudas de albañilería.
Incluye: El transporte y movimiento vertical y horizontal de los materiales en obra, incluso carga y descarga de los camiones. Tendido de cables. Conexionado de tubos y accesorios. Colocación de mecanismos. Pruebas de servicio. Protección del conjunto frente a golpes y mal uso. Eliminación de restos, limpieza final y retirada de restos a vertedero. Parte proporcional de andamiajes y medios auxiliares.
Criterio de medición de proyecto: unidad proyectada, según documentación gráfica de Proyecto.

| Código | Ud | Descripción | Rendimiento | Precio | Importe |
|---|---|---|---|---|---|
| mt40ecb010a | m | Cable coaxial RG-6 de impedancia característica 75 Ohm, Atenuación (2150 MHz) = 0,31 dB/m. | 19.280 | 0.71 | 13.69 |
| mt40tet011b | Ud | Toma separadora TV/FM-SAT, caja de paso y embellecedor. | 2.000 | 10.90 | 21.80 |
| mt40www010 | Ud | Material auxiliar para instalaciones de televisión y radiodifusión sonora. | 1.000 | 1.55 | 1.55 |
| mo000 | h | Oficial 1ª instalador de telecomunicaciones. | 1.262 | 13.95 | 17.60 |
| mo029 | h | Ayudante instalador de telecomunicaciones. | 1.262 | 12.66 | 15.98 |
| % | % | Costes directos complementarios | 2 % | 70.62 | 1.41 |
|  |  | Costes directos |  |  | 72.03 |

| Medición | Uds. | Parcial |
|---|---|---|
| Locales | 4 | 4.000 |
| Total |  | 4.000 |

**IAF020** Ud Punto de interconexión de red para 100 pares.
1.000 Ud
Suministro e instalación de punto de interconexión de red, con una capacidad de 100 pares, formado por un registro principal de telefonía provisto de 10 regletas de corte y prueba de 10 pares, con conexión por inserción y desplazamiento del aislante, montadas cada una de ellas en el registro principal situado en el RITI o en el RITU. Incluso carátulas identificativas, soportes metálicos para regletas y accesorios. Totalmente montado, conexionado y probado, sin incluir ayudas de albañilería.
Incluye: El transporte y movimiento vertical y horizontal de los materiales en obra, incluso carga y descarga de los camiones. Colocación de regletero. Montaje de regletas. Conexionado de cables y accesorios. Pruebas de servicio. Eliminación de restos, limpieza final y retirada de restos a vertedero. Parte proporcional de andamiajes y medios auxiliares.
Criterio de medición de proyecto: unidad proyectada, según documentación gráfica de Proyecto.

| Código | Ud | Descripción | Rendimiento | Precio | Importe |
|---|---|---|---|---|---|
| mt40mtm040a | Ud | Armario para registro principal de telefonía, formado por caja de acero lacado con base de madera y cerradura, de 450x400x150 mm, para el alojamiento de soportes y regletas. (material) | 1.000 | 148.88 | 148.88 |
| mt40mta010b | Ud | Regleta de corte y prueba con una capacidad de 10 pares, con inserción del conductor por desplazamiento del aislante. (material) | 10.000 | 3.25 | 32.50 |
| mt40mta021b | Ud | Soporte para 10 regletas de 10 pares. (material) | 1.000 | 7.69 | 7.69 |
| mt40mta040b | Ud | Carátula identificativa formada por marco porta-rótulos reclinable, 10 pares. (material) | 10.000 | 1.82 | 18.20 |
| mt40www030 | Ud | Material auxiliar para instalaciones de telefonía. (material) | 0.750 | 1.19 | 0.89 |
| mo000 | h | Oficial 1ª instalador de telecomunicaciones. | 4.035 | 13.95 | 56.29 |
| % | % | Costes directos complementarios | 2 % | 264.45 | 5.29 |
|  |  | Costes directos |  |  | 269.74 |

**IAF030** m Red de distribución telefónica para 45 pares, formada por 1 cable telefónico multipar apantallado, para interiores, de 50 pares.
28.960 m
Suministro e instalación de red de distribución telefónica para 45 pares, formada por 1 cable telefónico multipar apantallado, para interiores, con cubierta AL-PVC, de 50 pares, que discurre desde el registro principal hasta cada registro secundario. Incluso sangrado y conexionado de pares en cada registro secundario de la ICT. Totalmente montada, conexionada y probada, sin incluir ayudas de albañilería.
Incluye: El transporte y movimiento vertical y horizontal de los materiales en obra, incluso carga y descarga de los camiones. Sangrado y conexionado de pares. Pruebas de servicio. Eliminación de restos, limpieza final y retirada de restos a vertedero. Parte proporcional de andamiajes y medios auxiliares.
Criterio de medición de proyecto: longitud medida según documentación gráfica de Proyecto.

| Código | Ud | Descripción | Rendimiento | Precio | Importe |
|---|---|---|---|---|---|
| mt40mto040d | m | Cable telefónico multipar apantallado, para interiores, con cubierta PVC, de 50 pares (50x2x0,51 mm²). (material) | 1.050 | 3.83 | 4.02 |
| mt40www030 | Ud | Material auxiliar para instalaciones de telefonía. | 0.175 | 1.19 | 0.21 |
| mo000 | h | Oficial 1ª instalador de telecomunicaciones. | 0.013 | 13.95 | 0.18 |
| mo029 | h | Ayudante instalador de telecomunicaciones. | 0.013 | 12.66 | 0.16 |
| % | % | Costes directos complementarios | 2 % | 4.57 | 0.09 |
|  |  | Costes directos |  |  | 4.66 |

**IAF040** Ud Punto de distribución de telefonía para la segregación de 6 pares, equipado con 2 regletas de corte y prueba con capacidad para 5 pares cada una.
16.000 Ud
Suministro e instalación de punto de distribución de telefonía para la segregación de 6 pares, colocado en el registro secundario de la infraestructura común de telecomunicaciones (ICT) y equipado con 2 regletas de corte y prueba con capacidad para 5 pares cada una y tipo de conexión por inserción y desplazamiento del aislante, montadas cada una de ellas en el registro secundario. Incluso carátulas identificativas, soportes metálicos para regletas y accesorios. Totalmente montado, conexionado y probado, sin incluir ayudas de albañilería.
Incluye: El transporte y movimiento vertical y horizontal de los materiales en obra, incluso carga y descarga de los camiones. Conexionado de pares sangrados para red de dispersión. Pruebas de servicio. Eliminación de restos, limpieza final y retirada de restos a vertedero. Parte proporcional de andamiajes y medios auxiliares.
Criterio de medición de proyecto: unidad proyectada, según documentación gráfica de Proyecto.

| Código | Ud | Descripción | Rendimiento | Precio | Importe |
|---|---|---|---|---|---|
| mt40mta010a | Ud | Regleta de corte y prueba con una capacidad de 5 pares, con inserción del conductor por desplazamiento del aislante. (material) | 2.000 | 2.34 | 4.68 |
| mt40mta020a | Ud | Soporte individual para regleta de 5 pares. (material) | 2.000 | 0.97 | 1.94 |
| mt40mta040a | Ud | Carátula identificativa formada por marco porta-rótulos reclinable, 5 pares. (material) | 2.000 | 0.89 | 1.78 |
| mt40www030 | Ud | Material auxiliar para instalaciones de telefonía. | 0.960 | 1.19 | 1.14 |
| mo000 | h | Oficial 1ª instalador de telecomunicaciones. | 0.160 | 13.95 | 2.23 |
| mo029 | h | Ayudante instalador de telecomunicaciones. | 0.160 | 12.66 | 2.03 |
| % | % | Costes directos complementarios | 2 % | 13.80 | 0.28 |
|  |  | Costes directos |  |  | 14.08 |

**IAF050** m Red de dispersión telefónica interior, formada por un cable telefónico de 2 pares.
201.600 m
Suministro e instalación de red de dispersión telefónica interior, que discurre desde la regleta de distribución situada en el registro secundario hasta el registro de terminación de red de la vivienda, formada por un cable telefónico de 2 pares. Totalmente montada, conexionada y probada, sin incluir ayudas de albañilería.
Incluye: El transporte y movimiento vertical y horizontal de los materiales en obra, incluso carga y descarga de los camiones. Pruebas de servicio. Eliminación de restos, limpieza final y retirada de restos a vertedero. Parte proporcional de andamiajes y medios auxiliares.
Criterio de medición de proyecto: longitud medida según documentación gráfica de Proyecto.

| Código | Ud | Descripción | Rendimiento | Precio | Importe |
|---|---|---|---|---|---|
| mt40mto040b | m | Cable telefónico multipar apantallado, para interiores, con cubierta PVC, de 2 pares (2x2x0,51 mm²). (material) | 1.000 | 0.19 | 0.19 |
| mt40www030 | Ud | Material auxiliar para instalaciones de telefonía. | 0.025 | 1.19 | 0.03 |
| mo000 | h | Oficial 1ª instalador de telecomunicaciones. | 0.010 | 13.95 | 0.14 |
| mo029 | h | Ayudante instalador de telecomunicaciones. | 0.010 | 12.66 | 0.13 |
| % | % | Costes directos complementarios | 2 % | 0.49 | 0.01 |
|  |  | Costes directos |  |  | 0.50 |

**IAF060a** Ud Red telefónica interior de usuario, formada por cable telefónico de 1 par, con 2 bases de toma.
28.000 Ud
Suministro e instalación de red telefónica interior de usuario que va desde el registro de terminación de red de la vivienda hasta cada base terminal (BAT), formada por cable telefónico de 1 par (1x2x0,51 mm²), con 2 bases de toma. Totalmente montada, conexionada y probada, sin incluir ayudas de albañilería.
Incluye: El transporte y movimiento vertical y horizontal de los materiales en obra, incluso carga y descarga de los camiones. Pruebas de servicio. Eliminación de restos, limpieza final y retirada de restos a vertedero. Parte proporcional de andamiajes y medios auxiliares.
Criterio de medición de proyecto: unidad proyectada, según documentación gráfica de Proyecto.

| Código | Ud | Descripción | Rendimiento | Precio | Importe |
|---|---|---|---|---|---|
| mt40mto030a | m | Cable para acometida interior, 1 par (1x2x0,51 mm²), formado por dos conductores aislados entre sí por una capa de polietileno HD y torsionados en hélice. (material) | 18.700 | 0.13 | 2.43 |
| mt40mtm010 | Ud | Base de toma de teléfono con 6 contactos, caja de empotrar y tapa. (material) | 2.000 | 8.23 | 16.46 |
| mt40www030 | Ud | Material auxiliar para instalaciones de telefonía. | 0.234 | 1.19 | 0.28 |
| mo000 | h | Oficial 1ª instalador de telecomunicaciones. | 0.693 | 13.95 | 9.67 |
| mo029 | h | Ayudante instalador de telecomunicaciones. | 0.693 | 12.66 | 8.77 |
| % | % | Costes directos complementarios | 2 % | 37.61 | 0.75 |
|  |  | Costes directos |  |  | 38.36 |

| Medición | Uds. | Parcial |
|---|---|---|
| A | 28 | 28.000 |
| Total |  | 28.000 |

**IAF060** Ud Red telefónica interior de usuario, formada por cable telefónico de 1 par, con 2 bases de toma.
4.000 Ud
Suministro e instalación de red telefónica interior de usuario que va desde el registro de terminación de red de la vivienda hasta cada base terminal (BAT), formada por cable telefónico de 1 par (1x2x0,51 mm²), con 2 bases de toma. Totalmente montada, conexionada y probada, sin incluir ayudas de albañilería.
Incluye: El transporte y movimiento vertical y horizontal de los materiales en obra, incluso carga y descarga de los camiones. Pruebas de servicio. Eliminación de restos, limpieza final y retirada de restos a vertedero. Parte proporcional de andamiajes y medios auxiliares.
Criterio de medición de proyecto: unidad proyectada, según documentación gráfica de Proyecto.

| Código | Ud | Descripción | Rendimiento | Precio | Importe |
|---|---|---|---|---|---|
| mt40mto030a | m | Cable para acometida interior, 1 par (1x2x0,51 mm²), formado por dos conductores aislados entre sí por una capa de polietileno HD y torsionados en hélice. | 19.280 | 0.13 | 2.51 |
| mt40mtm010 | Ud | Base de toma de teléfono con 6 contactos, caja de empotrar y tapa. | 2.000 | 8.23 | 16.46 |
| mt40www030 | Ud | Material auxiliar para instalaciones de telefonía. | 0.241 | 1.19 | 0.29 |
| mo000 | h | Oficial 1ª instalador de telecomunicaciones. | 0.696 | 13.95 | 9.71 |
| mo029 | h | Ayudante instalador de telecomunicaciones. | 0.696 | 12.66 | 8.81 |
| % | % | Costes directos complementarios | 2 % | 37.78 | 0.76 |
|  |  | Costes directos |  |  | 38.54 |

| Medición | Uds. | Parcial |
|---|---|---|
| Locales | 4 | 4.000 |
| Total |  | 4.000 |

**IAV021** Ud Portero electrónico para 28 viviendas.
2.000 Ud
Instalación de portero electrónico para 28 viviendas compuesto de: placa digital con teclado codificado, alimentador, abrepuertas y teléfono. Incluso cableado y cajas. Totalmente montado, conexionado y probado, sin incluir ayudas de albañilería.
Incluye: El transporte y movimiento vertical y horizontal de los materiales en obra, incluso carga y descarga de los camiones. Colocación del alimentador. Colocación de la placa exterior. Colocación de teléfonos interiores. Instalación de conductores de señal y eléctricos, abrepuertas, cajas de derivación y tubos. Pruebas de servicio. Protección del conjunto frente a golpes y mal uso. Eliminación de restos, limpieza final y retirada de restos a vertedero. Parte proporcional de andamiajes y medios auxiliares.
Criterio de medición de proyecto: unidad proyectada, según documentación gráfica de Proyecto.

| Código | Ud | Descripción | Rendimiento | Precio | Importe |
|---|---|---|---|---|---|
| mt40peo120 | Ud | Kit de portero electrónico, compuesto por placa digital con teclado codificado, caja de empotrar, marco embellecedor, alimentador y abrepuertas. (material) | 1.000 | 642.30 | 642.30 |
| mt40vpt120a | Ud | Teléfono para instalación de portero electrónico. (material) | 28.000 | 22.67 | 634.76 |
| mt35ais020b | m | Tubo flexible de PVC corrugado, para canalización empotrada en obra de fábrica (paredes y techos), D=20 mm. Código de clasificación 222122, resistencia a la compresión 320 N, resistencia al impacto 1 julio, temperatura de trabajo -5°C hasta 60°C, propiedades eléctricas: aislante, no propagador de llama. Conforme a las normas UNE-EN 50086-1, UNE-EN 50086-2-2 y UNE-EN 60423. | 113.000 | 0.26 | 29.38 |
| mt40pea010 | m | Manguera de telefonía 6 hilos de 0,5 mm². (material) | 113.000 | 0.83 | 93.79 |
| mt40www040 | Ud | Material auxiliar para instalaciones audiovisuales. (material) | 8.000 | 1.17 | 9.36 |
| mo001 | h | Oficial 1ª electricista. (mano de obra) | 32.390 | 13.95 | 451.84 |
| mo051 | h | Ayudante electricista. (mano de obra) | 32.390 | 12.66 | 410.06 |
| % | % | Costes directos complementarios | 2 % | 2271.49 | 45.43 |
|  |  | Costes directos |  |  | 2316.92 |

| Medición | Uds. | Parcial |
|---|---|---|
|  | 1 | 1.000 |
|  | 1 | 1.000 |
| Total |  | 2.000 |

### IC Calefacción, climatización y A.C.S.

**ICA010** Ud Termo eléctrico, mural vertical, 75 l, 1200 W.
28.000 Ud
Suministro e instalación de termo eléctrico para el servicio de A.C.S., mural vertical, capacidad 75 l, potencia 1200 W. Incluso soporte y anclajes de fijación, llaves de corte de esfera y latiguillos flexibles, tanto en la entrada de agua como en la salida. Totalmente montado, instalado, conexionado y comprobado.
Incluye: El transporte y movimiento vertical y horizontal de los materiales en obra, incluso carga y descarga de los camiones. Comprobación de la terminación del paramento de apoyo. Replanteo mediante plantilla. Fijación en paramento mediante elementos de anclaje. Colocación del aparato. Conexión a las redes de distribución. Protección del elemento frente a golpes y salpicaduras. Limpieza final. Eliminación y retirada de restos a vertedero de obra. Parte proporcional de medios auxiliares.
Criterio de medición de proyecto: unidad proyectada, según documentación gráfica de Proyecto.

| Código | Ud | Descripción | Rendimiento | Precio | Importe |
|---|---|---|---|---|---|
| mt38tew010a | Ud | Latiguillo flexible de 20 cm y 1/2" de diámetro. (material) | 2.000 | 2.78 | 5.56 |
| mt37sve020a | Ud | Válvula de esfera de PVC para roscar de 1/2". (material) | 2.000 | 5.01 | 10.02 |
| mt38tes010c | Ud | Termo eléctrico para el servicio de A.C.S., mural vertical, capacidad 75 l, potencia 1200 W. (material) | 1.000 | 176.93 | 176.93 |
| mt38www011 | Ud | Material auxiliar para instalaciones de A.C.S. (material) | 1.000 | 1.41 | 1.41 |
| mo004 | h | Oficial 1ª fontanero. | 0.797 | 13.95 | 11.12 |
| mo054 | h | Ayudante fontanero. | 0.797 | 12.66 | 10.09 |
| % | % | Costes directos complementarios | 2 % | 215.13 | 4.30 |
|  |  | Costes directos |  |  | 219.43 |

### IE Eléctricas

**IEP010** Ud Red de toma de tierra para estructura de hormigón del edificio con 33 m de conductor de cobre desnudo de 35 mm².
1.000 Ud
Suministro e instalación de red de toma de tierra para estructura de hormigón del edificio compuesta por 25 m de cable conductor de cobre desnudo recocido de 35 mm² de sección para la línea principal de toma de tierra del edificio, enterrado a una profundidad mínima de 80 cm, 8 m de cable conductor de cobre desnudo recocido de 35 mm² de sección para la línea de enlace de toma de tierra de los pilares de hormigón a conectar. Incluso placas acodadas de 3 mm de espesor, soldadas en taller a las armaduras de los pilares, soldaduras aluminotérmicas, registro de comprobación y puente de prueba. Totalmente montada, conexionada y probada según REBT, ITC-BT-18 e ITC-BT-26, sin incluir ayudas de albañilería.
Incluye: El transporte y movimiento vertical y horizontal de los materiales en obra, incluso carga y descarga de los camiones. Replanteo. Conexionado del electrodo y la línea de enlace. Montaje del punto de puesta a tierra. Trazado de la línea principal de tierra. Sujeción. Trazado de derivaciones de tierra. Conexionado de las derivaciones. Conexionado a masa de la red. Pruebas de servicio. Eliminación de restos, limpieza final y retirada de escombros a vertedero. Parte proporcional de medios auxiliares.
Criterio de medición de proyecto: unidad proyectada, según documentación gráfica de Proyecto.

| Código | Ud | Descripción | Rendimiento | Precio | Importe |
|---|---|---|---|---|---|
| mt35ttc010b | m | Conductor de cobre desnudo, de 35 mm². (material) | 33.000 | 2.71 | 89.43 |
| mt35tte020bc | Ud | Placa de cobre electrolítico puro para toma de tierra, de 300x100x3 mm, con abrazadera para conductor. (material) | 3.000 | 36.07 | 108.21 |
| mt35tts010c | Ud | Soldadura aluminotérmica del cable conductor a la placa. (material) | 3.000 | 3.38 | 10.14 |
| mt35www020 | Ud | Material auxiliar para instalaciones de toma de tierra. (material) | 1.000 | 1.11 | 1.11 |
| mo001 | h | Oficial 1ª electricista. | 3.757 | 13.95 | 52.41 |
| mo051 | h | Ayudante electricista. | 3.757 | 12.66 | 47.56 |
| % | % | Costes directos complementarios | 2 % | 308.86 | 6.18 |
|  |  | Costes directos |  |  | 315.04 |

**IEP030** Ud Red de equipotencialidad en cuarto de baño.
28.000 Ud
Suministro e instalación de red de equipotencialidad en cuarto de baño mediante conductor rígido de cobre de 4 mm² de sección, conectando a tierra todas las canalizaciones metálicas existentes y todos los elementos conductores que resulten accesibles mediante abrazaderas de latón. Totalmente montada, conexionada y probada según REBT e ITC-BT-27, sin incluir ayudas de albañilería.
Incluye: El transporte y movimiento vertical y horizontal de los materiales en obra, incluso carga y descarga de los camiones. Replanteo. Conexionado del electrodo y la línea de enlace. Montaje del punto de puesta a tierra. Trazado de la línea principal de tierra. Sujeción. Trazado de derivaciones de tierra. Conexionado de las derivaciones. Conexionado a masa de la red. Pruebas de servicio. Eliminación de restos, limpieza final y retirada de escombros a vertedero. Parte proporcional de andamiajes y medios auxiliares.
Criterio de medición de proyecto: unidad proyectada, según documentación gráfica de Proyecto.

| Código | Ud | Descripción | Rendimiento | Precio | Importe |
|---|---|---|---|---|---|
| mt35ttc020 | m | Conductor rígido unipolar de cobre aislante, 750 V y 4 mm² de sección, para red equipotencial. (material) | 7.000 | 0.47 | 3.29 |
| mt35ttc030 | Ud | Abrazadera de latón. (material) | 5.000 | 0.01 | 0.05 |
| mt35www020 | Ud | Material auxiliar para instalaciones de toma de tierra. | 0.250 | 1.11 | 0.28 |
| mo001 | h | Oficial 1ª electricista. | 0.802 | 13.95 | 11.19 |
| mo051 | h | Ayudante electricista. | 0.802 | 12.66 | 10.15 |
| % | % | Costes directos complementarios | 2 % | 24.96 | 0.50 |
|  |  | Costes directos |  |  | 25.46 |

**IEC020** Ud Caja general de protección, esquema 10, 400/250 A, con fusibles de 125 A.
3.000 Ud
Suministro e instalación en el interior de hornacina mural de caja general de protección, esquema 10, 400/250 A, con fusibles de 125 A, formada por una envolvente aislante, precintable y autoventilada, según UNE-EN 60439-1, que se cerrará con puerta metálica con grado de protección IK 10 según UNE-EN 50102, protegida de la corrosión y con cerradura o candado. Normalizada por la empresa suministradora y preparada para acometida subterránea. Incluso marco y puerta metálica, elementos de fijación, bornes de conexión, conexión con la conducción enterrada de puesta a tierra, bases cortacircuitos y fusibles para protección de la línea general de alimentación. Totalmente montada, conexionada y probada, según REBT e ITC-BT-13.
Incluye: El transporte y movimiento vertical y horizontal de los materiales en obra, incluso carga y descarga de los camiones. Replanteo de la situación de los conductos y anclajes de la caja. Fijación del marco. Colocación de la puerta. Conexionado. Colocación de tubos y piezas especiales. Pruebas de servicio. Eliminación de restos, limpieza final y retirada de escombros a vertedero. Parte proporcional de andamiajes y medios auxiliares.
Criterio de medición de proyecto: unidad proyectada, según documentación gráfica de Proyecto.

| Código | Ud | Descripción | Rendimiento | Precio | Importe |
|---|---|---|---|---|---|
| mt35cgp020af | Ud | Caja general de protección, esquema 10, 400/250 A, con fusibles de 125 A (III+N+TT), formada por una envolvente aislante, precintable. Incluso bornes de conexión, bases cortacircuitos y fusibles para protección de la línea general de alimentación. Según UNE-EN 60439-1, grado de inflamabilidad según se indica en UNE-EN 60439-3, grado de protección IP 43 según UNE 20324 e IK 08 según UNE-EN 50102. (material) | 1.000 | 86.61 | 86.61 |
| mt35cgp040ah | m | Tubo de PVC liso, serie B (UNE-EN 1329-1), D=160 mm, e=3,2 mm. (material) | 3.000 | 5.24 | 15.72 |
| mt35cgp040af | m | Tubo de PVC liso, serie B (UNE-EN 1329-1), D=110 mm, e=3,2 mm. (material) | 3.000 | 3.59 | 10.77 |
| mt26cgp010 | Ud | Marco y puerta metálica con cerradura o candado, con grado de protección IK 10 según UNE-EN 50102, protegidos de la corrosión y normalizados por la empresa suministradora, para caja general de protección. (material) | 1.000 | 108.28 | 108.28 |
| mt35www010 | Ud | Material auxiliar para instalaciones eléctricas. (material) | 1.000 | 1.43 | 1.43 |
| mo010 | h | Oficial 1ª construcción. | 0.300 | 13.51 | 4.05 |
| mo059 | h | Peón ordinario construcción. | 0.300 | 12.65 | 3.80 |
| mo001 | h | Oficial 1ª electricista. | 0.500 | 13.95 | 6.98 |
| mo051 | h | Ayudante electricista. | 0.500 | 12.66 | 6.33 |
| % | % | Costes directos complementarios | 2 % | 243.97 | 4.88 |
|  |  | Costes directos |  |  | 248.85 |

| Medición | Uds. | Parcial |
|---|---|---|
|  | 1 | 1.000 |
|  | 1 | 1.000 |
|  | 1 | 1.000 |
| Total |  | 3.000 |

**IEL010** m Línea general de alimentación enterrada con conductores de cobre de (3x50) + 2x25 mm² de sección con un aislamiento de 0,6/1 kV, bajo tubo protector de PVC.
60.000 m
Suministro e instalación de línea general de alimentación, que enlaza la caja general de protección con la centralización de contadores, enterrada, formada por cable tipo RZ1-K (AS) con conductores de cobre de (3x50) + 2x25 mm² de sección, tres de fase y uno de neutro, unipolares y aislados, siendo su tensión asignada de 0,6/1 kV, bajo tubo protector de polietileno de doble pared de 125 mm de diámetro exterior. Totalmente instalada, conexionada y probada según el REBT y la ITC-BT-14, siendo la instalación y puesta en obra de los tubos de protección según lo prescrito en las normas UNE 20460-5-523, ITC-BT-19, ITC-BT-20 e ITC-BT-21, sin incluir ayudas de albañilería.
Incluye: El transporte y movimiento vertical y horizontal de los materiales en obra, incluso carga y descarga de los camiones. Replanteo. Sujeción de la línea. Pruebas de servicio. Eliminación de restos, limpieza final y retirada de escombros a vertedero. Parte proporcional de andamiajes y medios auxiliares.
Criterio de medición de proyecto: longitud medida según documentación gráfica de Proyecto.

| Código | Ud | Descripción | Rendimiento | Precio | Importe |
|---|---|---|---|---|---|
| mt35ais050g | m | Tubo de polietileno de alta densidad (PEAD/HDPE) de doble pared, corrugada exterior y lisa interior, para canalización enterrada, D=125 mm, temperatura de trabajo -25°C hasta 100°C, resistente a las cargas estáticas y móviles muy intensas, curvable y con fuerte resistencia al punzonamiento. Conforme a la norma UNE-EN 50086-2-4. (material) | 1.050 | 4.24 | 4.45 |
| mt35lga010af | m | Cable tipo RZ1-K (AS) para línea general de alimentación, con conductores de cobre de (3x50) + 2x25 mm² de sección, tres de fase y uno de neutro, unipolares y aislados, siendo su tensión asignada de 0,6/1 kV. Aislamiento de polietileno reticulado (R) y cubierta de compuesto termoplástico a base de poliolefina con baja emisión de humos y gases corrosivos (Z1). Según UNE 21123-4. (material) | 1.050 | 12.71 | 13.35 |
| mt35www010 | Ud | Material auxiliar para instalaciones eléctricas. | 0.200 | 1.43 | 0.29 |
| mo001 | h | Oficial 1ª electricista. | 0.350 | 13.95 | 4.88 |
| mo051 | h | Ayudante electricista. | 0.350 | 12.66 | 4.43 |
| % | % | Costes directos complementarios | 2 % | 27.40 | 0.55 |
|  |  | Costes directos |  |  | 27.95 |

**IEG010** Ud Centralización de contadores en armario de contadores formada por: módulo de interruptor general de maniobra de 160 A; 3 módulos de embarrado general; 3 módulos de fusibles de seguridad; 6 módulos de contadores monofásicos; 1 módulo de contadores trifásicos; módulo de servicios generales con seccionamiento; módulo de reloj conmutador para cambio de tarifa y 3 módulos de embarrado de protección, bornes de salida y conexión a tierra.
3.000 Ud
Suministro e instalación de centralización de contadores sobre paramento vertical, en armario de contadores, compuesta por: unidad funcional de interruptor general de maniobra de 160 A; unidad funcional de embarrado general de la concentración formada por 3 módulos; unidad funcional de fusibles de seguridad formada por 3 módulos; unidad funcional de medida formada por 6 módulos de contadores monofásicos y 1 módulo de contadores trifásicos y módulo de servicios generales con seccionamiento; unidad funcional de mando que contiene los dispositivos de mando para el cambio de tarifa de cada suministro; unidad funcional de embarrado de protección, bornes de salida y conexión a tierra formada por 3 módulos. Incluso cableado y cuantos accesorios sean necesarios para su correcta instalación. Totalmente montada, conexionada y probada según REBT, ITC-BT-16 y las normas de la compañía suministradora, sin incluir ayudas de albañilería.
Incluye: El transporte y movimiento vertical y horizontal de los materiales en obra, incluso carga y descarga de los camiones. Replanteo. Nivelación y sujeción de herrajes y anclajes. Conexionado. Colocación de tubos y piezas especiales. Tendido de cables. Pruebas de servicio. Eliminación de restos, limpieza final y retirada de escombros a vertedero. Parte proporcional de andamiajes y medios auxiliares.
Criterio de medición de proyecto: unidad proyectada, según documentación gráfica de Proyecto.

| Código | Ud | Descripción | Rendimiento | Precio | Importe |
|---|---|---|---|---|---|
| mt35con050a | Ud | Módulo de interruptor general de maniobra de 160 A (III+N), homologado por la empresa suministradora. Incluso cableado y accesorios para formar parte de la centralización de contadores. (material) | 1.000 | 130.28 | 130.28 |
| mt35con080 | Ud | Módulo de embarrado general, homologado por la empresa suministradora. Incluso pletinas de cobre, cortacircuitos, cableado y accesorios para formar parte de la centralización de contadores. (material) | 3.000 | 102.14 | 306.42 |
| mt35con070 | Ud | Módulo de fusibles de seguridad, homologado por la empresa suministradora. Incluso fusibles, cableado y accesorios para formar parte de la centralización de contadores. (material) | 3.000 | 68.04 | 204.12 |
| mt35con040b | Ud | Módulo de servicios generales con módulo de fraccionamiento y seccionamiento, homologado por la empresa suministradora. Incluso cableado y accesorios para formar parte de la centralización de contadores. (material) | 1.000 | 103.65 | 103.65 |
| mt35con010a | Ud | Módulo para ubicación de tres contadores monofásicos, homologado por la empresa suministradora. Incluso cableado y accesorios para formar parte de la centralización de contadores. (material) | 6.000 | 59.06 | 354.36 |
| mt35con010b | Ud | Módulo para ubicación de tres contadores trifásicos, homologado por la empresa suministradora. Incluso cableado y accesorios para formar parte de la centralización de contadores. (material) | 1.000 | 72.38 | 72.38 |
| mt35con020 | Ud | Módulo de reloj conmutador para doble tarifa, homologado por la empresa suministradora. Incluso cableado y accesorios para formar parte de la centralización de contadores. (material) | 1.000 | 57.32 | 57.32 |
| mt35con060 | Ud | Módulo de bornes de salida y puesta a tierra, homologado por la empresa suministradora. Incluso carril, bornes, cableado y accesorios para formar parte de la centralización de contadores. (material) | 3.000 | 78.17 | 234.51 |
| mt35www010 | Ud | Material auxiliar para instalaciones eléctricas. | 3.000 | 1.43 | 4.29 |
| mo001 | h | Oficial 1ª electricista. | 7.798 | 13.95 | 108.78 |
| mo051 | h | Ayudante electricista. | 7.798 | 12.66 | 98.72 |
| % | % | Costes directos complementarios | 2 % | 1674.83 | 33.50 |
|  |  | Costes directos |  |  | 1708.33 |

| Medición | Uds. | Parcial |
|---|---|---|
|  | 1 | 1.000 |
|  | 1 | 1.000 |
|  | 1 | 1.000 |
| Total |  | 3.000 |

**IED010a** m Derivación individual monofásica (F+N+TT) con montaje superficial para escalera y usos comunes, formada por cable ES07Z1-K (AS) con conductores de cobre de 6 mm² de sección bajo tubo rígido blindado de PVC liso de 32 mm de diámetro.
44.700 m
Suministro e instalación de derivación individual monofásica (F+N+TT) con montaje superficial para escalera y usos comunes, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030aa | m | Cable ES07Z1-K (AS) para derivación individual monofásica (F+N+TT), no propagador de llama, con conductores de cobre clase 5 (-K) de 6 mm² de sección unipolares y aislados, siendo su tensión asignada de 450/750 V. Aislamiento de compuesto termoplástico a base de poliolefina con baja emisión de humos y gases corrosivos (Z1). Según UNE 211002. (material) | 1.050 | 0.57 | 0.60 |
| mt35ais010d | m | Tubo rígido blindado de PVC liso, color gris, para canalización fija en superficie, D=32 mm. Código de clasificación 432112, resistencia a la compresión 1250 N, resistencia al impacto 2 julios a -5°C, resistencia al choque: grado de protección 7 según UNE 20324, temperatura de trabajo -5°C hasta 60°C, propiedades eléctricas: aislante, rigidez dieléctrica 2000 V - 50 Hz. Conforme a las normas UNE-EN 50086-1, UNE-EN 50086-2-1 y UNE-EN 60423. Incluso p/p de abrazaderas, elementos de sujeción y accesorios (curvas, manguitos, tes, codos y curvas flexibles). (material) | 1.050 | 2.56 | 2.69 |
| mt35der011aa | m | Conductor de cobre de 1,5 mm² de sección, para hilo de mando, de color rojo (tarifa nocturna). (material) | 1.050 | 0.13 | 0.14 |
| mt35ait010 | Ud | Tapa de registro precintable, RF-30, para inspección de canaladura de derivación individual en instalación eléctrica. Incluso elementos de fijación. (material) | 0.120 | 20.68 | 2.48 |
| mt35ait020 | Ud | Elemento cortafuegos, para evitar la propagación de las llamas en canaladura de derivación individual en instalación eléctrica. Incluso elementos de fijación. (material) | 0.120 | 7.09 | 0.85 |
| mt35www010 | Ud | Material auxiliar para instalaciones eléctricas. | 0.200 | 1.43 | 0.29 |
| mo001 | h | Oficial 1ª electricista. | 0.250 | 13.95 | 3.49 |
| mo051 | h | Ayudante electricista. | 0.250 | 12.66 | 3.17 |
| % | % | Costes directos complementarios | 2 % | 13.71 | 0.27 |
|  |  | Costes directos |  |  | 13.98 |

| Medición | Uds. | Largo | Parcial |
|---|---|---|---|
| escalera y usos comunes | 1 | 14.90 | 14.900 |
| escalera y usos comunes | 1 | 14.90 | 14.900 |
| escalera y usos comunes | 1 | 14.90 | 14.900 |
| Total |  |  | 44.700 |

**IED010b** m Derivación individual monofásica (F+N+TT) con montaje superficial para garaje, formada por cable ES07Z1-K (AS) con conductores de cobre de 6 mm² de sección bajo tubo rígido blindado de PVC liso de 32 mm de diámetro.
24.600 m
Suministro e instalación de derivación individual monofásica (F+N+TT) con montaje superficial para garaje, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030aa | m | Cable ES07Z1-K (AS) para derivación individual monofásica (F+N+TT), no propagador de llama, con conductores de cobre clase 5 (-K) de 6 mm² de sección unipolares y aislados, siendo su tensión asignada de 450/750 V. Aislamiento de compuesto termoplástico a base de poliolefina con baja emisión de humos y gases corrosivos (Z1). Según UNE 211002. | 1.050 | 0.57 | 0.60 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.71 | 0.27 |
|  |  | Costes directos |  |  | 13.98 |

| Medición | Uds. | Largo | Parcial |
|---|---|---|---|
| garaje | 1 | 12.30 | 12.300 |
| garaje | 1 | 12.30 | 12.300 |
| Total |  |  | 24.600 |

**IED010c** m Derivación individual monofásica (F+N+TT) con montaje superficial para trasteros, formada por cable ES07Z1-K (AS) con conductores de cobre de 6 mm² de sección bajo tubo rígido blindado de PVC liso de 32 mm de diámetro.
135.300 m
Suministro e instalación de derivación individual monofásica (F+N+TT) con montaje superficial para trasteros, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030aa | m | Cable ES07Z1-K (AS) para derivación individual monofásica (F+N+TT), no propagador de llama, con conductores de cobre clase 5 (-K) de 6 mm² de sección unipolares y aislados, siendo su tensión asignada de 450/750 V. Aislamiento de compuesto termoplástico a base de poliolefina con baja emisión de humos y gases corrosivos (Z1). Según UNE 211002. | 1.050 | 0.57 | 0.60 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.71 | 0.27 |
|  |  | Costes directos |  |  | 13.98 |

| Medición | Uds. | Largo | Parcial |
|---|---|---|---|
| trasteros | 1 | 12.30 | 12.300 |
| trasteros | 1 | 12.30 | 12.300 |
| trasteros | 1 | 12.30 | 12.300 |
| trasteros | 1 | 12.30 | 12.300 |
| trasteros | 1 | 12.30 | 12.300 |
| trasteros | 1 | 12.30 | 12.300 |
| trasteros | 1 | 12.30 | 12.300 |
| trasteros | 1 | 12.30 | 12.300 |
| trasteros | 1 | 12.30 | 12.300 |
| trasteros | 1 | 12.30 | 12.300 |
| trasteros | 1 | 12.30 | 12.300 |
| Total |  |  | 135.300 |

**IED010d** m Derivación individual monofásica (F+N+TT) con montaje superficial para vivienda, formada por cable ES07Z1-K (AS) con conductores de cobre de 10 mm² de sección bajo tubo rígido blindado de PVC liso de 32 mm de diámetro.
152.800 m
Suministro e instalación de derivación individual monofásica (F+N+TT) con montaje superficial para vivienda, delimitada entre la centralización de contadores y el cuadro de mando y protección de cada usuario, formada por cable ES07Z1-K (AS) con conductores de cobre de 10 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030ab | m | Cable ES07Z1-K (AS) para derivación individual monofásica (F+N+TT), no propagador de llama, con conductores de cobre clase 5 (-K) de 10 mm² de sección unipolares y aislados, siendo su tensión asignada de 450/750 V. Aislamiento de compuesto termoplástico a base de poliolefina con baja emisión de humos y gases corrosivos (Z1). Según UNE 211002. (material) | 1.050 | 0.75 | 0.79 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.90 | 0.28 |
|  |  | Costes directos |  |  | 14.18 |

| Medición | Uds. | Largo | Parcial |
|---|---|---|---|
| vivienda | 1 | 17.70 | 17.700 |
| vivienda | 1 | 17.70 | 17.700 |
| vivienda | 1 | 17.70 | 17.700 |
| vivienda | 1 | 17.70 | 17.700 |
| vivienda | 1 | 20.50 | 20.500 |
| vivienda | 1 | 20.50 | 20.500 |
| vivienda | 1 | 20.50 | 20.500 |
| vivienda | 1 | 20.50 | 20.500 |
| Total |  |  | 152.800 |

**IED010e** m Derivación individual monofásica (F+N+TT) con montaje superficial para otros usos, formada por cable ES07Z1-K (AS) con conductores de cobre de 10 mm² de sección bajo tubo rígido blindado de PVC liso de 32 mm de diámetro.
59.600 m
Suministro e instalación de derivación individual monofásica (F+N+TT) con montaje superficial para otros usos, delimitada entre la centralización de contadores y el cuadro de mando y protección de cada usuario, formada por cable ES07Z1-K (AS) con conductores de cobre de 10 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030ab | m | Cable ES07Z1-K (AS) para derivación individual monofásica (F+N+TT), no propagador de llama, con conductores de cobre clase 5 (-K) de 10 mm² de sección unipolares y aislados, siendo su tensión asignada de 450/750 V. Aislamiento de compuesto termoplástico a base de poliolefina con baja emisión de humos y gases corrosivos (Z1). Según UNE 211002. | 1.050 | 0.75 | 0.79 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.90 | 0.28 |
|  |  | Costes directos |  |  | 14.18 |

| Medición | Uds. | Largo | Parcial |
|---|---|---|---|
| otros usos | 1 | 14.90 | 14.900 |
| otros usos | 1 | 14.90 | 14.900 |
| otros usos | 1 | 14.90 | 14.900 |
| otros usos | 1 | 14.90 | 14.900 |
| Total |  |  | 59.600 |

**IED010f** m Derivación individual monofásica (F+N+TT) con montaje superficial para vivienda, formada por cable ES07Z1-K (AS) con conductores de cobre de 16 mm² de sección bajo tubo rígido blindado de PVC liso de 40 mm de diámetro.
578.000 m
Suministro e instalación de derivación individual monofásica (F+N+TT) con montaje superficial para vivienda, delimitada entre la centralización de contadores y el cuadro de mando y protección de cada usuario, formada por cable ES07Z1-K (AS) con conductores de cobre de 16 mm² de sección unipolares y aislados, siendo su tensión asignada 450/750 V, bajo tubo rígido blindado de PVC liso de 40 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030ac | m | Cable ES07Z1-K (AS) para derivación individual monofásica (F+N+TT), no propagador de llama, con conductores de cobre clase 5 (-K) de 16 mm² de sección unipolares y aislados, siendo su tensión asignada de 450/750 V. Aislamiento de compuesto termoplástico a base de poliolefina con baja emisión de humos y gases corrosivos (Z1). Según UNE 211002. (material) | 1.050 | 1.13 | 1.19 |
| mt35ais010e | m | Tubo rígido blindado de PVC liso, color gris, para canalización fija en superficie, D=40 mm. Código de clasificación 432112, resistencia a la compresión 1250 N, resistencia al impacto 2 julios a -5°C, resistencia al choque: grado de protección 7 según UNE 20324, temperatura de trabajo -5°C hasta 60°C, propiedades eléctricas: aislante, rigidez dieléctrica 2000 V - 50 Hz. Conforme a las normas UNE-EN 50086-1, UNE-EN 50086-2-1 y UNE-EN 60423. Incluso p/p de abrazaderas, elementos de sujeción y accesorios (curvas, manguitos, tes, codos y curvas flexibles). (material) | 1.050 | 3.80 | 3.99 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 15.60 | 0.31 |
|  |  | Costes directos |  |  | 15.91 |

| Medición | Uds. | Largo | Parcial |
|---|---|---|---|
| vivienda | 1 | 23.30 | 23.300 |
| vivienda | 1 | 23.30 | 23.300 |
| vivienda | 1 | 23.30 | 23.300 |
| vivienda | 1 | 23.30 | 23.300 |
| vivienda | 1 | 26.10 | 26.100 |
| vivienda | 1 | 26.10 | 26.100 |
| vivienda | 1 | 26.10 | 26.100 |
| vivienda | 1 | 26.10 | 26.100 |
| vivienda | 1 | 28.90 | 28.900 |
| vivienda | 1 | 28.90 | 28.900 |
| vivienda | 1 | 28.90 | 28.900 |
| vivienda | 1 | 28.90 | 28.900 |
| vivienda | 1 | 31.70 | 31.700 |
| vivienda | 1 | 31.70 | 31.700 |
| vivienda | 1 | 31.70 | 31.700 |
| vivienda | 1 | 31.70 | 31.700 |
| vivienda | 1 | 34.50 | 34.500 |
| vivienda | 1 | 34.50 | 34.500 |
| vivienda | 1 | 34.50 | 34.500 |
| vivienda | 1 | 34.50 | 34.500 |
| Total |  |  | 578.000 |

**IED010g** m Derivación individual trifásica (3F+N+TT) con montaje superficial para ascensor, formada por cable ES07Z1-K (AS) con conductores de cobre de 6 mm² de sección bajo tubo rígido blindado de PVC liso de 32 mm de diámetro.
69.900 m
Suministro e instalación de derivación individual trifásica (3F+N+TT) con montaje superficial para ascensor, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der020aa | m | Cable ES07Z1-K (AS) para derivación individual trifásica (3F+N+TT), no propagador de llama, con conductores de cobre de 6 mm² de sección unipolares y aislados, siendo su tensión asignada de 450/750 V. Aislamiento de compuesto termoplástico a base de poliolefina con baja emisión de humos y gases corrosivos (Z1). Según UNE 211002. (material) | 1.050 | 0.61 | 0.64 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.75 | 0.28 |
|  |  | Costes directos |  |  | 14.03 |

| Medición | Uds. | Largo | Parcial |
|---|---|---|---|
| ascensor | 1 | 34.95 | 34.950 |
| ascensor | 1 | 34.95 | 34.950 |
| Total |  |  | 69.900 |

**IED010** m Derivación individual trifásica (3F+N+TT) con montaje superficial para grupo de presión, formada por cable ES07Z1-K (AS) con conductores de cobre de 6 mm² de sección bajo tubo rígido blindado de PVC liso de 32 mm de diámetro.
29.800 m
Suministro e instalación de derivación individual trifásica (3F+N+TT) con montaje superficial para grupo de presión, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der020aa | m | Cable ES07Z1-K (AS) para derivación individual trifásica (3F+N+TT), no propagador de llama, con conductores de cobre de 6 mm² de sección unipolares y aislados, siendo su tensión asignada de 450/750 V. Aislamiento de compuesto termoplástico a base de poliolefina con baja emisión de humos y gases corrosivos (Z1). Según UNE 211002. | 1.050 | 0.61 | 0.64 |
| mt35ais010d | m |  | 1.050 | 2.56 | 2.69 |
| mt35der011aa | m | Conductor de cobre de 1,5 mm² de sección, para hilo de mando, de color rojo (tarifa nocturna). | 1.050 | 0.13 | 0.14 |
| mt35ait010 | Ud | Tapa de registro precintable, RF-30, para inspección de canaladura de derivación individual en instalación eléctrica. Incluso elementos de fijación. | 0.120 | 20.68 | 2.48 |
| mt35ait020 | Ud | Elemento cortafuegos, para evitar la propagación de las llamas en canaladura de derivación individual en instalación eléctrica. Incluso elementos de fijación. | 0.120 | 7.09 | 0.85 |
| mt35www010 | Ud | Material auxiliar para instalaciones eléctricas. | 0.200 | 1.43 | 0.29 |
| mo001 | h | Oficial 1ª electricista. | 0.250 | 13.95 | 3.49 |
| mo051 | h | Ayudante electricista. | 0.250 | 12.66 | 3.17 |
| % | % | Costes directos complementarios | 2 % | 13.75 | 0.28 |
|  |  | Costes directos |  |  | 14.03 |

| Medición | Uds. | Largo | Parcial |
|---|---|---|---|
| grupo de presión | 1 | 14.90 | 14.900 |
| grupo de presión | 1 | 14.90 | 14.900 |
| Total |  |  | 29.800 |

**IER010a** Ud Cuadro general de mando y protección para vivienda con electrificación básica.
28.000 Ud
Suministro e instalación de cuadro general de mando y protección para vivienda con electrificación básica formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. (material) | 1.000 | 14.51 | 14.51 |
| mt35cgm030a | Ud | Interruptor diferencial, 2P/25A/30mA. | 1.000 | 36.65 | 36.65 |
| mt35cgm020b | Ud | Interruptor automático magnetotérmico, de 10A de intensidad nominal, bipolar (2P). | 1.000 | 14.74 | 14.74 |
| mt35cgm020c | Ud | Interruptor automático magnetotérmico, de 16A de intensidad nominal, bipolar (2P). | 2.000 | 14.99 | 29.98 |
| mt35cgm020d | Ud | Interruptor automático magnetotérmico, de 20A de intensidad nominal, bipolar (2P). (material) | 1.000 | 15.46 | 15.46 |
| mt35cgm020e | Ud | Interruptor automático magnetotérmico, de 25A de intensidad nominal, bipolar (2P). | 2.000 | 15.67 | 31.34 |
| mt35www010 | Ud | Material auxiliar para instalaciones eléctricas. | 1.000 | 1.43 | 1.43 |
| mo001 | h | Oficial 1ª electricista. | 0.850 | 13.95 | 11.86 |
| mo051 | h | Ayudante electricista. | 0.850 | 12.66 | 10.76 |
| % | % | Costes directos complementarios | 2 % | 166.73 | 3.33 |
|  |  | Costes directos |  |  | 170.06 |

**IER010b** Ud Cuadro general de mando y protección para ascensor.
2.000 Ud
Suministro e instalación de cuadro general de mando y protección para ascensor formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. | 1.000 | 14.51 | 14.51 |
| mt35cgm030a | Ud | Interruptor diferencial, 2P/25A/30mA. | 1.000 | 36.65 | 36.65 |
| mt35cgm031a | Ud | Interruptor diferencial, 4P/25A/30mA. (material) | 1.000 | 143.12 | 143.12 |
| mt35cgm020b | Ud | Interruptor automático magnetotérmico, de 10A de intensidad nominal, bipolar (2P). | 3.000 | 14.74 | 44.22 |
| mt35cgm020e | Ud | Interruptor automático magnetotérmico, de 25A de intensidad nominal, bipolar (2P). | 1.000 | 15.67 | 15.67 |
| mt35cgm021e | Ud | Interruptor automático magnetotérmico, de 25A de intensidad nominal, tetrapolar (4P). (material) | 1.000 | 72.25 | 72.25 |
| mt35cgm021f | Ud | Interruptor automático magnetotérmico, de 32A de intensidad nominal, tetrapolar (4P). (material) | 1.000 | 75.34 | 75.34 |
| mt35www010 | Ud | Material auxiliar para instalaciones eléctricas. | 1.000 | 1.43 | 1.43 |
| mo001 | h | Oficial 1ª electricista. | 1.000 | 13.95 | 13.95 |
| mo051 | h | Ayudante electricista. | 1.000 | 12.66 | 12.66 |
| % | % | Costes directos complementarios | 2 % | 429.80 | 8.60 |
|  |  | Costes directos |  |  | 438.40 |

**IER010c** Ud Cuadro general de mando y protección para trasteros.
2.000 Ud
Suministro e instalación de cuadro general de mando y protección para trasteros formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. | 1.000 | 14.51 | 14.51 |
| mt35cgm030a | Ud | Interruptor diferencial, 2P/25A/30mA. | 1.000 | 36.65 | 36.65 |
| mt35cgm020b | Ud | Interruptor automático magnetotérmico, de 10A de intensidad nominal, bipolar (2P). | 1.000 | 14.74 | 14.74 |
| mt35cgm020c | Ud | Interruptor automático magnetotérmico, de 16A de intensidad nominal, bipolar (2P). | 1.000 | 14.99 | 14.99 |
| mt35cgm020e | Ud | Interruptor automático magnetotérmico, de 25A de intensidad nominal, bipolar (2P). | 1.000 | 15.67 | 15.67 |
| mt35www010 | Ud | Material auxiliar para instalaciones eléctricas. | 1.000 | 1.43 | 1.43 |
| mo001 | h | Oficial 1ª electricista. | 0.700 | 13.95 | 9.77 |
| mo051 | h | Ayudante electricista. | 0.700 | 12.66 | 8.86 |
| % | % | Costes directos complementarios | 2 % | 116.62 | 2.33 |
|  |  | Costes directos |  |  | 118.95 |

**IER010d** Ud Cuadro general de mando y protección para grupo de presión.
2.000 Ud
Suministro e instalación de cuadro general de mando y protección para grupo de presión formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. | 1.000 | 14.51 | 14.51 |
| mt35cgm030a | Ud | Interruptor diferencial, 2P/25A/30mA. | 1.000 | 36.65 | 36.65 |
| mt35cgm031a | Ud | Interruptor diferencial, 4P/25A/30mA. | 1.000 | 143.12 | 143.12 |
| mt35cgm020b | Ud | Interruptor automático magnetotérmico, de 10A de intensidad nominal, bipolar (2P). | 1.000 | 14.74 | 14.74 |
| mt35cgm020c | Ud | Interruptor automático magnetotérmico, de 16A de intensidad nominal, bipolar (2P). | 1.000 | 14.99 | 14.99 |
| mt35cgm020e | Ud | Interruptor automático magnetotérmico, de 25A de intensidad nominal, bipolar (2P). | 1.000 | 15.67 | 15.67 |
| mt35cgm021e | Ud | Interruptor automático magnetotérmico, de 25A de intensidad nominal, tetrapolar (4P). | 1.000 | 72.25 | 72.25 |
| mt35cgm021f | Ud | Interruptor automático magnetotérmico, de 32A de intensidad nominal, tetrapolar (4P). | 1.000 | 75.34 | 75.34 |
| mt35www010 | Ud | Material auxiliar para instalaciones eléctricas. | 1.000 | 1.43 | 1.43 |
| mo001 | h | Oficial 1ª electricista. | 0.650 | 13.95 | 9.07 |
| mo051 | h | Ayudante electricista. | 0.650 | 12.66 | 8.23 |
| % | % | Costes directos complementarios | 2 % | 406.00 | 8.12 |
|  |  | Costes directos |  |  | 414.12 |

**IER010e** Ud Cuadro general de mando y protección para otros usos.
4.000 Ud
Suministro e instalación de cuadro general de mando y protección para otros usos formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. | 1.000 | 14.51 | 14.51 |
| mt35cgm030a | Ud | Interruptor diferencial, 2P/25A/30mA. | 1.000 | 36.65 | 36.65 |
| mt35cgm020b | Ud | Interruptor automático magnetotérmico, de 10A de intensidad nominal, bipolar (2P). | 1.000 | 14.74 | 14.74 |
| mt35cgm020c | Ud | Interruptor automático magnetotérmico, de 16A de intensidad nominal, bipolar (2P). | 1.000 | 14.99 | 14.99 |
| mt35cgm020e | Ud | Interruptor automático magnetotérmico, de 25A de intensidad nominal, bipolar (2P). | 1.000 | 15.67 | 15.67 |
| mt35www010 | Ud | Material auxiliar para instalaciones eléctricas. | 1.000 | 1.43 | 1.43 |
| mo001 | h | Oficial 1ª electricista. | 0.700 | 13.95 | 9.77 |
| mo051 | h | Ayudante electricista. | 0.700 | 12.66 | 8.86 |
| % | % | Costes directos complementarios | 2 % | 116.62 | 2.33 |
|  |  | Costes directos |  |  | 118.95 |

| Medición | Uds. | Parcial |
|---|---|---|
| Local comercial | 4 | 4.000 |
| Total |  | 4.000 |

**IER010f** Ud Cuadro general de mando y protección para escalera y usos comunes.
3.000 Ud
Suministro e instalación de cuadro general de mando y protección para escalera y usos comunes formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040b | Ud | Caja empotrable para alojamiento de interruptor de control de potencia más protecciones, ICP (1 a 4) + 12, de material aislante (clase II-B) autoextinguible, con puerta, de color marfil RAL 9001. (material) | 1.000 | 18.19 | 18.19 |
| mt35cgm030a | Ud | Interruptor diferencial, 2P/25A/30mA. | 1.000 | 36.65 | 36.65 |
| mt35cgm020b | Ud | Interruptor automático magnetotérmico, de 10A de intensidad nominal, bipolar (2P). | 3.000 | 14.74 | 44.22 |
| mt35cgm020c | Ud | Interruptor automático magnetotérmico, de 16A de intensidad nominal, bipolar (2P). | 1.000 | 14.99 | 14.99 |
| mt35cgm020e | Ud | Interruptor automático magnetotérmico, de 25A de intensidad nominal, bipolar (2P). | 1.000 | 15.67 | 15.67 |
| mt35cgm050 | Ud | Minutero para temporizado del alumbrado, 5 A. (material) | 1.000 | 34.99 | 34.99 |
| mt35www010 | Ud | Material auxiliar para instalaciones eléctricas. | 1.000 | 1.43 | 1.43 |
| mo001 | h | Oficial 1ª electricista. | 1.050 | 13.95 | 14.65 |
| mo051 | h | Ayudante electricista. | 1.050 | 12.66 | 13.29 |
| % | % | Costes directos complementarios | 2 % | 194.08 | 3.88 |
|  |  | Costes directos |  |  | 197.96 |

**IER010** Ud Cuadro general de mando y protección para garaje sin ventilación forzada.
2.000 Ud
Suministro e instalación de cuadro general de mando y protección para garaje sin ventilación forzada formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. | 1.000 | 14.51 | 14.51 |
| mt35cgm030a | Ud | Interruptor diferencial, 2P/25A/30mA. | 2.000 | 36.65 | 73.30 |
| mt35cgm020b | Ud | Interruptor automático magnetotérmico, de 10A de intensidad nominal, bipolar (2P). | 4.000 | 14.74 | 58.96 |
| mt35cgm020c | Ud | Interruptor automático magnetotérmico, de 16A de intensidad nominal, bipolar (2P). | 3.000 | 14.99 | 44.97 |
| mt35cgm020e | Ud | Interruptor automático magnetotérmico, de 25A de intensidad nominal, bipolar (2P). | 1.000 | 15.67 | 15.67 |
| mt35cgm050 | Ud | Minutero para temporizado del alumbrado, 5 A. | 1.000 | 34.99 | 34.99 |
| mt35www010 | Ud | Material auxiliar para instalaciones eléctricas. | 1.000 | 1.43 | 1.43 |
| mo001 | h | Oficial 1ª electricista. | 1.100 | 13.95 | 15.35 |
| mo051 | h | Ayudante electricista. | 1.100 | 12.66 | 13.93 |
| % | % | Costes directos complementarios | 2 % | 273.11 | 5.46 |
|  |  | Costes directos |  |  | 278.57 |

**IEI010** Ud Red eléctrica de distribución interior de una vivienda con electrificación elevada, compuesta de: vestíbulo, pasillo, comedor, dormitorio doble, dormitorio sencillo, baño, aseo, cocina, galería, terraza, con mecanismos serie básica, (tecla: blanco, embellecedor: blanco).
28.000 Ud
Suministro e instalación eléctrica completa de distribución interior de una vivienda compuesta de: vestíbulo, pasillo de 5 m, comedor de 20 m², dormitorio doble de 10 m², dormitorio sencillo de 8 m², baño, aseo, cocina de 12 m², galería, terraza de 8 m², con un grado de electrificación elevada y mecanismos serie básica, (tecla: blanco, embellecedor: blanco), compuesta por los siguientes circuitos: C1, iluminación; C2, tomas de corriente de uso general y frigorífico; C3, cocina y horno; C4, lavadora, lavavajillas y termo eléctrico; C5, tomas de corriente de los cuartos de baño y de cocina; C12, del tipo C5. Incluso tubos de protección de PVC flexibles, tendido de cables en su interior, cajas de derivación con tapas y regletas de conexión, cajas de empotrar con tornillos de fijación, mecanismos eléctricos y cuantos accesorios sean necesarios para su correcta instalación. Totalmente montada, conexionada y probada según REBT, la ITC-BT-25 y la guía técnica de aplicación correspondiente (GUIA-BT-25), sin incluir ayudas de albañilería.
Incluye: El transporte y movimiento vertical y horizontal de los materiales en obra, incluso carga y descarga de los camiones. Replanteo y trazado de conductos. Colocación y fijación de conductos. Conexionado de tubos y accesorios. Colocación de mecanismos. Conexionado de cables. Colocación de mecanismos. Pruebas de servicio. Eliminación de restos, limpieza final y retirada de escombros a vertedero. Parte proporcional de andamiajes y medios auxiliares.
Criterio de medición de proyecto: unidad proyectada, según documentación gráfica de Proyecto.

| Código | Ud | Descripción | Rendimiento | Precio | Importe |
|---|---|---|---|---|---|
| mt35ais020a | m | Tubo flexible de PVC corrugado, para canalización empotrada en obra de fábrica (paredes y techos), D=16 mm. Código de clasificación 222122, resistencia a la compresión 320 N, resistencia al impacto 1 julio, temperatura de trabajo -5°C hasta 60°C, propiedades eléctricas: aislante, no propagador de llama. Conforme a las normas UNE-EN 50086-1, UNE-EN 50086-2-2 y UNE-EN 60423. (material) | 194.220 | 0.19 | 36.90 |
| mt35ais020b | m | Tubo flexible de PVC corrugado, para canalización empotrada en obra de fábrica (paredes y techos), D=20 mm. Código de clasificación 222122, resistencia a la compresión 320 N, resistencia al impacto 1 julio, temperatura de trabajo -5°C hasta 60°C, propiedades eléctricas: aislante, no propagador de llama. Conforme a las normas UNE-EN 50086-1, UNE-EN 50086-2-2 y UNE-EN 60423. | 269.750 | 0.26 | 70.14 |
| mt35ais020c | m | Tubo flexible de PVC corrugado, para canalización empotrada en obra de fábrica (paredes y techos), D=25 mm. Código de clasificación 222122, resistencia a la compresión 320 N, resistencia al impacto 1 julio, temperatura de trabajo -5°C hasta 60°C, propiedades eléctricas: aislante, no propagador de llama. Conforme a las normas UNE-EN 50086-1, UNE-EN 50086-2-2 y UNE-EN 60423. (material) | 10.790 | 0.34 | 3.67 |
| mt35caj020a | Ud | Caja de derivación para empotrar de 105x105 mm, con grado de protección normal, regletas de conexión y tapa de registro. | 11.000 | 1.13 | 12.43 |
| mt35caj020b | Ud | Caja de derivación para empotrar de 105x165 mm, con grado de protección normal, regletas de conexión y tapa de registro. (material) | 5.000 | 1.18 | 5.90 |
| mt35caj010a | Ud | Caja de empotrar universal, enlace por los 2 lados. | 27.000 | 0.23 | 6.21 |
| mt35caj010b | Ud | Caja de empotrar universal, enlace por los 4 lados. (material) | 18.000 | 0.35 | 6.30 |
| mt35caj011 | Ud | Caja de empotrar para toma de 25 A (especial para toma de corriente en cocinas). (material) | 1.000 | 1.37 | 1.37 |
| mt35lin030a | m | Circuito C1, iluminación, constituido por conductores unipolares de cobre tipo H07V-U, R, K, cable con conductor de cobre rígido o flexible y aislamiento de PVC, norma UNE 21031-3, siendo su tensión asignada de 450/750 V, F+N+T de 1,5 mm² de sección. (material) | 234.000 | 0.56 | 131.04 |
| mt35lin030b | m | Circuito C2, tomas de corriente de uso general y frigorífico, constituido por conductores unipolares de cobre tipo H07V-U, R, K, cable con conductor de cobre rígido o flexible y aislamiento de PVC, norma UNE 21031-3, siendo su tensión asignada de 450/750 V, F+N+T de 2,5 mm² de sección. (material) | 195.000 | 0.74 | 144.30 |
| mt35lin030c | m | Circuito C3, cocina y horno, constituido por conductores unipolares de cobre tipo H07V-U, R, K, cable con conductor de cobre rígido o flexible y aislamiento de PVC, norma UNE 21031-3, siendo su tensión asignada de 450/750 V, F+N+T de 6 mm² de sección. (material) | 13.000 | 2.04 | 26.52 |
| mt35lin030d | m | Circuito C4, lavadora, lavavajillas y termo eléctrico, constituido por conductores unipolares de cobre tipo H07V-U, R, K, cable con conductor de cobre rígido o flexible y aislamiento de PVC, norma UNE 21031-3, siendo su tensión asignada de 450/750 V, F+N+T de 4 mm² de sección. (material) | 39.000 | 1.29 | 50.31 |
| mt35lin030e | m | Circuito C5, tomas de corriente de los cuartos de baño y de cocina, constituido por conductores unipolares de cobre tipo H07V-U, R, K, cable con conductor de cobre rígido o flexible y aislamiento de PVC, norma UNE 21031-3, siendo su tensión asignada de 450/750 V, F+N+T de 2,5 mm² de sección. (material) | 45.500 | 0.74 | 33.67 |
| mt35lin030n | m | Circuito C12, adicional del tipo C5, tomas de corriente de los cuartos de baño y de cocina, constituido por conductores unipolares de cobre tipo H07V-U, R, K, cable con conductor de cobre rígido o flexible y aislamiento de PVC, norma UNE 21031-3, siendo su tensión asignada de 450/750 V, F+N+T de 2,5 mm² de sección. (material) | 45.500 | 0.74 | 33.67 |
| mt33seg100aa | Ud | Interruptor monopolar, serie básica, con tecla de color blanco y tapa con marco embellecedor de color blanco. | 9.000 | 5.31 | 47.79 |
| mt33seg111aa | Ud | Doble interruptor, serie básica, con tecla de color blanco y tapa con marco embellecedor de color blanco. (material) | 1.000 | 7.16 | 7.16 |
| mt33seg101aa | Ud | Interruptor bipolar, serie básica, con tecla de color blanco y tapa con marco embellecedor de color blanco. (material) | 1.000 | 9.17 | 9.17 |
| mt33seg102aa | Ud | Conmutador, serie básica, con tecla de color blanco y tapa con marco embellecedor de color blanco. (material) | 3.000 | 5.70 | 17.10 |
| mt33seg112aa | Ud | Doble conmutador, serie básica, con tecla de color blanco y tapa con marco embellecedor de color blanco. (material) | 1.000 | 8.72 | 8.72 |
| mt33seg103aa | Ud | Conmutador de cruce, serie básica, con tecla de color blanco y tapa con marco embellecedor de color blanco. (material) | 1.000 | 10.01 | 10.01 |
| mt33seg104aa | Ud | Pulsador, serie básica, con tecla con símbolo de timbre de color blanco y tapa con marco embellecedor de color blanco. (material) | 1.000 | 6.09 | 6.09 |
| mt33seg105aa | Ud | Zumbador 230 V, serie básica, con tecla de color blanco y tapa con marco embellecedor de color blanco. (material) | 1.000 | 17.36 | 17.36 |
| mt33seg100aa | Ud | Interruptor monopolar, serie básica, con tecla de color blanco y tapa con marco embellecedor de color blanco. | 1.000 | 5.31 | 5.31 |
| mt33seg107aa | Ud | Base de enchufe de 16 A 2P+T, serie básica, con tecla de color blanco y tapa con marco embellecedor de color blanco. | 25.000 | 7.04 | 176.00 |
| mt33seg110aa | Ud | Base de enchufe de 25 A 2P+T y 250 V para cocina, serie básica, con tecla de color blanco y tapa con marco embellecedor de color blanco. (material) | 1.000 | 13.07 | 13.07 |
| mt35www010 | Ud | Material auxiliar para instalaciones eléctricas. | 2.000 | 1.43 | 2.86 |
| mo001 | h | Oficial 1ª electricista. | 33.166 | 13.95 | 462.67 |
| mo051 | h | Ayudante electricista. | 33.166 | 12.66 | 419.88 |
| % | % | Costes directos complementarios | 2 % | 1765.62 | 35.31 |
|  |  | Costes directos |  |  | 1800.93 |

**IEI020** Ud Red eléctrica de distribución interior en garaje compuesta de 46 m de tubo protector rígido para canalización vista en superficie de cable para circuito interior con conductores unipolares de cobre de 3x2,5 mm² de sección, y 2 pulsadores monobloc de superficie (IP55).
2.000 Ud
Suministro e instalación de red eléctrica de distribución interior en garaje compuesta de 46 m de tubo protector rígido para canalización vista en superficie de cable para circuito interior, no propagador de llama y con emisión de humos y opacidad reducida (UNE 211002), con conductores unipolares de cobre de 3x2,5 mm² de sección y tensión asignada 450/750 V, para instalar 2 pulsadores monobloc de superficie (IP55). Incluso abrazaderas y elementos de fijación de las conducciones, cajas de derivación estancas y regletas de conexión, mecanismos eléctricos estancos, cables para circuito de alumbrado general, emergencia y señalización y puerta de entrada a garaje, y cuantos accesorios sean necesarios para su correcta instalación. Totalmente montada, conexionada y probada según REBT, sin incluir ayudas de albañilería.
Incluye: El transporte y movimiento vertical y horizontal de los materiales en obra, incluso carga y descarga de los camiones. Replanteo y trazado de conductos. Colocación y fijación de conductos. Conexionado de tubos y accesorios. Tendido de cables. Conexionado de cables. Colocación de mecanismos. Pruebas de servicio. Eliminación de restos, limpieza final y retirada de escombros a vertedero. Parte proporcional de andamiajes y medios auxiliares.
Criterio de medición de proyecto: unidad proyectada, según documentación gráfica de Proyecto.

| Código | Ud | Descripción | Rendimiento | Precio | Importe |
|---|---|---|---|---|---|
| mt35ais010b | m | Tubo rígido blindado de PVC liso, color gris, para canalización fija en superficie, D=20 mm. Código de clasificación 432112, resistencia a la compresión 1250 N, resistencia al impacto 2 julios a -5°C, resistencia al choque: grado de protección 7 según UNE 20324, temperatura de trabajo -5°C hasta 60°C, propiedades eléctricas: aislante, rigidez dieléctrica 2000 V - 50 Hz. Conforme a las normas UNE-EN 50086-1, UNE-EN 50086-2-1 y UNE-EN 60423. Incluso p/p de abrazaderas, elementos de sujeción y accesorios (curvas, manguitos, tes, codos y curvas flexibles). (material) | 46.000 | 1.25 | 57.50 |
| mt35caj030 | Ud | Caja de derivación estanca para colocar en superficie, incluso regletas de conexión. (material) | 4.000 | 1.78 | 7.12 |
| mt35lin010b | m | Cable para circuito interior, no propagador de llama y con emisión de humos y opacidad reducida (UNE 211002), con conductores unipolares de cobre de 3x2,5 mm² de sección, siendo su tensión asignada de 450/750 V. (material) | 55.422 | 0.64 | 35.47 |
| mt33seg502 | Ud | Pulsador monobloc para instalación en superficie (IP 55), color blanco. (material) | 2.000 | 5.25 | 10.50 |
| mt35www010 | Ud | Material auxiliar para instalaciones eléctricas. | 1.000 | 1.43 | 1.43 |
| mo001 | h | Oficial 1ª electricista. | 7.715 | 13.95 | 107.62 |
| mo051 | h | Ayudante electricista. | 7.715 | 12.66 | 97.67 |
| % | % | Costes directos complementarios | 2 % | 317.31 | 6.35 |
|  |  | Costes directos |  |  | 323.66 |

**IEI030** Ud Red eléctrica de distribución interior para alimentación del circuito de alumbrado de escalera y zonas comunes compuesta de 46 m de tubo plástico de PVC flexible (corrugado) para canalización empotrada y 10 pulsadores.
3.000 Ud
Suministro e instalación de red eléctrica de distribución interior para alimentación del circuito de alumbrado de escalera y zonas comunes compuesta de cable con conductores de cobre de 4x1,5 mm² de sección y 450/750 V de tensión protegido en tubo plástico de PVC flexible (corrugado) de 20 mm de diámetro para canalización empotrada de 46 m de longitud, y 10 pulsadores. Incluso elementos de fijación de las conducciones, cajas de derivación y regletas de conexión, mecanismos eléctricos y cuantos accesorios sean necesarios para su correcta instalación. Totalmente montada, conexionada y probada según REBT, sin incluir ayudas de albañilería.
Incluye: El transporte y movimiento vertical y horizontal de los materiales en obra, incluso carga y descarga de los camiones. Replanteo y trazado de conductos. Colocación y fijación de conductos. Conexionado de tubos y accesorios. Tendido de cables. Conexionado de cables. Colocación de mecanismos. Pruebas de servicio. Eliminación de restos, limpieza final y retirada de escombros a vertedero. Parte proporcional de andamiajes y medios auxiliares.
Criterio de medición de proyecto: unidad proyectada, según documentación gráfica de Proyecto.

| Código | Ud | Descripción | Rendimiento | Precio | Importe |
|---|---|---|---|---|---|
| mt35ais020a | m | Tubo flexible de PVC corrugado, para canalización empotrada en obra de fábrica (paredes y techos), D=16 mm. Código de clasificación 222122, resistencia a la compresión 320 N, resistencia al impacto 1 julio, temperatura de trabajo -5°C hasta 60°C, propiedades eléctricas: aislante, no propagador de llama. Conforme a las normas UNE-EN 50086-1, UNE-EN 50086-2-2 y UNE-EN 60423. | 115.000 | 0.19 | 21.85 |
| mt35caj020a | Ud | Caja de derivación para empotrar de 105x105 mm, con grado de protección normal, regletas de conexión y tapa de registro. | 4.000 | 1.13 | 4.52 |
| mt35caj010a | Ud | Caja de empotrar universal, enlace por los 2 lados. | 10.000 | 0.23 | 2.30 |
| mt35lin010e | m | Cable para circuito interior, no propagador de llama y con emisión de humos y opacidad reducida (UNE 211002), con conductores unipolares de cobre de 4x1,5 mm² de sección, siendo su tensión asignada de 450/750 V. (material) | 138.000 | 0.50 | 69.00 |
| mt33seg503 | Ud | Pulsador para escalera, con marco, color blanco. (material) | 10.000 | 7.18 | 71.80 |
| mt35www010 | Ud | Material auxiliar para instalaciones eléctricas. | 12.000 | 1.43 | 17.16 |
| mo001 | h | Oficial 1ª electricista. | 3.307 | 13.95 | 46.13 |
| mo051 | h | Ayudante electricista. | 3.307 | 12.66 | 41.87 |
| % | % | Costes directos complementarios | 2 % | 274.63 | 5.49 |
|  |  | Costes directos |  |  | 280.12 |

**IEI040** Ud Red eléctrica de distribución interior para alimentación de los circuitos de usos comunes: 3 circuitos de cuarto de instalaciones, 2 circuitos de cuarto de contadores, circuito de telecomunicaciones, circuito de interfonía y vídeo, circuito de otros usos; compuesta de 20 m de tubo plástico de PVC flexible (corrugado) para canalización empotrada.
2.000 Ud
Suministro e instalación de red eléctrica de distribución interior para alimentación de los diferentes circuitos de usos comunes: 3 circuitos de cuarto de instalaciones, 2 circuitos de cuarto de contadores, circuito de telecomunicaciones, circuito de interfonía y vídeo, circuito de otros usos; compuesta de cable con conductores de cobre de 3x1,5 mm² de sección y 450/750 V de tensión protegido en tubo plástico de PVC flexible (corrugado) de 20 mm de diámetro para canalización empotrada de 20 m de longitud. Incluso elementos de fijación de las conducciones, cajas de derivación y regletas de conexión, mecanismos eléctricos y cuantos accesorios sean necesarios para su correcta instalación. Totalmente montada, conexionada y probada según REBT, sin incluir ayudas de albañilería.
Incluye: El transporte y movimiento vertical y horizontal de los materiales en obra, incluso carga y descarga de los camiones. Replanteo y trazado de conductos. Colocación y fijación de conductos. Conexionado de tubos y accesorios. Tendido de cables. Conexionado de cables. Colocación de mecanismos. Pruebas de servicio. Eliminación de restos, limpieza final y retirada de escombros a vertedero. Parte proporcional de andamiajes y medios auxiliares.
Criterio de medición de proyecto: unidad proyectada, según documentación gráfica de Proyecto.

| Código | Ud | Descripción | Rendimiento | Precio | Importe |
|---|---|---|---|---|---|
| mt35ais020a | m | Tubo flexible de PVC corrugado, para canalización empotrada en obra de fábrica (paredes y techos), D=16 mm. Código de clasificación 222122, resistencia a la compresión 320 N, resistencia al impacto 1 julio, temperatura de trabajo -5°C hasta 60°C, propiedades eléctricas: aislante, no propagador de llama. Conforme a las normas UNE-EN 50086-1, UNE-EN 50086-2-2 y UNE-EN 60423. | 50.000 | 0.19 | 9.50 |
| mt35caj020a | Ud | Caja de derivación para empotrar de 105x105 mm, con grado de protección normal, regletas de conexión y tapa de registro. | 10.000 | 1.13 | 11.30 |
| mt35caj010a | Ud | Caja de empotrar universal, enlace por los 2 lados. | 8.000 | 0.23 | 1.84 |
| mt35lin010a | m | Cable para circuito interior, no propagador de llama y con emisión de humos y opacidad reducida (UNE 211002), con conductores unipolares de cobre de 3x1,5 mm² de sección, siendo su tensión asignada de 450/750 V. | 60.000 | 0.38 | 22.80 |
| mt33seg107aa | Ud | Base de enchufe de 16 A 2P+T, serie básica, con tecla de color blanco y tapa con marco embellecedor de color blanco. | 8.000 | 7.04 | 56.32 |
| mt33seg100aa | Ud | Interruptor monopolar, serie básica, con tecla de color blanco y tapa con marco embellecedor de color blanco. | 8.000 | 5.31 | 42.48 |
| mt35www010 | Ud | Material auxiliar para instalaciones eléctricas. | 5.000 | 1.43 | 7.15 |
| mo001 | h | Oficial 1ª electricista. | 1.804 | 13.95 | 25.17 |
| mo051 | h | Ayudante electricista. | 1.804 | 12.66 | 22.84 |
| % | % | Costes directos complementarios | 2 % | 199.40 | 3.99 |
|  |  | Costes directos |  |  | 203.39 |

**IEI050** Ud Red eléctrica de distribución interior en local de uso común para comunidad de propietarios de 50 m² de superficie construida, con mecanismos serie básica, (tecla: blanco, embellecedor: blanco).
1.000 Ud
Suministro e instalación de red eléctrica de distribución interior en local de uso común para comunidad de propietarios de 50 m² de superficie construida y mecanismos serie básica, (tecla: blanco, embellecedor: blanco). Incluso tubos de protección de PVC flexibles, tendido de cables en su interior, cajas de derivación con tapas y regletas de conexión, cajas de empotrar con tornillos de fijación, mecanismos eléctricos y cuantos accesorios sean necesarios para su correcta instalación. Totalmente montada, conexionada y probada según REBT, sin incluir ayudas de albañilería.
Incluye: El transporte y movimiento vertical y horizontal de los materiales en obra, incluso carga y descarga de los camiones. Replanteo y trazado de conductos. Colocación y fijación de conductos. Conexionado de tubos y accesorios. Tendido de cables. Conexionado de cables. Colocación de mecanismos. Pruebas de servicio. Eliminación de restos, limpieza final y retirada de escombros a vertedero. Parte proporcional de andamiajes y medios auxiliares.
Criterio de medición de proyecto: unidad proyectada, según documentación gráfica de Proyecto.

| Código | Ud | Descripción | Rendimiento | Precio | Importe |
|---|---|---|---|---|---|
| mt35ais020a | m | Tubo flexible de PVC corrugado, para canalización empotrada en obra de fábrica (paredes y techos), D=16 mm. Código de clasificación 222122, resistencia a la compresión 320 N, resistencia al impacto 1 julio, temperatura de trabajo -5°C hasta 60°C, propiedades eléctricas: aislante, no propagador de llama. Conforme a las normas UNE-EN 50086-1, UNE-EN 50086-2-2 y UNE-EN 60423. | 58.100 | 0.19 | 11.04 |
| mt35ais020b | m | Tubo flexible de PVC corrugado, para canalización empotrada en obra de fábrica (paredes y techos), D=20 mm. Código de clasificación 222122, resistencia a la compresión 320 N, resistencia al impacto 1 julio, temperatura de trabajo -5°C hasta 60°C, propiedades eléctricas: aislante, no propagador de llama. Conforme a las normas UNE-EN 50086-1, UNE-EN 50086-2-2 y UNE-EN 60423. | 41.500 | 0.26 | 10.79 |
| mt35caj020a | Ud | Caja de derivación para empotrar de 105x105 mm, con grado de protección normal, regletas de conexión y tapa de registro. | 3.000 | 1.13 | 3.39 |
| mt35caj020b | Ud | Caja de derivación para empotrar de 105x165 mm, con grado de protección normal, regletas de conexión y tapa de registro. | 1.000 | 1.18 | 1.18 |
| mt35caj010a | Ud | Caja de empotrar universal, enlace por los 2 lados. | 7.000 | 0.23 | 1.61 |
| mt35caj010b | Ud | Caja de empotrar universal, enlace por los 4 lados. | 5.000 | 0.35 | 1.75 |
| mt35lin010a | m | Cable para circuito interior, no propagador de llama y con emisión de humos y opacidad reducida (UNE 211002), con conductores unipolares de cobre de 3x1,5 mm² de sección, siendo su tensión asignada de 450/750 V. | 70.000 | 0.38 | 26.60 |
| mt35lin010b | m | Cable para circuito interior, no propagador de llama y con emisión de humos y opacidad reducida (UNE 211002), con conductores unipolares de cobre de 3x2,5 mm² de sección, siendo su tensión asignada de 450/750 V. | 40.000 | 0.64 | 25.60 |
| mt35lin010c | m | Cable para circuito interior, no propagador de llama y con emisión de humos y opacidad reducida (UNE 211002), con conductores unipolares de cobre de 3x4 mm² de sección, siendo su tensión asignada de 450/750 V. (material) | 10.000 | 1.01 | 10.10 |
| mt33seg100aa | Ud | Interruptor monopolar, serie básica, con tecla de color blanco y tapa con marco embellecedor de color blanco. | 2.000 | 5.31 | 10.62 |
| mt33seg111aa | Ud | Doble interruptor, serie básica, con tecla de color blanco y tapa con marco embellecedor de color blanco. | 1.000 | 7.16 | 7.16 |
| mt33seg101aa | Ud | Interruptor bipolar, serie básica, con tecla de color blanco y tapa con marco embellecedor de color blanco. | 2.000 | 9.17 | 18.34 |
| mt33seg102aa | Ud | Conmutador, serie básica, con tecla de color blanco y tapa con marco embellecedor de color blanco. | 1.000 | 5.70 | 5.70 |
| mt33seg112aa | Ud | Doble conmutador, serie básica, con tecla de color blanco y tapa con marco embellecedor de color blanco. | 1.000 | 8.72 | 8.72 |
| mt33seg104aa | Ud | Pulsador, serie básica, con tecla con símbolo de timbre de color blanco y tapa con marco embellecedor de color blanco. | 1.000 | 6.09 | 6.09 |
| mt33seg105aa | Ud | Zumbador 230 V, serie básica, con tecla de color blanco y tapa con marco embellecedor de color blanco. | 1.000 | 17.36 | 17.36 |
| mt33seg107aa | Ud | Base de enchufe de 16 A 2P+T, serie básica, con tecla de color blanco y tapa con marco embellecedor de color blanco. | 3.000 | 7.04 | 21.12 |
| mo001 | h | Oficial 1ª electricista. | 7.214 | 13.95 | 100.64 |
| mo051 | h | Ayudante electricista. | 7.214 | 12.66 | 91.33 |
| % | % | Costes directos complementarios | 2 % | 379.14 | 7.58 |
|  |  | Costes directos |  |  | 386.72 |

**IEI060** Ud Red eléctrica de distribución interior de 10 m de longitud de tubo para 6 trasteros situados en planta de sótano, con pulsador en cada trastero.
2.000 Ud
Suministro e instalación de red eléctrica de distribución interior de 10 m de longitud de tubo para 6 trasteros situados en planta de sótano, con pulsador en cada trastero. Incluso abrazaderas y elementos de fijación de las conducciones, cajas de derivación y regletas de conexión, mecanismos eléctricos, cables y cuantos accesorios sean necesarios para su correcta instalación. Totalmente montada, conexionada y probada según REBT, sin incluir ayudas de albañilería.
Incluye: El transporte y movimiento vertical y horizontal de los materiales en obra, incluso carga y descarga de los camiones. Replanteo y trazado de conductos. Colocación y fijación de conductos. Conexionado de tubos y accesorios. Tendido de cables. Conexionado de cables. Colocación de mecanismos. Pruebas de servicio. Eliminación de restos, limpieza final y retirada de escombros a vertedero. Parte proporcional de andamiajes y medios auxiliares.
Criterio de medición de proyecto: unidad proyectada, según documentación gráfica de Proyecto.

| Código | Ud | Descripción | Rendimiento | Precio | Importe |
|---|---|---|---|---|---|
| mt35ais010a | m | Tubo rígido blindado de PVC liso, color gris, para canalización fija en superficie, D=16 mm. Código de clasificación 432112, resistencia a la compresión 1250 N, resistencia al impacto 2 julios a -5°C, resistencia al choque: grado de protección 7 según UNE 20324, temperatura de trabajo -5°C hasta 60°C, propiedades eléctricas: aislante, rigidez dieléctrica 2000 V - 50 Hz. Conforme a las normas UNE-EN 50086-1, UNE-EN 50086-2-1 y UNE-EN 60423. Incluso p/p de abrazaderas, elementos de sujeción y accesorios (curvas, manguitos, tes, codos y curvas flexibles). (material) | 10.000 | 1.02 | 10.20 |
| mt35caj030 | Ud | Caja de derivación estanca para colocar en superficie, incluso regletas de conexión. | 1.000 | 1.78 | 1.78 |
| mt35lin010a | m | Cable para circuito interior, no propagador de llama y con emisión de humos y opacidad reducida (UNE 211002), con conductores unipolares de cobre de 3x1,5 mm² de sección, siendo su tensión asignada de 450/750 V. | 12.048 | 0.38 | 4.58 |
| mt33seg502 | Ud | Pulsador monobloc para instalación en superficie (IP 55), color blanco. | 6.000 | 5.25 | 31.50 |
| mt35www010 | Ud | Material auxiliar para instalaciones eléctricas. | 2.000 | 1.43 | 2.86 |
| mo001 | h | Oficial 1ª electricista. | 3.908 | 13.95 | 54.52 |
| mo051 | h | Ayudante electricista. | 3.908 | 12.66 | 49.48 |
| % | % | Costes directos complementarios | 2 % | 154.92 | 3.10 |
|  |  | Costes directos |  |  | 158.02 |

### IF Fontanería

**IFA010** Ud Acometida general de abastecimiento de agua potable, D=40 mm de polietileno de alta densidad de 4 m de longitud, con llave de registro formada por válvula de esfera de PVC para roscar de 1 1/2" alojada en arqueta de obra de fábrica de dimensiones interiores 38x38x50 cm.
2.000 Ud
Suministro e instalación de la acometida para abastecimiento de agua que une la red general de distribución de agua potable de la empresa suministradora con la instalación general del edificio, formada por tubería enterrada de 4 m de longitud de polietileno de alta densidad, de 40 mm de diámetro colocada sobre cama de arena en el fondo de la zanja previamente excavada, con sus correspondientes accesorios y piezas especiales, collarín de toma en carga colocado sobre la red general de distribución que sirve de enlace entre la acometida y la red y llave de registro formada por válvula de esfera de PVC para roscar de 1 1/2" de diámetro colocada mediante unión roscada, situada junto a la edificación, fuera de los límites de la propiedad, alojada en arqueta de dimensiones interiores 38x38x50 cm de obra de fábrica, construida con fábrica de ladrillo perforado tosco de 1/2 pie de espesor, recibido con mortero de cemento, colocada sobre solera de hormigón en masa HM-20/P/20/I de 15 cm de espesor, enfoscada y bruñida por el interior con mortero de cemento y cerrada superiormente con marco y tapa de fundición dúctil. Incluso demolición y levantado del firme existente, y posterior reposición con hormigón en masa HM-20/P/20/I y conexión a la red. Sin incluir excavación ni posterior relleno principal. Totalmente montada, conexionada y probada.
Incluye: El transporte y movimiento vertical y horizontal de los materiales en obra, incluso carga y descarga de los camiones. Replanteo y trazado de la acometida en planta y pendientes, coordinado con el resto de instalaciones o elementos que puedan tener interferencias. Rotura del pavimento con compresor. Eliminación de las tierras sueltas del fondo de la excavación. Vertido y compactado del hormigón en formación de solera. Formación de la obra de fábrica con ladrillos, previamente humedecidos, colocados con mortero de cemento. Enfoscado y bruñido con mortero del fondo y de las paredes interiores de la arqueta. Presentación en seco de tuberías y piezas especiales. Vertido de la arena en el fondo de la zanja. Colocación de tuberías. Montaje de la llave de registro sobre la acometida. Protección del conjunto frente a golpes y mal uso. Empalme de la acometida con la red general del municipio. Pruebas de servicio. Eliminación de restos, limpieza final y retirada de escombros a vertedero. Parte proporcional de medios auxiliares.
Criterio de medición de proyecto: unidad proyectada, según documentación gráfica de Proyecto.

| Código | Ud | Descripción | Rendimiento | Precio | Importe |
|---|---|---|---|---|---|
| mt01ara010 | m³ | Arena de 0 a 5 mm de diámetro. | 0.320 | 11.92 | 3.81 |
| mt37tpa011b | m | Acometida de polietileno de alta densidad (PE-50 A) UNE-EN 12201 y UNE-EN 13244, de 40 mm de diámetro exterior y una presión de trabajo de 16 atm, incluso p/p de accesorios de conexión y piezas especiales. (material) | 4.000 | 2.69 | 10.76 |
| mt10hmf010e | m³ | Hormigón HM-20/P/20/I, fabricado en central normal, vertido con cubilote. | 0.300 | 51.94 | 15.58 |
| mt10hmf010e | m³ | Hormigón HM-20/P/20/I, fabricado en central normal, vertido con cubilote. | 0.045 | 51.94 | 2.34 |
| mt04lpv010a | Ud | Ladrillo cerámico perforado (panal), para revestir, 24x12x9 cm. | 45.000 | 0.17 | 7.65 |
| mt09mor010c | m³ | Mortero de cemento M-40 (1:6), confeccionado en obra. | 0.020 | 58.84 | 1.18 |
| mt09mor010f | m³ | Mortero de cemento M-160 (1:3), confeccionado en obra. | 0.015 | 70.59 | 1.06 |
| mt37aar010b | Ud | Marco y tapa de fundición dúctil de 40x40, según Compañía Suministradora. (material) | 1.000 | 13.04 | 13.04 |
| mt37sve020e | Ud | Válvula de esfera de PVC para roscar de 1 1/2". (material) | 1.000 | 12.99 | 12.99 |
| mt37tpa012b | m | Collarín de toma en carga de PVC, para tubo de polietileno de alta densidad (PE-50 A) UNE-EN 12201 y UNE-EN 13244, de 40 mm de diámetro exterior y una presión de trabajo de 16 atm. (material) | 1.000 | 5.10 | 5.10 |
| mq05pdm030 | h | Compresor portátil eléctrico 5 m³/min. | 1.228 | 5.19 | 6.37 |
| mq05mai030 | h | Martillo manual picador neumático 9 kg. | 1.228 | 1.57 | 1.93 |
| mo028 | h | Oficial 2ª construcción. | 2.590 | 13.30 | 34.45 |
| mo059 | h | Peón ordinario construcción. | 2.299 | 12.65 | 29.08 |
| mo004 | h | Oficial 1ª fontanero. | 8.648 | 13.95 | 120.64 |
| mo054 | h | Ayudante fontanero. | 4.332 | 12.66 | 54.84 |
| mo010 | h | Oficial 1ª construcción. | 1.004 | 13.51 | 13.56 |
| % | % | Costes directos complementarios | 4 % | 334.38 | 13.38 |
|  |  | Costes directos |  |  | 347.76 |

**IFB010** Ud Tubo de alimentación de agua potable, D=32 mm de polietileno de media densidad de 20 m de longitud, con llave de paso vista formada por válvula de compuerta de latón fundido.
2.000 Ud
Suministro e instalación de tubo de alimentación colocado superficialmente, de 20 m de longitud, que une la arqueta de registro con la batería de contadores o el contador general, formado por tubería de 32 mm de diámetro de polietileno de media densidad fijada al paramento, con sus correspondientes juntas y piezas especiales, colocadas mediante unión roscada, incluso llave de paso vista formada por válvula de compuerta de latón fundido, de 1 1/4" de diámetro, que permitirá el corte total de suministro al edificio y estará situada dentro del mismo. Totalmente montado, conexionado y probado.
Incluye: El transporte y movimiento vertical y horizontal de los materiales en obra, incluso carga y descarga de los camiones. Replanteo y trazado. Presentación en seco de tubos y piezas especiales. Fijación de tuberías al paramento. Montaje de la llave de paso sobre el tubo de alimentación. Protección del conjunto frente a golpes y mal uso. Montaje de la instalación empezando por el extremo de cabecera. Limpieza de las zonas a unir. Pruebas de servicio. Eliminación de restos, limpieza final y retirada de escombros a vertedero. Parte proporcional de andamiajes y medios auxiliares.
Criterio de medición de proyecto: unidad proyectada, según documentación gráfica de Proyecto.

| Código | Ud | Descripción | Rendimiento | Precio | Importe |
|---|---|---|---|---|---|
| mt37tpa010c | m | Tubo de polietileno de media densidad (PE-50 B) UNE-EN 12201-2 y UNE-EN 13244-2, de 32 mm de diámetro exterior y una presión de trabajo de 15 kg/cm². (material) | 20.000 | 1.17 | 23.40 |
| mt37tpb010c | Ud | Codo 90° de polietileno, 32 mm. (material) | 4.400 | 2.35 | 10.34 |
| mt37tpb030c | Ud | Te de polietileno, 32 mm. (material) | 2.400 | 3.31 | 7.94 |
| mt37tpb020c | Ud | Manguito de polietileno, 32 mm. (material) | 1.000 | 2.14 | 2.14 |
| mt37svc010i | Ud | Válvula de compuerta de latón fundido, para roscar, de 1 1/4". (material) | 1.000 | 7.14 | 7.14 |
| mt37tpb040 | Ud | Material auxiliar para montaje y sujeción a la obra de las tuberías de polietileno. (material) | 1.000 | 1.93 | 1.93 |
| mo004 | h | Oficial 1ª fontanero. | 1.355 | 13.95 | 18.90 |
| mo054 | h | Ayudante fontanero. | 1.355 | 12.66 | 17.15 |
| % | % | Costes directos complementarios | 2 % | 88.94 | 1.78 |
|  |  | Costes directos |  |  | 90.72 |

**IFD010** Ud Grupo de presión de agua para aspiración con carga, formado por: dos bombas centrífugas multicelulares con una potencia de 3 kW; un depósito con membrana, de chapa de acero de 200 l; bancada; cuadro eléctrico y soporte metálico.
2.000 Ud
Suministro e instalación de grupo de presión de agua para aspiración con carga, formado por: dos bombas centrífugas multicelulares con una potencia de 3 kW, cuerpo de bomba, eje motor e impulsores de acero inoxidable, cuerpos de aspiración e impulsión y contrabridas de hierro fundido, difusores de policarbonato con fibra de vidrio, cierre mecánico, motor asíncrono de 2 polos, aislamiento clase F, protección IP 44, para alimentación trifásica a 230/400 V; bancada metálica común para bomba y cuadro eléctrico; válvulas de corte, antirretorno y de aislamiento; manómetro; presostato; un depósito con membrana, de chapa de acero de 200 l; cuadro eléctrico de fuerza y control para la operación totalmente automática del grupo; soporte metálico para cuadro eléctrico. Incluso p/p de tubos entre los distintos elementos y accesorios. Totalmente montado, conexionado y probado. Sin incluir ayudas de albañilería.
Incluye: El transporte y movimiento vertical y horizontal de los materiales en obra, incluso carga y descarga de los camiones. Replanteo. Colocación y fijación del grupo de presión. Colocación y fijación de tuberías y accesorios. Conexionado a aparatos. Pruebas de servicio. Eliminación de restos, limpieza final y retirada de escombros a vertedero. Parte proporcional de andamiajes y medios auxiliares.
Criterio de medición de proyecto: unidad proyectada, según documentación gráfica de Proyecto.

| Código | Ud | Descripción | Rendimiento | Precio | Importe |
|---|---|---|---|---|---|
| mt37bce070 | Ud | Grupo de presión de agua para aspiración con carga, formado por: dos bombas centrífugas multicelulares con una potencia de 3 kW, cuerpo de bomba, eje motor e impulsores de acero inoxidable, cuerpos de aspiración e impulsión y contrabridas de hierro fundido, difusores de policarbonato con fibra de vidrio, cierre mecánico, motor asíncrono de 2 polos, aislamiento clase F, protección IP 44, para alimentación trifásica a 230/400 V; bancada metálica común para bomba y cuadro eléctrico; válvulas de corte, antirretorno y de aislamiento; manómetro; presostato; un depósito con membrana, de chapa de acero de 200 l; cuadro eléctrico de fuerza y control para la operación totalmente automática del grupo; soporte metálico para cuadro eléctrico. (material) | 1.000 | 2816.13 | 2816.13 |
| mt37www040ca | Ud | Manguito antivibración, de goma, con bridas DN 50 mm, para una presión máxima de trabajo de 10 bar. (material) | 1.000 | 26.72 | 26.72 |
| mt37www010 | Ud | Material auxiliar para instalaciones de fontanería. (material) | 1.000 | 1.35 | 1.35 |
| mo004 | h | Oficial 1ª fontanero. | 4.953 | 13.95 | 69.09 |
| mo054 | h | Ayudante fontanero. | 2.476 | 12.66 | 31.35 |
| % | % | Costes directos complementarios | 4 % | 2944.64 | 117.79 |
|  |  | Costes directos |  |  | 3062.43 |

**IFD020** Ud Depósito regulador (aljibe) cilíndrico de poliéster, de 1500 l.
1.000 Ud
Suministro e instalación de depósito regulador (aljibe) para grupo de presión, cilíndrico de poliéster reforzado con fibra de vidrio, con capacidad para 1500 litros, dotado de tapa, y sistema de regulación de llenado, mediante llave de compuerta y sistema de aliviadero mediante llave de esfera, montado y nivelado con mortero de cemento. Incluso tubería de acero galvanizado y accesorios. Totalmente montado, instalado, conexionado y comprobado.
Incluye: El transporte y movimiento vertical y horizontal de los materiales en obra, incluso carga y descarga de los camiones. Replanteo. Colocación y fijación del depósito. Colocación y fijación de tuberías y accesorios. Conexionado a aparatos. Pruebas de servicio. Eliminación de restos, limpieza final y retirada de escombros a vertedero. Parte proporcional de andamiajes y medios auxiliares.
Criterio de medición de proyecto: unidad proyectada, según documentación gráfica de Proyecto.

| Código | Ud | Descripción | Rendimiento | Precio | Importe |
|---|---|---|---|---|---|
| mt37dps010ae | Ud | Depósito de poliéster reforzado con fibra de vidrio, con tapa, para uso alimentario, cilíndrico, 1500 litros. (material) | 1.000 | 267.20 | 267.20 |
| mt37svc010l | Ud | Válvula de compuerta de latón fundido, para roscar, de 1 1/2". (material) | 1.000 | 10.23 | 10.23 |
| mt37sve020e | Ud | Válvula de esfera de PVC para roscar de 1 1/2". | 1.000 | 12.99 | 12.99 |
| mt37www010 | Ud | Material auxiliar para instalaciones de fontanería. | 1.000 | 1.35 | 1.35 |
| mo004 | h | Oficial 1ª fontanero. | 1.201 | 13.95 | 16.75 |
| mo054 | h | Ayudante fontanero. | 1.201 | 12.66 | 15.20 |
| % | % | Costes directos complementarios | 2 % | 323.72 | 6.47 |
|  |  | Costes directos |  |  | 330.19 |

**IFM010a** Ud Montante de alimentación, de 8,9 m, con tubería de cobre D=18 mm, con llave de paso formada por válvula de compuerta de latón fundido, de 3/4".
4.000 Ud
Suministro e instalación de montante de alimentación de 8,9 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. (material) | 8.900 | 1.78 | 15.84 |
| mt37tcb010c | Ud | Codo 90° de cobre rígido, 16/18 mm. (material) | 2.225 | 1.69 | 3.76 |
| mt37tcb030c | Ud | Te de cobre rígido, 16/18 mm. (material) | 1.335 | 2.01 | 2.68 |
| mt37tcb020c | Ud | Manguito de cobre rígido, 16/18 mm. (material) | 0.445 | 1.44 | 0.64 |
| mt37svc010e | Ud | Válvula de compuerta de latón fundido, para roscar, de 3/4". (material) | 1.000 | 4.50 | 4.50 |
| mt37tcb040 | Ud | Material auxiliar para montaje y sujeción a la obra de las tuberías de cobre rígido. (material) | 1.000 | 0.97 | 0.97 |
| mo004 | h | Oficial 1ª fontanero. | 1.400 | 13.95 | 19.53 |
| mo054 | h | Ayudante fontanero. | 1.400 | 12.66 | 17.72 |
| % | % | Costes directos complementarios | 2 % | 65.64 | 1.31 |
|  |  | Costes directos |  |  | 66.95 |

**IFM010b** Ud Montante de alimentación, de 11,7 m, con tubería de cobre D=18 mm, con llave de paso formada por válvula de compuerta de latón fundido, de 3/4".
4.000 Ud
Suministro e instalación de montante de alimentación de 11,7 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 11.700 | 1.78 | 20.83 |
| mt37tcb010c | Ud | Codo 90° de cobre rígido, 16/18 mm. | 2.925 | 1.69 | 4.94 |
| mt37tcb030c | Ud | Te de cobre rígido, 16/18 mm. | 1.755 | 2.01 | 3.53 |
| mt37tcb020c | Ud | Manguito de cobre rígido, 16/18 mm. | 0.585 | 1.44 | 0.84 |
| mt37svc010e | Ud | Válvula de compuerta de latón fundido, para roscar, de 3/4". | 1.000 | 4.50 | 4.50 |
| mt37tcb040 | Ud | Material auxiliar para montaje y sujeción a la obra de las tuberías de cobre rígido. | 1.000 | 0.97 | 0.97 |
| mo004 | h | Oficial 1ª fontanero. | 1.793 | 13.95 | 25.01 |
| mo054 | h | Ayudante fontanero. | 1.793 | 12.66 | 22.70 |
| % | % | Costes directos complementarios | 2 % | 83.32 | 1.67 |
|  |  | Costes directos |  |  | 84.99 |

**IFM010c** Ud Montante de alimentación, de 14,5 m, con tubería de cobre D=18 mm, con llave de paso formada por válvula de compuerta de latón fundido, de 3/4".
4.000 Ud
Suministro e instalación de montante de alimentación de 14,5 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 14.500 | 1.78 | 25.81 |
| mt37tcb010c | Ud | Codo 90° de cobre rígido, 16/18 mm. | 3.625 | 1.69 | 6.13 |
| mt37tcb030c | Ud | Te de cobre rígido, 16/18 mm. | 2.175 | 2.01 | 4.37 |
| mt37tcb020c | Ud | Manguito de cobre rígido, 16/18 mm. | 0.725 | 1.44 | 1.04 |
| mt37svc010e | Ud | Válvula de compuerta de latón fundido, para roscar, de 3/4". | 1.000 | 4.50 | 4.50 |
| mt37tcb040 | Ud | Material auxiliar para montaje y sujeción a la obra de las tuberías de cobre rígido. | 1.000 | 0.97 | 0.97 |
| mo004 | h | Oficial 1ª fontanero. | 2.186 | 13.95 | 30.49 |
| mo054 | h | Ayudante fontanero. | 2.186 | 12.66 | 27.67 |
| % | % | Costes directos complementarios | 2 % | 100.98 | 2.02 |
|  |  | Costes directos |  |  | 103.00 |

**IFM010d** Ud Montante de alimentación, de 17,3 m, con tubería de cobre D=18 mm, con llave de paso formada por válvula de compuerta de latón fundido, de 3/4".
4.000 Ud
Suministro e instalación de montante de alimentación de 17,3 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 17.300 | 1.78 | 30.79 |
| mt37tcb010c | Ud | Codo 90° de cobre rígido, 16/18 mm. | 4.325 | 1.69 | 7.31 |
| mt37tcb030c | Ud | Te de cobre rígido, 16/18 mm. | 2.595 | 2.01 | 5.22 |
| mt37tcb020c | Ud | Manguito de cobre rígido, 16/18 mm. | 0.865 | 1.44 | 1.25 |
| mt37svc010e | Ud | Válvula de compuerta de latón fundido, para roscar, de 3/4". | 1.000 | 4.50 | 4.50 |
| mt37tcb040 | Ud | Material auxiliar para montaje y sujeción a la obra de las tuberías de cobre rígido. | 1.000 | 0.97 | 0.97 |
| mo004 | h | Oficial 1ª fontanero. | 2.579 | 13.95 | 35.98 |
| mo054 | h | Ayudante fontanero. | 2.579 | 12.66 | 32.65 |
| % | % | Costes directos complementarios | 2 % | 118.67 | 2.37 |
|  |  | Costes directos |  |  | 121.04 |

**IFM010e** Ud Montante de alimentación, de 20,1 m, con tubería de cobre D=18 mm, con llave de paso formada por válvula de compuerta de latón fundido, de 3/4".
4.000 Ud
Suministro e instalación de montante de alimentación de 20,1 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 20.100 | 1.78 | 35.78 |
| mt37tcb010c | Ud | Codo 90° de cobre rígido, 16/18 mm. | 5.025 | 1.69 | 8.49 |
| mt37tcb030c | Ud | Te de cobre rígido, 16/18 mm. | 3.015 | 2.01 | 6.06 |
| mt37tcb020c | Ud | Manguito de cobre rígido, 16/18 mm. | 1.005 | 1.44 | 1.45 |
| mt37svc010e | Ud | Válvula de compuerta de latón fundido, para roscar, de 3/4". | 1.000 | 4.50 | 4.50 |
| mt37tcb040 | Ud | Material auxiliar para montaje y sujeción a la obra de las tuberías de cobre rígido. | 1.000 | 0.97 | 0.97 |
| mo004 | h | Oficial 1ª fontanero. | 2.973 | 13.95 | 41.47 |
| mo054 | h | Ayudante fontanero. | 2.973 | 12.66 | 37.64 |
| % | % | Costes directos complementarios | 2 % | 136.36 | 2.73 |
|  |  | Costes directos |  |  | 139.09 |

**IFM010f** Ud Montante de alimentación, de 22,9 m, con tubería de cobre D=18 mm, con llave de paso formada por válvula de compuerta de latón fundido, de 3/4".
4.000 Ud
Suministro e instalación de montante de alimentación de 22,9 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 22.900 | 1.78 | 40.76 |
| mt37tcb010c | Ud | Codo 90° de cobre rígido, 16/18 mm. | 5.725 | 1.69 | 9.68 |
| mt37tcb030c | Ud | Te de cobre rígido, 16/18 mm. | 3.435 | 2.01 | 6.90 |
| mt37tcb020c | Ud | Manguito de cobre rígido, 16/18 mm. | 1.145 | 1.44 | 1.65 |
| mt37svc010e | Ud | Válvula de compuerta de latón fundido, para roscar, de 3/4". | 1.000 | 4.50 | 4.50 |
| mt37tcb040 | Ud | Material auxiliar para montaje y sujeción a la obra de las tuberías de cobre rígido. | 1.000 | 0.97 | 0.97 |
| mo004 | h | Oficial 1ª fontanero. | 3.366 | 13.95 | 46.96 |
| mo054 | h | Ayudante fontanero. | 3.366 | 12.66 | 42.61 |
| % | % | Costes directos complementarios | 2 % | 154.03 | 3.08 |
|  |  | Costes directos |  |  | 157.11 |

**IFM010g** Ud Montante de alimentación, de 25,7 m, con tubería de cobre D=18 mm, con llave de paso formada por válvula de compuerta de latón fundido, de 3/4".
4.000 Ud
Suministro e instalación de montante de alimentación de 25,7 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 25.700 | 1.78 | 45.75 |
| mt37tcb010c | Ud | Codo 90° de cobre rígido, 16/18 mm. | 6.425 | 1.69 | 10.86 |
| mt37tcb030c | Ud | Te de cobre rígido, 16/18 mm. | 3.855 | 2.01 | 7.75 |
| mt37tcb020c | Ud | Manguito de cobre rígido, 16/18 mm. | 1.285 | 1.44 | 1.85 |
| mt37svc010e | Ud | Válvula de compuerta de latón fundido, para roscar, de 3/4". | 1.000 | 4.50 | 4.50 |
| mt37tcb040 | Ud | Material auxiliar para montaje y sujeción a la obra de las tuberías de cobre rígido. | 1.000 | 0.97 | 0.97 |
| mo004 | h | Oficial 1ª fontanero. | 3.759 | 13.95 | 52.44 |
| mo054 | h | Ayudante fontanero. | 3.759 | 12.66 | 47.59 |
| % | % | Costes directos complementarios | 2 % | 171.71 | 3.43 |
|  |  | Costes directos |  |  | 175.14 |

**IFM010** Ud Montante de alimentación, de 28,5 m, con tubería de cobre D=18 mm, con llave de paso formada por válvula de compuerta de latón fundido, de 3/4".
4.000 Ud
Suministro e instalación de montante de alimentación de 28,5 m de longitud, formado por tubería de cobre de 18 mm de diámetro, colocado superficialmente desde el contador hasta la llave general de corte de la vivienda, realizada mediante válvula de compuerta de latón fundido, de 3/4" de diámetro. Incluso p/p de accesorios, piezas especiales y material auxiliar, colocados mediante unión roscada. Totalmente montado, conexionado y probado, sin incluir ayudas de albañilería.
Incluye: El transporte y movimiento vertical y horizontal de los materiales en obra, incluso carga y descarga de los camiones. Replanteo del recorrido de las tuberías. Colocación y fijación de tuberías y accesorios. Colocación y fijación de la llave de paso. Pruebas de servicio. Eliminación de restos, limpieza final y retirada de escombros a vertedero. Parte proporcional de andamiajes y medios auxiliares.
Criterio de medición de proyecto: unidad proyectada, según documentación gráfica de Proyecto.

| Código | Ud | Descripción | Rendimiento | Precio | Importe |
|---|---|---|---|---|---|
| mt37tca010c | m | Tubo de cobre rígido UNE-EN 1057 con pared de 1 mm de espesor, 16/18 mm. | 28.500 | 1.78 | 50.73 |
| mt37tcb010c | Ud | Codo 90° de cobre rígido, 16/18 mm. | 7.125 | 1.69 | 12.04 |
| mt37tcb030c | Ud | Te de cobre rígido, 16/18 mm. | 4.275 | 2.01 | 8.59 |
| mt37tcb020c | Ud | Manguito de cobre rígido, 16/18 mm. | 1.425 | 1.44 | 2.05 |
| mt37svc010e | Ud | Válvula de compuerta de latón fundido, para roscar, de 3/4". | 1.000 | 4.50 | 4.50 |
| mt37tcb040 | Ud | Material auxiliar para montaje y sujeción a la obra de las tuberías de cobre rígido. | 1.000 | 0.97 | 0.97 |
| mo004 | h | Oficial 1ª fontanero. | 4.152 | 13.95 | 57.92 |
| mo054 | h | Ayudante fontanero. | 4.152 | 12.66 | 52.56 |
| % | % | Costes directos complementarios | 2 % | 189.36 | 3.79 |
|  |  | Costes directos |  |  | 193.15 |

**IFI010a** Ud Instalación interior de fontanería para aseo con dotación para: inodoro, lavabo sencillo, realizada con tubería de cobre para la red de agua fría y caliente.
28.000 Ud
Instalación interior de fontanería para aseo con dotación para: inodoro, lavabo sencillo, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. (material) | 8.100 | 1.43 | 11.58 |
| mt37tcb010b | Ud | Codo 90° de cobre rígido, 13/15 mm. (material) | 2.000 | 1.36 | 2.72 |
| mt37tcb020b | Ud | Manguito de cobre rígido, 13/15 mm. (material) | 1.000 | 1.16 | 1.16 |
| mt37tcb030b | Ud | Te de cobre rígido, 13/15 mm. (material) | 1.000 | 1.62 | 1.62 |
| mt37tca010c | m | Tubo de cobre rígido UNE-EN 1057 con pared de 1 mm de espesor, 16/18 mm. | 15.000 | 1.78 | 26.70 |
| mt37sva010aa | Ud | Llave de paso para empotrar, de asiento plano, de 3/4" de diámetro, calidad básica. (material) | 2.000 | 9.15 | 18.30 |
| mt37tcb040 | Ud | Material auxiliar para montaje y sujeción a la obra de las tuberías de cobre rígido. | 1.000 | 0.97 | 0.97 |
| mo004 | h | Oficial 1ª fontanero. | 4.123 | 13.95 | 57.52 |
| mo054 | h | Ayudante fontanero. | 4.123 | 12.66 | 52.20 |
| % | % | Costes directos complementarios | 2 % | 172.77 | 3.46 |
|  |  | Costes directos |  |  | 176.23 |

**IFI010b** Ud Instalación interior de fontanería para cuarto de baño con dotación para: inodoro, lavabo sencillo, bañera, bidé, realizada con tubería de cobre para la red de agua fría y caliente.
28.000 Ud
Instalación interior de fontanería para cuarto de baño con dotación para: inodoro, lavabo sencillo, bañera, bidé, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 13.500 | 1.43 | 19.31 |
| mt37tca010c | m | Tubo de cobre rígido UNE-EN 1057 con pared de 1 mm de espesor, 16/18 mm. | 5.400 | 1.78 | 9.61 |
| mt37tcb010b | Ud | Codo 90° de cobre rígido, 13/15 mm. | 3.000 | 1.36 | 4.08 |
| mt37tcb010c | Ud | Codo 90° de cobre rígido, 16/18 mm. | 2.000 | 1.69 | 3.38 |
| mt37tcb020b | Ud | Manguito de cobre rígido, 13/15 mm. | 2.000 | 1.16 | 2.32 |
| mt37tcb020c | Ud | Manguito de cobre rígido, 16/18 mm. | 1.000 | 1.44 | 1.44 |
| mt37tcb030b | Ud | Te de cobre rígido, 13/15 mm. | 2.000 | 1.62 | 3.24 |
| mt37tcb030c | Ud | Te de cobre rígido, 16/18 mm. | 1.000 | 2.01 | 2.01 |
| mt37tca010c | m | Tubo de cobre rígido UNE-EN 1057 con pared de 1 mm de espesor, 16/18 mm. | 8.500 | 1.78 | 15.13 |
| mt37tca010d | m | Tubo de cobre rígido UNE-EN 1057 con pared de 1 mm de espesor, 20/22 mm. (material) | 8.500 | 2.10 | 17.85 |
| mt37sva010aa | Ud | Llave de paso para empotrar, de asiento plano, de 3/4" de diámetro, calidad básica. | 1.000 | 9.15 | 9.15 |
| mt37sva010ab | Ud | Llave de paso para empotrar, de asiento plano, de 1" de diámetro, calidad básica. (material) | 1.000 | 10.78 | 10.78 |
| mt37tcb040 | Ud | Material auxiliar para montaje y sujeción a la obra de las tuberías de cobre rígido. | 1.000 | 0.97 | 0.97 |
| mo004 | h | Oficial 1ª fontanero. | 6.408 | 13.95 | 89.39 |
| mo054 | h | Ayudante fontanero. | 6.408 | 12.66 | 81.13 |
| % | % | Costes directos complementarios | 2 % | 269.79 | 5.40 |
|  |  | Costes directos |  |  | 275.19 |

**IFI010c** Ud Instalación interior de fontanería para cocina con dotación para: fregadero, toma y llave de paso para lavavajillas, realizada con tubería de cobre para la red de agua fría y caliente.
28.000 Ud
Instalación interior de fontanería para cocina con dotación para: fregadero, toma y llave de paso para lavavajillas, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 8.100 | 1.43 | 11.58 |
| mt37tcb010b | Ud | Codo 90° de cobre rígido, 13/15 mm. | 2.000 | 1.36 | 2.72 |
| mt37tcb020b | Ud | Manguito de cobre rígido, 13/15 mm. | 1.000 | 1.16 | 1.16 |
| mt37tcb030b | Ud | Te de cobre rígido, 13/15 mm. | 1.000 | 1.62 | 1.62 |
| mt37tca010c | m | Tubo de cobre rígido UNE-EN 1057 con pared de 1 mm de espesor, 16/18 mm. | 11.000 | 1.78 | 19.58 |
| mt37sva010aa | Ud | Llave de paso para empotrar, de asiento plano, de 3/4" de diámetro, calidad básica. | 2.000 | 9.15 | 18.30 |
| mt31gcg070a | Ud | Llave de paso para lavadora o lavavajillas, para roscar, serie básica, de 1/2" de diámetro. (material) | 1.000 | 4.87 | 4.87 |
| mt37tcb040 | Ud | Material auxiliar para montaje y sujeción a la obra de las tuberías de cobre rígido. | 1.000 | 0.97 | 0.97 |
| mo004 | h | Oficial 1ª fontanero. | 3.409 | 13.95 | 47.56 |
| mo054 | h | Ayudante fontanero. | 3.409 | 12.66 | 43.16 |
| % | % | Costes directos complementarios | 2 % | 151.52 | 3.03 |
|  |  | Costes directos |  |  | 154.55 |

**IFI010** Ud Instalación interior de fontanería para galería con dotación para: lavadero, toma y llave de paso para lavadora, realizada con tubería de cobre para la red de agua fría y caliente.
28.000 Ud
Instalación interior de fontanería para galería con dotación para: lavadero, toma y llave de paso para lavadora, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 2.700 | 1.43 | 3.86 |
| mt37tca010c | m | Tubo de cobre rígido UNE-EN 1057 con pared de 1 mm de espesor, 16/18 mm. | 5.400 | 1.78 | 9.61 |
| mt37tcb010b | Ud | Codo 90° de cobre rígido, 13/15 mm. | 1.000 | 1.36 | 1.36 |
| mt37tcb010c | Ud | Codo 90° de cobre rígido, 16/18 mm. | 2.000 | 1.69 | 3.38 |
| mt37tcb020b | Ud | Manguito de cobre rígido, 13/15 mm. | 1.000 | 1.16 | 1.16 |
| mt37tcb020c | Ud | Manguito de cobre rígido, 16/18 mm. | 1.000 | 1.44 | 1.44 |
| mt37tcb030b | Ud | Te de cobre rígido, 13/15 mm. | 1.000 | 1.62 | 1.62 |
| mt37tcb030c | Ud | Te de cobre rígido, 16/18 mm. | 1.000 | 2.01 | 2.01 |
| mt37tca010c | m | Tubo de cobre rígido UNE-EN 1057 con pared de 1 mm de espesor, 16/18 mm. | 8.000 | 1.78 | 14.24 |
| mt37sva010aa | Ud | Llave de paso para empotrar, de asiento plano, de 3/4" de diámetro, calidad básica. | 2.000 | 9.15 | 18.30 |
| mt31gcg070a | Ud | Llave de paso para lavadora o lavavajillas, para roscar, serie básica, de 1/2" de diámetro. | 1.000 | 4.87 | 4.87 |
| mt37tcb040 | Ud | Material auxiliar para montaje y sujeción a la obra de las tuberías de cobre rígido. | 1.000 | 0.97 | 0.97 |
| mo004 | h | Oficial 1ª fontanero. | 2.874 | 13.95 | 40.09 |
| mo054 | h | Ayudante fontanero. | 2.874 | 12.66 | 36.38 |
| % | % | Costes directos complementarios | 2 % | 139.29 | 2.79 |
|  |  | Costes directos |  |  | 142.08 |

### II Iluminación

**III005** Ud Aplique estanco de pared para terraza, básico con lámpara incandescente 100W/230 V.
28.000 Ud
Suministro e instalación de aplique estanco de pared para terraza, básico, con grado de protección IP 44, con lámpara incandescente 100W/230 V. Incluso portalámparas, accesorios, sujeciones y material auxiliar. Totalmente montado, instalado, conexionado y comprobado.
Incluye: El transporte y movimiento vertical y horizontal de los materiales en obra, incluso carga y descarga de los camiones. Replanteo. Fijación en paramento mediante elementos de anclaje. Colocación. Protección del elemento frente a golpes y salpicaduras. Limpieza final. Eliminación y retirada de restos a vertedero de obra. Parte proporcional de andamiajes y medios auxiliares.
Criterio de medición de proyecto: unidad proyectada, según documentación gráfica de Proyecto.

| Código | Ud | Descripción | Rendimiento | Precio | Importe |
|---|---|---|---|---|---|
| mt34apl020aa | Ud | Aplique estanco de pared para terraza, básico, grado de protección IP 44, incluso lámpara incandescente 100W/230 V, portalámparas y accesorios de fijación. (material) | 1.000 | 33.10 | 33.10 |
| mt34www011 | Ud | Material auxiliar para instalación de aparatos de iluminación. (material) | 1.000 | 0.87 | 0.87 |
| mo001 | h | Oficial 1ª electricista. | 0.201 | 13.95 | 2.80 |
| mo051 | h | Ayudante electricista. | 0.201 | 12.66 | 2.54 |
| % | % | Costes directos complementarios | 2 % | 39.31 | 0.79 |
|  |  | Costes directos |  |  | 40.10 |

**III010** Ud 24 luminarias estancas de 665x110x100 mm con 1 tubo fluorescente de 18 W.
1.000 Ud
Suministro e instalación de iluminación de garaje compuesta de 24 luminarias estancas con protección IP 65 clase I de 665x110x100 mm con 1 tubo fluorescente de 18 W, equipo AF, con difusor de metacrilato con grabado interior. Incluso accesorios, sujeciones de anclaje y material auxiliar. Totalmente montada, instalada, conexionada y comprobada.
Incluye: El transporte y movimiento vertical y horizontal de los materiales en obra, incluso carga y descarga de los camiones. Replanteo. Fijación en paramento mediante elementos de anclaje. Colocación de tubos. Protección del elemento frente a golpes y salpicaduras. Limpieza final. Eliminación y retirada de restos a vertedero de obra. Parte proporcional de andamiajes y medios auxiliares.
Criterio de medición de proyecto: unidad proyectada, según documentación gráfica de Proyecto.

| Código | Ud | Descripción | Rendimiento | Precio | Importe |
|---|---|---|---|---|---|
| mt34est010 | Ud | Luminaria estanca con soporte de poliéster con fibra de vidrio, color blanco RAL 9010, reflector de chapa de acero, para 1 tubo fluorescente de 18 W, dimensiones 665x110x100 mm, con difusor de metacrilato con grabado interior y equipo AF, grado de protección IP 65, clase I. (material) | 24.000 | 30.15 | 723.60 |
| mt34tuf010a | Ud | Tubo fluorescente 33/18 W. (material) | 24.000 | 3.43 | 82.32 |
| mt34www011 | Ud | Material auxiliar para instalación de aparatos de iluminación. | 5.000 | 0.87 | 4.35 |
| mo001 | h | Oficial 1ª electricista. | 6.742 | 13.95 | 94.05 |
| mo051 | h | Ayudante electricista. | 6.742 | 12.66 | 85.35 |
| % | % | Costes directos complementarios | 2 % | 989.67 | 19.79 |
|  |  | Costes directos |  |  | 1009.46 |

**III020** Ud Plafón de cristal opal circular de 25 cm de diámetro con lámpara estándar de 60 W.
18.000 Ud
Suministro e instalación de plafón de cristal opal circular de 25 cm de diámetro con lámpara estándar de 60 W, grado de protección IP 20 clase I. Incluso accesorios, sujeciones y material auxiliar. Totalmente montado, instalado, conexionado y comprobado.
Incluye: El transporte y movimiento vertical y horizontal de los materiales en obra, incluso carga y descarga de los camiones. Replanteo. Fijación en paramento mediante elementos de anclaje. Colocación. Protección del elemento frente a golpes y salpicaduras. Limpieza final. Eliminación y retirada de restos a vertedero de obra. Parte proporcional de andamiajes y medios auxiliares.
Criterio de medición de proyecto: unidad proyectada, según documentación gráfica de Proyecto.

| Código | Ud | Descripción | Rendimiento | Precio | Importe |
|---|---|---|---|---|---|
| mt34pla010a | Ud | Plafón de cristal opal circular de 25 cm de diámetro con lámpara estándar de 60 W, grado de protección IP 20 clase I, con sistema de fijación rápido. (material) | 1.000 | 47.19 | 47.19 |
| mt34www011 | Ud | Material auxiliar para instalación de aparatos de iluminación. | 1.000 | 0.87 | 0.87 |
| mo001 | h | Oficial 1ª electricista. | 0.201 | 13.95 | 2.80 |
| mo051 | h | Ayudante electricista. | 0.201 | 12.66 | 2.54 |
| % | % | Costes directos complementarios | 2 % | 53.40 | 1.07 |
|  |  | Costes directos |  |  | 54.47 |

### IO Contra incendios

**IOD010** Ud Sistema de detección y alarma compuesto de detector termovelocimétrico conectados a central de detección automática de incendios con 2 zonas de detección, pulsador de alarma, sirena interior y cuadro de alarma exterior con sirena.
1.000 Ud
Suministro e instalación de sistema de detección de incendios compuesto de detector termovelocimétrico, según UNE-EN 54-5 conectados a una central de detección automática de incendios con una capacidad máxima de 2 zonas de detección, y sistema de alarma compuesto de pulsador de alarma con señalización luminosa tipo rearmable y tapa de plástico basculante, según UNE-EN 54-11, sirena interior con señal óptica y acústica a 24 V y cuadro de alarma exterior óptico/acústico con sirena y piloto de 24 V, según UNE-EN 54-3. Incluso p/p de tubos y cableado. Totalmente montado, conexionado y probado, sin incluir ayudas de albañilería.
Incluye: El transporte y movimiento vertical y horizontal de los materiales en obra, incluso carga y descarga de los camiones. Replanteo de las líneas de interconexión y elementos que componen la instalación. Tendido y fijación del tubo protector del cableado y cajas de conexionado. Montaje del cableado. Montaje y conexionado de detectores, pulsadores, etc. Conexión a la fuente de alimentación. Pruebas de servicio. Eliminación de restos, limpieza final y retirada de escombros a vertedero. Parte proporcional de andamiajes y medios auxiliares.
Criterio de medición de proyecto: unidad proyectada, según documentación gráfica de Proyecto.

| Código | Ud | Descripción | Rendimiento | Precio | Importe |
|---|---|---|---|---|---|
| mt41apu030 | m | Tubo de PVC rígido D=13/20 mm, incluso p/p de elementos de fijación y cajas de conexionado. (material) | 71.000 | 1.35 | 95.85 |
| mt41apu031 | m | Conductor rígido de cobre de 1,5 mm² de sección y 750 V de tensión de aislamiento, no propagador de la llama. (material) | 157.000 | 0.14 | 21.98 |
| mt41die010 | Ud | Detector termovelocimétrico con gradiente de temperatura, base intercambiable y piloto indicador de alarma, salida para indicador de acción y led de activación, según UNE-EN 54-5. (material) | 1.000 | 26.19 | 26.19 |
| mt41dce010a | Ud | Central de detección automática de incendios, con 2 zonas de detección, montada sobre caja metálica con puerta acristalada y cerradura de seguridad, con módulo de alimentación, rectificador de corriente y cargador, batería de 24 V, módulo de control con indicador de alarma y avería y conmutador de corte de zonas, según EN 54-4. (material) | 1.000 | 259.55 | 259.55 |
| mt41apu010a | Ud | Pulsador de alarma con señalización luminosa tipo rearmable y tapa de plástico basculante, según UNE-EN 54-11. (material) | 1.000 | 15.37 | 15.37 |
| mt41apu021 | Ud | Sirena de alarma de incendios bitonal, para montaje interior, con señal óptica y acústica a 24 V, según UNE-EN 54-3. (material) | 1.000 | 54.38 | 54.38 |
| mt41apu020 | Ud | Cuadro de alarma exterior óptico/acústico, con sirena y piloto a 24 V, autoprotegible y autoalimentada, incluso juego de baterías (2x12 V), según UNE-EN 54-3. (material) | 1.000 | 133.44 | 133.44 |
| mt41www020 | Ud | Material auxiliar para instalaciones de detección y alarma. (material) | 1.000 | 1.54 | 1.54 |
| mo001 | h | Oficial 1ª electricista. | 10.918 | 13.95 | 152.31 |
| mo051 | h | Ayudante electricista. | 10.918 | 12.66 | 138.22 |
| % | % | Costes directos complementarios | 2 % | 898.83 | 17.98 |
|  |  | Costes directos |  |  | 916.81 |

| Medición | Uds. | Parcial |
|---|---|---|
| Garaje | 1 | 1.000 |
| Total |  | 1.000 |

**IOA010** Ud Aparato estanco de alumbrado de emergencia y señalización permanente, fluorescente, flujo luminoso 240 lúmenes y superficie cubierta 48 m².
7.000 Ud
Suministro e instalación de aparato autónomo estanco de alumbrado de emergencia y señalización permanente, formado por: lámpara de emergencia fluorescente, lámpara de señalización fluorescente, clase I y grado de protección IP 65, señalización permanente (aparato en tensión), flujo luminoso 240 lúmenes, autonomía superior a una hora con baterías herméticas recargables de Ni-Cd de alta temperatura, superficie cubierta 48 m², alimentación a 230 V. Construido según REBT y NBE-CPI/96. Incluso accesorios, elementos de anclaje y material auxiliar. Totalmente montado, conexionado y probado, sin incluir ayudas de albañilería.
Incluye: El transporte y movimiento vertical y horizontal de los materiales en obra, incluso carga y descarga de los camiones. Replanteo. Fijación en paramento mediante elementos de anclaje. Colocación. Protección del elemento frente a golpes y salpicaduras. Pruebas de servicio. Limpieza final. Eliminación y retirada de restos a vertedero de obra. Parte proporcional de andamiajes y medios auxiliares.
Criterio de medición de proyecto: unidad proyectada, según documentación gráfica de Proyecto.

| Código | Ud | Descripción | Rendimiento | Precio | Importe |
|---|---|---|---|---|---|
| mt34aem020b | Ud | Bloque de emergencia estanco fluorescente, flujo luminoso 240 lúmenes, superficie cubierta 48 m², clase I, IP 65, incluso lámpara de emergencia 8 W - G5. (material) | 1.000 | 96.61 | 96.61 |
| mt34www011 | Ud | Material auxiliar para instalación de aparatos de iluminación. | 0.500 | 0.87 | 0.44 |
| mo001 | h | Oficial 1ª electricista. | 0.200 | 13.95 | 2.79 |
| mo051 | h | Ayudante electricista. | 0.200 | 12.66 | 2.53 |
| % | % | Costes directos complementarios | 2 % | 102.37 | 2.05 |
|  |  | Costes directos |  |  | 104.42 |

**IOA020** Ud Aparato de alumbrado de emergencia y señalización permanente, incandescente, flujo luminoso 30 lúmenes y superficie cubierta 6 m².
36.000 Ud
Suministro e instalación de aparato autónomo de alumbrado de emergencia y señalización permanente, formado por: lámpara de emergencia incandescente, lámpara de señalización fluorescente, clase II y grado de protección IP 42, señalización permanente (aparato en tensión), flujo luminoso 30 lúmenes, autonomía superior a una hora con baterías herméticas recargables de Ni-Cd de alta temperatura, superficie cubierta 6 m², alimentación a 230 V. Construido según REBT y NBE-CPI/96. Incluso accesorios, elementos de anclaje y material auxiliar. Totalmente montado, conexionado y probado, sin incluir ayudas de albañilería.
Incluye: El transporte y movimiento vertical y horizontal de los materiales en obra, incluso carga y descarga de los camiones. Replanteo. Fijación en paramento mediante elementos de anclaje. Colocación. Protección del elemento frente a golpes y salpicaduras. Pruebas de servicio. Limpieza final. Eliminación y retirada de restos a vertedero de obra. Parte proporcional de andamiajes y medios auxiliares.
Criterio de medición de proyecto: unidad proyectada, según documentación gráfica de Proyecto.

| Código | Ud | Descripción | Rendimiento | Precio | Importe |
|---|---|---|---|---|---|
| mt34aem010a | Ud | Bloque de emergencia incandescente, flujo luminoso 30 lúmenes, superficie cubierta 6 m², clase II, IP 42, incluso lámpara de emergencia 2x1,98 W. (material) | 1.000 | 48.52 | 48.52 |
| mo001 | h | Oficial 1ª electricista. | 0.200 | 13.95 | 2.79 |
| mo051 | h | Ayudante electricista. | 0.200 | 12.66 | 2.53 |
| % | % | Costes directos complementarios | 2 % | 53.84 | 1.08 |
|  |  | Costes directos |  |  | 54.92 |

**IOS010** Ud Señalización en poliestireno de 1 mm de espesor, de 210x297 mm
20.000 Ud
Suministro y colocación de placa de señalización de equipos contra incendios, señales de riesgo diverso, prohibición, advertencia de peligro, uso obligatorio, evacuación y salvamento, en poliestireno de 1 mm de espesor, de 210x297 mm.
Incluye: El transporte y movimiento vertical y horizontal de los materiales en obra, incluso carga y descarga de los camiones. Replanteo. Fijación en paramento mediante elementos de anclaje. Colocación. Protección del elemento frente a golpes y salpicaduras. Limpieza final. Eliminación y retirada de restos a vertedero de obra. Parte proporcional de andamiajes y medios auxiliares.
Criterio de medición de proyecto: unidad proyectada, según documentación gráfica de Proyecto.

| Código | Ud | Descripción | Rendimiento | Precio | Importe |
|---|---|---|---|---|---|
| mt41sny010aa | Ud | Placa de señalización de equipos contra incendios, señales de riesgo diverso, prohibición, advertencia de peligro, uso obligatorio, evacuación y salvamento, de 210x297 mm, en poliestireno de 1 mm de espesor. (material) | 1.000 | 4.97 | 4.97 |
| mo059 | h | Peón ordinario construcción. | 0.200 | 12.65 | 2.53 |
| % | % | Costes directos complementarios | 2 % | 7.50 | 0.15 |
|  |  | Costes directos |  |  | 7.65 |

**IOV015** Ud Caja de ventilación para evacuación de humos (400°C/2h), inmersa en la zona de riesgo de incendios, para un caudal de 10000 m³/h, motor de 0,55 kW de potencia.
1.000 Ud
Suministro e instalación de módulo de extracción de humos para ventilación de garaje, formado por caja de ventilación a instalar dentro de la zona de riesgo de incendios, con motor homologado para trabajar inmerso a 400°C durante 2 horas y ventilador centrífugo trifásico, para un caudal de 10000 m³/h, motor de 0,55 kW de potencia, velocidad 970 r/min, nivel de presión sonora 62 dB(A). Totalmente montado, conexionado y probado.
Incluye: El transporte y movimiento vertical y horizontal de los materiales en obra, incluso carga y descarga de los camiones. Replanteo. Fijación en paramento mediante elementos de anclaje. Colocación. Pruebas de servicio. Protección del elemento frente a golpes y salpicaduras. Limpieza final. Eliminación y retirada de restos a vertedero de obra. Parte proporcional de andamiajes y medios auxiliares.
Criterio de medición de proyecto: unidad proyectada, según documentación gráfica de Proyecto.

| Código | Ud | Descripción | Rendimiento | Precio | Importe |
|---|---|---|---|---|---|
| mt41gar020a | Ud | Caja de ventilación con aislamiento térmico y acústico y ventilador helicoidal trifásico, velocidad 970 r/min, potencia 0,55 kW, caudal máximo 10000 m³/h, nivel de presión sonora 62 dB(A), para trabajar inmersos a 400°C durante dos horas en la evacuación de humos, instalados dentro de la zona de riesgo de incendio. (material) | 1.000 | 1581.92 | 1581.92 |
| mt41gar021 | Ud | Accesorios y elementos de fijación de ventilador helicoidal, para trabajar inmersos a 400°C durante dos horas en la evacuación de humos, instalados dentro de la zona de riesgo de incendio. (material) | 1.000 | 74.62 | 74.62 |
| mo001 | h | Oficial 1ª electricista. | 4.011 | 13.95 | 55.95 |
| mo051 | h | Ayudante electricista. | 4.011 | 12.66 | 50.78 |
| % | % | Costes directos complementarios | 2 % | 1763.27 | 35.27 |
|  |  | Costes directos |  |  | 1798.54 |

| Medición | Uds. | Parcial |
|---|---|---|
| Sótano 2 | 1 | 1.000 |
| Total |  | 1.000 |

**IOV020** m² Conducto de ventilación de sección rectangular de chapa de acero galvanizado de 0,6 mm de espesor, sin protección.
80.640 m²
Suministro y montaje de conducto de ventilación de sección rectangular de chapa de acero galvanizado de 0,6 mm de espesor, clase M0 según UNE 23727. Incluso embocaduras, derivaciones, elementos de fijación y piezas especiales.
Incluye: El transporte y movimiento vertical y horizontal de los materiales en obra, incluso carga y descarga de los camiones. Replanteo y trazado de conductos. Presentación de tubos y piezas especiales. Marcado de la situación de las abrazaderas. Fijación. Montaje del conjunto. Unión del conducto al extractor. Protección del conjunto frente a golpes y mal uso. Limpieza final. Eliminación y retirada de restos a vertedero de obra. Parte proporcional de andamiajes y medios auxiliares.
Criterio de medición de proyecto: superficie medida según documentación gráfica de Proyecto.

| Código | Ud | Descripción | Rendimiento | Precio | Importe |
|---|---|---|---|---|---|
| mt20cme070a | m² | Chapa de acero galvanizado de 0,6 mm de espesor para formación de conductos de ventilación, clase M0 según UNE 23727, incluso p/p de bayoneta y accesorios de montaje. (material) | 1.150 | 18.51 | 21.29 |
| mt20cme072a | m² | Piezas especiales de chapa de acero galvanizado de 0,6 mm de espesor para formación de conductos de ventilación con p/p de embocaduras y derivaciones. (material) | 0.500 | 15.31 | 7.66 |
| mt20cme071 | Ud | Material auxiliar para formación y fijación de conductos de ventilación de chapa galvanizada. (material) | 1.000 | 2.46 | 2.46 |
| mo002 | h | Oficial 1ª calefactor. (mano de obra) | 0.501 | 13.95 | 6.99 |
| mo052 | h | Ayudante calefactor. (mano de obra) | 0.501 | 12.66 | 6.34 |
| % | % | Costes directos complementarios | 2 % | 44.74 | 0.89 |
|  |  | Costes directos |  |  | 45.63 |

**IOV030** Ud Rejilla interior de aluminio de aletas fijas para impulsión o retorno de 500x150 mm para conducto de ventilación.
3.000 Ud
Suministro y montaje de rejilla interior de aluminio de aletas fijas para impulsión o retorno de 500x150 mm para conducto de ventilación. Incluso compuerta y marco de montaje.
Incluye: El transporte y movimiento vertical y horizontal de los materiales en obra, incluso carga y descarga de los camiones. Replanteo. Colocación de los marcos de montaje de rejillas. Protección del conjunto frente a golpes y mal uso. Limpieza final. Eliminación y retirada de restos a vertedero de obra. Parte proporcional de andamiajes y medios auxiliares.
Criterio de medición de proyecto: unidad proyectada, según documentación gráfica de Proyecto.

| Código | Ud | Descripción | Rendimiento | Precio | Importe |
|---|---|---|---|---|---|
| mt20cva040aae | Ud | Rejilla de aluminio de aletas fijas para impulsión o retorno de 500x150 mm, con compuerta y marco de montaje. (material) | 1.000 | 21.70 | 21.70 |
| mo002 | h | Oficial 1ª calefactor. | 0.100 | 13.95 | 1.40 |
| mo052 | h | Ayudante calefactor. | 0.100 | 12.66 | 1.27 |
| % | % | Costes directos complementarios | 2 % | 24.37 | 0.49 |
|  |  | Costes directos |  |  | 24.86 |

**IOX010** Ud Extintor de polvo químico ABC polivalente con presión incorporada de eficacia 21A-113B-C, de 6 kg de agente extintor, con soporte.
21.000 Ud
Suministro y colocación de extintor de polvo químico ABC polivalente con presión incorporada de eficacia 21A-113B-C, de 6 kg de agente extintor, con soporte, manómetro y boquilla con difusor, según UNE 23110. Incluso accesorios de montaje. Totalmente instalado.
Incluye: El transporte y movimiento vertical y horizontal de los materiales en obra, incluso carga y descarga de los camiones. Replanteo de la situación del extintor. Colocación y fijación de los soportes. Colocación del extintor. Protección del conjunto frente a golpes y mal uso. Eliminación de restos, limpieza final y retirada de restos a vertedero. Parte proporcional de andamiajes y medios auxiliares.
Criterio de medición de proyecto: unidad proyectada, según documentación gráfica de Proyecto.

| Código | Ud | Descripción | Rendimiento | Precio | Importe |
|---|---|---|---|---|---|
| mt41ixi010a | Ud | Extintor de polvo químico ABC polivalente antibrasa, de eficacia 21A-113B-C, de 6 kg de agente extintor, con soporte, manómetro y boquilla con difusor, según UNE 23110. (material) | 1.000 | 42.31 | 42.31 |
| mo059 | h | Peón ordinario construcción. | 0.100 | 12.65 | 1.27 |
| % | % | Costes directos complementarios | 2 % | 43.58 | 0.87 |
|  |  | Costes directos |  |  | 44.45 |

| Medición | Uds. | Parcial |
|---|---|---|
| Viviendas | 18 | 18.000 |
| Garaje | 3 | 3.000 |
| Total |  | 21.000 |

### IS Salubridad

**ISB010a** m Bajante de PVC liso, serie B (UNE-EN 1329-1) D=90 mm, e=3 mm, junta pegada.
68.850 m
Suministro y montaje de bajante de PVC liso, serie B (UNE-EN 1329-1) de 90 mm de diámetro y 3 mm de espesor, con sistema de unión por enchufe encolado, fijada a los muros mediante abrazaderas metálicas, con sus correspondientes piezas especiales de empalme y derivación, para la evacuación de aguas residuales y/o pluviales en el interior del edificio. Totalmente montada, conexionada y probada.
Incluye: El transporte y movimiento vertical y horizontal de los materiales en obra, incluso carga y descarga de los camiones. Replanteo y trazado del conducto. Presentación en seco de tubos y piezas especiales. Marcado de la situación de las abrazaderas. Fijación de las abrazaderas. Montaje del conjunto, empezando por el extremo superior. Limpieza de la zona a encolar, encolado y conexión de las piezas. Pruebas de servicio. Protección del conjunto frente a golpes y mal uso. Eliminación de restos, limpieza final y retirada de restos a vertedero. Parte proporcional de andamiajes y medios auxiliares.
Criterio de medición de proyecto: longitud medida según documentación gráfica de Proyecto.

| Código | Ud | Descripción | Rendimiento | Precio | Importe |
|---|---|---|---|---|---|
| mt36twa010b | Ud | Abrazadera metálica para bajante de PVC de 90 mm. (material) | 0.400 | 0.96 | 0.38 |
| mt36tie010ae | m | Tubo de PVC liso, serie B (UNE-EN 1329-1) para evacuación de aguas residuales (a baja y alta temperatura) en el interior de los edificios, junta pegada, D=90 mm, espesor e=3 mm. (material) | 1.050 | 3.90 | 4.10 |
| mt36pie010e | Ud | Codo 87°30' de PVC liso serie B (UNE-EN 1329-1), junta pegada, D=90 mm. (material) | 0.100 | 1.88 | 0.19 |
| mt36pie030e | Ud | Injerto simple de PVC liso serie B (UNE-EN 1329-1), junta pegada, D=90 mm. (material) | 0.250 | 2.85 | 0.71 |
| mt36pie050e | Ud | Manguito de dilatación de PVC liso serie B (UNE-EN 1329-1), D=90 mm. (material) | 0.300 | 3.37 | 1.01 |
| mt11var010 | kg | Adhesivo para tubos de PVC. | 0.065 | 11.27 | 0.73 |
| mt36pie070 | Ud | Material auxiliar para instalaciones de evacuación, de PVC liso serie B. (material) | 0.250 | 1.47 | 0.37 |
| mo004 | h | Oficial 1ª fontanero. | 0.121 | 13.95 | 1.69 |
| mo054 | h | Ayudante fontanero. | 0.061 | 12.66 | 0.77 |
| % | % | Costes directos complementarios | 2 % | 9.95 | 0.20 |
|  |  | Costes directos |  |  | 10.15 |

| Medición | Uds. | Largo | Parcial |
|---|---|---|---|
| Cocinas | 1 | 68.85 | 68.850 |
| Total |  |  | 68.850 |

**ISB010b** m Bajante de PVC liso, serie B (UNE-EN 1329-1) D=110 mm, e=3,2 mm, junta pegada.
235.050 m
Suministro y montaje de bajante de PVC liso, serie B (UNE-EN 1329-1) de 110 mm de diámetro y 3,2 mm de espesor, con sistema de unión por enchufe encolado, fijada a los muros mediante abrazaderas metálicas, con sus correspondientes piezas especiales de empalme y derivación, para la evacuación de aguas residuales y/o pluviales en el interior del edificio. Totalmente montada, conexionada y probada.
Incluye: El transporte y movimiento vertical y horizontal de los materiales en obra, incluso carga y descarga de los camiones. Replanteo y trazado del conducto. Presentación en seco de tubos y piezas especiales. Marcado de la situación de las abrazaderas. Fijación de las abrazaderas. Montaje del conjunto, empezando por el extremo superior. Limpieza de la zona a encolar, encolado y conexión de las piezas. Pruebas de servicio. Protección del conjunto frente a golpes y mal uso. Eliminación de restos, limpieza final y retirada de restos a vertedero. Parte proporcional de andamiajes y medios auxiliares.
Criterio de medición de proyecto: longitud medida según documentación gráfica de Proyecto.

| Código | Ud | Descripción | Rendimiento | Precio | Importe |
|---|---|---|---|---|---|
| mt36twa010c | Ud | Abrazadera metálica para bajante de PVC de 110 mm. (material) | 0.400 | 1.11 | 0.44 |
| mt36tie010af | m | Tubo de PVC liso, serie B (UNE-EN 1329-1) para evacuación de aguas residuales (a baja y alta temperatura) en el interior de los edificios, junta pegada, D=110 mm, espesor e=3,2 mm. (material) | 1.050 | 5.16 | 5.42 |
| mt36pie010f | Ud | Codo 87°30' de PVC liso serie B (UNE-EN 1329-1), junta pegada, D=110 mm. (material) | 0.100 | 1.93 | 0.19 |
| mt36pie030f | Ud | Injerto simple de PVC liso serie B (UNE-EN 1329-1), junta pegada, D=110 mm. (material) | 0.250 | 2.94 | 0.74 |
| mt36pie050f | Ud | Manguito de dilatación de PVC liso serie B (UNE-EN 1329-1), D=110 mm. (material) | 0.300 | 3.95 | 1.19 |
| mt11var010 | kg | Adhesivo para tubos de PVC. | 0.080 | 11.27 | 0.90 |
| mt36pie070 | Ud | Material auxiliar para instalaciones de evacuación, de PVC liso serie B. | 0.250 | 1.47 | 0.37 |
| mo004 | h | Oficial 1ª fontanero. | 0.151 | 13.95 | 2.11 |
| mo054 | h | Ayudante fontanero. | 0.076 | 12.66 | 0.96 |
| % | % | Costes directos complementarios | 2 % | 12.32 | 0.25 |
|  |  | Costes directos |  |  | 12.57 |

| Medición | Uds. | Largo | Parcial |
|---|---|---|---|
| Pluviales | 1 | 235.05 | 235.050 |
| Total |  |  | 235.050 |

**ISB010** m Bajante de PVC liso, serie B (UNE-EN 1329-1) D=125 mm, e=3,2 mm, junta pegada.
91.800 m
Suministro y montaje de bajante de PVC liso, serie B (UNE-EN 1329-1) de 125 mm de diámetro y 3,2 mm de espesor, con sistema de unión por enchufe encolado, fijada a los muros mediante abrazaderas metálicas, con sus correspondientes piezas especiales de empalme y derivación, para la evacuación de aguas residuales y/o pluviales en el interior del edificio. Totalmente montada, conexionada y probada.
Incluye: El transporte y movimiento vertical y horizontal de los materiales en obra, incluso carga y descarga de los camiones. Replanteo y trazado del conducto. Presentación en seco de tubos y piezas especiales. Marcado de la situación de las abrazaderas. Fijación de las abrazaderas. Montaje del conjunto, empezando por el extremo superior. Limpieza de la zona a encolar, encolado y conexión de las piezas. Pruebas de servicio. Protección del conjunto frente a golpes y mal uso. Eliminación de restos, limpieza final y retirada de restos a vertedero. Parte proporcional de andamiajes y medios auxiliares.
Criterio de medición de proyecto: longitud medida según documentación gráfica de Proyecto.

| Código | Ud | Descripción | Rendimiento | Precio | Importe |
|---|---|---|---|---|---|
| mt36twa010d | Ud | Abrazadera metálica para bajante de PVC de 125 mm. (material) | 0.400 | 1.43 | 0.57 |
| mt36tie010ag | m | Tubo de PVC liso, serie B (UNE-EN 1329-1) para evacuación de aguas residuales (a baja y alta temperatura) en el interior de los edificios, junta pegada, D=125 mm, espesor e=3,2 mm. (material) | 1.050 | 5.89 | 6.18 |
| mt36pie010g | Ud | Codo 87°30' de PVC liso serie B (UNE-EN 1329-1), junta pegada, D=125 mm. (material) | 0.100 | 3.49 | 0.35 |
| mt36pie030g | Ud | Injerto simple de PVC liso serie B (UNE-EN 1329-1), junta pegada, D=125 mm. (material) | 0.220 | 5.29 | 1.16 |
| mt36pie050g | Ud | Manguito de dilatación de PVC liso serie B (UNE-EN 1329-1), D=125 mm. (material) | 0.270 | 4.81 | 1.30 |
| mt11var010 | kg | Adhesivo para tubos de PVC. | 0.115 | 11.27 | 1.30 |
| mt36pie070 | Ud | Material auxiliar para instalaciones de evacuación, de PVC liso serie B. | 0.250 | 1.47 | 0.37 |
| mo004 | h | Oficial 1ª fontanero. | 0.172 | 13.95 | 2.40 |
| mo054 | h | Ayudante fontanero. | 0.086 | 12.66 | 1.09 |
| % | % | Costes directos complementarios | 2 % | 14.72 | 0.29 |
|  |  | Costes directos |  |  | 15.01 |

| Medición | Uds. | Largo | Parcial |
|---|---|---|---|
| Fecales | 1 | 91.80 | 91.800 |
| Total |  |  | 91.800 |

**ISD010a** Ud Red interior de evacuación para aseo con dotación para: inodoro, lavabo sencillo, realizada con tubería de PVC liso, serie B (UNE-EN 1329-1) para la red de desagües.
28.000 Ud
Suministro e instalación interior de evacuación para aseo con dotación para: inodoro, lavabo sencillo, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. (material) | 2.500 | 1.65 | 4.13 |
| mt36tie010af | m | Tubo de PVC liso, serie B (UNE-EN 1329-1) para evacuación de aguas residuales (a baja y alta temperatura) en el interior de los edificios, junta pegada, D=110 mm, espesor e=3,2 mm. | 2.000 | 5.16 | 10.32 |
| mt36pie010b | Ud | Codo 87°30' de PVC liso serie B (UNE-EN 1329-1), junta pegada, D=40 mm. (material) | 3.000 | 0.49 | 1.47 |
| mt36pie010f | Ud | Codo 87°30' de PVC liso serie B (UNE-EN 1329-1), junta pegada, D=110 mm. | 2.000 | 1.93 | 3.86 |
| mt36pie030b | Ud | Injerto simple de PVC liso serie B (UNE-EN 1329-1), junta pegada, D=40 mm. (material) | 3.000 | 0.78 | 2.34 |
| mt36pie030f | Ud | Injerto simple de PVC liso serie B (UNE-EN 1329-1), junta pegada, D=110 mm. | 2.000 | 2.94 | 5.88 |
| mt11var010 | kg | Adhesivo para tubos de PVC. | 0.260 | 11.27 | 2.93 |
| mo004 | h | Oficial 1ª fontanero. | 4.514 | 13.95 | 62.97 |
| mo054 | h | Ayudante fontanero. | 2.257 | 12.66 | 28.57 |
| % | % | Costes directos complementarios | 2 % | 122.47 | 2.45 |
|  |  | Costes directos |  |  | 124.92 |

**ISD010b** Ud Red interior de evacuación para cuarto de baño con dotación para: inodoro, lavabo sencillo, bañera, bidé, realizada con tubería de PVC liso, serie B (UNE-EN 1329-1) para la red de desagües.
28.000 Ud
Suministro e instalación interior de evacuación para cuarto de baño con dotación para: inodoro, lavabo sencillo, bañera, bidé, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.500 | 1.65 | 7.43 |
| mt36tie010ab | m | Tubo de PVC liso, serie B (UNE-EN 1329-1) para evacuación de aguas residuales (a baja y alta temperatura) en el interior de los edificios, junta pegada, D=40 mm, espesor e=3 mm. | 1.500 | 1.65 | 2.48 |
| mt36tie010af | m | Tubo de PVC liso, serie B (UNE-EN 1329-1) para evacuación de aguas residuales (a baja y alta temperatura) en el interior de los edificios, junta pegada, D=110 mm, espesor e=3,2 mm. | 2.000 | 5.16 | 10.32 |
| mt36pie010b | Ud | Codo 87°30' de PVC liso serie B (UNE-EN 1329-1), junta pegada, D=40 mm. | 5.000 | 0.49 | 2.45 |
| mt36pie010b | Ud | Codo 87°30' de PVC liso serie B (UNE-EN 1329-1), junta pegada, D=40 mm. | 2.000 | 0.49 | 0.98 |
| mt36pie010f | Ud | Codo 87°30' de PVC liso serie B (UNE-EN 1329-1), junta pegada, D=110 mm. | 2.000 | 1.93 | 3.86 |
| mt36pie030b | Ud | Injerto simple de PVC liso serie B (UNE-EN 1329-1), junta pegada, D=40 mm. | 5.000 | 0.78 | 3.90 |
| mt36pie030b | Ud | Injerto simple de PVC liso serie B (UNE-EN 1329-1), junta pegada, D=40 mm. | 2.000 | 0.78 | 1.56 |
| mt36pie030f | Ud | Injerto simple de PVC liso serie B (UNE-EN 1329-1), junta pegada, D=110 mm. | 2.000 | 2.94 | 5.88 |
| mt11var010 | kg | Adhesivo para tubos de PVC. | 0.415 | 11.27 | 4.68 |
| mo004 | h | Oficial 1ª fontanero. | 8.025 | 13.95 | 111.95 |
| mo054 | h | Ayudante fontanero. | 4.013 | 12.66 | 50.80 |
| % | % | Costes directos complementarios | 2 % | 206.29 | 4.13 |
|  |  | Costes directos |  |  | 210.42 |

**ISD010c** Ud Red interior de evacuación para cocina con dotación para: fregadero, toma y llave de paso para lavavajillas, realizada con tubería de PVC liso, serie B (UNE-EN 1329-1) para la red de desagües.
28.000 Ud
Suministro e instalación interior de evacuación para cocina con dotación para: fregadero, toma y llave de paso para lavavajillas, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.000 | 1.65 | 6.60 |
| mt36pie010b | Ud | Codo 87°30' de PVC liso serie B (UNE-EN 1329-1), junta pegada, D=40 mm. | 4.000 | 0.49 | 1.96 |
| mt36pie030b | Ud | Injerto simple de PVC liso serie B (UNE-EN 1329-1), junta pegada, D=40 mm. | 4.000 | 0.78 | 3.12 |
| mt11var010 | kg | Adhesivo para tubos de PVC. | 0.200 | 11.27 | 2.25 |
| mo004 | h | Oficial 1ª fontanero. | 4.013 | 13.95 | 55.98 |
| mo054 | h | Ayudante fontanero. | 2.006 | 12.66 | 25.40 |
| % | % | Costes directos complementarios | 2 % | 95.31 | 1.91 |
|  |  | Costes directos |  |  | 97.22 |

**ISD010** Ud Red interior de evacuación para galería con dotación para: lavadero, toma y llave de paso para lavadora, realizada con tubería de PVC liso, serie B (UNE-EN 1329-1) para la red de desagües.
28.000 Ud
Suministro e instalación interior de evacuación para galería con dotación para: lavadero, toma y llave de paso para lavadora, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.000 | 1.65 | 6.60 |
| mt36pie010b | Ud | Codo 87°30' de PVC liso serie B (UNE-EN 1329-1), junta pegada, D=40 mm. | 4.000 | 0.49 | 1.96 |
| mt36pie030b | Ud | Injerto simple de PVC liso serie B (UNE-EN 1329-1), junta pegada, D=40 mm. | 4.000 | 0.78 | 3.12 |
| mt11var010 | kg | Adhesivo para tubos de PVC. | 0.200 | 11.27 | 2.25 |
| mo004 | h | Oficial 1ª fontanero. | 4.013 | 13.95 | 55.98 |
| mo054 | h | Ayudante fontanero. | 2.006 | 12.66 | 25.40 |
| % | % | Costes directos complementarios | 2 % | 95.31 | 1.91 |
|  |  | Costes directos |  |  | 97.22 |

**ISS010** m Colector suspendido PVC liso, serie B (UNE-EN 1329-1) D=90 mm, e=3 mm, junta pegada.
98.000 m
Suministro e instalación de colector suspendido de red horizontal, de PVC liso, serie B (UNE-EN 1329-1) de 90 mm de diámetro y 3 mm de espesor, con sistema de unión por enchufe encolado, fijado a techos o muros mediante abrazaderas de acero galvanizado, con una pendiente mínima del 1,00%, para la evacuación de aguas residuales (a baja y alta temperatura) y/o pluviales en el interior de la estructura de los edificios. Incluso p/p de contratubo en pasos de muros y su relleno con masilla elástica, registros, manguitos de dilatación, injertos y piezas especiales de derivación y empalme. Totalmente montado, conexionado y probado. Sin incluir ayudas de albañilería.
Incluye: El transporte y movimiento vertical y horizontal de los materiales en obra, incluso carga y descarga de los camiones. Replanteo y trazado del colector. Presentación en seco de tubos y piezas especiales. Marcado de la situación de las abrazaderas. Fijación de las abrazaderas. Protección del conjunto frente a golpes y mal uso. Montaje de la instalación empezando por el extremo de cabecera. Limpieza de la zona a encolar, encolado y conexión de las piezas. Montaje, instalación y comprobación. Pruebas de servicio. Eliminación de restos, limpieza final y retirada de escombros a vertedero. Parte proporcional de andamiajes y medios auxiliares.
Criterio de medición de proyecto: longitud medida en proyección horizontal, según documentación gráfica de Proyecto.

| Código | Ud | Descripción | Rendimiento | Precio | Importe |
|---|---|---|---|---|---|
| mt36twa020e | Ud | Abrazadera de acero galvanizado para colector colgado de PVC de 90 mm. (material) | 1.110 | 0.41 | 0.46 |
| mt36tie010ae | m | Tubo de PVC liso, serie B (UNE-EN 1329-1) para evacuación de aguas residuales (a baja y alta temperatura) en el interior de los edificios, junta pegada, D=90 mm, espesor e=3 mm. | 1.050 | 3.90 | 4.10 |
| mt36pie010e | Ud | Codo 87°30' de PVC liso serie B (UNE-EN 1329-1), junta pegada, D=90 mm. | 0.250 | 1.88 | 0.47 |
| mt36pie030e | Ud | Injerto simple de PVC liso serie B (UNE-EN 1329-1), junta pegada, D=90 mm. | 0.200 | 2.85 | 0.57 |
| mt36pie040e | Ud | Injerto de registro de PVC liso serie B (UNE-EN 1329-1), junta pegada, D=90 mm. (material) | 0.200 | 3.42 | 0.68 |
| mt36pie050e | Ud | Manguito de dilatación de PVC liso serie B (UNE-EN 1329-1), D=90 mm. | 0.100 | 3.37 | 0.34 |
| mt11var010 | kg | Adhesivo para tubos de PVC. | 0.065 | 11.27 | 0.73 |
| mt11var011 | kg | Masilla elástica para el sellado de tubo-contratubo de PVC. (material) | 0.013 | 11.27 | 0.15 |
| mt36pie070 | Ud | Material auxiliar para instalaciones de evacuación, de PVC liso serie B. | 0.500 | 1.47 | 0.74 |
| mo004 | h | Oficial 1ª fontanero. | 0.121 | 13.95 | 1.69 |
| mo054 | h | Ayudante fontanero. | 0.061 | 12.66 | 0.77 |
| % | % | Costes directos complementarios | 2 % | 10.70 | 0.21 |
|  |  | Costes directos |  |  | 10.91 |

| Medición | Uds. | Largo | Parcial |
|---|---|---|---|
|  | 1 | 39.20 | 39.200 |
|  | 1 | 58.80 | 58.800 |
| Total |  |  | 98.000 |

**ISV005** Ud Extractor de cocina, de dimensiones 218x127x304 mm, velocidad 2250 r.p.m., caudal de descarga libre 250 m³/h.
28.000 Ud
Suministro e instalación en el interior de la campana de extractor de cocina, de dimensiones 218x127x304 mm, velocidad 2250 r.p.m., caudal de descarga libre 250 m³/h. Incluso tubo flexible de aluminio para salida de humos y sombrerete. Totalmente montado, instalado, conexionado y comprobado.
Incluye: El transporte y movimiento vertical y horizontal de los materiales en obra, incluso carga y descarga de los camiones. Comprobación de la terminación del paramento de apoyo. Replanteo mediante plantilla. Fijación en paramento mediante elementos de anclaje. Colocación del aparato. Conexión a la red. Protección del elemento frente a golpes y salpicaduras. Limpieza final. Eliminación y retirada de restos a vertedero de obra. Parte proporcional de medios auxiliares.
Criterio de medición de proyecto: unidad proyectada, según documentación gráfica de Proyecto.

| Código | Ud | Descripción | Rendimiento | Precio | Importe |
|---|---|---|---|---|---|
| mt32exs010a | Ud | Extractor de cocina, de dimensiones 218x127x304 mm, velocidad 2250 r.p.m., caudal de descarga libre 250 m³/h. (material) | 1.000 | 52.39 | 52.39 |
| mt20cme020ae | m | Tubo de aluminio natural flexible, de 120 mm de diámetro, incluso p/p de codos, derivaciones, manguitos y piezas especiales. (material) | 3.500 | 2.72 | 9.52 |
| mt20cme021e | Ud | Sombrerete de aluminio, color blanco, para tubo flexible de 120 mm de diámetro, con accesorios de fijación y piezas especiales. (material) | 1.000 | 2.71 | 2.71 |
| mo001 | h | Oficial 1ª electricista. | 0.201 | 13.95 | 2.80 |
| mo051 | h | Ayudante electricista. | 0.201 | 12.66 | 2.54 |
| % | % | Costes directos complementarios | 2 % | 69.96 | 1.40 |
|  |  | Costes directos |  |  | 71.36 |

**ISV010** m Conducto vertical de tiro forzado para ventilación, formado por piezas dobles de hormigón, de 46x25x30 cm, con rejilla de PVC, de 27,5x11 cm.
80.960 m
Suministro y montaje de conducto vertical de tiro forzado para ventilación, tipo shunt, formado por piezas dobles de hormigón, de 46x25x30 cm, para conducto de ventilación, con rejilla de PVC, de 27,5x11 cm, para conducto de ventilación, recibidas con mortero de cemento M-40 (1:6). Incluso piezas especiales y de desviación, instalado según NTE-ISV.
Incluye: El transporte y movimiento vertical y horizontal de los materiales en obra, incluso carga y descarga de los camiones. Replanteo y trazado del conducto. Colocación y aplomado de miras en las esquinas. Colocación de las piezas, recibidas con mortero. Repaso de juntas. Montaje de rejillas. Protección frente a golpes. Pruebas de servicio. Eliminación de restos, limpieza final y retirada de escombros a vertedero. Parte proporcional de andamiajes y medios auxiliares.
Criterio de medición de proyecto: longitud medida desde el arranque del conducto hasta la parte inferior del aspirador estático, según documentación gráfica de Proyecto.

| Código | Ud | Descripción | Rendimiento | Precio | Importe |
|---|---|---|---|---|---|
| mt09mor010c | m³ | Mortero de cemento M-40 (1:6), confeccionado en obra. | 0.015 | 58.84 | 0.88 |
| mt20chp010bb | Ud | Pieza doble de hormigón, de 46x25x30 cm, para conducto de ventilación. (material) | 3.500 | 1.33 | 4.66 |
| mt20chp010cb | Ud | Pieza de desvío de hormigón, de 46x25x30 cm, para conducto de ventilación. (material) | 0.400 | 2.12 | 0.85 |
| mt20cva010aa | Ud | Rejilla de PVC, de 27,5x11 cm, para conducto de ventilación. (material) | 0.800 | 1.43 | 1.14 |
| mo010 | h | Oficial 1ª construcción. | 0.321 | 13.51 | 4.34 |
| mo059 | h | Peón ordinario construcción. | 0.321 | 12.65 | 4.06 |
| % | % | Costes directos complementarios | 2 % | 15.93 | 0.32 |
|  |  | Costes directos |  |  | 16.25 |

| Medición | Uds. | Largo | Parcial |
|---|---|---|---|
| Longitud del conducto para extracción de humos | 1 | 25.88 | 25.880 |
| Longitud del conducto de ventilación | 1 | 55.08 | 55.080 |
| Total |  |  | 80.960 |

**ISV030** Ud Aspirador dinámico metálico, formado por aspirador giratorio, sombrero dinámico, de chapa galvanizada, para conducto de salida de 125 mm.
12.000 Ud
Suministro y montaje de aspirador dinámico metálico, formado por aspirador giratorio, sombrero dinámico, de chapa galvanizada, para conducto de salida de 125 mm, incluso tapa y base de fijación, instalado según NTE-ISV.
Incluye: El transporte y movimiento vertical y horizontal de los materiales en obra, incluso carga y descarga de los camiones. Replanteo. Fijación y colocación mediante elementos de anclaje. Pruebas de servicio. Protección del elemento frente a golpes y salpicaduras. Limpieza final. Eliminación y retirada de restos a vertedero de obra. Parte proporcional de andamiajes y medios auxiliares.
Criterio de medición de proyecto: unidad proyectada, según documentación gráfica de Proyecto.

| Código | Ud | Descripción | Rendimiento | Precio | Importe |
|---|---|---|---|---|---|
| mt20cme050aa | Ud | Aspirador giratorio, sombrero dinámico, de chapa galvanizada, para conducto de salida de 125 mm, incluso tapa y base de fijación. (material) | 1.000 | 51.81 | 51.81 |
| mt20cme100a | Ud | Material de fijación para conductos metálicos de ventilación de sección circular. (material) | 1.000 | 2.22 | 2.22 |
| mo010 | h | Oficial 1ª construcción. | 0.151 | 13.51 | 2.04 |
| mo059 | h | Peón ordinario construcción. | 0.075 | 12.65 | 0.95 |
| % | % | Costes directos complementarios | 2 % | 57.02 | 1.14 |
|  |  | Costes directos |  |  | 58.16 |

| Medición | Uds. | Parcial |
|---|---|---|
| Ventilación de locales | 1 | 1.000 |
| Ventilación de baños y aseos | 11 | 11.000 |
| Total |  | 12.000 |

### IT Transporte

**ITA010** Ud Ascensor eléctrico de adherencia de 1 m/s de velocidad, 9 paradas, 450 kg (6 personas) de carga útil, nivel básico de acabado en cabina, maniobra colectiva de bajada, puertas interiores automáticas de acero inoxidable y puertas exteriores automáticas en acero para pintar.
2.000 Ud
Suministro e instalación completa de ascensor eléctrico de adherencia de 1 m/s de velocidad, 9 paradas, 450 kg (6 personas) de carga útil, nivel básico de acabado en cabina, maniobra colectiva de bajada, puertas interiores automáticas de acero inoxidable y puertas exteriores automáticas en acero para pintar. Incluso ganchos de fijación, lámparas de alumbrado del hueco, pasacables, grupo tractor, amortiguadores de foso, limitador de velocidad y paracaídas, cuadro y cable de maniobra, recorrido de guías y pistón, selector de paradas, botoneras de piso y de cabina, chasis de cabina y contrapeso, línea telefónica y sistemas de seguridad. Totalmente montado, conexionado y probado, sin incluir ayudas de albañilería.
Incluye: El transporte y movimiento vertical y horizontal de los materiales en obra, incluso carga y descarga de los camiones. Replanteo. Colocación de tacos antivibratorios. Fijación del grupo. Montaje del cuadro de maniobras. Tendido de cables. Montaje del bastidor. Montaje del contrapeso. Montaje de la cabina y complementos. Montaje de las puertas. Pruebas de servicio. Protección del conjunto frente a golpes y mal uso. Eliminación de restos, limpieza final y retirada de restos a vertedero. Parte proporcional de andamiajes y medios auxiliares.
Criterio de medición de proyecto: unidad proyectada, según documentación gráfica de Proyecto.

| Código | Ud | Descripción | Rendimiento | Precio | Importe |
|---|---|---|---|---|---|
| mt39aec010bab | Ud | Cabina con acabados de calidad básica para ascensor eléctrico de pasajeros, incluso puerta de cabina corredera automática de acero para pintar, para ascensor de 450 kg (6 personas) y 1,00 m/s de velocidad. (material) | 1.000 | 2720.82 | 2720.82 |
| mt39aea010bb | Ud | Amortiguadores de foso y contrapesos para ascensor eléctrico de pasajeros de 450 kg (6 personas) kg de carga útil y 1,00 m/s de velocidad. (material) | 1.000 | 526.53 | 526.53 |
| mt39aab010ab | Ud | Botonera de piso con acabados de calidad básica, para ascensor de pasajeros con maniobra colectiva de bajada. (material) | 9.000 | 17.45 | 157.05 |
| mt39aab020ab | Ud | Botonera de cabina para ascensor de pasajeros con acabados de calidad básica y maniobra colectiva de bajada. (material) | 1.000 | 79.87 | 79.87 |
| mt39aeg010bb | Ud | Grupo tractor para ascensor eléctrico de pasajeros de 450 kg (6 personas) kg de carga útil y 1,00 m/s de velocidad. (material) | 1.000 | 2895.94 | 2895.94 |
| mt39ael010bb | Ud | Limitador de velocidad y paracaídas para ascensor eléctrico de pasajeros de 450 kg (6 personas) kg de carga útil y 1,00 m/s de velocidad. (material) | 1.000 | 736.91 | 736.91 |
| mt39aem010bb | Ud | Cuadro y cable de maniobra para ascensor eléctrico de pasajeros de 450 kg (6 personas) kg de carga útil, hasta 4 paradas y 1,00 m/s de velocidad. (material) | 1.000 | 1198.02 | 1198.02 |
| mt39aap010b | Ud | Puerta de ascensor de pasajeros de acceso a piso, apertura automática, de acero en imprimación para pintar. Acristalamiento homologado como "Parallamas" 30 minutos (PF-30). (material) | 9.000 | 271.16 | 2440.44 |
| mt39aer010bb | Ud | Recorrido de guías y cables de tracción para ascensor eléctrico de pasajeros de 450 kg (6 personas) kg de carga útil, hasta 4 paradas y 1,00 m/s de velocidad. (material) | 1.000 | 1434.66 | 1434.66 |
| mt39aes010b | Ud | Selector de paradas para ascensor eléctrico de pasajeros, 1,00 m/s de velocidad. (material) | 9.000 | 53.24 | 479.16 |
| mt39aei010bb | Ud | Incremento por cada parada adicional en ascensor eléctrico de pasajeros, 450 kg (6 personas) de carga útil y 1,00 m/s de velocidad. (material) | 5.000 | 117.14 | 585.70 |
| mt39www020 | Ud | Material auxiliar para instalaciones de transporte. (material) | 9.000 | 8.42 | 75.78 |
| mt39www010 | Ud | Lámpara de 40 W, incluso mecanismos de fijación y portalámparas. (material) | 9.000 | 3.45 | 31.05 |
| mt39www011 | Ud | Gancho adosado al techo, capaz de soportar suspendido el mecanismo tractor. (material) | 1.000 | 34.45 | 34.45 |
| mt39www030 | Ud | Instalación de línea telefónica en cabina de ascensor. (material) | 1.000 | 103.85 | 103.85 |
| mo006 | h | Oficial 1ª montador. (mano de obra) | 90.093 | 13.95 | 1256.80 |
| mo048 | h | Ayudante montador. (mano de obra) | 90.093 | 12.68 | 1142.38 |
| % | % | Costes directos complementarios | 2 % | 15899.41 | 317.99 |
|  |  | Costes directos |  |  | 16217.40 |

## N Aislamientos e impermeabilizaciones

### NI Impermeabilizaciones

**NIC010** m² Drenaje e impermeabilización bajo losa de cimentación por medio de: capa drenante: lámina de polietileno de alta densidad; imprimación: imprimación asfáltica, tipo EA, UNE 104231; membrana impermeabilizante: lámina bituminosa de oxiasfalto, LO-40/FP (140), UNE 104238 con geotextil no tejido sintético, termosoldado, de polipropileno-polietileno.
504.110 m²
Formación de drenaje e impermeabilización bajo losa de cimentación por medio de: CAPA DRENANTE: formada por lámina de polietileno de alta densidad para drenaje de cimentaciones y soleras en contacto con las tierras apoyada sobre el terreno; IMPRIMACIÓN: imprimación asfáltica, tipo EA, UNE 104231; MEMBRANA IMPERMEABILIZANTE: formada por lámina bituminosa de oxiasfalto, LO-40/FP (140), UNE 104238, con armadura de fieltro de poliéster no tejido de 140 g/m², de superficie no protegida, colocada sobre el hormigón de limpieza, con protección geotextil no tejido sintético, termosoldado, de polipropileno-polietileno, densidad 125 g/m².
Incluye: El transporte y movimiento vertical y horizontal de los materiales en obra, incluso carga y descarga de los camiones. Realización de trabajos auxiliares en la superficie soporte (conformado de ángulos, paso de tubos, etc.). Limpieza y preparación de la superficie en la que ha de aplicarse la impermeabilización. Colocación de la lámina drenante. Aplicación de la capa de imprimación. Ejecución de la membrana impermeabilizante. Tratamiento de los elementos singulares (ángulos, aristas, etc.). Sellado de juntas. Protección provisional hasta la ejecución de la capa de protección, particularmente frente a acciones mecánicas. Eliminación de restos, limpieza final y retirada de escombros a vertedero. Parte proporcional de andamiajes y medios auxiliares.
Criterio de medición de proyecto: superficie medida según documentación gráfica de Proyecto.

| Código | Ud | Descripción | Rendimiento | Precio | Importe |
|---|---|---|---|---|---|
| mt14iea020a | kg | Imprimación asfáltica, tipo EA, UNE 104231. (material) | 0.500 | 1.25 | 0.63 |
| mt15dra010c | m² | Lámina de polietileno de alta densidad para drenaje de cimentaciones y soleras en contacto con las tierras. (material) | 1.100 | 2.34 | 2.57 |
| mt14loa010f | m² | Lámina bituminosa de oxiasfalto, LO-40/FP (140), UNE 104238, con armadura de fieltro de poliéster no tejido de 140 g/m², de superficie no protegida. (material) | 1.100 | 4.56 | 5.02 |
| mt14gsa010c | m² | Geotextil no tejido sintético, termosoldado, de polipropileno-polietileno, densidad 125 g/m². (material) | 1.050 | 0.97 | 1.02 |
| mo010 | h | Oficial 1ª construcción. | 0.279 | 13.51 | 3.77 |
| mo046 | h | Ayudante construcción. | 0.279 | 12.68 | 3.54 |
| % | % | Costes directos complementarios | 2 % | 16.55 | 0.33 |
|  |  | Costes directos |  |  | 16.88 |

**NIM010** m² Drenaje e impermeabilización tras muro de sótano por medio de: imprimación: imprimación asfáltica, tipo EA, UNE 104231; membrana impermeabilizante: lámina bituminosa de oxiasfalto, LO-40/FP (140), UNE 104238; capa drenante: lámina compuesta de una estructura tridimensional de poliestireno de 6,35 mm de espesor y un geotextil de polipropileno de 140 g/m² en una de sus caras.
317.160 m²
Formación de drenaje e impermeabilización de muro de sótano por su cara externa por medio de: IMPRIMACIÓN: imprimación asfáltica, tipo EA, UNE 104231; MEMBRANA IMPERMEABILIZANTE: formada por lámina bituminosa de oxiasfalto, LO-40/FP (140), UNE 104238, con armadura de fieltro de poliéster no tejido de 140 g/m², de superficie no protegida; CAPA DRENANTE: formada por lámina compuesta de una estructura tridimensional de poliestireno de 6,35 mm de espesor y un geotextil de polipropileno de 140 g/m² en una de sus caras para drenaje de muros en contacto con las tierras.
Incluye: El transporte y movimiento vertical y horizontal de los materiales en obra, incluso carga y descarga de los camiones. Realización de trabajos auxiliares en la superficie soporte (conformado de ángulos, paso de tubos, etc.). Limpieza y preparación de la superficie en la que ha de aplicarse la impermeabilización. Aplicación de la capa de imprimación. Ejecución de la membrana impermeabilizante. Colocación de la lámina drenante. Tratamiento de los elementos singulares (ángulos, aristas, etc.). Sellado de juntas. Protección provisional hasta la ejecución de la capa de protección, particularmente frente a acciones mecánicas. Eliminación de restos, limpieza final y retirada de escombros a vertedero. Parte proporcional de andamiajes y medios auxiliares.
Criterio de medición de proyecto: superficie medida según documentación gráfica de Proyecto.

| Código | Ud | Descripción | Rendimiento | Precio | Importe |
|---|---|---|---|---|---|
| mt14iea020a | kg | Imprimación asfáltica, tipo EA, UNE 104231. | 0.500 | 1.25 | 0.63 |
| mt14loa010f | m² | Lámina bituminosa de oxiasfalto, LO-40/FP (140), UNE 104238, con armadura de fieltro de poliéster no tejido de 140 g/m², de superficie no protegida. | 1.100 | 4.56 | 5.02 |
| mt15dra010b | m² | Lámina compuesta de una estructura tridimensional de poliestireno de 6,35 mm de espesor y un geotextil de polipropileno de 140 g/m² en una de sus caras para drenaje de muros en contacto con las tierras. (material) | 1.100 | 6.05 | 6.66 |
| mt15dra011 | Ud | Arandela maciza de polietileno de alta densidad y clavos de fijación para capa drenante. (material) | 1.000 | 0.09 | 0.09 |
| mo010 | h | Oficial 1ª construcción. | 0.298 | 13.51 | 4.03 |
| mo046 | h | Ayudante construcción. | 0.298 | 12.68 | 3.78 |
| % | % | Costes directos complementarios | 2 % | 20.21 | 0.40 |
|  |  | Costes directos |  |  | 20.61 |

| Medición | Uds. | Largo | Alto | Parcial |
|---|---|---|---|---|
|  | 1 | 88.10 | 3.60 | 317.160 |
| Total |  |  |  | 317.160 |

## Q Cubiertas

### QA Azoteas

**QAT830** m² Cubierta plana transitable con PAVIMENTO AISLANTE, compuesta de: formación de pendientes: hormigón ligero, resistencia a compresión mayor o igual a 0,2 MPa, con espesor medio de 10 cm; imprimación: imprimación asfáltica, tipo EA, UNE 104231; membrana impermeabilizante: monocapa adherida, tipo PA-6: lámina asfáltica LBM(SBS)-40/FV (50); capa separadora: geotextil no tejido sintético, termosoldado, de polipropileno-polietileno; capa de protección: losetas filtrantes de 80 mm de espesor, de 60x60 cm.
355.070 m²
Formación de cubierta plana transitable con protección de PAVIMENTO AISLANTE, pendiente 1% - 15%, sobre base resistente, compuesta de los siguientes elementos: FORMACIÓN DE PENDIENTES: Capa de 10 cm de espesor medio a base de hormigón ligero, resistencia a compresión mayor o igual a 0,2 MPa, de densidad entre 500 y 600 kg/m³, confeccionado en obra con 1.000 litros de arcilla expandida de granulometría entre 3 y 8 mm, densidad 350 kg/m³ y 150 kg de cemento Portland con caliza CEM II/B-L 32,5 R, según UNE-EN 197-1, acabado con capa de mortero de cemento M-40 (1:6) de 2 cm de espesor, fratasada y limpia y cuya dosificación de cemento sea mayor de 250 kg/m³; MEMBRANA IMPERMEABILIZANTE: monocapa adherida, tipo PA-6, según NBE-QB-90 y UNE 104402, formada por una lámina asfáltica LBM(SBS)-40/FV (50); IMPRIMACIÓN: imprimación asfáltica, tipo EA, UNE 104231; CAPA SEPARADORA: geotextil no tejido sintético, termosoldado, de polipropileno-polietileno, densidad 150 g/m²; CAPA DE PROTECCIÓN: losetas filtrantes de 80 mm de espesor, de 60x60 cm, sentadas en seco sobre la capa separadora. Incluso p/p de banda de refuerzo y perfil galvanizado para protección de entrega de la membrana impermeabilizante en encuentro de faldón con peto perimetral, sellado por su parte superior; banda de refuerzo y cazoleta de desagüe de EPDM sifónica con rejilla de protección en encuentro de faldón con desagüe de pluviales; banda de refuerzo y sellado de juntas de dilatación del edificio o del soporte resistente de la cubierta y juntas de cubierta y rebosaderos formados por gárgolas para desaguar horizontalmente al exterior el agua acumulada por obturación de bajantes.
Incluye: El transporte y movimiento vertical y horizontal de los materiales en obra, incluso carga y descarga de los camiones. Limpieza del supradós del forjado. Replanteo y trazado de limatesas, limahoyas y juntas. Formación de pendientes mediante encintado de limatesas, limahoyas y juntas con maestras de ladrillo hueco cerámico. Vertido y regleado del hormigón ligero hasta alcanzar el nivel de coronación de las maestras. Vertido, extendido y regleado de la capa de mortero de regularización. Protección de las pendientes. Limpieza y preparación de la superficie en la que ha de aplicarse la membrana. Imprimación. Colocación de la membrana. Formación de entrega con paramento vertical, incluida banda de refuerzo de 50 cm de ancho doblada en ángulo sobre el faldón y sobre la entrega. Roza perimetral para recibido de la membrana impermeabilizante y posterior protección. Sellado de juntas. Colocación de la capa separadora. Colocación de las baldosas. Ejecución de encuentros entre faldones, faldón con elemento vertical y elementos de protección, faldón con desagüe, faldón con puerta de acceso a la cubierta. Ejecución de los bordes extremos del faldón. Ejecución de juntas de dilatación estructural y de contorno perimetral. Sellado de juntas. Colocación de rebosaderos y elementos especiales. Eliminación de restos, limpieza final y retirada de escombros a vertedero. Parte proporcional de andamiajes y medios auxiliares.
Criterio de medición de proyecto: superficie medida en proyección horizontal, según documentación gráfica de Proyecto, desde las caras interiores de los antepechos o petos perimetrales que la limitan.

| Código | Ud | Descripción | Rendimiento | Precio | Importe |
|---|---|---|---|---|---|
| mt04lvc010c | Ud | Ladrillo cerámico hueco doble, para revestir, 24x11,5x9 cm. (material) | 4.000 | 0.13 | 0.52 |
| mt10hes020a | m³ | Hormigón ligero, resistencia a compresión mayor o igual a 0,2 MPa, de densidad entre 500 y 600 kg/m³, confeccionado en obra con 1.000 litros de arcilla expandida de granulometría entre 3 y 8 mm, densidad 350 kg/m³ y 150 kg de cemento Portland con caliza CEM II/B-L 32,5 R, según UNE-EN 197-1. (material) | 0.100 | 83.10 | 8.31 |
| mt09mor010c | m³ | Mortero de cemento M-40 (1:6), confeccionado en obra. | 0.020 | 58.84 | 1.18 |
| mt14iea020a | kg | Imprimación asfáltica, tipo EA, UNE 104231. | 0.300 | 1.25 | 0.38 |
| mt14lba010e | m² | Lámina de betún modificado con elastómero SBS, UNE 104242-1, LBM(SBS)-40/FV (50), con armadura de fieltro de fibra de vidrio de 50 g/m², de superficie no protegida. (material) | 1.100 | 5.62 | 6.18 |
| mt14gsa010d | m² | Geotextil no tejido sintético, termosoldado, de polipropileno-polietileno, densidad 150 g/m². (material) | 1.100 | 1.17 | 1.29 |
| mt15lfg010a | m² | Losetas filtrantes de 80 mm de espesor, de 60x60 cm. (material) | 1.050 | 19.54 | 20.52 |
| mt16pea020ab | m² | Panel rígido de poliestireno expandido, según UNE-EN 13163, mecanizado lateral recto, de 20 mm de espesor, resistencia térmica 0,55 (m²K)/W, conductividad térmica 0,036 W/(mK), para junta de dilatación. (material) | 0.050 | 1.31 | 0.07 |
| mt15acc020 | m | Perfil galvanizado para protección de entrega de la membrana impermeabilizante a paramento vertical, en cubiertas. (material) | 0.500 | 0.88 | 0.44 |
| mt15acc040cc | Ud | Cazoleta de EPDM sifónica con rejilla de protección, para desagüe de cubiertas, de 100 mm de diámetro. (material) | 0.030 | 21.29 | 0.64 |
| mt15acc060 | Ud | Gárgola para desaguar horizontalmente en cubiertas (largo 415 mm). (material) | 0.050 | 12.90 | 0.65 |
| mt14sja010a | m | Cordón bituminoso para sellado de juntas, tipo BH-II según UNE 104233, de masilla plástica de base caucho-asfalto, de 15 mm de diámetro, de aplicación en frío. (material) | 0.100 | 0.96 | 0.10 |
| mo017 | h | Oficial 1ª aplicador de láminas impermeabilizantes. (mano de obra) | 0.543 | 13.51 | 7.34 |
| mo038 | h | Ayudante aplicador de láminas impermeabilizantes. (mano de obra) | 0.543 | 12.68 | 6.89 |
| % | % | Costes directos complementarios | 2 % | 54.51 | 1.09 |
|  |  | Costes directos |  |  | 55.60 |

### QR Remates

**QRF010** Ud Forrado de conducto de ventilación en azoteas con ladrillo hueco para revestir.
11.000 Ud
Formación de forrado de conducto de ventilación sobre azotea plana, mediante fábrica de 1/2 pie de espesor de ladrillo hueco para revestir, recibido con mortero de cemento M-40 (1:6), sección media 0,25 m² y 1 m de altura, enfoscado exteriormente con mortero de cemento M-40 (1:6), con arriostramiento.
Incluye: El transporte y movimiento vertical y horizontal de los materiales en obra, incluso carga y descarga de los camiones. Replanteo y trazado en el forjado de los tabiques a realizar. Colocación y aplomado de miras en las esquinas. Colocación de los ladrillos, previamente humedecidos, por hiladas enteras. Repaso de juntas y limpieza. Enfoscado de la superficie. Protección de la obra recién ejecutada frente a golpes, lluvias, heladas y temperaturas elevadas. Eliminación de restos, limpieza final y retirada de escombros a vertedero. Parte proporcional de andamiajes y medios auxiliares.
Criterio de medición de proyecto: unidad proyectada, según documentación gráfica de Proyecto.

| Código | Ud | Descripción | Rendimiento | Precio | Importe |
|---|---|---|---|---|---|
| mt04lvc010d | Ud | Ladrillo cerámico hueco triple, para revestir, 24x11,5x11,5 cm. (material) | 70.000 | 0.17 | 11.90 |
| mt09mor010c | m³ | Mortero de cemento M-40 (1:6), confeccionado en obra. | 0.029 | 58.84 | 1.71 |
| mt09mor010c | m³ | Mortero de cemento M-40 (1:6), confeccionado en obra. | 0.040 | 58.84 | 2.35 |
| mo010 | h | Oficial 1ª construcción. | 1.449 | 13.51 | 19.58 |
| mo046 | h | Ayudante construcción. | 0.724 | 12.68 | 9.18 |
| % | % | Costes directos complementarios | 2 % | 44.72 | 0.89 |
|  |  | Costes directos |  |  | 45.61 |

## R Revestimientos

### RA Alicatados

**RAG010** m² Alicatado con azulejo liso 3-1-H, 15x15 cm, 8 €/m², colocado en paramentos interiores con mortero de cemento M-40 (1:6), sin junta (separación entre 1,5 y 3 mm).
2243.696 m²
Suministro y colocación de alicatado con azulejo liso 3-1-H (paramento sin junta (tipo 3), uso en paramentos (tipo 1), uso higiénico (tipo H)), 15x15 cm, 8 €/m², recibido con mortero de cemento M-40 (1:6), extendido sobre toda la cara posterior de la pieza y ajustado a punta de paleta, rellenando con el mismo mortero los huecos que pudieran quedar; todo ello previa preparación del paramento soporte con un salpicado con mortero de cemento fluido. Rejuntado con mortero de juntas cementoso con absorción de agua reducida, CG2W, para junta mínima (entre 1,5 y 3 mm), con la misma tonalidad de las piezas. Incluso p/p de cortes, cantoneras de PVC, juntas y piezas especiales. Según NTE-RPA.
Incluye: El transporte y movimiento vertical y horizontal de los materiales en obra, incluso carga y descarga de los camiones. Preparación de la parte de hormigón del paramento base con un salpicado previo con mortero de cemento diluido. Amerado de las piezas antes de su colocación por inmersión en agua. Colocación de una regla horizontal al inicio del alicatado. Replanteo de las baldosas en el paramento para el despiece de las mismas. Colocación de las baldosas, comenzando a partir del nivel superior del pavimento y antes de realizar éste, extendiendo el mortero por toda la cara posterior y picándolas con el mango de la paleta. Rejuntado. Limpieza del paramento con estropajo seco 12 horas después de efectuado el rejuntado. Eliminación de restos, limpieza final y retirada de restos a vertedero. Parte proporcional de medios auxiliares.
Criterio de medición de proyecto: superficie medida según documentación gráfica de Proyecto, deduciendo los huecos de superficie mayor de 2 m². No se ha incrementado la medición, ya que en la descomposición se ha considerado un 5% de roturas.

| Código | Ud | Descripción | Rendimiento | Precio | Importe |
|---|---|---|---|---|---|
| mt09mor010c | m³ | Mortero de cemento M-40 (1:6), confeccionado en obra. | 0.030 | 58.84 | 1.77 |
| mt19awa010 | m | Cantonera de PVC en esquinas alicatadas. (material) | 0.500 | 1.29 | 0.65 |
| mt19aba010 | m² | Baldosa cerámica de azulejo liso 3-1-H, 15x15 cm, 8,00 €/m², según UNE-EN 14411. (material) | 1.050 | 8.00 | 8.40 |
| mt09mcr070ca | kg | Mortero de juntas cementoso con absorción de agua reducida, CG2W, para junta mínima entre 1,5 y 3 mm, según UNE-EN 13888. (material) | 0.100 | 0.88 | 0.09 |
| mo059 | h | Peón ordinario construcción. | 0.200 | 12.65 | 2.53 |
| mo014 | h | Oficial 1ª alicatador. (mano de obra) | 0.405 | 13.51 | 5.47 |
| mo035 | h | Ayudante alicatador. (mano de obra) | 0.405 | 12.68 | 5.14 |
| % | % | Costes directos complementarios | 2 % | 24.05 | 0.48 |
|  |  | Costes directos |  |  | 24.53 |

| Medición | Uds. | Largo | Alto | Parcial |
|---|---|---|---|---|
| Baño principal | 28 | 8.57 | 2.30 | 551.908 |
| Aseo | 28 | 6.70 | 2.30 | 431.480 |
| Cocina | 28 | 11.68 | 2.30 | 752.192 |
| Galería | 28 | 7.89 | 2.30 | 508.116 |
| Total |  |  |  | 2243.696 |

### RE Escaleras

**REP010** Ud Revestimiento de escalera de ida y vuelta, de dos tramos rectos con meseta intermedia mediante forrado de peldaño formado por huella de mármol Crema Levante, acabado pulido y tabica de mármol Crema Levante, acabado pulido, zanquín de mármol Crema Levante de de dos piezas de 37x7x2 cm, recibido con mortero de cemento M-40 (1:6).
18.000 Ud
Suministro y colocación de revestimiento de escalera de ida y vuelta, de dos tramos rectos con meseta intermedia mediante el montaje de los siguientes elementos: peldañeado de 110 cm de ancho formado por huella de mármol Crema Levante, acabado pulido y tabica de mármol Crema Levante, acabado pulido de 3 y 2 cm de espesor respectivamente, cara y cantos pulidos; zanquín de mármol Crema Levante de de dos piezas de 37x7x2 cm, cara y cantos pulidos, recibido todo ello con mortero de cemento M-40 (1:6), sobre un peldañeado previo (no incluido en este precio). Incluso solado de mesetas, rejuntado con lechada de cemento blanco, L, BL-V 22,5, para junta mínima (entre 1,5 y 3 mm), coloreada con la misma tonalidad de las piezas. Según NTE-RSR y UNE-EN 12058.
Incluye: El transporte y movimiento vertical y horizontal de los materiales en obra, incluso carga y descarga de los camiones. Replanteo y trazado de huellas, tabicas y zanquines. Corte de las piezas y formación de encajes en esquinas y rincones. Humectación del peldañeado. Colocación con mortero de la tabica y huella del primer peldaño. Tendido de cordeles. Colocación, en sentido ascendente, de tabicas y huellas. Comprobación de su planeidad y correcta posición. Colocación del zanquín. Relleno de juntas. Limpieza del tramo. Protección del peldañeado frente a golpes y rozaduras. Eliminación de restos, limpieza final y retirada de escombros a vertedero. Parte proporcional de medios auxiliares.
Criterio de medición de proyecto: unidad proyectada, según documentación gráfica de Proyecto.

| Código | Ud | Descripción | Rendimiento | Precio | Importe |
|---|---|---|---|---|---|
| mt18pmn010l | Ud | Huella para peldaño de mármol nacional Crema Levante, tamaño máximo hasta 120 cm de longitud y 3 cm de espesor, cara y cantos pulidos. (material) | 16.000 | 11.79 | 188.64 |
| mt18pmn011l | Ud | Tabica para peldaño de mármol nacional, Crema Levante, tamaño máximo hasta 120x16x2 cm, pulida. (material) | 16.000 | 8.85 | 141.60 |
| mt18bmn010leb | m² | Baldosa de mármol nacional, Crema Levante pulido, 60x40x2 cm. (material) | 2.541 | 20.34 | 51.68 |
| mt18zmn010la | Ud | Zanquín de mármol nacional, Crema Levante, de dos piezas, 37x7x2 cm, cara y cantos pulidos. (material) | 28.000 | 2.33 | 65.24 |
| mt09mor010c | m³ | Mortero de cemento M-40 (1:6), confeccionado en obra. | 0.352 | 58.84 | 20.71 |
| mt08cem040a | kg | Cemento blanco BL-22,5 X, para pavimentación, en sacos. (material) | 18.540 | 0.14 | 2.60 |
| mt09lec010b | m³ | Lechada de cemento blanco BL 22,5 X. | 0.050 | 94.91 | 4.75 |
| mt01ara010 | m³ | Arena de 0 a 5 mm de diámetro. | 0.050 | 11.92 | 0.60 |
| mo013 | h | Oficial 1ª solador. (mano de obra) | 12.838 | 13.51 | 173.44 |
| mo034 | h | Ayudante solador. (mano de obra) | 12.838 | 12.68 | 162.79 |
| mo059 | h | Peón ordinario construcción. | 12.838 | 12.65 | 162.40 |
| % | % | Costes directos complementarios | 2 % | 974.45 | 19.49 |
|  |  | Costes directos |  |  | 993.94 |

### RF Pinturas en paramentos exteriores

**RFA010** m² Pintura a la cal, sobre paramentos verticales exteriores revestidos con mortero de cemento.
1756.670 m²
Preparación y pintado de paramentos verticales exteriores revestidos con mortero de cemento, mediante pintura a la cal. Incluso p/p de limpieza, mano de fondo y dos manos de acabado. Según NTE-RPP.
Incluye: El transporte y movimiento vertical y horizontal de los materiales en obra, incluso carga y descarga de los camiones. Limpieza general del soporte mediante cepillos o elementos adecuados. Aplicación de una mano de fondo con pintura a la cal diluida mediante brocha de encalar, rodillo o procedimientos neumáticos, hasta la impregnación de los poros de la superficie del soporte. Aplicación de dos manos de acabado. Eliminación de restos, limpieza final y retirada de escombros a vertedero. Parte proporcional de andamiajes y medios auxiliares.
Criterio de medición de proyecto: superficie medida según documentación gráfica de Proyecto, sin descontar huecos.

| Código | Ud | Descripción | Rendimiento | Precio | Importe |
|---|---|---|---|---|---|
| mt27tec010 | kg | Cal. (material) | 0.700 | 0.39 | 0.27 |
| mo024 | h | Oficial 1ª pintor. (mano de obra) | 0.065 | 13.51 | 0.88 |
| % | % | Costes directos complementarios | 2 % | 1.15 | 0.02 |
|  |  | Costes directos |  |  | 1.17 |

| Medición | Uds. | Largo | Parcial |
|---|---|---|---|
| Fachada a la calle | 1 | 1756.67 | 1756.670 |
| Total |  |  | 1756.670 |

### RI Pinturas en paramentos interiores

**RIP010a** m² Pintura plástica blanca, gotelé, sobre paramentos horizontales interiores de yeso o escayola.
1926.680 m²
Preparación y pintado de paramentos horizontales interiores de yeso o escayola mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. (material) | 0.100 | 1.47 | 0.15 |
| mt27pii030a | kg | Pintura plástica goteable blanca mate. (material) | 1.020 | 1.58 | 1.61 |
| mo024 | h | Oficial 1ª pintor. | 0.092 | 13.51 | 1.24 |
| mo045 | h | Ayudante pintor. (mano de obra) | 0.092 | 12.68 | 1.17 |
| % | % | Costes directos complementarios | 2 % | 4.17 | 0.08 |
|  |  | Costes directos |  |  | 4.25 |

| Medición | Uds. | Largo | Parcial |
|---|---|---|---|
| Baño principal | 28 | 4.18 | 117.040 |
| Aseo | 28 | 2.47 | 69.160 |
| Cocina | 28 | 6.88 | 192.640 |
| Galería | 28 | 3.37 | 94.360 |
| Dormitorios | 56 | 8.34 | 467.040 |
| Pasillos | 28 | 9.35 | 261.800 |
| Salón comedor | 28 | 19.38 | 542.640 |
| Zonas comunes | 1 | 182.00 | 182.000 |
| Total |  |  | 1926.680 |

**RIP010b** m² Pintura plástica blanca, gotelé, sobre paramentos horizontales interiores de cemento.
318.700 m²
Preparación y pintado de paramentos horizontales interiores de cemento mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. | 0.110 | 1.47 | 0.16 |
| mt27pii030a | kg | Pintura plástica goteable blanca mate. | 1.020 | 1.58 | 1.61 |
| mo024 | h | Oficial 1ª pintor. | 0.096 | 13.51 | 1.30 |
| mo045 | h | Ayudante pintor. | 0.096 | 12.68 | 1.22 |
| % | % | Costes directos complementarios | 2 % | 4.29 | 0.09 |
|  |  | Costes directos |  |  | 4.38 |

| Medición | Uds. | Largo | Parcial |
|---|---|---|---|
| Trasteros | 11 | 2.90 | 31.900 |
| Garaje | 1 | 286.80 | 286.800 |
| Total |  |  | 318.700 |

**RIP010c** m² Pintura plástica blanca, gotelé, sobre paramentos verticales interiores de yeso o escayola.
4519.497 m²
Preparación y pintado de paramentos verticales interiores de yeso o escayola mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. | 0.100 | 1.47 | 0.15 |
| mt27pii030a | kg | Pintura plástica goteable blanca mate. | 1.020 | 1.58 | 1.61 |
| mo024 | h | Oficial 1ª pintor. | 0.087 | 13.51 | 1.18 |
| mo045 | h | Ayudante pintor. | 0.087 | 12.68 | 1.10 |
| % | % | Costes directos complementarios | 2 % | 4.04 | 0.08 |
|  |  | Costes directos |  |  | 4.12 |

| Medición | Uds. | Largo | Alto | Parcial |
|---|---|---|---|---|
| Dormitorios | 56 | 12.30 | 2.45 | 1687.560 |
| Pasillos | 28 | 16.24 | 2.30 | 1045.856 |
| Salón comedor | 28 | 19.27 | 2.45 | 1321.922 |
| Zonas comunes | 1 | 199.21 | 2.33 | 464.159 |
| Total |  |  |  | 4519.497 |

**RIP010** m² Pintura plástica blanca, gotelé, sobre paramentos verticales interiores de cemento.
260.484 m²
Preparación y pintado de paramentos verticales interiores de cemento mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. | 0.110 | 1.47 | 0.16 |
| mt27pii030a | kg | Pintura plástica goteable blanca mate. | 1.020 | 1.58 | 1.61 |
| mo024 | h | Oficial 1ª pintor. | 0.092 | 13.51 | 1.24 |
| mo045 | h | Ayudante pintor. | 0.092 | 12.68 | 1.17 |
| % | % | Costes directos complementarios | 2 % | 4.18 | 0.08 |
|  |  | Costes directos |  |  | 4.26 |

| Medición | Uds. | Largo | Alto | Parcial |
|---|---|---|---|---|
| Trasteros | 11 | 2.46 | 2.45 | 66.297 |
| Garaje | 1 | 79.26 | 2.45 | 194.187 |
| Total |  |  |  | 260.484 |

### RM Pinturas sobre soporte de madera

**RMB010a** m² Barniz graso de aspecto mate, en puertas ciegas, dos manos.
827.120 m²
Preparación y pintado de puertas ciegas de madera mediante barniz graso, de aspecto mate y acabado liso. Incluso p/p de limpieza del soporte, lijado fino, tapaporos, mano de fondo con barniz diluido, y dos manos de barniz. Según NTE-RPP.
Incluye: El transporte y movimiento vertical y horizontal de los materiales en obra, incluso carga y descarga de los camiones. Limpieza general del soporte. Afinado de las superficies mediante lijado con papeles abrasivos. Eliminación del polvo de lijado. Aplicación de la mano de fondo con barniz diluido, mediante brocha o pistola, de manera que queden impregnados los poros. Aplicación de las manos de barniz. Eliminación de restos, limpieza final y retirada de escombros a vertedero. Parte proporcional de andamiajes y medios auxiliares.
Criterio de medición de proyecto: superficie medida según documentación gráfica de Proyecto, sin descontar huecos. La carpintería se ha medido a dos caras de fuera a fuera del tapajuntas. Las barandillas, rejas y elementos calados se han medido por metro cuadrado considerando la superficie que encierran, definida por sus dimensiones máximas, por una sola cara.

| Código | Ud | Descripción | Rendimiento | Precio | Importe |
|---|---|---|---|---|---|
| mt27tma010 | kg | Tapaporos. (material) | 0.200 | 4.10 | 0.82 |
| mt27bsg010a | l | Barniz graso, aspecto mate. (material) | 0.250 | 5.84 | 1.46 |
| mo024 | h | Oficial 1ª pintor. | 0.268 | 13.51 | 3.62 |
| mo045 | h | Ayudante pintor. | 0.268 | 12.68 | 3.40 |
| % | % | Costes directos complementarios | 2 % | 9.30 | 0.19 |
|  |  | Costes directos |  |  | 9.49 |

| Medición | Uds. | Largo | Parcial |
|---|---|---|---|
| Puerta de entrada | 28 | 4.97 | 139.160 |
| Puertas de paso para baños y aseos | 56 | 4.74 | 265.440 |
| Puertas de paso para dormitorios | 56 | 4.74 | 265.440 |
| Dormitorio principal (Armarios) | 28 | 5.61 | 157.080 |
| Total |  |  | 827.120 |

**RMB010** m² Barniz graso de aspecto mate, en puertas vidrieras, dos manos.
370.440 m²
Preparación y pintado de puertas vidrieras de madera mediante barniz graso, de aspecto mate y acabado liso. Incluso p/p de limpieza del soporte, lijado fino, tapaporos, mano de fondo con barniz diluido, y dos manos de barniz. Según NTE-RPP.
Incluye: El transporte y movimiento vertical y horizontal de los materiales en obra, incluso carga y descarga de los camiones. Limpieza general del soporte. Afinado de las superficies mediante lijado con papeles abrasivos. Eliminación del polvo de lijado. Aplicación de la mano de fondo con barniz diluido, mediante brocha o pistola, de manera que queden impregnados los poros. Aplicación de las manos de barniz. Eliminación de restos, limpieza final y retirada de escombros a vertedero. Parte proporcional de andamiajes y medios auxiliares.
Criterio de medición de proyecto: superficie medida según documentación gráfica de Proyecto, sin descontar huecos. La carpintería se ha medido a dos caras de fuera a fuera del tapajuntas. Las barandillas, rejas y elementos calados se han medido por metro cuadrado considerando la superficie que encierran, definida por sus dimensiones máximas, por una sola cara.

| Código | Ud | Descripción | Rendimiento | Precio | Importe |
|---|---|---|---|---|---|
| mt27tma010 | kg | Tapaporos. | 0.200 | 4.10 | 0.82 |
| mt27bsg010a | l | Barniz graso, aspecto mate. | 0.250 | 5.84 | 1.46 |
| mo024 | h | Oficial 1ª pintor. | 0.308 | 13.51 | 4.16 |
| mo045 | h | Ayudante pintor. | 0.308 | 12.68 | 3.91 |
| % | % | Costes directos complementarios | 2 % | 10.35 | 0.21 |
|  |  | Costes directos |  |  | 10.56 |

| Medición | Uds. | Largo | Parcial |
|---|---|---|---|
| Puertas de paso para comedor | 28 | 8.49 | 237.720 |
| Puertas de paso para cocina | 28 | 4.74 | 132.720 |
| Total |  |  | 370.440 |

### RO Pinturas para uso específico

**ROO010** m² Pintura plástica de resinas de epoxi, dos capas, sobre suelos de hormigón en garajes.
286.800 m²
Preparación y pintado de suelos de hormigón en zonas de garaje con pintura plástica de resinas de epoxi, dos capas. Incluso p/p de cepillado esmerado, aspiración de polvo, mano de imprimación epoxi diluida, emplastecido de golpes con masilla especial, lijado de parches y dos aplicaciones de pintura epoxi.
Incluye: El transporte y movimiento vertical y horizontal de los materiales en obra, incluso carga y descarga de los camiones. Limpieza general del paramento soporte mediante cepillado esmerado de su superficie. Aplicación de una mano de imprimación epoxi diluida. Plastecido de golpes mediante masilla especial y posterior lijado de los parches que pudieran haber aparecido en la superficie. Aplicación de dos manos de acabado. Eliminación de restos, limpieza final y retirada de escombros a vertedero. Parte proporcional de medios auxiliares.
Criterio de medición de proyecto: superficie medida según documentación gráfica de Proyecto.

| Código | Ud | Descripción | Rendimiento | Precio | Importe |
|---|---|---|---|---|---|
| mt27upx010 | kg | Pintura epoxi (dos componentes). (material) | 0.400 | 12.39 | 4.96 |
| mt27upx020 | l | Imprimación esmalte epoxi. (material) | 0.250 | 8.08 | 2.02 |
| mo024 | h | Oficial 1ª pintor. | 0.124 | 13.51 | 1.68 |
| mo045 | h | Ayudante pintor. | 0.124 | 12.68 | 1.57 |
| % | % | Costes directos complementarios | 2 % | 10.23 | 0.20 |
|  |  | Costes directos |  |  | 10.43 |

### RP Continuos conglomerados

**RPE010a** m² Enfoscado de cemento, a buena vista, sobre paramento vertical exterior, con mortero de cemento M-40 (1:6).
1756.670 m²
Formación de revestimiento continuo de mortero de cemento M-40 (1:6), a buena vista, de 15 mm de espesor, aplicado sobre un paramento vertical exterior para revestir, previo enfoscado con un mortero de cemento M-160 (1:3), formando una capa rugosa de agarre al paramento de 2 a 4 mm de espesor. Incluso p/p de formación de rincones, maestras solamente en las esquinas, rincones, guarniciones de huecos y maestras intermedias para que la separación entre ellas no sea superior a 3 m, aristas, mochetas, jambas, dinteles, remates con rodapiés, elementos especiales y andamiajes. Según NTE-RPE.
Incluye: El transporte y movimiento vertical y horizontal de los materiales en obra, incluso carga y descarga de los camiones. Preparación y limpieza del paramento soporte. Humectación del paramento a revestir, eliminando rebabas de mortero, polvo, etc. Formación de capa previa de agarre. Formación con mortero de rincones y aristas. Extendido del mortero sobre el paramento y posterior alisado de su superficie con la llana, pasando una regla en todas las direcciones. Acabado de la superficie. Curado del mortero. Protección del revestimiento recién ejecutado frente a lluvias, heladas y temperaturas elevadas. Eliminación de restos, limpieza final y retirada de escombros a vertedero. Parte proporcional de andamiajes y medios auxiliares.
Criterio de medición de proyecto: superficie medida según documentación gráfica de Proyecto, deduciendo los huecos de superficie mayor de 4 m² e incluyendo mochetas.

| Código | Ud | Descripción | Rendimiento | Precio | Importe |
|---|---|---|---|---|---|
| mt09mor010f | m³ | Mortero de cemento M-160 (1:3), confeccionado en obra. | 0.005 | 70.59 | 0.35 |
| mt09mor010c | m³ | Mortero de cemento M-40 (1:6), confeccionado en obra. | 0.015 | 58.84 | 0.88 |
| mo010 | h | Oficial 1ª construcción. | 0.240 | 13.51 | 3.24 |
| mo059 | h | Peón ordinario construcción. | 0.120 | 12.65 | 1.52 |
| % | % | Costes directos complementarios | 2 % | 5.99 | 0.12 |
|  |  | Costes directos |  |  | 6.11 |

| Medición | Uds. | Largo | Parcial |
|---|---|---|---|
| Fachada a la calle | 1 | 1756.67 | 1756.670 |
| Total |  |  | 1756.670 |

**RPE010b** m² Enfoscado de cemento, a buena vista, sobre paramento vertical interior, con mortero de cemento M-40 (1:6).
414.369 m²
Formación de revestimiento continuo de mortero de cemento M-40 (1:6), a buena vista, de 15 mm de espesor, aplicado sobre un paramento vertical interior para revestir, previo enfoscado con un mortero de cemento M-160 (1:3), formando una capa rugosa de agarre al paramento de 2 a 4 mm de espesor. Incluso p/p de formación de rincones, maestras solamente en las esquinas, rincones, guarniciones de huecos y maestras intermedias para que la separación entre ellas no sea superior a 3 m, aristas, mochetas, jambas, dinteles, remates con rodapiés, elementos especiales y andamiajes. Según NTE-RPE.
Incluye: El transporte y movimiento vertical y horizontal de los materiales en obra, incluso carga y descarga de los camiones. Preparación y limpieza del paramento soporte. Humectación del paramento a revestir, eliminando rebabas de mortero, polvo, etc. Formación de capa previa de agarre. Formación con mortero de rincones y aristas. Extendido del mortero sobre el paramento y posterior alisado de su superficie con la llana, pasando una regla en todas las direcciones. Acabado de la superficie. Curado del mortero. Protección del revestimiento recién ejecutado frente a lluvias, heladas y temperaturas elevadas. Eliminación de restos, limpieza final y retirada de escombros a vertedero. Parte proporcional de andamiajes y medios auxiliares.
Criterio de medición de proyecto: superficie medida según documentación gráfica de Proyecto, deduciendo los huecos de superficie mayor de 4 m² e incluyendo mochetas.

| Código | Ud | Descripción | Rendimiento | Precio | Importe |
|---|---|---|---|---|---|
| mt09mor010f | m³ | Mortero de cemento M-160 (1:3), confeccionado en obra. | 0.005 | 70.59 | 0.35 |
| mt09mor010c | m³ | Mortero de cemento M-40 (1:6), confeccionado en obra. | 0.015 | 58.84 | 0.88 |
| mo010 | h | Oficial 1ª construcción. | 0.228 | 13.51 | 3.08 |
| mo059 | h | Peón ordinario construcción. | 0.114 | 12.65 | 1.44 |
| % | % | Costes directos complementarios | 2 % | 5.75 | 0.12 |
|  |  | Costes directos |  |  | 5.87 |

| Medición | Uds. | Largo | Alto | Parcial |
|---|---|---|---|---|
| Trasteros | 11 | 8.17 | 2.45 | 220.182 |
| Garaje | 1 | 79.26 | 2.45 | 194.187 |
| Total |  |  |  | 414.369 |

**RPE010** m² Enfoscado de cemento, a buena vista, sobre paramento horizontal interior, con mortero de cemento M-40 (1:6).
497.060 m²
Formación de revestimiento continuo de mortero de cemento M-40 (1:6), a buena vista, de 15 mm de espesor, aplicado sobre un paramento horizontal interior para revestir, previo enfoscado con un mortero de cemento M-160 (1:3), formando una capa rugosa de agarre al paramento de 2 a 4 mm de espesor. Incluso p/p de formación de rincones, maestras solamente en las esquinas, rincones, guarniciones de huecos y maestras intermedias para que la separación entre ellas no sea superior a 3 m, aristas, mochetas, jambas, dinteles, remates con rodapiés, elementos especiales y andamiajes. Según NTE-RPE.
Incluye: El transporte y movimiento vertical y horizontal de los materiales en obra, incluso carga y descarga de los camiones. Preparación y limpieza del paramento soporte. Humectación del paramento a revestir, eliminando rebabas de mortero, polvo, etc. Formación de capa previa de agarre. Formación con mortero de rincones y aristas. Extendido del mortero sobre el paramento y posterior alisado de su superficie con la llana, pasando una regla en todas las direcciones. Acabado de la superficie. Curado del mortero. Protección del revestimiento recién ejecutado frente a lluvias, heladas y temperaturas elevadas. Eliminación de restos, limpieza final y retirada de escombros a vertedero. Parte proporcional de andamiajes y medios auxiliares.
Criterio de medición de proyecto: superficie medida según documentación gráfica de Proyecto, deduciendo los huecos de superficie mayor de 4 m² e incluyendo mochetas.

| Código | Ud | Descripción | Rendimiento | Precio | Importe |
|---|---|---|---|---|---|
| mt09mor010f | m³ | Mortero de cemento M-160 (1:3), confeccionado en obra. | 0.005 | 70.59 | 0.35 |
| mt09mor010c | m³ | Mortero de cemento M-40 (1:6), confeccionado en obra. | 0.015 | 58.84 | 0.88 |
| mo010 | h | Oficial 1ª construcción. | 0.288 | 13.51 | 3.89 |
| mo059 | h | Peón ordinario construcción. | 0.144 | 12.65 | 1.82 |
| % | % | Costes directos complementarios | 2 % | 6.94 | 0.14 |
|  |  | Costes directos |  |  | 7.08 |

| Medición | Uds. | Largo | Parcial |
|---|---|---|---|
| Trasteros | 11 | 2.90 | 31.900 |
| Terraza cubierta | 28 | 6.37 | 178.360 |
| Garaje | 1 | 286.80 | 286.800 |
| Total |  |  | 497.060 |

**RPG010a** m² Guarnecido de yeso a buena vista, sobre paramento vertical, hasta 3 m de altura y acabado de enlucido de yeso.
4519.497 m²
Formación de revestimiento continuo interior de yeso, a buena vista, sobre paramento vertical, hasta 3 m de altura, de 15 mm de espesor, formado por una primera capa de guarnecido con pasta de yeso grueso YG, aplicado sobre los paramentos a revestir y una segunda capa de enlucido con pasta de yeso fino YF, que constituye la terminación o remate, con maestras solamente en las esquinas, rincones, guarniciones de huecos y maestras intermedias para que la separación entre ellas no sea superior a 3 m. Incluso p/p de remates con rodapié, formación de aristas y rincones, guarniciones de huecos, colocación de malla de fibra de vidrio en encuentros de diferentes materiales y montaje, desmontaje y retirada de andamios. Según NTE-RPG.
Incluye: El transporte y movimiento vertical y horizontal de los materiales en obra, incluso carga y descarga de los camiones. Preparación del soporte que se va a revestir. Realización de maestras en paramentos. Amasado del yeso grueso. Colocación de mallas. Extendido de la pasta de yeso grueso entre las maestras. Amasado del yeso fino. Ejecución del enlucido, extendiendo la pasta de yeso fino sobre el paramento guarnecido. Protección del revestimiento recién ejecutado frente a golpes y rozaduras. Eliminación de restos, limpieza final y retirada de escombros a vertedero. Parte proporcional de andamiajes y medios auxiliares.
Criterio de medición de proyecto: superficie medida desde el pavimento hasta el techo, según documentación gráfica de Proyecto, deduciendo los huecos de superficie mayor de 4 m² e incluyendo mochetas. No han sido objeto de descuento los paramentos verticales que tienen armarios empotrados.

| Código | Ud | Descripción | Rendimiento | Precio | Importe |
|---|---|---|---|---|---|
| mt28vye020 | m² | Malla de fibra de vidrio para yesos. (material) | 0.100 | 1.85 | 0.19 |
| mt09pye010c | m³ | Pasta de yeso grueso YG. (material) | 0.012 | 77.40 | 0.93 |
| mt09pye010a | m³ | Pasta de yeso fino YF. (material) | 0.003 | 86.90 | 0.26 |
| mo019 | h | Oficial 1ª yesero. (mano de obra) | 0.220 | 13.51 | 2.97 |
| mo040 | h | Ayudante yesero. (mano de obra) | 0.110 | 12.68 | 1.39 |
| % | % | Costes directos complementarios | 2 % | 5.74 | 0.11 |
|  |  | Costes directos |  |  | 5.85 |

| Medición | Uds. | Largo | Alto | Parcial |
|---|---|---|---|---|
| Dormitorios | 56 | 12.30 | 2.45 | 1687.560 |
| Pasillos | 28 | 16.24 | 2.30 | 1045.856 |
| Salón comedor | 28 | 19.27 | 2.45 | 1321.922 |
| Zonas comunes | 1 | 199.21 | 2.33 | 464.159 |
| Total |  |  |  | 4519.497 |

**RPG010** m² Guarnecido de yeso a buena vista, sobre paramento horizontal, a 3 m de altura y acabado de enlucido de yeso.
1009.680 m²
Formación de revestimiento continuo interior de yeso, a buena vista, sobre paramento horizontal, a 3 m de altura, de 15 mm de espesor, formado por una primera capa de guarnecido con pasta de yeso grueso YG, aplicado sobre los paramentos a revestir y una segunda capa de enlucido con pasta de yeso fino YF, que constituye la terminación o remate, con maestras solamente en las esquinas, rincones, guarniciones de huecos y maestras intermedias para que la separación entre ellas no sea superior a 3 m. Incluso p/p de formación de aristas y rincones, guarniciones de huecos, colocación de malla de fibra de vidrio en encuentros de diferentes materiales y montaje, desmontaje y retirada de andamios. Según NTE-RPG.
Incluye: El transporte y movimiento vertical y horizontal de los materiales en obra, incluso carga y descarga de los camiones. Preparación del soporte que se va a revestir. Realización de maestras en paramentos. Amasado del yeso grueso. Colocación de mallas. Extendido de la pasta de yeso grueso entre las maestras. Amasado del yeso fino. Ejecución del enlucido, extendiendo la pasta de yeso fino sobre el paramento guarnecido. Protección del revestimiento recién ejecutado frente a golpes y rozaduras. Eliminación de restos, limpieza final y retirada de escombros a vertedero. Parte proporcional de andamiajes y medios auxiliares.
Criterio de medición de proyecto: superficie medida desde el pavimento hasta el techo, según documentación gráfica de Proyecto, deduciendo los huecos de superficie mayor de 4 m² e incluyendo mochetas. No han sido objeto de descuento los paramentos verticales que tienen armarios empotrados.

| Código | Ud | Descripción | Rendimiento | Precio | Importe |
|---|---|---|---|---|---|
| mt28vye020 | m² | Malla de fibra de vidrio para yesos. | 0.100 | 1.85 | 0.19 |
| mt09pye010c | m³ | Pasta de yeso grueso YG. | 0.014 | 77.40 | 1.08 |
| mt09pye010a | m³ | Pasta de yeso fino YF. | 0.003 | 86.90 | 0.26 |
| mo019 | h | Oficial 1ª yesero. | 0.274 | 13.51 | 3.70 |
| mo040 | h | Ayudante yesero. | 0.137 | 12.68 | 1.74 |
| % | % | Costes directos complementarios | 2 % | 6.97 | 0.14 |
|  |  | Costes directos |  |  | 7.11 |

| Medición | Uds. | Largo | Parcial |
|---|---|---|---|
| Dormitorios | 56 | 8.34 | 467.040 |
| Salón comedor | 28 | 19.38 | 542.640 |
| Total |  |  | 1009.680 |

### RS Suelos y pavimentos

**RSC010** m² Solado de baldosas de terrazo grano medio (entre 6 y 27 mm) clasificado de uso normal para interiores, 40x40 cm, colocadas directamente sobre el forjado y recibidas con mortero de cemento, con arena de miga M-40 (1:6).
1485.380 m²
Suministro y colocación de pavimento de baldosas de terrazo grano medio (entre 6 y 27 mm) para interior, clasificado de uso normal según UNE-EN 13748-1, de 40x40 cm, color Marfil y en posesión de certificados de ensayos, con un pulido inicial en fábrica, para pulir y abrillantar en obra; recibidas con mortero de cemento, con arena de miga M-40 (1:6), confeccionado en obra sin retardantes y extendidas directamente sobre el forjado. Incluso formación de juntas perimetrales continuas, de anchura no menor de 5 mm, en los límites con paredes, pilares exentos y elevaciones de nivel y, en su caso, juntas de partición y juntas estructurales o de dilatación existentes en el soporte; rejuntado con lechada de cemento blanco BL-V 22,5 coloreada con la misma tonalidad de las baldosas y limpieza. Según NTE-RSR.
Incluye: El transporte y movimiento vertical y horizontal de los materiales en obra, incluso carga y descarga de los camiones. Limpieza, nivelación y preparación de la superficie soporte. Replanteo de niveles. Extendido de la capa de mortero. Replanteo de la disposición de las baldosas y juntas de movimiento. Espolvoreo de la superficie con cemento. Colocación de las baldosas a punta de paleta. Comprobación de la planeidad. Relleno de las juntas de movimiento. Relleno de juntas de separación entre baldosas. Eliminación de restos, limpieza final y retirada de escombros a vertedero. Parte proporcional de medios auxiliares.
Criterio de medición de proyecto: superficie construida, medida según documentación gráfica de Proyecto. No se ha incrementado la medición, ya que en la descomposición se ha considerado un 5% de roturas.

| Código | Ud | Descripción | Rendimiento | Precio | Importe |
|---|---|---|---|---|---|
| mt09mor011c | m³ | Mortero de cemento M-40 (1:6), confeccionado en obra con arena de miga (arena arcosita compuesta de feldespatos, cuarzo y una pequeña cantidad de arcilla). (material) | 0.032 | 61.78 | 1.98 |
| mt18btl010 | m² | Baldosa de terrazo para interior, uso normal, grano medio (entre 6 y 27 mm), formato nominal 40x40 cm, color Marfil, con un primer pulido en fábrica, para pulido y abrillantado final en obra, según UNE-EN 13748-1. (material) | 1.050 | 6.84 | 7.18 |
| mt08cem040a | kg | Cemento blanco BL-22,5 X, para pavimentación, en sacos. | 1.000 | 0.14 | 0.14 |
| mt18btl100 | kg | Color o borada para pavimento de baldosas de terrazo. (material) | 0.500 | 0.49 | 0.25 |
| mo059 | h | Peón ordinario construcción. | 0.181 | 12.65 | 2.29 |
| mo013 | h | Oficial 1ª solador. | 0.291 | 13.51 | 3.93 |
| mo034 | h | Ayudante solador. | 0.291 | 12.68 | 3.69 |
| % | % | Costes directos complementarios | 2 % | 19.46 | 0.39 |
|  |  | Costes directos |  |  | 19.85 |

| Medición | Uds. | Largo | Parcial |
|---|---|---|---|
| Dormitorios | 56 | 8.34 | 467.040 |
| Pasillos | 28 | 9.35 | 261.800 |
| Salón comedor | 28 | 19.38 | 542.640 |
| Trasteros | 11 | 2.90 | 31.900 |
| Zonas comunes | 1 | 182.00 | 182.000 |
| Total |  |  | 1485.380 |

**RSC020** m Rodapié rebajado de terrazo grano medio (entre 6 y 27 mm), Marfil para interiores, 40x7 cm, pulido.
1791.890 m
Suministro y colocación de rodapié rebajado de terrazo grano medio (entre 6 y 27 mm), Marfil para interiores, 40x7 cm, pulido; recibido con mortero cola. Incluso rejuntado con lechada de cemento blanco BL-V 22,5 coloreada con la misma tonalidad de las baldosas y limpieza. Según NTE-RSR.
Incluye: El transporte y movimiento vertical y horizontal de los materiales en obra, incluso carga y descarga de los camiones. Replanteo de las piezas. Corte de las piezas y formación de encajes en esquinas y rincones. Colocación del rodapié. Rejuntado. Limpieza del rodapié. Protección del elemento frente a golpes y rozaduras. Eliminación de restos, limpieza final y retirada de escombros a vertedero. Parte proporcional de medios auxiliares.
Criterio de medición de proyecto: longitud medida según documentación gráfica de Proyecto, sin incluir huecos de puertas. No se ha incrementado la medición, ya que en la descomposición se ha considerado un 5% de roturas.

| Código | Ud | Descripción | Rendimiento | Precio | Importe |
|---|---|---|---|---|---|
| mt09mcr200 | kg | Mortero cola para colocación de pavimentos de terrazo. (material) | 0.001 | 0.44 | 0.00 |
| mt18rtl010 | m | Rodapié rebajado de terrazo grano medio (entre 6 y 27 mm), color Marfil, para interiores, 40x7 cm, pulido. (material) | 1.050 | 1.27 | 1.33 |
| mt09lec010b | m³ | Lechada de cemento blanco BL 22,5 X. | 0.001 | 94.91 | 0.09 |
| mo013 | h | Oficial 1ª solador. | 0.182 | 13.51 | 2.46 |
| % | % | Costes directos complementarios | 2 % | 3.88 | 0.08 |
|  |  | Costes directos |  |  | 3.96 |

| Medición | Uds. | Largo | Parcial |
|---|---|---|---|
| Dormitorios | 56 | 11.50 | 644.000 |
| Pasillos | 28 | 15.44 | 432.320 |
| Salón comedor | 28 | 18.47 | 517.160 |
| Zonas comunes | 1 | 198.41 | 198.410 |
| Total |  |  | 1791.890 |

**RSC030** m² Pulido y abrillantado en obra de pavimento interior de terrazo.
1453.480 m²
Ejecución en obra de pulido mediante máquina pulidora y abrillantado mediante máquina de abrillantar con plato de lana de acero o esponja sintética, de pavimento interior de terrazo. El pulido constará de tres fases: la primera (desbastado o rebaje) utilizando una muela basta entre 36 y 60, según el tipo de terrazo y el estado en que se encuentre el pavimento; la segunda (planificado o pulido basto) para eliminar los rayados y defectos producidos en la fase anterior, con abrasivo de grano entre 80 y 120, extendiendo a continuación nuevamente la pasta para juntas, manteniendo la superficie húmeda 24 horas y dejando endurecer otras 48 horas antes del siguiente proceso; y la tercera (afinado), con abrasivo de grano 220. El abrillantado se realizará mediante el método del cristalizado utilizando muelas de 400 o superior con aplicación posterior de producto abrillantador, una vez esté perfectamente seco y uniforme el pavimento. Incluso acabado de los rincones de difícil acceso (que se pasarán con la pulidora de mano o fija), evacuación de las aguas sucias, lavado con agua y jabón neutro y protección del pavimento con serrín de pino blanco o de chopo, lámina de papel grueso, cartón o plástico, o cualquier otra protección que no ensucie ni tiña el pavimento.
Incluye: El transporte y movimiento vertical y horizontal de los materiales en obra, incluso carga y descarga de los camiones. Reparto de lechada sobre el enlosado. Primera y segunda pasadas. Reparto de nueva lechada sobre el enlosado. Tercera pasada. Retirada posterior de lodos. Protección del pavimento mientras se estén llevando a cabo otros trabajos. Eliminación de la protección. Limpieza del pavimento. Abrillantado previo a la puesta en servicio del pavimento. Parte proporcional de medios auxiliares.
Criterio de medición de proyecto: superficie medida según documentación gráfica de Proyecto.

| Código | Ud | Descripción | Rendimiento | Precio | Importe |
|---|---|---|---|---|---|
| mt18tsm010b | m² | Material auxiliar para pulido y abrillantado en obra de pavimentos de terrazo. (material) | 1.000 | 2.06 | 2.06 |
| mo023 | h | Oficial 1ª pulidor. (mano de obra) | 0.411 | 13.51 | 5.55 |
| % | % | Costes directos complementarios | 2 % | 7.61 | 0.15 |
|  |  | Costes directos |  |  | 7.76 |

| Medición | Uds. | Largo | Parcial |
|---|---|---|---|
| Dormitorios | 56 | 8.34 | 467.040 |
| Pasillos | 28 | 9.35 | 261.800 |
| Salón comedor | 28 | 19.38 | 542.640 |
| Zonas comunes | 1 | 182.00 | 182.000 |
| Total |  |  | 1453.480 |

**RSG010a** m² Solado de baldosas cerámicas de gres esmaltado 2-4-AE, de 33x33 cm, 8 €/m², colocadas sobre una capa de 6 cm de mortero de cemento M-80 (1:4) armado con mallazo ME 10x10, Ø 5 mm, acero B 500 T 6x2,20 UNE 36092, recibidas con adhesivo cementoso mejorado, C2 sin ninguna característica adicional, color gris y rejuntadas con mortero de juntas cementoso, CG1, para junta mínima (entre 1,5 y 3 mm), con la misma tonalidad de las piezas.
178.360 m²
Suministro y ejecución de pavimento mediante el método de colocación en capa fina, de baldosas cerámicas de gres esmaltado 2-4-AE (suelo sin junta (tipo 2), suelos tránsito peatonal medio (tipo 4), uso antideslizante exterior (tipo AE)), de 33x33 cm, 8 €/m²; extendidas sobre una capa de 6 cm de mortero de cemento M-80 (1:4) armado con mallazo ME 10x10 de Ø 5 mm, acero B 500 T 6x2,20 UNE 36092, recibidas con adhesivo cementoso mejorado, C2 sin ninguna característica adicional, color gris y rejuntadas con mortero de juntas cementoso, CG1, para junta mínima (entre 1,5 y 3 mm), con la misma tonalidad de las piezas. Incluso formación de juntas perimetrales continuas, de anchura no menor de 5 mm, en los límites con paredes, pilares exentos y elevaciones de nivel y, en su caso, juntas de partición y juntas estructurales o de dilatación existentes en el soporte. Según NTE-RSR.
Incluye: El transporte y movimiento vertical y horizontal de los materiales en obra, incluso carga y descarga de los camiones. Limpieza y comprobación del grado de humedad de la base. Replanteo de niveles. Colocación del mallazo. Extendido de la capa de mortero. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt07ame010aa | m² | Malla electrosoldada ME 10x10 Ø 5-5 B 500 T 6x2,20 UNE 36092. | 1.050 | 2.82 | 2.96 |
| mt09mor010e | m³ | Mortero de cemento M-80 (1:4), confeccionado en obra. (material) | 0.060 | 65.66 | 3.94 |
| mt09mcr021daa | kg | Adhesivo cementoso mejorado, C2 sin ninguna característica adicional, color gris, según UNE-EN 12004. (material) | 3.000 | 0.40 | 1.20 |
| mt18bce010c | m² | Baldosa cerámica de gres esmaltado 2-4-AE, 33x33 cm, 8,00 €/m², según UNE-EN 14411. (material) | 1.050 | 8.00 | 8.40 |
| mt09mcr060c | kg | Mortero de juntas cementoso, CG1, para junta mínima entre 1,5 y 3 mm, según UNE-EN 13888. (material) | 0.100 | 0.69 | 0.07 |
| mo010 | h | Oficial 1ª construcción. | 0.100 | 13.51 | 1.35 |
| mo059 | h | Peón ordinario construcción. | 0.180 | 12.65 | 2.28 |
| mo013 | h | Oficial 1ª solador. | 0.301 | 13.51 | 4.07 |
| mo034 | h | Ayudante solador. | 0.150 | 12.68 | 1.90 |
| % | % | Costes directos complementarios | 2 % | 26.17 | 0.52 |
|  |  | Costes directos |  |  | 26.69 |

| Medición | Uds. | Largo | Parcial |
|---|---|---|---|
| Terraza cubierta | 28 | 6.37 | 178.360 |
| Total |  |  | 178.360 |

**RSG010b** m² Solado de baldosas cerámicas de gres esmaltado 2-2-H, de 33x33 cm, 8 €/m², colocadas sobre capa de refuerzo de 4 cm de mortero de cemento M-80 (1:4) armado con mallazo ME 10x10, Ø 5 mm, acero B 500 T 6x2,20 UNE 36092, realizada sobre lámina de espuma de polietileno de alta densidad de 5 mm de espesor, que actúa como aislamiento acústico, recibidas con adhesivo cementoso de uso exclusivo para interiores, C0 sin ninguna característica adicional, color gris y rejuntadas con mortero de juntas cementoso con absorción de agua reducida, CG2W, para junta mínima (entre 1,5 y 3 mm), con la misma tonalidad de las piezas.
287.000 m²
Suministro y ejecución de pavimento mediante el método de colocación en capa fina, de baldosas cerámicas de gres esmaltado 2-2-H (suelo sin junta (tipo 2), suelos tránsito peatonal leve (tipo 2), uso higiénico (tipo H)), de 33x33 cm, 8 €/m²; extendidas sobre capa de refuerzo de 4 cm de mortero de cemento M-80 (1:4) armado con mallazo ME 10x10 de Ø 5 mm, acero B 500 T 6x2,20 UNE 36092, realizada sobre lámina de espuma de polietileno de alta densidad de 5 mm de espesor, colocado de forma que se garantice el aislamiento acústico, cubriendo los paramentos verticales hasta una altura del piso de unos 20 cm y las tuberías que atraviesen el forjado, recibidas con adhesivo cementoso de uso exclusivo para interiores, C0 sin ninguna característica adicional, color gris y rejuntadas con mortero de juntas cementoso con absorción de agua reducida, CG2W, para junta mínima (entre 1,5 y 3 mm), con la misma tonalidad de las piezas. Incluso formación de juntas perimetrales continuas, de anchura no menor de 5 mm, en los límites con paredes, pilares exentos y elevaciones de nivel y, en su caso, juntas de partición y juntas estructurales o de dilatación existentes en el soporte. Según NTE-RSR.
Incluye: El transporte y movimiento vertical y horizontal de los materiales en obra, incluso carga y descarga de los camiones. Limpieza y comprobación del grado de humedad de la base. Replanteo de niveles. Colocación del aislamiento. Aplicación de la capa de nivelación. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt17poa011ab | m² | Lámina de espuma de polietileno de alta densidad de 5 mm de espesor. (material) | 1.100 | 0.66 | 0.73 |
| mt16aaa030 | m | Cinta autoadhesiva para sellado de juntas. | 0.440 | 0.06 | 0.03 |
| mt07ame010aa | m² | Malla electrosoldada ME 10x10 Ø 5-5 B 500 T 6x2,20 UNE 36092. | 1.050 | 2.82 | 2.96 |
| mt09mor010e | m³ | Mortero de cemento M-80 (1:4), confeccionado en obra. | 0.040 | 65.66 | 2.63 |
| mt09mcr021aaa | kg | Adhesivo cementoso de uso exclusivo para interiores, C0 sin ninguna característica adicional, color gris. (material) | 3.000 | 0.22 | 0.66 |
| mt18bce010a | m² | Baldosa cerámica de gres esmaltado 2-2-H, 33x33 cm, 8,00 €/m², según UNE-EN 14411. (material) | 1.050 | 8.00 | 8.40 |
| mt09mcr070ca | kg | Mortero de juntas cementoso con absorción de agua reducida, CG2W, para junta mínima entre 1,5 y 3 mm, según UNE-EN 13888. | 0.100 | 0.88 | 0.09 |
| mo010 | h | Oficial 1ª construcción. | 0.100 | 13.51 | 1.35 |
| mo059 | h | Peón ordinario construcción. | 0.281 | 12.65 | 3.55 |
| mo013 | h | Oficial 1ª solador. | 0.301 | 13.51 | 4.07 |
| mo034 | h | Ayudante solador. | 0.150 | 12.68 | 1.90 |
| % | % | Costes directos complementarios | 2 % | 26.37 | 0.53 |
|  |  | Costes directos |  |  | 26.90 |

| Medición | Uds. | Largo | Parcial |
|---|---|---|---|
| Cocina | 28 | 6.88 | 192.640 |
| Galería | 28 | 3.37 | 94.360 |
| Total |  |  | 287.000 |

**RSG010** m² Solado de baldosas cerámicas de gres esmaltado 2-2-AH, de 33x33 cm, 8 €/m², colocadas sobre capa de refuerzo de 4 cm de mortero de cemento M-80 (1:4) armado con mallazo ME 10x10, Ø 5 mm, acero B 500 T 6x2,20 UNE 36092, realizada sobre lámina de espuma de polietileno de alta densidad de 5 mm de espesor, que actúa como aislamiento acústico, recibidas con adhesivo cementoso de uso exclusivo para interiores, C0 sin ninguna característica adicional, color gris y rejuntadas con mortero de juntas cementoso con absorción de agua reducida, CG2W, para junta mínima (entre 1,5 y 3 mm), con la misma tonalidad de las piezas.
186.200 m²
Suministro y ejecución de pavimento mediante el método de colocación en capa fina, de baldosas cerámicas de gres esmaltado 2-2-AH (suelo sin junta (tipo 2), suelos tránsito peatonal leve (tipo 2), uso antideslizante higiénico (tipo AH)), de 33x33 cm, 8 €/m²; extendidas sobre capa de refuerzo de 4 cm de mortero de cemento M-80 (1:4) armado con mallazo ME 10x10 de Ø 5 mm, acero B 500 T 6x2,20 UNE 36092, realizada sobre lámina de espuma de polietileno de alta densidad de 5 mm de espesor, colocado de forma que se garantice el aislamiento acústico, cubriendo los paramentos verticales hasta una altura del piso de unos 20 cm y las tuberías que atraviesen el forjado, recibidas con adhesivo cementoso de uso exclusivo para interiores, C0 sin ninguna característica adicional, color gris y rejuntadas con mortero de juntas cementoso con absorción de agua reducida, CG2W, para junta mínima (entre 1,5 y 3 mm), con la misma tonalidad de las piezas. Incluso formación de juntas perimetrales continuas, de anchura no menor de 5 mm, en los límites con paredes, pilares exentos y elevaciones de nivel y, en su caso, juntas de partición y juntas estructurales o de dilatación existentes en el soporte. Según NTE-RSR.
Incluye: El transporte y movimiento vertical y horizontal de los materiales en obra, incluso carga y descarga de los camiones. Limpieza y comprobación del grado de humedad de la base. Replanteo de niveles. Colocación del aislamiento. Aplicación de la capa de nivelación. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt17poa011ab | m² | Lámina de espuma de polietileno de alta densidad de 5 mm de espesor. | 1.100 | 0.66 | 0.73 |
| mt16aaa030 | m | Cinta autoadhesiva para sellado de juntas. | 0.440 | 0.06 | 0.03 |
| mt07ame010aa | m² | Malla electrosoldada ME 10x10 Ø 5-5 B 500 T 6x2,20 UNE 36092. | 1.050 | 2.82 | 2.96 |
| mt09mor010e | m³ | Mortero de cemento M-80 (1:4), confeccionado en obra. | 0.040 | 65.66 | 2.63 |
| mt09mcr021aaa | kg | Adhesivo cementoso de uso exclusivo para interiores, C0 sin ninguna característica adicional, color gris. | 3.000 | 0.22 | 0.66 |
| mt18bce010b | m² | Baldosa cerámica de gres esmaltado 2-2-AH, 33x33 cm, 8,00 €/m², según UNE-EN 14411. (material) | 1.050 | 8.00 | 8.40 |
| mt09mcr070ca | kg | Mortero de juntas cementoso con absorción de agua reducida, CG2W, para junta mínima entre 1,5 y 3 mm, según UNE-EN 13888. | 0.100 | 0.88 | 0.09 |
| mo010 | h | Oficial 1ª construcción. | 0.100 | 13.51 | 1.35 |
| mo059 | h | Peón ordinario construcción. | 0.281 | 12.65 | 3.55 |
| mo013 | h | Oficial 1ª solador. | 0.301 | 13.51 | 4.07 |
| mo034 | h | Ayudante solador. | 0.150 | 12.68 | 1.90 |
| % | % | Costes directos complementarios | 2 % | 26.37 | 0.53 |
|  |  | Costes directos |  |  | 26.90 |

| Medición | Uds. | Largo | Parcial |
|---|---|---|---|
| Baño principal | 28 | 4.18 | 117.040 |
| Aseo | 28 | 2.47 | 69.160 |
| Total |  |  | 186.200 |

**RSG020** m Rodapié cerámico de gres esmaltado de 7 cm, 2,5 €/m, recibido con mortero de cemento M-60 (1:5). Rejuntado con lechada de cemento blanco, L, BL-V 22,5, para junta mínima (entre 1,5 y 3 mm), coloreada con la misma tonalidad de las piezas.
138.880 m
Suministro y colocación de rodapié cerámico de gres esmaltado de 7 cm, 2,5 €/m, recibido con mortero de cemento M-60 (1:5) y rejuntado con lechada de cemento blanco, L, BL-V 22,5, para junta mínima (entre 1,5 y 3 mm), coloreada con la misma tonalidad de las piezas. Según NTE-RSR.
Incluye: El transporte y movimiento vertical y horizontal de los materiales en obra, incluso carga y descarga de los camiones. Replanteo de las piezas. Corte de las piezas y formación de encajes en esquinas y rincones. Colocación del rodapié. Relleno de juntas. Eliminación de restos, limpieza final y retirada de escombros a vertedero. Parte proporcional de medios auxiliares.
Criterio de medición de proyecto: longitud medida según documentación gráfica de Proyecto, sin incluir huecos de puertas. No se ha incrementado la medición, ya que en la descomposición se ha considerado un 5% de roturas.

| Código | Ud | Descripción | Rendimiento | Precio | Importe |
|---|---|---|---|---|---|
| mt09mor010d | m³ | Mortero de cemento M-60 (1:5), confeccionado en obra. (material) | 0.010 | 62.84 | 0.63 |
| mt18rce010 | m | Rodapié cerámico de gres esmaltado, 7 cm, 2,50 €/m. (material) | 1.050 | 2.50 | 2.63 |
| mt09lec010b | m³ | Lechada de cemento blanco BL 22,5 X. | 0.001 | 94.91 | 0.09 |
| mo013 | h | Oficial 1ª solador. | 0.185 | 13.51 | 2.50 |
| % | % | Costes directos complementarios | 2 % | 5.85 | 0.12 |
|  |  | Costes directos |  |  | 5.97 |

| Medición | Uds. | Largo | Parcial |
|---|---|---|---|
| Terraza cubierta | 28 | 4.96 | 138.880 |
| Total |  |  | 138.880 |

### RT Falsos techos

**RTC010** m² Falso techo continuo de placas de escayola lisa, con sujeción mediante estopada colgante.
917.000 m²
Suministro y formación de falso techo continuo, constituido por placas de escayola lisa; fijación de las placas por medio de estopadas colgantes de pasta de escayola y fibras de esparto, con un mínimo de tres fijaciones. Incluso p/p de relleno de la parte exterior de las juntas entre placas, realización de juntas de dilatación, repaso de las juntas y acabado superficial de las placas. Según NTE-RTC y EN 13964.
Incluye: El transporte y movimiento vertical y horizontal de los materiales en obra, incluso carga y descarga de los camiones. Trazado en los muros del nivel del falso techo. Colocación a nivel de reglones adosados a los muros perimetrales. Colocación y ajuste de las placas a rompejuntas con auxilio de reglones que permitan su nivelación y fijando las estopadas al techo pero sin tocar los paramentos verticales. Realización de orificios para el paso de los tubos de la instalación eléctrica. Enlucido de las placas con pasta de yeso. Protección frente a golpes. Eliminación de restos, limpieza final y retirada de escombros a vertedero. Parte proporcional de andamiajes y medios auxiliares.
Criterio de medición de proyecto: superficie medida entre paramentos, según documentación gráfica de Proyecto, sin descontar huecos para instalaciones.

| Código | Ud | Descripción | Rendimiento | Precio | Importe |
|---|---|---|---|---|---|
| mt12fpe010ab | m² | Placa lisa de escayola, para techos continuos, 100x60 cm. (material) | 1.100 | 2.08 | 2.29 |
| mt12fac010 | kg | Esparto en rollos. (material) | 0.220 | 0.60 | 0.13 |
| mt09pes010 | m³ | Pasta de escayola. (material) | 0.006 | 84.52 | 0.51 |
| mt12psg030b | kg | Pasta para juntas. (material) | 0.500 | 1.07 | 0.54 |
| mo021 | h | Oficial 1ª escayolista. (mano de obra) | 0.319 | 13.51 | 4.31 |
| mo062 | h | Peón escayolista. (mano de obra) | 0.319 | 12.35 | 3.94 |
| % | % | Costes directos complementarios | 2 % | 11.72 | 0.23 |
|  |  | Costes directos |  |  | 11.95 |

| Medición | Uds. | Largo | Parcial |
|---|---|---|---|
| Baño principal | 28 | 4.18 | 117.040 |
| Aseo | 28 | 2.47 | 69.160 |
| Cocina | 28 | 6.88 | 192.640 |
| Galería | 28 | 3.37 | 94.360 |
| Pasillos | 28 | 9.35 | 261.800 |
| Zonas comunes | 1 | 182.00 | 182.000 |
| Total |  |  | 917.000 |

## S Señalización y equipamiento

### SM Baños

**SMS010a** Ud Inodoro con tanque bajo. Lavabo con pedestal de 650x510 mm serie básica color con grifería monomando serie básica, acabado cromado, con aireador.
28.000 Ud
Suministro e instalación de inodoro con tanque bajo, compuesto de taza, asiento, tapa especial, mecanismo de doble descarga, salida dual con juego de fijación y codo de evacuación. Lavabo con pedestal de 650x510 mm, serie básica color con grifería monomando serie básica, acabado cromado, compuesta por aireador. Incluso desagües, sifones individuales para cada uno de los aparatos, llaves de regulación, enlaces de alimentación flexibles, conexión a las redes de agua fría y caliente y a la red de desagüe existente, fijación de los aparatos y sellado con silicona. Totalmente instalados, conexionados, probados y en funcionamiento.
Incluye: El transporte y movimiento vertical y horizontal de los materiales en obra, incluso carga y descarga de los camiones. Replanteo y trazado en el paramento de la situación de los aparatos. Colocación y fijación de los elementos de soporte. Nivelación de los aparatos. Montaje de la grifería y desagües. Conexión de la grifería a las redes de agua fría y caliente. Conexión de la red de desagüe a la red de evacuación. Repaso de los revestimientos de muros y pavimentos. Montaje de accesorios y complementos. Protección del elemento frente a golpes, rozaduras y obturaciones. Eliminación de restos, limpieza final y retirada de restos a vertedero. Parte proporcional de medios auxiliares.
Criterio de medición de proyecto: unidad proyectada, según documentación gráfica de Proyecto.

| Código | Ud | Descripción | Rendimiento | Precio | Importe |
|---|---|---|---|---|---|
| mt30ips010ab | Ud | Inodoro de porcelana sanitaria, serie básica, con tanque bajo, con asiento y tapa lacados, mecanismo de descarga de 3/6 litros, en color, con juego de fijación y codo de evacuación. (material) | 1.000 | 159.42 | 159.42 |
| mt30lps010aba | Ud | Lavabo de porcelana sanitaria, con pedestal, serie básica, de dimensiones 650x510 mm, en color, con juego de fijación. (material) | 1.000 | 73.13 | 73.13 |
| mt31gmg010aaa | Ud | Grifería monomando con cartucho cerámico para lavabo, serie básica, acabado cromado, compuesta de aireador, desagüe automático y enlaces de alimentación flexibles. (material) | 1.000 | 46.30 | 46.30 |
| mt30sif010bb | Ud | Sifón botella de 1 1/4", para lavabo. (material) | 1.000 | 17.53 | 17.53 |
| mt30lla010 | Ud | Llave de regulación de 1/2", para lavabo o bidé, acabado cromado. (material) | 2.000 | 12.37 | 24.74 |
| mt30lla020 | Ud | Llave de regulación de 1/2", para inodoro, acabado cromado. (material) | 1.000 | 14.12 | 14.12 |
| mo004 | h | Oficial 1ª fontanero. | 1.550 | 13.95 | 21.62 |
| mo054 | h | Ayudante fontanero. | 1.033 | 12.66 | 13.08 |
| % | % | Costes directos complementarios | 2 % | 369.94 | 7.40 |
|  |  | Costes directos |  |  | 377.34 |

| Medición | Uds. | Parcial |
|---|---|---|
| Aseo | 28 | 28.000 |
| Total |  | 28.000 |

**SMS010** Ud Inodoro con tanque bajo. Lavabo con pedestal de 650x510 mm serie básica color con grifería monomando serie básica, acabado cromado, con aireador. Bidé sin tapa serie básica color con grifería monomando serie básica, acabado cromado, con aireador. Bañera acrílica serie básica color blanco, 140x70 cm, sin asas, equipada con grifería monomando serie básica, acabado cromado.
28.000 Ud
Suministro e instalación de inodoro con tanque bajo, compuesto de taza, asiento, tapa especial, mecanismo de doble descarga, salida dual con juego de fijación y codo de evacuación. Lavabo con pedestal de 650x510 mm, serie básica color con grifería monomando serie básica, acabado cromado, compuesta por aireador. Bidé sin tapa, serie básica color con grifería monomando serie básica, acabado cromado, compuesta por aireador. Bañera acrílica serie básica de 140x70 cm, en color blanco, sin asas, con grifería monomando serie básica, acabado cromado. Incluso desagües, sifones individuales para cada uno de los aparatos, llaves de regulación, enlaces de alimentación flexibles, conexión a las redes de agua fría y caliente y a la red de desagüe existente, fijación de los aparatos y sellado con silicona. Totalmente instalados, conexionados, probados y en funcionamiento.
Incluye: El transporte y movimiento vertical y horizontal de los materiales en obra, incluso carga y descarga de los camiones. Replanteo y trazado en el paramento de la situación de los aparatos. Colocación y fijación de los elementos de soporte. Nivelación de los aparatos. Montaje de la grifería y desagües. Conexión de la grifería a las redes de agua fría y caliente. Conexión de la red de desagüe a la red de evacuación. Repaso de los revestimientos de muros y pavimentos. Montaje de accesorios y complementos. Protección del elemento frente a golpes, rozaduras y obturaciones. Eliminación de restos, limpieza final y retirada de restos a vertedero. Parte proporcional de medios auxiliares.
Criterio de medición de proyecto: unidad proyectada, según documentación gráfica de Proyecto.

| Código | Ud | Descripción | Rendimiento | Precio | Importe |
|---|---|---|---|---|---|
| mt30ips010ab | Ud | Inodoro de porcelana sanitaria, serie básica, con tanque bajo, con asiento y tapa lacados, mecanismo de descarga de 3/6 litros, en color, con juego de fijación y codo de evacuación. | 1.000 | 159.42 | 159.42 |
| mt30lps010aba | Ud | Lavabo de porcelana sanitaria, con pedestal, serie básica, de dimensiones 650x510 mm, en color, con juego de fijación. | 1.000 | 73.13 | 73.13 |
| mt30bps010abb | Ud | Bidé de porcelana sanitaria, serie básica, en color, sin tapa, con juego de fijación. (material) | 1.000 | 48.10 | 48.10 |
| mt30bas010 | Ud | Bañera acrílica, serie básica, 140x70 cm, color blanco, sin asas. (material) | 1.000 | 110.03 | 110.03 |
| mt31gmg010aaa | Ud | Grifería monomando con cartucho cerámico para lavabo, serie básica, acabado cromado, compuesta de aireador, desagüe automático y enlaces de alimentación flexibles. | 1.000 | 46.30 | 46.30 |
| mt31gmg020aaa | Ud | Grifería monomando con cartucho cerámico para bidé, serie básica, acabado cromado, compuesta de aireador, regulador de chorro a rótula, desagüe automático y enlaces de alimentación flexibles. (material) | 1.000 | 48.15 | 48.15 |
| mt31gmg040aa | Ud | Grifería monomando con cartucho cerámico para baño/ducha, serie básica, acabado cromado, compuesta de inversor, ducha teléfono flexible de 1,50/1,70 m y soporte articulado. (material) | 1.000 | 48.63 | 48.63 |
| mt30sif010bb | Ud | Sifón botella de 1 1/4", para lavabo. | 1.000 | 17.53 | 17.53 |
| mt30sif010aa | Ud | Sifón curvo, para bidé. (material) | 1.000 | 14.31 | 14.31 |
| mt30lla010 | Ud | Llave de regulación de 1/2", para lavabo o bidé, acabado cromado. | 4.000 | 12.37 | 49.48 |
| mt30lla020 | Ud | Llave de regulación de 1/2", para inodoro, acabado cromado. | 1.000 | 14.12 | 14.12 |
| mt30dba010 | Ud | Conjunto de desagüe con cadenilla, rebosadero y sifón metálico, para bañera, acabado cromado. (material) | 1.000 | 131.46 | 131.46 |
| mo004 | h | Oficial 1ª fontanero. | 2.862 | 13.95 | 39.92 |
| mo054 | h | Ayudante fontanero. | 1.908 | 12.66 | 24.16 |
| % | % | Costes directos complementarios | 2 % | 824.74 | 16.49 |
|  |  | Costes directos |  |  | 841.23 |

| Medición | Uds. | Parcial |
|---|---|---|
| Baño principal | 28 | 28.000 |
| Total |  | 28.000 |

### SC Cocinas/galerías

**SCF010** Ud Fregadero de acero inoxidable, de 1 cubeta, 450x490 mm, con grifería monomando serie básica acabado cromado, con aireador.
28.000 Ud
Suministro e instalación de fregadero de acero inoxidable, de 1 cubeta, 450x490 mm, para encimera de cocina, con grifería monomando serie básica acabado cromado, compuesta de aireador, válvula con desagüe, sifón y enlaces de alimentación flexibles. Incluso conexión a las redes de agua fría y caliente y a la red de desagües existentes, fijación del aparato y sellado con silicona. Totalmente instalado y en funcionamiento. Según UNE-EN 13310.
Incluye: El transporte y movimiento vertical y horizontal de los materiales en obra, incluso carga y descarga de los camiones. Replanteo y trazado en el paramento de la situación del fregadero. Colocación, nivelación y fijación de los elementos de soporte. Colocación, ajuste y fijación del fregadero sobre los elementos de soporte. Protección del elemento frente a golpes. Eliminación de restos, limpieza final y retirada de restos a vertedero. Parte proporcional de medios auxiliares.
Criterio de medición de proyecto: unidad proyectada, según documentación gráfica de Proyecto.

| Código | Ud | Descripción | Rendimiento | Precio | Importe |
|---|---|---|---|---|---|
| mt30sif020a | Ud | Sifón botella sencillo de 1 1/2" para fregadero de 1 cubeta, con válvula extensible. (material) | 1.000 | 3.97 | 3.97 |
| mt30lla030 | Ud | Llave de regulación de 1/2", para fregadero o lavadero, acabado cromado. (material) | 2.000 | 12.37 | 24.74 |
| mt30fxs010aa | Ud | Fregadero de acero inoxidable para instalación en encimera, de 1 cubeta, con juego de válvulas con desagüe, 450x490 mm, incluso desagüe automático. (material) | 1.000 | 54.04 | 54.04 |
| mt31gmg030aaa | Ud | Grifería monomando con cartucho cerámico para fregadero, serie básica, acabado cromado, compuesta de caño giratorio, aireador y enlaces de alimentación flexibles. (material) | 1.000 | 46.70 | 46.70 |
| mo004 | h | Oficial 1ª fontanero. | 0.687 | 13.95 | 9.58 |
| mo054 | h | Ayudante fontanero. | 0.528 | 12.66 | 6.68 |
| % | % | Costes directos complementarios | 2 % | 145.71 | 2.91 |
|  |  | Costes directos |  |  | 148.62 |

**SCF020** Ud Lavadero de gres, 520x860x470 mm, con grifería convencional, serie básica, con caño giratorio superior, con aireador.
28.000 Ud
Suministro e instalación de lavadero de gres, de 520x860x470 mm, mediante la colocación y fijación de la pieza apoyada en el pavimento, con grifería convencional, serie básica, compuesta por caño giratorio superior, con aireador, con desagüe, sifón y enlaces de alimentación flexibles. Incluso conexión a las redes de agua fría y caliente y a la red de desagües existentes, fijación del aparato y sellado con silicona. Totalmente instalado y en funcionamiento.
Incluye: El transporte y movimiento vertical y horizontal de los materiales en obra, incluso carga y descarga de los camiones. Replanteo y trazado en el paramento de la situación del lavadero. Colocación, nivelación y fijación de los elementos de soporte. Colocación, ajuste y fijación del lavadero sobre los elementos de soporte. Protección del elemento frente a golpes. Eliminación de restos, limpieza final y retirada de restos a vertedero. Parte proporcional de medios auxiliares.
Criterio de medición de proyecto: unidad proyectada, según documentación gráfica de Proyecto.

| Código | Ud | Descripción | Rendimiento | Precio | Importe |
|---|---|---|---|---|---|
| mt30dla010a | Ud | Desagüe curvo registrable con sifón botella para lavadero. (material) | 1.000 | 2.14 | 2.14 |
| mt30lla030 | Ud | Llave de regulación de 1/2", para fregadero o lavadero, acabado cromado. | 2.000 | 12.37 | 24.74 |
| mt30lgs010a | Ud | Lavadero de gres esmaltado, 520x860x470 mm, blanco. (material) | 1.000 | 180.08 | 180.08 |
| mt31gcg060aa | Ud | Grifería con montura convencional para lavadero, serie básica, compuesta de caño giratorio superior, con aireador. (material) | 1.000 | 40.09 | 40.09 |
| mo004 | h | Oficial 1ª fontanero. | 0.598 | 13.95 | 8.34 |
| mo054 | h | Ayudante fontanero. | 0.398 | 12.66 | 5.04 |
| % | % | Costes directos complementarios | 2 % | 260.43 | 5.21 |
|  |  | Costes directos |  |  | 265.64 |

**SCM010** Ud Amueblamiento de cocina con 2,37 m de muebles bajos con zócalo inferior y 1,93 m de muebles altos acabado laminado con frente de 18 mm de grueso laminado por ambas caras, cantos verticales postformados (R.4), cantos horizontales en ABS de 1,5 mm de grueso.
28.000 Ud
Suministro y colocación de amueblamiento de cocina, compuesta por 2,37 m de muebles bajos con zócalo inferior y 1,93 m de muebles altos acabado laminado con puertas recubiertas de un folio impregnado de resinas melamínicas con un espesor de 0,2 mm y frente de 18 mm de grueso laminado por ambas caras, cantos verticales postformados (R.4), cantos horizontales en ABS de 1,5 mm de grueso. Construcción del mueble mediante los siguientes elementos: ARMAZONES: fabricados en aglomerado de madera de 16 mm de grueso y recubiertos de laminado por todas sus caras y cantos (canto frontal de 0,6 mm); trasera del mismo material de 3,5 mm de grueso, recubierta de laminado por sus dos caras; laterales provistos de varios taladros que permiten la colocación de baldas a diferentes alturas. BALDAS: fabricadas en aglomerado de madera de 16 mm de grueso y recubiertas de laminado por todas sus caras y cantos (canto frontal en ABS de 1,5 mm de grueso). BISAGRAS: de acero niquelado, con regulación en altura, profundidad y anchura; sistema clip de montaje y desmontaje. COLGADORES: ocultos de acero, con regulación de alto y fondo desde el interior del armario; éste lleva dos colgadores que soportan un peso total de 100 kg. PATAS: de plástico duro insertadas en tres puntos de la base del armario; regulación de altura entre 10 y 20 cm; cada pata soporta un peso total de 250 kg. Incluso zócalo inferior, y remates a juego con el acabado, guías de rodamientos metálicos y tiradores en puertas. Totalmente montado, sin incluir encimera, electrodomésticos ni fregadero.
Incluye: El transporte y movimiento vertical y horizontal de los materiales en obra, incluso carga y descarga de los camiones. Comprobación de la terminación del paramento de apoyo. Replanteo mediante plantilla. Colocación de los muebles y complementos. Fijación al paramento mediante elementos de anclaje. Remates. Protección de los muebles y accesorios frente a golpes y salpicaduras. Limpieza final. Eliminación y retirada de restos a vertedero de obra. Parte proporcional de medios auxiliares.
Criterio de medición de proyecto: unidad proyectada, según documentación gráfica de Proyecto. No se han duplicado esquinas en la medición de la longitud de los muebles altos y bajos.

| Código | Ud | Descripción | Rendimiento | Precio | Importe |
|---|---|---|---|---|---|
| mt32muo020a | m | Mueble bajo de cocina de 55 cm de fondo y 67 cm de altura, acabado laminado, con las puertas recubiertas de un folio impregnado de resinas melamínicas con un espesor de 0,2 mm, frente de 18 mm de grueso laminado por ambas caras, cantos verticales postformados (R.4), cantos horizontales en ABS de 1,5 mm de grueso. (material) | 2.370 | 191.36 | 453.52 |
| mt32muo010a | m | Mueble alto de cocina de 30 cm de fondo y de 27 a 84 cm de altura, acabado laminado, con las puertas recubiertas de un folio impregnado de resinas melamínicas con un espesor de 0,2 mm, frente de 18 mm de grueso laminado por ambas caras, cantos verticales postformados (R.4), cantos horizontales en ABS de 1,5 mm de grueso. (material) | 1.930 | 163.01 | 314.61 |
| mt32muo021 | m | Zócalo inferior para mueble bajo de cocina, acabado estratificado. Incluso p/p de remates. (material) | 2.370 | 9.84 | 23.32 |
| mo008 | h | Oficial 1ª carpintero. | 3.740 | 13.73 | 51.35 |
| mo030 | h | Ayudante carpintero. | 3.740 | 12.78 | 47.80 |
| % | % | Costes directos complementarios | 2 % | 890.60 | 17.81 |
|  |  | Costes directos |  |  | 908.41 |

**SCN010** Ud Encimera de granito nacional Blanco Cristal pulido, 60x2 cm, acabado con canto simple, pulido, recto y biselado de 237x60x2 cm para banco de cocina con hueco y zócalo perimetral.
28.000 Ud
Suministro y colocación de encimera de granito nacional Blanco Cristal pulido, 60x2 cm, acabado con canto simple, pulido, recto y biselado de 237x60x2 cm para banco de cocina, apoyada en los muebles bajos de cocina en la que irá encajado el fregadero. Incluso anclajes, sellado perimetral por medio de un cordón de 5 mm de espesor de sellador elástico, formación de hueco y zócalo perimetral, perfectamente terminada.
Incluye: Replanteo y trazado en el paramento de la situación de la encimera. Colocación y fijación de los elementos de soporte. Colocación, ajuste y fijación de la encimera sobre los elementos soporte. Colocación del zócalo perimetral. Sellado y masillado de encuentros. Protección del elemento frente a golpes, rozaduras y cargas pesadas. Limpieza final. Eliminación y retirada de restos a vertedero de obra. Parte proporcional de medios auxiliares.
Criterio de medición de proyecto: unidad proyectada, según documentación gráfica de Proyecto. No se han duplicado esquinas en la medición de la longitud de la encimera.

| Código | Ud | Descripción | Rendimiento | Precio | Importe |
|---|---|---|---|---|---|
| mt19egn010aaa | m | Encimera para cocina de granito nacional Blanco Cristal pulido, 60x2 cm, acabado con canto simple, pulido, recto y biselado, incluso zócalo perimetral. (material) | 2.370 | 93.17 | 220.81 |
| mt19ewa010b | Ud | Formación de hueco en encimera de granito Incluso pulido de cantos. (material) | 1.000 | 29.36 | 29.36 |
| mt19ewa020 | Ud | Material auxiliar para anclaje de encimera. (material) | 2.370 | 10.36 | 24.55 |
| mt32war010 | kg | Sellador elástico de poliuretano monocomponente para juntas. (material) | 0.033 | 9.62 | 0.32 |
| mo006 | h | Oficial 1ª montador. | 2.361 | 13.95 | 32.94 |
| mo048 | h | Ayudante montador. | 2.498 | 12.68 | 31.67 |
| % | % | Costes directos complementarios | 2 % | 339.65 | 6.79 |
|  |  | Costes directos |  |  | 346.44 |

### SI Indicadores, marcados, rotulaciones,...

**SIR010** Ud Rótulo con soporte de madera para señalización de vivienda, de 85x85 mm, con las letras o números grabados en latón extra.
28.000 Ud
Suministro y colocación de rótulo con soporte de madera para señalización de vivienda, de 85x85 mm, con las letras o números grabados en latón extra.
Incluye: El transporte y movimiento vertical y horizontal de los materiales en obra, incluso carga y descarga de los camiones. Replanteo. Fijación en paramento mediante elementos de anclaje. Colocación. Protección del elemento frente a golpes y salpicaduras. Limpieza final. Eliminación y retirada de restos a vertedero de obra. Parte proporcional de medios auxiliares.
Criterio de medición de proyecto: unidad proyectada, según documentación gráfica de Proyecto.

| Código | Ud | Descripción | Rendimiento | Precio | Importe |
|---|---|---|---|---|---|
| mt45rsv010aa | Ud | Rótulo de piso para señalización de vivienda, con soporte de madera, de 85x85 mm, con las letras o números grabados en latón extra. Incluso elementos de fijación. (material) | 1.000 | 4.33 | 4.33 |
| mo059 | h | Peón ordinario construcción. | 0.010 | 12.65 | 0.13 |
| % | % | Costes directos complementarios | 2 % | 4.46 | 0.09 |
|  |  | Costes directos |  |  | 4.55 |

### SZ Zonas comunes

**SZB010** Ud Agrupación de buzones metálicos encastrados en paramento vertical con tapajuntas perimetral, formada por 4 buzones interiores, tipo vertical con apertura hacia abajo de 240x305x110/60 mm, cuerpo y puerta de color, agrupados en 2 filas y 2 columnas.
7.000 Ud
Suministro e instalación de agrupación de buzones metálicos encastrados en paramento vertical con tapajuntas perimetral, formada por 4 buzones interiores, tipo vertical con apertura hacia abajo de 240x305x110/60 mm, cuerpo y puerta de color, agrupados en 2 filas y 2 columnas. Incluso tornillería de fijación y de unión, tarjetero, cerradura y llave.
Incluye: El transporte y movimiento vertical y horizontal de los materiales en obra, incluso carga y descarga de los camiones. Replanteo mediante plantilla. Fijación en paramento mediante elementos de anclaje. Colocación de buzones y complementos. Sellado de juntas. Protección del elemento frente a golpes y salpicaduras. Limpieza final. Eliminación y retirada de restos a vertedero de obra. Parte proporcional de medios auxiliares.
Criterio de medición de proyecto: unidad proyectada, según documentación gráfica de Proyecto.

| Código | Ud | Descripción | Rendimiento | Precio | Importe |
|---|---|---|---|---|---|
| mt45bit010aa | Ud | Buzón interior metálico, tipo vertical con apertura hacia abajo, de 240x305x110/60 mm, cuerpo y puerta de color. Incluso tornillería de fijación y de unión, tarjetero, cerradura y llaves. (material) | 4.000 | 15.14 | 60.56 |
| mt45bit011bba | Ud | Tapajuntas de acero galvanizado color negro, para agrupación de 2x2 buzones interiores metálicos. Incluso corte a inglete, mecanización y escuadras. (material) | 1.000 | 6.07 | 6.07 |
| mo010 | h | Oficial 1ª construcción. | 0.398 | 13.51 | 5.38 |
| mo059 | h | Peón ordinario construcción. | 0.398 | 12.65 | 5.03 |
| % | % | Costes directos complementarios | 2 % | 77.04 | 1.54 |
|  |  | Costes directos |  |  | 78.58 |

**SZB020** Ud Decoración de zaguán de entrada a edificio de viviendas.
2.000 Ud × 5000.00
Decoración de zaguán de entrada a edificio de viviendas mediante la formación de revestimientos de los paramentos verticales. Incluso carpintería exterior en acceso a zaguán. Características y calidades de los materiales a decidir por la Dirección de obra.
Incluye: El transporte y movimiento vertical y horizontal de los materiales en obra, incluso carga y descarga de los camiones. Marcado de los puntos de fijación. Colocación de la carpintería. Sellado de juntas perimetrales. Ajuste final. Preparación del paramento soporte a revestir. Ejecución del acabado superficial. Protección del revestimiento recién ejecutado frente a golpes y salpicaduras. Eliminación de restos, limpieza final y retirada de escombros a vertedero. Parte proporcional de andamiajes y medios auxiliares.
Criterio de medición de proyecto: unidad proyectada, según documentación gráfica de Proyecto.

## U Urbanización interior de la parcela

### UA Alcantarillado

**UAA010a** Ud Arqueta de paso, de obra de fábrica, registrable, de dimensiones interiores 38x38x50 cm, con tapa prefabricada de hormigón armado.
7.000 Ud
Formación de arqueta de paso enterrada, de dimensiones interiores 38x38x50 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.147 | 65.89 | 9.69 |
| mt04lpv010a | Ud | Ladrillo cerámico perforado (panal), para revestir, 24x12x9 cm. | 40.000 | 0.17 | 6.80 |
| mt09mor010c | m³ | Mortero de cemento M-40 (1:6), confeccionado en obra. | 0.016 | 58.84 | 0.94 |
| mt11var110 | Ud | Conjunto de piezas de PVC para realizar en el fondo de la arqueta de paso los cauces correspondientes. (material) | 1.000 | 5.80 | 5.80 |
| mt09mor010f | m³ | Mortero de cemento M-160 (1:3), confeccionado en obra. | 0.014 | 70.59 | 0.99 |
| mt11var100 | Ud | Conjunto de elementos necesarios para garantizar el cierre hermético al paso de olores mefíticos en arquetas de saneamiento, compuesto por: angulares y chapas metálicas con sus elementos de fijación y anclaje, junta de neopreno, aceite y demás accesorios. | 1.000 | 8.04 | 8.04 |
| mt11arf010a | Ud | Tapa de hormigón armado prefabricada, 50x50x6 cm, (para arqueta de 38x38 cm). (material) | 1.000 | 13.75 | 13.75 |
| mo010 | h | Oficial 1ª construcción. | 1.399 | 13.51 | 18.90 |
| mo059 | h | Peón ordinario construcción. | 0.999 | 12.65 | 12.64 |
| % | % | Costes directos complementarios | 2 % | 77.55 | 1.55 |
|  |  | Costes directos |  |  | 79.10 |

**UAA010b** Ud Arqueta de paso, de obra de fábrica, registrable, de dimensiones interiores 38x38x75 cm, con tapa prefabricada de hormigón armado.
3.000 Ud
Formación de arqueta de paso enterrada, de dimensiones interiores 38x38x75 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.147 | 65.89 | 9.69 |
| mt04lpv010a | Ud | Ladrillo cerámico perforado (panal), para revestir, 24x12x9 cm. | 64.000 | 0.17 | 10.88 |
| mt09mor010c | m³ | Mortero de cemento M-40 (1:6), confeccionado en obra. | 0.026 | 58.84 | 1.53 |
| mt11var110 | Ud | Conjunto de piezas de PVC para realizar en el fondo de la arqueta de paso los cauces correspondientes. | 1.000 | 5.80 | 5.80 |
| mt09mor010f | m³ | Mortero de cemento M-160 (1:3), confeccionado en obra. | 0.019 | 70.59 | 1.34 |
| mt11var100 | Ud | Conjunto de elementos necesarios para garantizar el cierre hermético al paso de olores mefíticos en arquetas de saneamiento, compuesto por: angulares y chapas metálicas con sus elementos de fijación y anclaje, junta de neopreno, aceite y demás accesorios. | 1.000 | 8.04 | 8.04 |
| mt11arf010a | Ud | Tapa de hormigón armado prefabricada, 50x50x6 cm, (para arqueta de 38x38 cm). | 1.000 | 13.75 | 13.75 |
| mo010 | h | Oficial 1ª construcción. | 1.678 | 13.51 | 22.67 |
| mo059 | h | Peón ordinario construcción. | 1.195 | 12.65 | 15.12 |
| % | % | Costes directos complementarios | 2 % | 88.82 | 1.78 |
|  |  | Costes directos |  |  | 90.60 |

**UAA010c** Ud Arqueta de paso, de obra de fábrica, registrable, de dimensiones interiores 51x51x65 cm, con tapa prefabricada de hormigón armado.
3.000 Ud
Formación de arqueta de paso enterrada, de dimensiones interiores 51x51x65 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.185 | 65.89 | 12.19 |
| mt04lpv010a | Ud | Ladrillo cerámico perforado (panal), para revestir, 24x12x9 cm. | 70.000 | 0.17 | 11.90 |
| mt09mor010c | m³ | Mortero de cemento M-40 (1:6), confeccionado en obra. | 0.029 | 58.84 | 1.71 |
| mt11var110 | Ud | Conjunto de piezas de PVC para realizar en el fondo de la arqueta de paso los cauces correspondientes. | 1.000 | 5.80 | 5.80 |
| mt09mor010f | m³ | Mortero de cemento M-160 (1:3), confeccionado en obra. | 0.024 | 70.59 | 1.69 |
| mt11var100 | Ud | Conjunto de elementos necesarios para garantizar el cierre hermético al paso de olores mefíticos en arquetas de saneamiento, compuesto por: angulares y chapas metálicas con sus elementos de fijación y anclaje, junta de neopreno, aceite y demás accesorios. | 1.000 | 8.04 | 8.04 |
| mt11arf010b | Ud | Tapa de hormigón armado prefabricada, 60x60x6 cm, (para arqueta de 51x51 cm). (material) | 1.000 | 18.26 | 18.26 |
| mo010 | h | Oficial 1ª construcción. | 1.574 | 13.51 | 21.26 |
| mo059 | h | Peón ordinario construcción. | 1.121 | 12.65 | 14.18 |
| % | % | Costes directos complementarios | 2 % | 95.03 | 1.90 |
|  |  | Costes directos |  |  | 96.93 |

**UAA010** Ud Arqueta de paso, de obra de fábrica, registrable, de dimensiones interiores 51x51x100 cm, con tapa prefabricada de hormigón armado.
3.000 Ud
Formación de arqueta de paso enterrada, de dimensiones interiores 51x51x100 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.185 | 65.89 | 12.19 |
| mt04lpv010a | Ud | Ladrillo cerámico perforado (panal), para revestir, 24x12x9 cm. | 100.000 | 0.17 | 17.00 |
| mt09mor010c | m³ | Mortero de cemento M-40 (1:6), confeccionado en obra. | 0.041 | 58.84 | 2.41 |
| mt11var110 | Ud | Conjunto de piezas de PVC para realizar en el fondo de la arqueta de paso los cauces correspondientes. | 1.000 | 5.80 | 5.80 |
| mt09mor010f | m³ | Mortero de cemento M-160 (1:3), confeccionado en obra. | 0.035 | 70.59 | 2.47 |
| mt11var100 | Ud | Conjunto de elementos necesarios para garantizar el cierre hermético al paso de olores mefíticos en arquetas de saneamiento, compuesto por: angulares y chapas metálicas con sus elementos de fijación y anclaje, junta de neopreno, aceite y demás accesorios. | 1.000 | 8.04 | 8.04 |
| mt11arf010b | Ud | Tapa de hormigón armado prefabricada, 60x60x6 cm, (para arqueta de 51x51 cm). | 1.000 | 18.26 | 18.26 |
| mo010 | h | Oficial 1ª construcción. | 1.993 | 13.51 | 26.93 |
| mo059 | h | Peón ordinario construcción. | 1.415 | 12.65 | 17.90 |
| % | % | Costes directos complementarios | 2 % | 111.00 | 2.22 |
|  |  | Costes directos |  |  | 113.22 |

**UAC010** m Tubería enterrada en terreno no agresivo, formada por tubo de PVC corrugado para saneamiento sin presión, enterrado, serie SN-4, rigidez anular nominal 4 kN/m² según UNE-EN 1401-1, unión con junta elástica, de 200 mm de diámetro.
113.140 m
Suministro y montaje de tubería enterrada en terreno no agresivo, formada por tubo de PVC corrugado para saneamiento sin presión, enterrado, serie SN-4, rigidez anular nominal 4 kN/m² según UNE-EN 1401-1, unión con junta elástica, de 200 mm de diámetro y sección circular, con una pendiente mínima del 0,50%, para conducción de saneamiento sin presión, colocada sobre cama o lecho de arena de 10 cm de espesor, debidamente compactada y nivelada mediante equipo manual con pisón vibrante, relleno lateral compactando hasta los riñones y posterior relleno con la misma arena hasta 30 cm por encima de la generatriz superior, sin incluir la excavación ni el posterior relleno principal de las zanjas. Incluso p/p de piezas especiales, juntas y lubricante para montaje de uniones elásticas y accesorios. Totalmente colocada y probada según Pliego de Prescripciones Técnicas Generales para tuberías de saneamiento de poblaciones del M.O.P.U.
Incluye: El transporte y movimiento vertical y horizontal de los materiales en obra, incluso carga y descarga de los camiones. Replanteo y trazado del colector. Eliminación de las tierras sueltas del fondo de la excavación. Presentación en seco de tubos y piezas especiales. Ejecución del lecho de arena para asiento del tubo. Descenso y colocación de los colectores en el fondo de la zanja. Montaje de la instalación empezando por el extremo de cabecera. Formación de uniones entre piezas. Ejecución del relleno envolvente. Pruebas de servicio. Eliminación de restos, limpieza final y retirada de restos a vertedero. Parte proporcional de medios auxiliares.
Criterio de medición de proyecto: longitud medida en proyección horizontal, de cara interior a cara interior de arquetas u otros elementos de unión, según documentación gráfica de Proyecto.

| Código | Ud | Descripción | Rendimiento | Precio | Importe |
|---|---|---|---|---|---|
| mt11tpr010ab | m | Tubo de PVC corrugado para saneamiento sin presión, enterrado, serie SN-4, rigidez anular nominal 4 kN/m² según UNE-EN 1401-1, unión con junta elástica, de 200 mm de diámetro, incluso juntas de goma y lubricante. (material) | 1.050 | 10.48 | 11.00 |
| mt01ara010 | m³ | Arena de 0 a 5 mm de diámetro. | 0.329 | 11.92 | 3.92 |
| mq01ret020 | h | Retrocargadora s/neumáticos 75 CV. | 0.037 | 33.20 | 1.23 |
| mq02rop020 | h | Pisón vibrante de 80 kg, con placa de 30x30 cm, tipo rana. | 0.252 | 2.52 | 0.64 |
| mo010 | h | Oficial 1ª construcción. | 0.171 | 13.51 | 2.31 |
| mo059 | h | Peón ordinario construcción. | 0.197 | 12.65 | 2.49 |
| % | % | Costes directos complementarios | 2 % | 21.59 | 0.43 |
|  |  | Costes directos |  |  | 22.02 |

**UAI010** m Sumidero longitudinal de fábrica, para zonas de tráfico B-125 (aceras, zonas peatonales o aparcamientos comunitarios), de 200 mm de ancho interior y 400 mm de alto, con rejilla de entramado de acero galvanizado.
6.860 m
Formación de sumidero longitudinal de fábrica, para zonas de tráfico B-125 (aceras, zonas peatonales o aparcamientos comunitarios), de 200 mm de ancho interior y 400 mm de alto, realizado sobre solera de hormigón en masa HM-20/B/20/I de 15 cm de espesor, con paredes de fábrica de ladrillo perforado de 1/2 pie de espesor, sentado con mortero de cemento M-40 (1:6), enfoscada y bruñida interiormente con mortero de cemento M-160 (1:3), con rejilla y marco de entramado de acero galvanizado, piezas especiales y recibido. Incluso p/p de sifón en línea registrable colocado a la salida del sumidero para garantizar el sello hidráulico. Completamente terminado. Incluyendo el relleno del trasdós con hormigón y sin incluir la excavación.
Incluye: El transporte y movimiento vertical y horizontal de los materiales en obra, incluso carga y descarga de los camiones. Replanteo y trazado del sumidero. Saneamiento de las tierras sueltas del fondo previamente excavado. Vertido y compactación del hormigón en formación de solera. Formación de la obra de fábrica con ladrillos, previamente humedecidos, colocados con mortero. Empalme y rejuntado de la tubería al sumidero. Colocación del sifón en línea. Enfoscado y bruñido por el interior con mortero de cemento, redondeando ángulos. Relleno del trasdós. Colocación del marco y la rejilla. Protección frente a obturaciones y tráfico pesado. Eliminación de restos, limpieza final y retirada de restos a vertedero. Parte proporcional de medios auxiliares.
Criterio de medición de proyecto: longitud medida según documentación gráfica de Proyecto.

| Código | Ud | Descripción | Rendimiento | Precio | Importe |
|---|---|---|---|---|---|
| mt10hmf010d | m³ | Hormigón HM-20/B/20/I, fabricado en central normal, vertido con cubilote. | 0.059 | 53.70 | 3.17 |
| mt04lpv010a | Ud | Ladrillo cerámico perforado (panal), para revestir, 24x12x9 cm. | 36.000 | 0.17 | 6.12 |
| mt09mor010c | m³ | Mortero de cemento M-40 (1:6), confeccionado en obra. | 0.030 | 58.84 | 1.77 |
| mt09mor010f | m³ | Mortero de cemento M-160 (1:3), confeccionado en obra. | 0.015 | 70.59 | 1.06 |
| mt11rej020ba | Ud | Marco y rejilla de de entramado de acero galvanizado, de 200 mm de ancho y 500 mm de longitud, para canaleta de 200 mm de ancho interior y 400 mm de alto, clase B-125 según UNE-EN 124, carga de rotura 125 kN. (material) | 2.000 | 13.37 | 26.74 |
| mt11var120a | Ud | Sifón en línea, registrable, de PVC, de 110 mm de diámetro. (material) | 0.200 | 27.49 | 5.50 |
| mo010 | h | Oficial 1ª construcción. | 1.399 | 13.51 | 18.90 |
| mo059 | h | Peón ordinario construcción. | 0.699 | 12.65 | 8.84 |
| % | % | Costes directos complementarios | 2 % | 72.10 | 1.44 |
|  |  | Costes directos |  |  | 73.54 |

**UAI020** Ud Imbornal prefabricado de hormigón, de 50x30x60 cm.
27.000 Ud
Suministro y montaje de imbornal prefabricado de hormigón fck=25 MPa, de 50x30x60 cm de medidas interiores, para recogida de aguas pluviales, colocado sobre solera de hormigón en masa HM-20/P/20/I de 10 cm de espesor y rejilla de fundición dúctil normalizada, clase C-250 según UNE-EN 124, compatible con superficies de adoquín, hormigón o asfalto en caliente, abatible y antirrobo, con marco de fundición del mismo tipo, enrasada al pavimento. Totalmente instalado y conexionado a la red general de desagüe. Completamente terminado. Incluyendo la excavación manual y el relleno del trasdós con material granular.
Incluye: El transporte y movimiento vertical y horizontal de los materiales en obra, incluso carga y descarga de los camiones. Replanteo y trazado del imbornal en planta y alzado. Excavación. Saneamiento de las tierras sueltas del fondo previamente excavado. Vertido y compactación del hormigón en formación de solera. Colocación del imbornal prefabricado. Empalme y rejuntado del imbornal al colector. Relleno del trasdós. Colocación del marco y la rejilla. Protección frente a obturaciones y tráfico pesado. Eliminación de restos, limpieza final y retirada de restos a vertedero. Parte proporcional de medios auxiliares.
Criterio de medición de proyecto: unidad proyectada, según documentación gráfica de Proyecto.

| Código | Ud | Descripción | Rendimiento | Precio | Importe |
|---|---|---|---|---|---|
| mt11arh011a | Ud | Imbornal con fondo y salida frontal, registrable, prefabricada de hormigón fck=25 MPa, de 50x30x60 cm de medidas interiores, para saneamiento. (material) | 1.000 | 27.61 | 27.61 |
| mt11rej010a | Ud | Marco y rejilla de fundición dúctil, clase C-250 según UNE-EN 124, abatible y provista de cadena antirrobo, de 300x300 mm, para imbornal, incluso revestimiento de pintura bituminosa y relieves antideslizantes en la parte superior. (material) | 1.000 | 31.82 | 31.82 |
| mt10hmf010e | m³ | Hormigón HM-20/P/20/I, fabricado en central normal, vertido con cubilote. | 0.048 | 51.94 | 2.49 |
| mt01arr010a | t | Grava de cantera, de 19 a 25 mm de diámetro. (material) | 0.529 | 7.17 | 3.79 |
| mo010 | h | Oficial 1ª construcción. | 0.450 | 13.51 | 6.08 |
| mo059 | h | Peón ordinario construcción. | 0.450 | 12.65 | 5.69 |
| % | % | Costes directos complementarios | 2 % | 77.48 | 1.55 |
|  |  | Costes directos |  |  | 79.03 |

**UAP010** Ud Pozo de registro de fábrica de ladrillo y elementos prefabricados de hormigón en masa, de 1,00 m de diámetro, altura 2 m, con dispositivos de cubrición y cierre, instalado en calzadas de calles, incluyendo las peatonales, o zonas de aparcamiento para todo tipo de vehículos.
1.000 Ud
Suministro y montaje de pozo de registro compuesto por elementos prefabricados de hormigón en masa y fábrica de ladrillo cerámico perforado, de 1,00 m de diámetro interior y de 2 m de altura útil interior, formado por: solera de 25 cm de espesor de hormigón armado HA-30/B/20/IIb+Qb ligeramente armada con malla electrosoldada ME 20x20 de Ø 8 mm, acero B 500 T 6x2,20 UNE 36092 dispuesto en la cara superior de la solera; cono asimétrico para brocal de pozo de registro, prefabricado de hormigón en masa, con junta de goma, según UNE-EN 1917, de 100 a 60 cm de diámetro interior y 60 cm de altura, resistencia a compresión mayor de 250 kg/cm²; anillo prefabricado de hormigón en masa, para pozo de registro, unión rígida mediante junta machihembrada, según UNE-EN 1917, de 100 cm de diámetro interior y 100 cm de altura, resistencia a compresión mayor de 250 kg/cm²; anillo prefabricado de hormigón en masa, para pozo de registro, unión rígida mediante junta machihembrada, según UNE-EN 1917, de 100 cm de diámetro interior y 50 cm de altura, resistencia a compresión mayor de 250 kg/cm², con cierre de marco y tapa de fundición clase D-400 según UNE-EN 124, carga de rotura 400 kN, instalado en calzadas de calles, incluyendo las peatonales, o zonas de aparcamiento para todo tipo de vehículos. Incluso anillado superior, relleno perimetral con hormigón en masa HM-10/B/20/I del trasdós del pozo, p/p de material para conexiones y remates, formación de canal en el fondo del pozo, junta expansiva para sellado de juntas, recibido de pates, recibido de marco y ajuste entre tapa y marco con material elastómero. Completamente terminado sin incluir la excavación.
Incluye: El transporte y movimiento vertical y horizontal de los materiales en obra, incluso carga y descarga de los camiones. Replanteo y trazado del pozo en planta y alzado. Saneamiento de las tierras sueltas del fondo previamente excavado. Colocación del mallazo. Vertido y compactación del hormigón en formación de solera. Formación del arranque de fábrica. Montaje de las piezas premoldeadas. Empalme y rejuntado de los colectores al pozo. Sellado de juntas. Colocación de los pates. Vertido y compactación del hormigón en relleno del trasdós del pozo. Colocación de marco, tapa de registro y accesorios. Protección del pozo frente a golpes, en especial durante el relleno y compactación de áridos, y frente al tráfico pesado. Eliminación de restos, limpieza final y retirada de restos a vertedero. Parte proporcional de medios auxiliares.
Criterio de medición de proyecto: unidad proyectada, según documentación gráfica de Proyecto.

| Código | Ud | Descripción | Rendimiento | Precio | Importe |
|---|---|---|---|---|---|
| mt10haf010b | m³ | Hormigón HA-30/B/20/IIb+Qb, fabricado en central con cemento SR, vertido con cubilote. (material) | 0.450 | 84.06 | 37.83 |
| mt07ame010cd | m² | Malla electrosoldada ME 20x20 Ø 8-8 B 500 T 6x2,20 UNE 36092. (material) | 1.750 | 3.28 | 5.74 |
| mt04lpv010a | Ud | Ladrillo cerámico perforado (panal), para revestir, 24x12x9 cm. | 270.000 | 0.17 | 45.90 |
| mt09mor010c | m³ | Mortero de cemento M-40 (1:6), confeccionado en obra. | 0.324 | 58.84 | 19.06 |
| mt09mor010f | m³ | Mortero de cemento M-160 (1:3), confeccionado en obra. | 0.004 | 70.59 | 0.28 |
| mt46phm010b | Ud | Anillo prefabricado de hormigón en masa, para pozo de registro, unión rígida mediante junta machihembrada, según UNE-EN 1917, de 100 cm de diámetro interior y 50 cm de altura, resistencia a compresión mayor de 250 kg/cm². (material) | 1.000 | 30.91 | 30.91 |
| mt46phm020b | Ud | Cono asimétrico para brocal de pozo de registro, prefabricado de hormigón en masa, con junta de goma, según UNE-EN 1917, de 100 a 60 cm de diámetro interior y 60 cm de altura, resistencia a compresión mayor de 250 kg/cm². (material) | 1.000 | 37.58 | 37.58 |
| mt46phm030ca | Ud | Tapa de registro y marco de fundición dúctil de 60 cm de diámetro, para pozo de registro, clase D-400 según UNE-EN 124, carga de rotura 400 kN. Tapa revestida con pintura bituminosa y marco provisto de junta de insonorización de polietileno y dispositivo antirrobo, llave de maniobra y accesorios. (material) | 1.000 | 67.04 | 67.04 |
| mt46phm050 | Ud | Pate de polipropileno conformado en U, para pozo de registro, de 330x160 mm, sección transversal de D=25 mm, según UNE-EN 1917. (material) | 6.000 | 4.58 | 27.48 |
| mt10hmf010c | m³ | Hormigón HM-10/B/20/I, fabricado en central normal, vertido con cubilote. | 1.800 | 49.59 | 89.26 |
| mt46phm060 | m | Junta expansiva de estructura maciza, según UNE-EN 681-1. (material) | 1.000 | 3.16 | 3.16 |
| mq04cag010a | h | Camión con grúa de hasta 6 t. (maquinaria) | 0.204 | 45.85 | 9.35 |
| mo010 | h | Oficial 1ª construcción. | 7.034 | 13.51 | 95.03 |
| mo059 | h | Peón ordinario construcción. | 3.517 | 12.65 | 44.49 |
| % | % | Costes directos complementarios | 2 % | 513.11 | 10.26 |
|  |  | Costes directos |  |  | 523.37 |

### UI Iluminación exterior

**UII010** Ud Baliza exterior de PVC, con soporte de 1,10 m de altura; con lámpara de vapor de mercurio de 80 vatios.
45.000 Ud
Suministro y montaje de baliza exterior de 1,10 m de altura, formada por pedestal de material plástico inyectado, globo de vidrio prismático y cúpula de aluminio en color para alumbrado exterior; con lámpara de vapor de mercurio de 80 vatios de potencia. Incluso accesorios, elementos de anclaje, equipo de encendido y conexionado. Totalmente instalada.
Incluye: El transporte y movimiento vertical y horizontal de los materiales en obra, incluso carga y descarga de los camiones. Preparación de la superficie de apoyo. Fijación de la baliza. Colocación de accesorios. Limpieza y protección del elemento frente a golpes, salpicaduras, etc. Eliminación de restos, limpieza final y retirada de restos a vertedero. Comprobación del funcionamiento. Parte proporcional de andamiajes y medios auxiliares.
Criterio de medición de proyecto: unidad proyectada, según documentación gráfica de Proyecto.

| Código | Ud | Descripción | Rendimiento | Precio | Importe |
|---|---|---|---|---|---|
| mt34xpj010a | Ud | Baliza exterior de poca altura de PVC VM 80 W de ABB, con soporte de 1,10 m de altura. (material) | 1.000 | 144.37 | 144.37 |
| mt34lvp010b | Ud | Lámpara de vapor de mercurio, VM 80 W. (material) | 1.000 | 5.90 | 5.90 |
| mt34www010 | Ud | Material auxiliar para iluminación exterior. (material) | 1.000 | 0.78 | 0.78 |
| mo001 | h | Oficial 1ª electricista. | 0.499 | 13.95 | 6.96 |
| mo051 | h | Ayudante electricista. | 0.499 | 12.66 | 6.32 |
| % | % | Costes directos complementarios | 2 % | 164.33 | 3.29 |
|  |  | Costes directos |  |  | 167.62 |

**UII020** Ud Farola compuesta por luminaria esférica sobre columna de 3,5 m de altura con lámpara de vapor de mercurio de 80 vatios.
23.000 Ud
Suministro y montaje de farola compuesta por columna de tubo de acero galvanizado pintada en color, de 3,5 m de altura con lámpara de vapor de mercurio de 80 vatios de potencia y luminaria esférica de 400 mm de diámetro, formada por globo de polietileno opal, deflector térmico de chapa de aluminio y portaglobos de aluminio, provista de caja de conexión y protección, conductor interior, pica de tierra, arqueta de paso y derivación con cerco y tapa de hierro fundido. Incluso cimentación realizada con hormigón HM-20/P/20/I, accesorios, elementos de anclaje, equipo de encendido y conexionado. Totalmente instalada.
Incluye: El transporte y movimiento vertical y horizontal de los materiales en obra, incluso carga y descarga de los camiones. Formación de cimentación de hormigón en masa. Preparación de la superficie de apoyo. Fijación de la columna. Colocación del farol. Colocación de la lámpara y accesorios. Limpieza y protección del elemento frente a golpes, salpicaduras, etc. Eliminación de restos, limpieza final y retirada de restos a vertedero. Comprobación del funcionamiento. Parte proporcional de andamiajes y medios auxiliares.
Criterio de medición de proyecto: unidad proyectada, según documentación gráfica de Proyecto.

| Código | Ud | Descripción | Rendimiento | Precio | Importe |
|---|---|---|---|---|---|
| mt34www030a | Ud | Cimentación con hormigón HM-20/P/20/I para anclaje de columna de 3 a 6 m de altura, incluso placa y pernos de anclaje. (material) | 1.000 | 80.70 | 80.70 |
| mt34www020 | Ud | Arqueta de paso y derivación de 40x40x60 cm, provista de cerco y tapa de hierro fundido. (material) | 1.000 | 71.42 | 71.42 |
| mt34www040 | Ud | Caja de conexión y protección, con fusibles. (material) | 1.000 | 5.81 | 5.81 |
| mt34www050 | Ud | Conductor aislado de cobre para 0,6/1 kV de 2x2,5 mm². (material) | 6.000 | 0.41 | 2.46 |
| mt35ttc010b | m | Conductor de cobre desnudo, de 35 mm². | 2.000 | 2.71 | 5.42 |
| mt35tte010a | Ud | Electrodo para red de toma de tierra cobreado, fabricado en acero, de 14 mm de diámetro y 150 cm de longitud. (material) | 1.000 | 15.41 | 15.41 |
| mt34xap010a | Ud | Farola compuesta por: luminaria esférica de 400 mm de diámetro, formada por globo de polietileno opal, deflector térmico de chapa de aluminio y portaglobos de fundición inyectada de aluminio, para lámpara de VM 80 W de ABB, equipo de encendido y columna recta de chapa de acero galvanizado de 3,5 m de altura. (material) | 1.000 | 269.01 | 269.01 |
| mt34lvp010b | Ud | Lámpara de vapor de mercurio, VM 80 W. | 1.000 | 5.90 | 5.90 |
| mt34www010 | Ud | Material auxiliar para iluminación exterior. | 1.000 | 0.78 | 0.78 |
| mq07gte010 | h | Grúa telescópica autopropulsada 20 t. (maquinaria) | 0.204 | 46.47 | 9.48 |
| mo010 | h | Oficial 1ª construcción. | 0.300 | 13.51 | 4.05 |
| mo059 | h | Peón ordinario construcción. | 0.200 | 12.65 | 2.53 |
| mo001 | h | Oficial 1ª electricista. | 0.499 | 13.95 | 6.96 |
| mo051 | h | Ayudante electricista. | 0.499 | 12.66 | 6.32 |
| % | % | Costes directos complementarios | 2 % | 486.25 | 9.73 |
|  |  | Costes directos |  |  | 495.98 |

### UJ Jardinería

**UJC020** m² Césped por siembra de mezcla de semillas.
1270.730 m²
Formación de césped por siembra de mezcla de semillas de lodium, agrostis, festuca y poa.
Incluye: El transporte y movimiento vertical y horizontal de los materiales en obra, incluso carga y descarga de los camiones. Preparación del terreno y abonado de fondo. Rastrillado y retirada de todo material de tamaño superior a 2 cm. Distribución de semillas. Tapado con mantillo. Primer riego. Eliminación de restos, limpieza final y retirada de restos a vertedero. Parte proporcional de medios auxiliares.
Criterio de medición de proyecto: superficie medida según documentación gráfica de Proyecto.

| Código | Ud | Descripción | Rendimiento | Precio | Importe |
|---|---|---|---|---|---|
| mt48tis010 | kg | Mezcla de semilla para césped. (material) | 0.030 | 4.91 | 0.15 |
| mt48tie030 | m³ | Tierra vegetal cribada. (material) | 0.150 | 12.38 | 1.86 |
| mt48tie040 | kg | Mantillo limpio cribado. (material) | 6.000 | 0.03 | 0.18 |
| mt48tif020 | kg | Abono para presiembra de césped. (material) | 0.100 | 0.40 | 0.04 |
| mt08aaa010a | m³ | Agua. (material) | 0.150 | 0.63 | 0.09 |
| mq09rod010 | h | Rodillo ligero. (maquinaria) | 0.025 | 3.18 | 0.08 |
| mq09mot010 | h | Motocultor 60/80 cm. (maquinaria) | 0.051 | 36.13 | 1.84 |
| mo026 | h | Oficial 1ª jardinero. (mano de obra) | 0.100 | 13.51 | 1.35 |
| mo060 | h | Peón jardinero. (mano de obra) | 0.199 | 12.65 | 2.52 |
| % | % | Costes directos complementarios | 2 % | 8.11 | 0.16 |
|  |  | Costes directos |  |  | 8.27 |

**UJM010** m² Macizo de Milenrama (Achillea millefolium) de 0,15-0,60 m de altura, a razón de 4 plantas/m².
254.150 m²
Suministro, apertura de hoyo y plantación de macizo de Milenrama (Achillea millefolium) de 0,15-0,60 m de altura, a razón de 4 plantas/m², suministradas en contenedor.
Incluye: El transporte y movimiento vertical y horizontal de los materiales en obra, incluso carga y descarga de los camiones. Laboreo y preparación del terreno con motocultor, abonado, recebo de mantillo y primer riego, según las proporciones señaladas en este precio. Eliminación de restos, limpieza final y retirada de restos a vertedero. Parte proporcional de medios auxiliares.
Criterio de medición de proyecto: superficie medida según documentación gráfica de Proyecto.

| Código | Ud | Descripción | Rendimiento | Precio | Importe |
|---|---|---|---|---|---|
| mt48epa010a | Ud | Milenrama (Achillea millefolium) de 0,15-0,60 m de altura, suministrada en contenedor de 8x8 cm. (material) | 4.000 | 1.82 | 7.28 |
| mt48tie040 | kg | Mantillo limpio cribado. | 6.000 | 0.03 | 0.18 |
| mt48tie020 | kg | Substrato vegetal fertilizado. (material) | 6.000 | 0.51 | 3.06 |
| mt08aaa010a | m³ | Agua. | 0.050 | 0.63 | 0.03 |
| mq09mot010 | h | Motocultor 60/80 cm. | 0.051 | 36.13 | 1.84 |
| mo026 | h | Oficial 1ª jardinero. | 0.100 | 13.51 | 1.35 |
| mo060 | h | Peón jardinero. | 0.249 | 12.65 | 3.15 |
| % | % | Costes directos complementarios | 2 % | 16.89 | 0.34 |
|  |  | Costes directos |  |  | 17.23 |

**UJM020** m² Rocalla mixta de piedra caliza de coquera sin trabajar, arbustos de Abelia (Abelia x grandiflora) de 0,6-1,5 m de altura a razón de 1 arbustos/m².
169.430 m²
Formación de rocalla mixta de piedra caliza de coquera sin trabajar, arbustos de Abelia (Abelia x grandiflora) de 0,6-1,5 m de altura a razón de 1 arbustos/m², suministrados en contenedor. Incluso coníferas enanas a razón de 0,6 ud/m².
Incluye: El transporte y movimiento vertical y horizontal de los materiales en obra, incluso carga y descarga de los camiones. Remodelado, cava y abonado del terreno. Colocación de piedras. Distribución y plantación de los arbustos. Cubrición con mantillo. Primer riego. Eliminación de restos, limpieza final y retirada de restos a vertedero. Parte proporcional de medios auxiliares.
Criterio de medición de proyecto: superficie medida según documentación gráfica de Proyecto.

| Código | Ud | Descripción | Rendimiento | Precio | Importe |
|---|---|---|---|---|---|
| mt48ebp010a | Ud | Abelia (Abelia x grandiflora) de 0,6-1,5 m de altura, suministrada en contenedor de 1,3 litros, D=14 cm. (material) | 1.000 | 3.92 | 3.92 |
| mt01arj030a | m³ | Piedra caliza de coquera sin trabajar. (material) | 0.075 | 51.57 | 3.87 |
| mt48ecr020 | Ud | Conífera enana de 0,2-0,4 m de altura, para rocalla. (material) | 0.600 | 5.42 | 3.25 |
| mt48tie040 | kg | Mantillo limpio cribado. | 4.000 | 0.03 | 0.12 |
| mt48tie020 | kg | Substrato vegetal fertilizado. | 4.000 | 0.51 | 2.04 |
| mt08aaa010a | m³ | Agua. | 0.050 | 0.63 | 0.03 |
| mo026 | h | Oficial 1ª jardinero. | 0.249 | 13.51 | 3.36 |
| mo060 | h | Peón jardinero. | 0.398 | 12.65 | 5.03 |
| % | % | Costes directos complementarios | 2 % | 21.62 | 0.43 |
|  |  | Costes directos |  |  | 22.05 |

**UJP010** Ud Mimosa (Acacia dealbata), suministrado en contenedor.
33.000 Ud
Suministro, apertura de hoyo de 60x60x60 cm por medios mecánicos y plantación de Mimosa (Acacia dealbata), suministrado en contenedor. Incluso p/p de aportación de tierra vegetal seleccionada y cribada, substratos vegetales fertilizados, formación de alcorque y primer riego.
Incluye: El transporte y movimiento vertical y horizontal de los materiales en obra, incluso carga y descarga de los camiones. Laboreo y preparación del terreno con medios mecánicos, abonado, plantación y primer riego. Eliminación de restos, limpieza final y retirada de restos a vertedero. Parte proporcional de medios auxiliares.
Criterio de medición de proyecto: unidad proyectada, según documentación gráfica de Proyecto.

| Código | Ud | Descripción | Rendimiento | Precio | Importe |
|---|---|---|---|---|---|
| mt48eap010a | Ud | Mimosa (Acacia dealbata) de 12 a 14 cm de perímetro de tronco a 1 m del suelo, suministrado en contenedor de 50 litros, D=50 cm cm. (material) | 1.000 | 125.58 | 125.58 |
| mt48tie030 | m³ | Tierra vegetal cribada. | 0.100 | 12.38 | 1.24 |
| mt48tie020 | kg | Substrato vegetal fertilizado. | 0.010 | 0.51 | 0.01 |
| mt08aaa010a | m³ | Agua. | 0.040 | 0.63 | 0.03 |
| mq01exn020 | h | Excavadora hidráulica s/neumáticos 84 CV. (maquinaria) | 0.051 | 41.74 | 2.13 |
| mq04dua020 | h | Dumper autocargable de 2 t de carga útil, con mecanismo hidráulico. | 0.051 | 5.54 | 0.28 |
| mo026 | h | Oficial 1ª jardinero. | 0.149 | 13.51 | 2.01 |
| mo060 | h | Peón jardinero. | 0.299 | 12.65 | 3.78 |
| % | % | Costes directos complementarios | 2 % | 135.06 | 2.70 |
|  |  | Costes directos |  |  | 137.76 |

**UJV010** m Seto de Aligustre (Ligustrum japonicum) de 0,3-0,5 m de altura, con una densidad de 4 plantas/m.
61.740 m
Formación de seto de Aligustre (Ligustrum japonicum) de 0,3-0,5 m de altura, con una densidad de 4 plantas/m, suministradas en contenedor y plantadas en zanja.
Incluye: El transporte y movimiento vertical y horizontal de los materiales en obra, incluso carga y descarga de los camiones. Apertura de zanja con los medios indicados, abonado, formación de rígola y primer riego. Eliminación de restos, limpieza final y retirada de restos a vertedero. Parte proporcional de medios auxiliares.
Criterio de medición de proyecto: longitud medida según documentación gráfica de Proyecto.

| Código | Ud | Descripción | Rendimiento | Precio | Importe |
|---|---|---|---|---|---|
| mt48ecr010aa | Ud | Aligustre (Ligustrum japonicum), de 0,3-0,5 m de altura, suministrada en contenedor. (material) | 4.000 | 0.44 | 1.76 |
| mt48tie020 | kg | Substrato vegetal fertilizado. | 1.500 | 0.51 | 0.77 |
| mt08aaa010a | m³ | Agua. | 1.500 | 0.63 | 0.95 |
| mq01pan070 | h | Minicargadora s/neumáticos 40 CV. (maquinaria) | 0.102 | 28.17 | 2.87 |
| mo026 | h | Oficial 1ª jardinero. | 0.080 | 13.51 | 1.08 |
| mo060 | h | Peón jardinero. | 0.249 | 12.65 | 3.15 |
| % | % | Costes directos complementarios | 2 % | 10.58 | 0.21 |
|  |  | Costes directos |  |  | 10.79 |

**UJV020** m Cerramiento natural de brezo.
82.320 m
Formación de cerramiento natural de de brezo, tejido con alambre galvanizado, suministrado en rollos de uno a dos metros de altura, colocado verticalmente sobre un soporte existente (no incluido en este precio). Completamente terminado.
Incluye: El transporte y movimiento vertical y horizontal de los materiales en obra, incluso carga y descarga de los camiones. Sujeciones de alambre galvanizado. Eliminación de restos, limpieza final y retirada de restos a vertedero. Parte proporcional de medios auxiliares.
Criterio de medición de proyecto: longitud medida según documentación gráfica de Proyecto.

| Código | Ud | Descripción | Rendimiento | Precio | Importe |
|---|---|---|---|---|---|
| mt48cnj010a | m² | Brezo natural tejido en rollos, H=1-2 m. (material) | 1.000 | 8.46 | 8.46 |
| mo026 | h | Oficial 1ª jardinero. | 0.249 | 13.51 | 3.36 |
| mo060 | h | Peón jardinero. | 0.249 | 12.65 | 3.15 |
| % | % | Costes directos complementarios | 2 % | 14.97 | 0.30 |
|  |  | Costes directos |  |  | 15.27 |

### UP Piscinas

**UPC010** Ud Equipo automático de clorado y sulfatado de agua con bomba dosificadora, para piscina.
1.000 Ud
Suministro e instalación de equipo automático de clorado y sulfatado de agua con bomba dosificadora electrónica. Incluso regulador de cloro y PH, depósito de polietileno y tuberías de conexión. Totalmente instalado y en funcionamiento.
Incluye: El transporte y movimiento vertical y horizontal de los materiales en obra, incluso carga y descarga de los camiones. Colocación y fijación del equipo. Colocación y fijación de accesorios y piezas especiales. Eliminación de restos, limpieza final y retirada de escombros a vertedero. Comprobación del correcto funcionamiento de la instalación. Parte proporcional de medios auxiliares.
Criterio de medición de proyecto: unidad proyectada, según documentación gráfica de Proyecto.

| Código | Ud | Descripción | Rendimiento | Precio | Importe |
|---|---|---|---|---|---|
| mt47pec010 | Ud | Regulador de cloro-pH. (material) | 1.000 | 1249.53 | 1249.53 |
| mt47pec020 | Ud | Bomba dosificadora electrónica de sulfato de alúmina, incluso accesorios. (material) | 1.000 | 600.55 | 600.55 |
| mt47pec030 | Ud | Depósito de polietileno de 200 litros. (material) | 1.000 | 49.66 | 49.66 |
| mt47pec040 | Ud | Tubos, accesorios y material auxiliar. (material) | 1.000 | 38.44 | 38.44 |
| mo004 | h | Oficial 1ª fontanero. | 1.806 | 13.95 | 25.19 |
| mo054 | h | Ayudante fontanero. | 1.806 | 12.66 | 22.86 |
| % | % | Costes directos complementarios | 2 % | 1986.23 | 39.72 |
|  |  | Costes directos |  |  | 2025.95 |

**UPC020** Ud Cuadro eléctrico de mando y protección para piscina de 12x6x1,5 m (volumen 108 m³).
1.000 Ud
Suministro e instalación de cuadro eléctrico de mando y protección según Reglamento de Baja Tensión para piscina de 12x6x1,5 m (volumen 108 m³), con caja estanca, diferencial de alta sensibilidad, arrancador, relé térmico de protección de motor, selectores, reloj programador manual-automático, pilotos de señalización marcha-paro y fusibles de protección, todo ello cableado y montado interiormente y unido a motor bajo tubo de acero. Totalmente instalado y en funcionamiento.
Incluye: El transporte y movimiento vertical y horizontal de los materiales en obra, incluso carga y descarga de los camiones. Colocación y fijación del cuadro. Colocación y fijación de accesorios y piezas especiales. Eliminación de restos, limpieza final y retirada de escombros a vertedero. Comprobación del correcto funcionamiento de la instalación. Parte proporcional de medios auxiliares.
Criterio de medición de proyecto: unidad proyectada, según documentación gráfica de Proyecto.

| Código | Ud | Descripción | Rendimiento | Precio | Importe |
|---|---|---|---|---|---|
| mt47pec050c | Ud | Cuadro eléctrico de mando y protección para piscina de 12x6x1,5 m (volumen 108 m³) con las protecciones necesarias para alimentar a todos los equipos eléctricos y conexión de tierra. (material) | 1.000 | 311.70 | 311.70 |
| mo001 | h | Oficial 1ª electricista. | 1.806 | 13.95 | 25.19 |
| mo051 | h | Ayudante electricista. | 1.806 | 12.66 | 22.86 |
| % | % | Costes directos complementarios | 2 % | 359.75 | 7.20 |
|  |  | Costes directos |  |  | 366.95 |

**UPD010** Ud Equipo completo de depuración para piscina de 12x6x1,5 m (volumen 108 m³).
1.000 Ud
Suministro e instalación de equipo completo de depuración para piscina de 12x6x1,5 m (volumen 108 m³), constituido por: EQUIPO DE FILTRACIÓN construido en poliéster reforzado con fibra de vidrio, colector de plástico, válvulas de mariposa para filtrado y lavado, prefiltros de cabello, cestos coladores, bombas centrífugas, motores eléctricos, manómetros; CIRCUITO CERRADO DE TUBERÍAS DE PVC alrededor de la piscina y enlace del filtro con el grupo motobomba y ACCESORIOS constituidos por: sumidero de fondo antitorbellino en poliéster, boquillas de impulsión en bronce cromado, skimmers. Totalmente instalado y en funcionamiento.
Incluye: El transporte y movimiento vertical y horizontal de los materiales en obra, incluso carga y descarga de los camiones. Colocación y fijación del equipo. Instalación de conducciones. Colocación y fijación de accesorios y piezas especiales. Eliminación de restos, limpieza final y retirada de escombros a vertedero. Comprobación del correcto funcionamiento de la instalación. Parte proporcional de medios auxiliares.
Criterio de medición de proyecto: unidad proyectada, según documentación gráfica de Proyecto.

| Código | Ud | Descripción | Rendimiento | Precio | Importe |
|---|---|---|---|---|---|
| mt47ped010c | Ud | Equipo de filtración completo para piscina de 12x6x1,5 m (volumen 108 m³). (material) | 1.000 | 3143.65 | 3143.65 |
| mt47ped020c | Ud | Circuito de tuberías, válvulas y accesorios para piscina de 12x6x1,5 m (volumen 108 m³). (material) | 1.000 | 633.47 | 633.47 |
| mt47ped030 | Ud | Skimmer construido en ABS color blanco con tapa cuadrada a presión, flotador de compuerta y clapeta para regulación de caudal, incluso conexión inferior de aspiración, conexión simultánea al sumidero, conexión superior de evacuación de agua sobrante y cesto recogehojas fijado a la base mediante cierre por bayoneta. (material) | 4.000 | 47.38 | 189.52 |
| mt47ped040 | Ud | Boquilla de impulsión construida en ABS color blanco con rosca interior de 2" de diámetro. (material) | 3.000 | 7.36 | 22.08 |
| mt47ped050 | Ud | Sumidero de fondo antitorbellino en poliéster, de 110 mm de diámetro de salida, con placa embellecedora de acero inoxidable. (material) | 2.000 | 210.67 | 421.34 |
| mt47ped070 | Ud | Bridas, juntas y material auxiliar. (material) | 1.000 | 6.23 | 6.23 |
| mo004 | h | Oficial 1ª fontanero. | 19.059 | 13.95 | 265.87 |
| mo054 | h | Ayudante fontanero. | 19.059 | 12.66 | 241.29 |
| mo001 | h | Oficial 1ª electricista. | 2.006 | 13.95 | 27.98 |
| mo051 | h | Ayudante electricista. | 2.006 | 12.66 | 25.40 |
| % | % | Costes directos complementarios | 2 % | 4976.83 | 99.54 |
|  |  | Costes directos |  |  | 5076.37 |

**UPE010** Ud Escalera con pasamanos de acero inoxidable en piscinas.
2.000 Ud
Suministro y colocación de escalera para salida de piscina realizada con tubo de 43 mm de diámetro de acero inoxidable AISI-304 acabado pulido brillante, con 4 peldaños estampados antideslizantes y pasamanos simétrico, pletinas de fijación, juntas elásticas, tacos de anclaje, tornillos y embellecedores. Incluso p/p de conexión a toma de tierra independiente con placa de acero galvanizado, cable de cobre de 35 mm², uniones mediante soldadura aluminotérmica, registro de comprobación y puente de prueba. Totalmente montada y comprobada.
Incluye: El transporte y movimiento vertical y horizontal de los materiales en obra, incluso carga y descarga de los camiones. Montaje del punto de puesta a tierra. Colocación y fijación de accesorios y piezas especiales. Pruebas de servicio. Eliminación de restos, limpieza final y retirada de escombros a vertedero. Parte proporcional de medios auxiliares.
Criterio de medición de proyecto: unidad proyectada, según documentación gráfica de Proyecto.

| Código | Ud | Descripción | Rendimiento | Precio | Importe |
|---|---|---|---|---|---|
| mt35ttc010b | m | Conductor de cobre desnudo, de 35 mm². | 6.000 | 2.71 | 16.26 |
| mt35tte030 | Ud | Placa de acero galvanizado para toma de tierra, de 500x500x3 mm, con abrazadera para conductor. (material) | 1.000 | 31.31 | 31.31 |
| mt47pep010ca | Ud | Escalera para salida de piscina realizada con tubo de 43 mm de diámetro de acero inoxidable AISI-304, acabado pulido brillante, con 4 peldaños y pasamanos simétrico, incluso pletinas de fijación, juntas elásticas, tacos de anclaje, tornillos y embellecedores. (material) | 1.000 | 191.04 | 191.04 |
| mt09moe040 | Ud | Mortero expansivo. (material) | 2.000 | 3.43 | 6.86 |
| mt35www020 | Ud | Material auxiliar para instalaciones de toma de tierra. | 2.000 | 1.11 | 2.22 |
| mo001 | h | Oficial 1ª electricista. | 1.204 | 13.95 | 16.80 |
| mo051 | h | Ayudante electricista. | 1.204 | 12.66 | 15.24 |
| mo010 | h | Oficial 1ª construcción. | 2.006 | 13.51 | 27.10 |
| mo046 | h | Ayudante construcción. | 2.006 | 12.68 | 25.44 |
| % | % | Costes directos complementarios | 2 % | 332.27 | 6.65 |
|  |  | Costes directos |  |  | 338.92 |

**UPG010** m² Hormigón proyectado gunitado de 15 cm de espesor y fraguado rápido, con doble malla electrosoldada ME 10x10, Ø 5 mm, acero B 500 T 6x2,20 UNE 36092, para la formación de solera y muros del vaso monolítico en piscinas.
130.240 m²
Formación de vaso de piscina mediante proyección de capa de hormigón gunitado de 15 cm de espesor y fraguado rápido, (HA-25/P/20/IIa) con cemento y áridos especiales, con armadura formada por doble malla electrosoldada ME 10x10 de Ø 5 mm, acero B 500 T 6x2,20 UNE 36092, sin juntas de dilatación, para la formación de solera y muros del vaso monolítico en piscinas. Elaborado, transportado y puesto en obra según la Instrucción EHE. Incluso p/p de obra civil compuesta de encofrado perdido de tabicón de ladrillos cerámicos de hueco doble, remate de esquinas interiores, verticales y horizontales, en media caña, conectores, separadores, armaduras, zunchos de remate, formación de escaleras, relleno con áridos del trasdós del muro y formación de una base de 15 cm de espesor de separación entre el terreno y el hormigón de la solera.
Incluye: El transporte y movimiento vertical y horizontal de los materiales en obra, incluso carga y descarga de los camiones. Formación de la base. Formación del encofrado perdido. Limpieza y preparación de la superficie soporte del vertido. Colocación del mallazo. Comprobación de la uniformidad de la presión del aire y de la velocidad. Regulación del contenido de agua. Proyección del material, manteniendo la boquilla a la distancia adecuada. Formación de las diferentes capas. Detección de las posibles bolsas de arena o aire, que se repararán. Protección de la superficie de hormigón frente a lluvias, heladas y temperaturas elevadas. Eliminación de restos, limpieza final y retirada de escombros a vertedero. Parte proporcional de medios auxiliares.
Criterio de medición de proyecto: superficie medida según documentación gráfica de Proyecto.

| Código | Ud | Descripción | Rendimiento | Precio | Importe |
|---|---|---|---|---|---|
| mt01zah010ba | t | Zahorra de machaqueo o artificial, cantera caliza. (material) | 0.050 | 9.39 | 0.47 |
| mt47pgu020 | m² | Encofrado de tabicón de hueco doble cerámico de 24x11,5x7 cm. (material) | 0.100 | 19.39 | 1.94 |
| mt07ame010aa | m² | Malla electrosoldada ME 10x10 Ø 5-5 B 500 T 6x2,20 UNE 36092. | 2.200 | 2.82 | 6.20 |
| mt01arr010b | t | Grava de cantera, de 20 a 30 mm de diámetro. (material) | 0.150 | 7.17 | 1.08 |
| mt47pgu010 | m³ | Hormigón para gunitar, cemento y áridos especiales, HA-25/P/20/IIa, dosificación de cemento mayor de 400 kg/m³. (material) | 0.160 | 218.71 | 34.99 |
| mq08gun010 | h | Gunitadora de hormigón 24 CV. (maquinaria) | 0.710 | 11.59 | 8.23 |
| mo010 | h | Oficial 1ª construcción. | 0.508 | 13.51 | 6.86 |
| mo046 | h | Ayudante construcción. | 0.508 | 12.68 | 6.44 |
| mo059 | h | Peón ordinario construcción. | 0.503 | 12.65 | 6.36 |
| % | % | Costes directos complementarios | 3 % | 72.57 | 2.18 |
|  |  | Costes directos |  |  | 74.75 |

**UPG020** m² Ménsula en borde de piscina realizada con solera de HA-25/B/20/IIa fabricado en central y vertido con cubilote, de 10 cm de espesor, armada con malla electrosoldada ME 10x10, Ø 5 mm, acero B 500 T 6x2,20 UNE 36092 y pavimentada con loseta de hormigón para exteriores.
24.096 m²
Formación de ménsula en borde de piscina de hormigón armado HA-25/B/20/IIa fabricado en central y vertido con cubilote, de 10 cm de espesor y armada con malla electrosoldada ME 10x10 de Ø 5 mm, acero B 500 T 6x2,20 UNE 36092. Vertido del hormigón sobre encachado base de capa de gravas de 20 cm de espesor, estando todavía tierno el hormigón de muros para evitar juntas. Elaborado, transportado y puesto en obra según la Instrucción EHE. Incluso p/p de formación de canal rebosadero perfectamente nivelado con la inclinación debida y pavimentación con losetas de hormigón para exteriores, sentadas sobre capa de mortero de cemento M-40 (1:6), extendido sobre la solera de hormigón que forma la ménsula. Incluso p/p de junta de dilatación, rejuntado con lechada de cemento 1/3 CEM II/A-P 32,5 R y limpieza. Según NTE-RSR.
Incluye: El transporte y movimiento vertical y horizontal de los materiales en obra, incluso carga y descarga de los camiones. Carga y transporte a pie de tajo del material de relleno y regado del mismo. Extendido del material de relleno en capas de grosor uniforme. Riego de la capa. Compactación y nivelación. Protección del relleno frente al paso de vehículos para evitar rodaduras. Replanteo de las juntas de hormigonado. Tendido de niveles mediante toques, maestras de hormigón o reglas. Riego de la superficie base. Colocación de la armadura sobre separadores homologados. Realización de las juntas de contorno. Vertido, extendido y compactación del hormigón. Realización a máquina de las juntas de retracción, de 0,5 cm de espesor y 3,5 cm de profundidad, formando una cuadrícula de lado no mayor de 6 m. Sellado de juntas. Curado del hormigón. Replanteo de la maestra y niveles mediante el tendido de cordeles. Limpieza y humectación de la base. Vertido y extendido del mortero, regleándolo. Espolvoreo con cemento de la superficie de la capa de mortero. Colocación de las baldosas "al tendido". Asentado y nivelación de la baldosa. Vertido de una lechada de cemento para el relleno de juntas, una vez transcurrido el tiempo de fraguado. Protección del elemento frente al tránsito, lluvias, heladas y temperaturas elevadas. Eliminación de restos, limpieza final y retirada de escombros a vertedero. Parte proporcional de medios auxiliares.
Criterio de medición de proyecto: superficie medida según documentación gráfica de Proyecto.

| Código | Ud | Descripción | Rendimiento | Precio | Importe |
|---|---|---|---|---|---|
| mt01are010a | m³ | Grava de cantera de piedra caliza, de 40 a 70 mm de diámetro. (material) | 0.200 | 14.03 | 2.81 |
| mt08ema010h | m² | Encofrado y desencofrado con madera, en soleras. (material) | 0.400 | 10.20 | 4.08 |
| mt07aco020e | Ud | Separador de plástico rígido, homologado para soleras. (material) | 2.000 | 0.04 | 0.08 |
| mt07ame010aa | m² | Malla electrosoldada ME 10x10 Ø 5-5 B 500 T 6x2,20 UNE 36092. | 1.100 | 2.82 | 3.10 |
| mt10haf010a | m³ | Hormigón HA-25/B/20/IIa, fabricado en central vertido con cubilote. | 0.100 | 67.72 | 6.77 |
| mt18wwa010 | m | Formación de junta de dilatación/retracción en soleras y/o pavimentos continuos de hormigón mediante máquina cortadora de doble disco. (material) | 1.000 | 0.59 | 0.59 |
| mt09mor010c | m³ | Mortero de cemento M-40 (1:6), confeccionado en obra. | 0.030 | 58.84 | 1.77 |
| mt18bhe010abc | m² | Loseta de hormigón, para exteriores, según UNE-EN 1339, lisa, 20x20x3,1 cm, color blanco. (material) | 1.050 | 6.03 | 6.33 |
| mt09lec020b | m³ | Lechada de cemento 1/3 CEM II/B-P 32,5 N. (material) | 0.001 | 59.93 | 0.06 |
| mq02rop020 | h | Pisón vibrante de 80 kg, con placa de 30x30 cm, tipo rana. | 0.153 | 2.52 | 0.39 |
| mo010 | h | Oficial 1ª construcción. | 1.259 | 13.51 | 17.01 |
| mo046 | h | Ayudante construcción. | 1.259 | 12.68 | 15.96 |
| mo059 | h | Peón ordinario construcción. | 1.889 | 12.65 | 23.90 |
| % | % | Costes directos complementarios | 2 % | 82.85 | 1.66 |
|  |  | Costes directos |  |  | 84.51 |

| Medición | Uds. | Largo | Ancho | Parcial |
|---|---|---|---|---|
|  | 1 | 40.16 | 0.60 | 24.096 |
| Total |  |  |  | 24.096 |

**UPR010** m Borde de piscina con albardilla de piedra artificial, de 40x5 cm.
40.160 m
Formación de borde de piscina con albardilla de piedra artificial porosa antideslizante en piezas de 40 cm de ancho y 5 cm de espesor, recibida con mortero de cemento M-80 (1:4). Incluso p/p tratamiento de juntas, montaje, colocación y recibido.
Incluye: El transporte y movimiento vertical y horizontal de los materiales en obra, incluso carga y descarga de los camiones. Replanteo de las piezas. Colocación con mortero de las piezas alineadas, con una ligera pendiente hacia el exterior. Relleno de juntas y limpieza de las piezas. Protección del elemento frente a lluvias, heladas y golpes. Protección hasta la finalización de las obras frente a acciones mecánicas no previstas en el cálculo. Eliminación de restos, limpieza final y retirada de escombros a vertedero. Parte proporcional de andamiajes y medios auxiliares.
Criterio de medición de proyecto: longitud medida según documentación gráfica de Proyecto.

| Código | Ud | Descripción | Rendimiento | Precio | Importe |
|---|---|---|---|---|---|
| mt47prp050 | m | Albardilla de piedra artificial lavada al ácido, porosa y antideslizante, de 40x5 cm. (material) | 1.050 | 15.17 | 15.93 |
| mt09mor010c | m³ | Mortero de cemento M-40 (1:6), confeccionado en obra. | 0.015 | 58.84 | 0.88 |
| mt09moe030 | m³ | Mortero especial extrafino. (material) | 0.001 | 121.16 | 0.12 |
| mo010 | h | Oficial 1ª construcción. | 0.220 | 13.51 | 2.97 |
| mo059 | h | Peón ordinario construcción. | 0.110 | 12.65 | 1.39 |
| % | % | Costes directos complementarios | 2 % | 21.29 | 0.43 |
|  |  | Costes directos |  |  | 21.72 |

**UPR020** m Canaleta en borde de piscina con rejilla de plástico.
40.160 m
Formación de canaleta en borde de piscina compuesta por piezas prefabricadas de hormigón para recogida de aguas de 30 cm de ancho, colocadas sobre solera de hormigón en masa HM-20/B/20/I de 10 cm de espesor, enfoscadas y bruñidas interiormente con ángulos redondeados y posterior revestimiento con poliéster reforzado con fibra de vidrio. Incluso rejilla con textura antideslizante en material plástico de 340 mm de ancho, ensamblada entre sí con dispositivo de unión articulado, perfil soporte y p/p de piezas especiales de esquina. Totalmente montada y colocada en obra.
Incluye: El transporte y movimiento vertical y horizontal de los materiales en obra, incluso carga y descarga de los camiones. Formación de solera. Replanteo y trazado de la canaleta. Montaje de las piezas prefabricadas. Formación de agujeros para conexionado de tubos. Empalme y rejuntado de los colectores a la canaleta. Formación del revestimiento superficial. Colocación de la rejilla y protección de la canaleta frente a golpes y obturaciones. Eliminación de restos, limpieza final y retirada de escombros a vertedero. Parte proporcional de medios auxiliares.
Criterio de medición de proyecto: longitud medida según documentación gráfica de Proyecto.

| Código | Ud | Descripción | Rendimiento | Precio | Importe |
|---|---|---|---|---|---|
| mt10hmf010d | m³ | Hormigón HM-20/B/20/I, fabricado en central normal, vertido con cubilote. | 0.050 | 53.70 | 2.69 |
| mt11cah010 | m | Canaleta prefabricada de hormigón para recogida de aguas, de 30 cm de ancho, incluso p/p de piezas especiales. (material) | 1.050 | 5.07 | 5.32 |
| mt09mor010c | m³ | Mortero de cemento M-40 (1:6), confeccionado en obra. | 0.030 | 58.84 | 1.77 |
| mt09mor010f | m³ | Mortero de cemento M-160 (1:3), confeccionado en obra. | 0.010 | 70.59 | 0.71 |
| mt47prp030 | m² | Malla de fibra de vidrio. (material) | 1.000 | 2.18 | 2.18 |
| mt47prp040 | kg | Resina de poliéster. (material) | 0.750 | 6.86 | 5.15 |
| mt47prp010 | m | Rejilla de PVC de 34 cm de anchura para canaleta de piscina, de material plástico con textura antideslizante, incluso p/p de perfil soporte y piezas especiales de esquina. (material) | 1.050 | 25.18 | 26.44 |
| mt47prp020 | Ud | Piezas especiales y material complementario. (material) | 1.000 | 0.84 | 0.84 |
| mq08vib010a | h | Vibrador neumático de hormigón 50 mm. (maquinaria) | 0.001 | 0.87 | 0.00 |
| mo010 | h | Oficial 1ª construcción. | 0.600 | 13.51 | 8.11 |
| mo046 | h | Ayudante construcción. | 0.600 | 12.68 | 7.61 |
| mo059 | h | Peón ordinario construcción. | 0.300 | 12.65 | 3.80 |
| % | % | Costes directos complementarios | 2 % | 64.62 | 1.29 |
|  |  | Costes directos |  |  | 65.91 |

**UPT010** m² Revestimiento vítreo (gresite) en vasos de piscina, 2,5x2,5 cm.
130.240 m²
Suministro y colocación de revestimiento vítreo (gresite) en suelos y paredes de vasos de piscinas, en plaquetas sobre papel de 2,5x2,5 cm, serie lisa en color o combinación de colores, recibidas con adhesivo cementoso normal, C1 T, con deslizamiento reducido, color gris, sobre enfoscado previo de mortero de cemento M-160 (1:3) y enlechado con cemento blanco BL-II/A-L 42,5 R. Incluso p/p de cortes, formación de ángulos redondeados y piezas especiales.
Incluye: El transporte y movimiento vertical y horizontal de los materiales en obra, incluso carga y descarga de los camiones. Limpieza y humectación del paramento a revestir. Enfoscado previo del paramento. Colocación de una regla horizontal al inicio del alicatado. Replanteo de las piezas en el paramento para el despiece de las mismas. Colocación de las piezas de gresite. Rejuntado con lechada de cemento. Limpieza del paramento con estropajo seco 12 horas después de efectuado el rejuntado. Eliminación de restos, limpieza final y retirada de restos a vertedero. Parte proporcional de andamiajes y medios auxiliares.
Criterio de medición de proyecto: superficie medida según documentación gráfica de Proyecto.

| Código | Ud | Descripción | Rendimiento | Precio | Importe |
|---|---|---|---|---|---|
| mt19aaa010a | m² | Baldosín vitrificado (gresite), 2,5x2,5 cm, serie lisa, varios colores. (material) | 1.000 | 14.90 | 14.90 |
| mt09mor010f | m³ | Mortero de cemento M-160 (1:3), confeccionado en obra. | 0.030 | 70.59 | 2.12 |
| mt47pre010 | Ud | Material complementario para revestimiento de piscinas. (material) | 1.000 | 0.74 | 0.74 |
| mt09mcr021cba | kg | Adhesivo cementoso normal, C1 T, con deslizamiento reducido, color gris, según UNE-EN 12004. (material) | 4.000 | 0.35 | 1.40 |
| mt09lec030b | m³ | Lechada de cemento 1/4 CEM II/A-P 42,5 R. (material) | 0.001 | 53.39 | 0.05 |
| mo014 | h | Oficial 1ª alicatador. | 0.349 | 13.51 | 4.71 |
| mo035 | h | Ayudante alicatador. | 0.349 | 12.68 | 4.43 |
| mo059 | h | Peón ordinario construcción. | 0.200 | 12.65 | 2.53 |
| % | % | Costes directos complementarios | 3 % | 30.88 | 0.93 |
|  |  | Costes directos |  |  | 31.81 |

### UV Cerramientos

**UVA010** m Valla formada por cercado de alambre ondulado A-40 de 12x12 mm de luz de malla y alambre de 2,0 mm, de 1 m de altura sobre murete de 1 m de altura de 1/2 pie de espesor de fábrica, de ladrillo cerámico hueco triple, para revestir, 33x16x11 cm, recibida con mortero de cemento M-40 (1:6).
86.950 m
Formación de valla mediante cercado de alambre ondulado A-40 de 12x12 mm de luz de malla y alambre de 2,0 mm, de 1 m de altura, recercada con tubo metálico rectangular de 25x25x1,5 mm y postes intermedios cada 2,6 m de tubo galvanizado de 60x60x1,5 mm, completamente montado sobre murete de 1 m de altura de 1/2 pie de espesor de fábrica, de ladrillo cerámico hueco triple, para revestir, 33x16x11 cm, recibida con mortero de cemento M-40 (1:6) apoyado sobre cimentación de hormigón HA-25/B/20/IIa armado con acero B 500 S UNE 36068. Incluso p/p de excavación, enfoscado en ambas caras con mortero de cemento M-40 (1:6), pieza superior de coronación, ejecución de encuentros, pilastras de arriostramiento, piezas especiales y accesorios, según NTE-FFB, recibido de postes con mortero de cemento M-40 (1:6), tensores y grupillas.
Incluye: El transporte y movimiento vertical y horizontal de los materiales en obra, incluso carga y descarga de los camiones. Excavación de la zanja para cimentación. Vertido del hormigón de limpieza. Colocación de las armaduras con separadores homologados. Vertido, vibrado y curado del hormigón. Limpieza y preparación de la superficie de apoyo. Replanteo de los muros a realizar. Colocación y aplomado de miras en las esquinas. Marcado de las hiladas y tendido de hilos entre éstas. Colocación de plomos fijos en las aristas. Colocación de las piezas por hiladas a nivel. Protección de la obra recién ejecutada frente a lluvias, heladas y temperaturas elevadas. Replanteo de alineaciones y niveles. Marcado de la situación de los postes y tornapuntas. Colocación de los postes. Vertido del mortero para agarre de postes. Aplomado y alineación de postes y tornapuntas. Enfoscado de paramentos. Colocación de accesorios. Colocación de la malla y atirantado del conjunto. Protección frente a golpes. Eliminación de restos, limpieza final y retirada de escombros a vertedero. Parte proporcional de andamiajes y medios auxiliares.
Criterio de medición de proyecto: longitud medida según documentación gráfica de Proyecto, deduciendo los huecos de superficie mayor de 1 m².

| Código | Ud | Descripción | Rendimiento | Precio | Importe |
|---|---|---|---|---|---|
| mt10hmf010d | m³ | Hormigón HM-20/B/20/I, fabricado en central normal, vertido con cubilote. | 0.050 | 53.70 | 2.69 |
| mt07aco020a | Ud | Separador de plástico rígido, homologado para cimentaciones. | 2.000 | 0.12 | 0.24 |
| mt07aco010c | kg | Acero en barras corrugadas, B 500 S UNE 36068, elaborado en taller y colocado en obra, diámetros varios. | 10.600 | 0.90 | 9.54 |
| mt10haf010a | m³ | Hormigón HA-25/B/20/IIa, fabricado en central vertido con cubilote. | 0.250 | 67.72 | 16.93 |
| mt09mor010c | m³ | Mortero de cemento M-40 (1:6), confeccionado en obra. | 0.011 | 58.84 | 0.65 |
| mt04lvc010i | Ud | Ladrillo cerámico hueco triple, para revestir, 33x16x11 cm. | 18.900 | 0.29 | 5.48 |
| mt09mor010c | m³ | Mortero de cemento M-40 (1:6), confeccionado en obra. | 0.080 | 58.84 | 4.71 |
| mt09mor010c | m³ | Mortero de cemento M-40 (1:6), confeccionado en obra. | 0.005 | 58.84 | 0.29 |
| mt20ahp010bb | m | Albardilla prefabricada de hormigón de color blanco, para cubrición de muros, en piezas de 50x20x5 cm, con goterón. | 1.050 | 6.55 | 6.88 |
| mt48vao030a | m | Tubo de acero galvanizado, 25x25x1,5 mm. (material) | 2.910 | 0.62 | 1.80 |
| mt09mor010c | m³ | Mortero de cemento M-40 (1:6), confeccionado en obra. | 0.001 | 58.84 | 0.06 |
| mt48vao020aa | Ud | Tubo de acero galvanizado, 60x60x1,5 mm, altura 1 m. (material) | 0.400 | 1.70 | 0.68 |
| mt48vao010a | m² | Alambrado ondulado de acero galvanizado tipo A-40, 12x12 mm de luz de malla y 2,0 mm de diámetro. (material) | 1.050 | 12.68 | 13.31 |
| mq01exn030 | h | Excavadora hidráulica s/neumáticos 100 CV. | 0.067 | 43.15 | 2.89 |
| mo010 | h | Oficial 1ª construcción. | 2.428 | 13.51 | 32.80 |
| mo046 | h | Ayudante construcción. | 1.781 | 12.68 | 22.58 |
| mo059 | h | Peón ordinario construcción. | 0.097 | 12.65 | 1.23 |
| % | % | Costes directos complementarios | 2 % | 122.76 | 2.46 |
|  |  | Costes directos |  |  | 125.22 |

**UVP010a** Ud Puerta cancela metálica de carpintería metálica, de una hoja batiente, dimensiones 250x200 cm, para acceso de vehículos, apertura manual.
1.000 Ud
Suministro y colocación de puerta cancela metálica de carpintería metálica, de una hoja batiente, dimensiones 250x200 cm, perfiles rectangulares en cerco zócalo inferior realizado con chapa grecada de 1,2 mm de espesor a dos caras, para acceso de vehículos. Apertura manual. Incluso p/p de bisagras o anclajes metálicos laterales de los bastidores sentados con hormigón HM-25/B/20/I, armadura portante de la cancela y recibidos a obra, elementos de anclaje, herrajes de seguridad y cierre, acabado con imprimación antioxidante y accesorios. Totalmente montada y en funcionamiento. Según UNE-EN 13241-1.
Incluye: El transporte y movimiento vertical y horizontal de los materiales en obra, incluso carga y descarga de los camiones. Excavación de tierras. Replanteo. Colocación y fijación de los perfiles guía. Colocación y fijación del eje a los soportes. Aplomado y nivelación de los elementos. Vertido del hormigón. Montaje del sistema de apertura. Montaje del sistema de accionamiento. Repaso y engrase de mecanismos y guías. Protección frente a golpes y paso de vehículos. Eliminación de restos, limpieza final y retirada de restos a vertedero. Parte proporcional de andamiajes y medios auxiliares.
Criterio de medición de proyecto: unidad proyectada, según documentación gráfica de Proyecto.

| Código | Ud | Descripción | Rendimiento | Precio | Importe |
|---|---|---|---|---|---|
| mt10hmf010f | m³ | Hormigón HM-25/B/20/I, fabricado en central normal, vertido con cubilote. (material) | 0.075 | 54.93 | 4.12 |
| mt09mor010e | m³ | Mortero de cemento M-80 (1:4), confeccionado en obra. | 0.050 | 65.66 | 3.28 |
| mt48vpc010aaa | m² | Puerta cancela metálica en valla exterior, para acceso de vehículos, una hoja batiente, carpintería metálica con p/p de bisagras o anclajes metálicos laterales de los bastidores, armadura portante de la cancela, elementos de anclaje, herrajes de seguridad y cierre, acabado con imprimación antioxidante y accesorios. (material) | 5.000 | 247.70 | 1238.50 |
| mo010 | h | Oficial 1ª construcción. | 2.736 | 13.51 | 36.96 |
| mo059 | h | Peón ordinario construcción. | 2.736 | 12.65 | 34.61 |
| mo009 | h | Oficial 1ª cerrajero. | 0.895 | 13.72 | 12.28 |
| mo031 | h | Ayudante cerrajero. | 0.895 | 12.72 | 11.38 |
| % | % | Costes directos complementarios | 2 % | 1341.13 | 26.82 |
|  |  | Costes directos |  |  | 1367.95 |

**UVP010** Ud Puerta cancela metálica de carpintería metálica, de una hoja batiente, dimensiones 100x200 cm, para acceso peatonal, apertura manual.
1.000 Ud
Suministro y colocación de puerta cancela metálica de carpintería metálica, de una hoja batiente, dimensiones 100x200 cm, perfiles rectangulares en cerco zócalo inferior realizado con chapa grecada de 1,2 mm de espesor a dos caras, para acceso peatonal. Apertura manual. Incluso p/p de bisagras o anclajes metálicos laterales de los bastidores, armadura portante de la cancela y recibidos a obra, elementos de anclaje, herrajes de seguridad y cierre, acabado con imprimación antioxidante y accesorios. Totalmente montada y en funcionamiento.
Incluye: El transporte y movimiento vertical y horizontal de los materiales en obra, incluso carga y descarga de los camiones. Excavación de tierras. Replanteo. Colocación y fijación de los perfiles guía. Colocación y fijación del eje a los soportes. Aplomado y nivelación de los elementos. Montaje del sistema de apertura. Montaje del sistema de accionamiento. Repaso y engrase de mecanismos y guías. Protección frente a golpes y paso de vehículos. Eliminación de restos, limpieza final y retirada de restos a vertedero. Parte proporcional de andamiajes y medios auxiliares.
Criterio de medición de proyecto: unidad proyectada, según documentación gráfica de Proyecto.

| Código | Ud | Descripción | Rendimiento | Precio | Importe |
|---|---|---|---|---|---|
| mt09mor010e | m³ | Mortero de cemento M-80 (1:4), confeccionado en obra. | 0.020 | 65.66 | 1.31 |
| mt48vpc020a | m² | Puerta cancela metálica en valla exterior, para acceso de peatones, en hoja abatible, carpintería metálica. (material) | 2.000 | 250.18 | 500.36 |
| mo010 | h | Oficial 1ª construcción. | 1.094 | 13.51 | 14.78 |
| mo059 | h | Peón ordinario construcción. | 1.094 | 12.65 | 13.84 |
| mo009 | h | Oficial 1ª cerrajero. | 0.358 | 13.72 | 4.91 |
| mo031 | h | Ayudante cerrajero. | 0.358 | 12.72 | 4.55 |
| % | % | Costes directos complementarios | 2 % | 539.75 | 10.80 |
|  |  | Costes directos |  |  | 550.55 |

### UX Pavimentos exteriores

**UXC010** m² Pavimento continuo de hormigón HM-10/B/20/I fabricado en central y vertido desde camión, de 10 cm de espesor, impreso en relieve.
154.290 m²
Formación de pavimento continuo de hormigón impreso en relieve, mediante estampación de moldes de goma sobre una capa superficial y endurecedora, previo vertido, extendido y alisado de una base de hormigón en masa HM-10/B/20/I fabricado en central y vertido desde camión, de 10 cm de espesor; a colocar sobre explanada existente con índice CBR>5 (California Bearing Ratio), no incluida en este precio. Incluso p/p de preparación de la base, juntas y acabado superficial del hormigón; elaborado, transportado y puesto en obra según la Instrucción EHE.
Incluye: El transporte y movimiento vertical y horizontal de los materiales en obra, incluso carga y descarga de los camiones. Preparación de la superficie de apoyo del hormigón, comprobando la densidad y las rasantes. Replanteo de las juntas de hormigonado. Tendido de niveles mediante toques, maestras de hormigón o reglas. Riego de la superficie base. Vertido, extendido y compactación del hormigón. Aplicación manual del mortero coloreado endurecedor, asegurándose de la total cubrición del hormigón fresco. Aplicación del desmoldeante hasta conseguir una cubrición total y posterior estampación de texturas mediante moldes. Ejecución de juntas. Lavado y limpieza del pavimento con máquina de agua de alta presión. Aplicación de la resina impermeabilizante de acabado para el curado del hormigón. Protección del hormigón fresco frente a lluvias, heladas y temperaturas elevadas. Protección del firme frente al tránsito pesado hasta que transcurra el tiempo previsto. Parte proporcional de medios auxiliares.
Criterio de medición de proyecto: superficie medida según documentación gráfica de Proyecto.

| Código | Ud | Descripción | Rendimiento | Precio | Importe |
|---|---|---|---|---|---|
| mt10hmf010b | m³ | Hormigón HM-10/B/20/I, fabricado en central normal, vertido desde camión. (material) | 0.100 | 47.48 | 4.75 |
| mt07aco020j | Ud | Separador de plástico rígido, homologado para pavimentos continuos. (material) | 2.000 | 0.04 | 0.08 |
| mt18wwa010 | m | Formación de junta de dilatación/retracción en soleras y/o pavimentos continuos de hormigón mediante máquina cortadora de doble disco. | 1.000 | 0.59 | 0.59 |
| mt18wwa050 | kg | Color endurecedor aplicado en pavimentos continuos de hormigón impreso. (material) | 4.500 | 0.54 | 2.43 |
| mt18wwa060 | kg | Polvo desencofrante aplicado en pavimentos continuos de hormigón impreso. (material) | 0.200 | 3.04 | 0.61 |
| mt18wwa070 | kg | Resina sellante de acabado, aplicada en pavimentos continuos de hormigón impreso para su curado. (material) | 0.250 | 15.94 | 3.99 |
| mq08vib010a | h | Vibrador neumático de hormigón 50 mm. | 0.018 | 0.87 | 0.02 |
| mq08war010 | h | Hidrolimpiadora a presión. (maquinaria) | 0.025 | 7.03 | 0.18 |
| mo010 | h | Oficial 1ª construcción. | 0.249 | 13.51 | 3.36 |
| mo046 | h | Ayudante construcción. | 0.249 | 12.68 | 3.16 |
| mo059 | h | Peón ordinario construcción. | 0.124 | 12.65 | 1.57 |
| % | % | Costes directos complementarios | 2 % | 20.74 | 0.41 |
|  |  | Costes directos |  |  | 21.15 |

**UXT010** m² Solado de baldosas de terrazo para uso exterior, acabado bajorrelieve sin pulir, resistencia a flexión T, carga de rotura 4, resistencia al desgaste por abrasión B, 30x30 cm, gris. Uso privado en zona de terrazas descubiertas
77.140 m²
Suministro y colocación de pavimento para uso privado en zona de terrazas descubiertas, de baldosas de terrazo para uso exterior, acabado superficial de la cara vista: bajorrelieve sin pulir, clase resistente a flexión T, clase resistente según la carga de rotura 4, clase de desgaste por abrasión B, formato nominal 30x30 cm, color gris, según UNE-EN 13748-2; sentadas sobre capa de mortero de cemento M-40 (1:6), dejando entre ellas una junta de separación de entre 1,5 y 3 mm. Todo ello realizado sobre firme compuesto por forjado estructural, no incluido en este precio. Incluso p/p de juntas estructurales y de dilatación, cortes a realizar para ajustarlas a los bordes del confinamiento o a las intrusiones existentes en el pavimento y relleno de juntas con arena silícea de tamaño 0/2 mm y/o producto recomendado por el fabricante, siguiendo las instrucciones del mismo. Según NTE-RSR.
Incluye: El transporte y movimiento vertical y horizontal de los materiales en obra, incluso carga y descarga de los camiones. Replanteo de la maestra y niveles mediante el tendido de cordeles. Limpieza y humectación de la base. Vertido y extendido del mortero, regleándolo. Espolvoreo con cemento de la superficie de la capa de mortero. Asentado y nivelación de las baldosas, una vez humedecidas. Formación y relleno de juntas. Limpieza. Protección del elemento frente al tránsito, lluvias, heladas y temperaturas elevadas. Eliminación de restos, limpieza final y retirada de escombros a vertedero. Parte proporcional de medios auxiliares.
Criterio de medición de proyecto: superficie medida según documentación gráfica de Proyecto. No se han tenido en cuenta los retaceos como factor de influencia para incrementar la medición, toda vez que en la descomposición se ha considerado el tanto por cien de roturas general.

| Código | Ud | Descripción | Rendimiento | Precio | Importe |
|---|---|---|---|---|---|
| mt09mor010c | m³ | Mortero de cemento M-40 (1:6), confeccionado en obra. | 0.030 | 58.84 | 1.77 |
| mt08cem011a | kg | Cemento Portland CEM II/B-L 32,5 R, en sacos. (material) | 1.000 | 0.09 | 0.09 |
| mt18btx010 | m² | Baldosas de terrazo para uso exterior, acabado superficial de la cara vista: bajorrelieve sin pulir, clase resistente a flexión T, clase resistente según la carga de rotura 4, clase de desgaste por abrasión B, formato nominal 30x30 cm, color gris, según UNE-EN 13748-2, con resistencia al deslizamiento/resbalamiento (índice USRV) > 45. (material) | 1.050 | 6.49 | 6.81 |
| mt01arp020 | kg | Arena natural, fina y seca, de granulometría comprendida entre 0 y 2 mm de diámetro, exenta de sales perjudiciales, presentada en sacos. (material) | 1.000 | 0.26 | 0.26 |
| mo059 | h | Peón ordinario construcción. | 0.249 | 12.65 | 3.15 |
| mo013 | h | Oficial 1ª solador. | 0.299 | 13.51 | 4.04 |
| mo034 | h | Ayudante solador. | 0.299 | 12.68 | 3.79 |
| % | % | Costes directos complementarios | 2 % | 19.91 | 0.40 |
|  |  | Costes directos |  |  | 20.31 |

**UXB010** m Bordillo prefabricado de hormigón, 40x20x10 cm, para jardín.
49.390 m
Suministro y colocación de piezas de bordillo prefabricado de hormigón, 40x20x10 cm, para jardín, con cara superior redondeada o achaflanada, según UNE-EN 1340. Todo ello realizado sobre firme compuesto por base de hormigón HM-20/P/20/I de 10 cm de espesor, ejecutada según pendientes del proyecto y colocado sobre explanada, no incluida en este precio. Incluso p/p de excavación, rejuntado con mortero de cemento M-40 (1:6) y limpieza.
Incluye: El transporte y movimiento vertical y horizontal de los materiales en obra, incluso carga y descarga de los camiones. Replanteo de alineaciones y niveles. Vertido y extendido del hormigón. Colocación de las piezas. Relleno de juntas con mortero. Asentado y nivelación. Protección frente a golpes, lluvias, heladas y temperaturas elevadas. Eliminación de restos, limpieza final y retirada de escombros a vertedero. Parte proporcional de medios auxiliares.
Criterio de medición de proyecto: longitud medida según documentación gráfica de Proyecto.

| Código | Ud | Descripción | Rendimiento | Precio | Importe |
|---|---|---|---|---|---|
| mt10hmf010e | m³ | Hormigón HM-20/P/20/I, fabricado en central normal, vertido con cubilote. | 0.032 | 51.94 | 1.66 |
| mt09mor010c | m³ | Mortero de cemento M-40 (1:6), confeccionado en obra. | 0.002 | 58.84 | 0.12 |
| mt18jbh010aa | m | Bordillo prefabricado de hormigón, 40x20x10 cm, para jardín, con cara superior redondeada o achaflanada, según UNE-EN 1340. (material) | 2.625 | 3.19 | 8.37 |
| mt09mor010c | m³ | Mortero de cemento M-40 (1:6), confeccionado en obra. | 0.001 | 58.84 | 0.06 |
| mo010 | h | Oficial 1ª construcción. | 0.199 | 13.51 | 2.69 |
| mo059 | h | Peón ordinario construcción. | 0.199 | 12.65 | 2.52 |
| % | % | Costes directos complementarios | 2 % | 15.42 | 0.31 |
|  |  | Costes directos |  |  | 15.73 |

## X Control de calidad y ensayos

### XB Baldosas

**XBT010** Ud Ensayo sobre una muestra de baldosa de terrazo de uso exterior, con determinación de: características geométricas, aspecto y textura.
1.000 Ud
Ensayos a realizar en laboratorio homologado sobre una muestra de baldosa de terrazo de uso exterior, tomada en obra, para la determinación de las siguientes características: características geométricas, aspecto y textura, según UNE-EN 13748-2.
Incluye: Desplazamiento a obra, toma de muestras e informe de los resultados de los ensayos realizados.
Criterio de medición de proyecto: ensayo a realizar, según documentación del Estudio y Programación de Control de Calidad.

| Código | Ud | Descripción | Rendimiento | Precio | Importe |
|---|---|---|---|---|---|
| mt49des010 | Ud | Repercusión de desplazamiento a obra para la toma de muestras. (material) | 1.000 | 0.73 | 0.73 |
| mt49bco020 | Ud | Toma en obra de muestras de baldosa de cemento (hidráulica, pasta y terrazo), cuyo peso no exceda de 50 kg. (material) | 1.000 | 30.76 | 30.76 |
| mt49bco130a | Ud | Ensayo para determinar las características geométricas, aspecto y textura de una muestra de baldosa de cemento (hidráulica, pasta y terrazo) para uso exterior, según UNE-EN 13748-2. (material) | 1.000 | 29.26 | 29.26 |
| mt49bco030 | Ud | Informe de resultados de los ensayos realizados sobre una muestra de baldosa de cemento (hidráulica, pasta y terrazo). (material) | 1.000 | 95.04 | 95.04 |
| % | % | Costes directos complementarios | 2 % | 155.79 | 3.12 |
|  |  | Costes directos |  |  | 158.91 |

### XE Estructuras de hormigón

**XEB010** Ud Ensayo sobre una muestra de barras de acero corrugado con determinación de: sección media equivalente, características geométricas del corrugado, doblado simple, doblado/desdoblado, límite elástico, carga de rotura, alargamiento en rotura e identificación del fabricante, según EHE.
7.000 Ud
Ensayo a realizar en laboratorio homologado sobre una muestra de barras de acero corrugado, tomada en obra, para la determinación de las siguientes características: sección media equivalente, características geométricas del corrugado, doblado simple y doblado/desdoblado, según UNE 36068; adherencia, según UNE 36740; límite elástico, carga de rotura y alargamiento en rotura, según UNE-EN 10020 e identificación del fabricante, según UNE 36811. Según EHE.
Incluye: Desplazamiento a obra, toma de muestras e informe de los resultados de los ensayos realizados.
Criterio de medición de proyecto: ensayo a realizar, según documentación del Estudio y Programación de Control de Calidad.

| Código | Ud | Descripción | Rendimiento | Precio | Importe |
|---|---|---|---|---|---|
| mt49arb040 | Ud | Toma en obra de muestra de barra de acero corrugado, con ensayo completo, según EHE, para determinar: sección media equivalente, características geométricas del corrugado, doblado simple y doblado/desdoblado, según UNE 36068; adherencia, según UNE 36740; límite elástico, carga de rotura y alargamiento en rotura, según UNE-EN 10020 e identificación del fabricante, según UNE 36811, incluso desplazamiento a obra y acta de resultados. (material) | 1.000 | 105.07 | 105.07 |
| % | % | Costes directos complementarios | 2 % | 105.07 | 2.10 |
|  |  | Costes directos |  |  | 107.17 |

| Medición | Uds. | Parcial |
|---|---|---|
| B 500 S UNE 36068 (Serie fina) | 2 | 2.000 |
| B 500 S UNE 36068 (Serie media) | 4 | 4.000 |
| B 500 S UNE 36068 (Serie gruesa) | 1 | 1.000 |
| Total |  | 7.000 |

**XEH010** Ud Ensayo completo sobre una muestra de hormigón fresco, incluyendo: medida de asiento de cono de Abrams, fabricación de 3 probetas, curado, refrentado y rotura a compresión, según EHE.
23.000 Ud
Ensayo a realizar en laboratorio homologado sobre una muestra de hormigón fresco, tomada en obra según UNE 83300, con medida del asiento con el cono de Abrams según UNE 83313 fabricación de familia de 3 probetas cilíndricas de 15x30 cm según UNE-EN 12390-2, curado, refrentado y rotura de las mismas en laboratorio según UNE-EN 12390-3 para la determinación de la resistencia característica a compresión. Según EHE.
Incluye: Desplazamiento a obra, toma de muestras y acta de los resultados de los ensayos realizados.
Criterio de medición de proyecto: ensayo a realizar, según documentación del Estudio y Programación de Control de Calidad.

| Código | Ud | Descripción | Rendimiento | Precio | Importe |
|---|---|---|---|---|---|
| mt49hob020a | Ud | Toma en obra de muestra de hormigón fresco según UNE 83300, con medida del asiento con el cono de Abrams según UNE 83313; fabricación de familia de 3 probetas cilíndricas de 15x30 cm según UNE-EN 12390-2, curado, refrentado y rotura a compresión en laboratorio homologado según UNE-EN 12390-3, incluso desplazamiento a obra y acta de resultados. (material) | 1.000 | 41.62 | 41.62 |
| % | % | Costes directos complementarios | 2 % | 41.62 | 0.83 |
|  |  | Costes directos |  |  | 42.45 |

## Y Seguridad y salud

### YC Sistemas de protección colectiva

**YCB010a** m Barandilla de protección de perímetro de forjados con guardacuerpos de seguridad y barandilla y rodapié metálicos.
1296.000 m
Suministro, montaje y desmontaje de barandilla de protección de perímetro de forjados compuesta por guardacuerpos de seguridad telescópicos colocados cada 2,5 m (amortizables en 8 usos), fijados por apriete al forjado, pasamanos y travesaño intermedio formado por barandilla de tubo de acero de 25 mm de diámetro y 2,5 m de longitud (amortizable en 10 usos) y rodapié metálico de 3 m de longitud (amortizable en 10 usos). Según R.D. 486/97.
Incluye: El transporte y movimiento vertical y horizontal de los materiales en obra, incluso carga y descarga de los camiones. Colocación, instalación y comprobación. Parte proporcional de medios auxiliares.
Criterio de medición de proyecto: longitud medida según Estudio o Estudio Básico de Seguridad y Salud.

| Código | Ud | Descripción | Rendimiento | Precio | Importe |
|---|---|---|---|---|---|
| mt50spb030a | Ud | Guardacuerpos telescópico de seguridad fabricado en acero de primera calidad pintado al horno en epoxi-poliéster, de 35x35x1500 mm y 1,5 mm de espesor, con apriete arriba. (material) | 0.080 | 16.47 | 1.32 |
| mt50spb050 | Ud | Barandilla para guardacuerpos matrizada, de tubo de acero pintado al horno en epoxi-poliéster, de 25 mm de diámetro y 2,5 m de longitud. (material) | 0.080 | 4.72 | 0.38 |
| mt50spb070 | Ud | Rodapié metálico de 3 m de longitud, pintado al horno en epoxi-poliéster. (material) | 0.033 | 16.45 | 0.54 |
| mo010 | h | Oficial 1ª construcción. | 0.151 | 13.51 | 2.04 |
| mo059 | h | Peón ordinario construcción. | 0.151 | 12.65 | 1.91 |
| % | % | Costes directos complementarios | 2 % | 6.19 | 0.12 |
|  |  | Costes directos |  |  | 6.31 |

| Medición | Uds. | Largo | Parcial |
|---|---|---|---|
|  | 1 | 720.00 | 720.000 |
|  | 1 | 576.00 | 576.000 |
| Total |  |  | 1296.000 |

**YCB010b** m Barandilla de protección de escaleras con guardacuerpos de seguridad y barandilla y rodapié metálicos.
103.740 m
Suministro, montaje y desmontaje de barandilla de protección de escaleras compuesta por guardacuerpos de seguridad telescópicos colocados cada 2,5 m (amortizables en 8 usos), fijados por apriete al forjado, pasamanos y travesaño intermedio formado por barandilla de tubo de acero de 25 mm de diámetro y 2,5 m de longitud (amortizable en 10 usos) y rodapié metálico de 3 m de longitud (amortizable en 10 usos). Según R.D. 486/97.
Incluye: El transporte y movimiento vertical y horizontal de los materiales en obra, incluso carga y descarga de los camiones. Colocación, instalación y comprobación. Parte proporcional de medios auxiliares.
Criterio de medición de proyecto: longitud medida según Estudio o Estudio Básico de Seguridad y Salud.

| Código | Ud | Descripción | Rendimiento | Precio | Importe |
|---|---|---|---|---|---|
| mt50spb030a | Ud | Guardacuerpos telescópico de seguridad fabricado en acero de primera calidad pintado al horno en epoxi-poliéster, de 35x35x1500 mm y 1,5 mm de espesor, con apriete arriba. | 0.080 | 16.47 | 1.32 |
| mt50spb050 | Ud | Barandilla para guardacuerpos matrizada, de tubo de acero pintado al horno en epoxi-poliéster, de 25 mm de diámetro y 2,5 m de longitud. | 0.080 | 4.72 | 0.38 |
| mt50spb070 | Ud | Rodapié metálico de 3 m de longitud, pintado al horno en epoxi-poliéster. | 0.033 | 16.45 | 0.54 |
| mo010 | h | Oficial 1ª construcción. | 0.252 | 13.51 | 3.40 |
| mo059 | h | Peón ordinario construcción. | 0.252 | 12.65 | 3.19 |
| % | % | Costes directos complementarios | 2 % | 8.83 | 0.18 |
|  |  | Costes directos |  |  | 9.01 |

| Medición | Uds. | Largo | Parcial |
|---|---|---|---|
|  | 2 | 51.87 | 103.740 |
| Total |  |  | 103.740 |

**YCB010** m Barandilla de protección de huecos verticales de fachada, puertas de ascensor, etc. con tubos metálicos y rodapié de madera.
78.620 m
Suministro, montaje y desmontaje de barandilla de protección de huecos verticales de fachada, puertas de ascensor, etc. compuesta por pasamanos y travesaño intermedio formado por tubo metálico de 50 mm de diámetro (amortizable en 10 usos) y rodapié de tabloncillo de madera de pino de 15x5,2 cm (amortizable en 3 usos).
Incluye: El transporte y movimiento vertical y horizontal de los materiales en obra, incluso carga y descarga de los camiones. Colocación, instalación y comprobación. Parte proporcional de medios auxiliares.
Criterio de medición de proyecto: longitud medida según Estudio o Estudio Básico de Seguridad y Salud.

| Código | Ud | Descripción | Rendimiento | Precio | Importe |
|---|---|---|---|---|---|
| mt50spb010a | m | Tubo metálico de 50 mm de diámetro, pintado en colores. (material) | 0.200 | 4.17 | 0.83 |
| mt50spa050cb | m³ | Tabloncillo de madera de pino, dimensiones 15x5,2 cm. (material) | 0.003 | 147.87 | 0.44 |
| mo010 | h | Oficial 1ª construcción. | 0.101 | 13.51 | 1.36 |
| mo059 | h | Peón ordinario construcción. | 0.101 | 12.65 | 1.28 |
| % | % | Costes directos complementarios | 2 % | 3.91 | 0.08 |
|  |  | Costes directos |  |  | 3.99 |

| Medición | Uds. | Largo | Parcial |
|---|---|---|---|
| Huecos en fachada | 1 | 58.82 | 58.820 |
| Hueco de ascensor | 2 | 9.90 | 19.800 |
| Total |  |  | 78.620 |

**YCC010** m Bajante de escombros, metálica.
20.000 m
Suministro, montaje y desmontaje de bajante metálica de escombros de 40 cm de diámetro (amortizable en 5 usos).
Incluye: El transporte y movimiento vertical y horizontal de los materiales en obra, incluso carga y descarga de los camiones. Embocadura de vertido, puntales de acodalamiento, elementos de sujeción y accesorios. Montaje, instalación y comprobación. Desmontaje posterior. Eliminación de restos, limpieza final y retirada de escombros a vertedero. Parte proporcional de medios auxiliares.
Criterio de medición de proyecto: longitud medida según Estudio o Estudio Básico de Seguridad y Salud.

| Código | Ud | Descripción | Rendimiento | Precio | Importe |
|---|---|---|---|---|---|
| mt50spc010 | m | Bajante metálica de escombros de 40 cm de diámetro. (material) | 0.200 | 39.05 | 7.81 |
| mt50spc020 | Ud | Embocadura para bajante metálica de escombros de 40 cm de diámetro. (material) | 0.100 | 42.59 | 4.26 |
| mt50spc030 | Ud | Accesorios y elementos de sujeción de bajante metálica de escombros. (material) | 0.200 | 2.27 | 0.45 |
| mt50spa080ba | Ud | Puntal metálico telescópico, 3,00 m de altura. (material) | 0.200 | 10.90 | 2.18 |
| mo059 | h | Peón ordinario construcción. | 0.403 | 12.65 | 5.10 |
| % | % | Costes directos complementarios | 2 % | 19.80 | 0.40 |
|  |  | Costes directos |  |  | 20.20 |

**YCE010** Ud Lámpara portátil de mano.
3.000 Ud
Suministro y colocación de lámpara portátil de mano, con cesto protector y mango aislante (amortizable en 3 usos).
Incluye: El transporte y movimiento vertical y horizontal de los materiales en obra, incluso carga y descarga de los camiones. Montaje, instalación y comprobación. Parte proporcional de medios auxiliares.
Criterio de medición de proyecto: longitud medida según Estudio o Estudio Básico de Seguridad y Salud.

| Código | Ud | Descripción | Rendimiento | Precio | Importe |
|---|---|---|---|---|---|
| mt50spe010 | Ud | Lámpara portátil de mano. (material) | 0.333 | 10.74 | 3.58 |
| mo051 | h | Ayudante electricista. | 0.101 | 12.66 | 1.28 |
| % | % | Costes directos complementarios | 2 % | 4.86 | 0.10 |
|  |  | Costes directos |  |  | 4.96 |

**YCE020** Ud Cuadro general de obra, potencia máxima 25 kW.
1.000 Ud
Suministro y colocación de cuadro general de mando y protección de obra para una potencia máxima de 25 kW (amortizable en 4 usos). Según R.D. 486/97.
Incluye: Armario metálico con revestimiento de poliéster, grado de protección IP 559, con cerradura, interruptores automáticos, relé diferencial, transformador toroidal, incluyendo cableado, rótulos de identificación de circuitos, bornas de salida y parte proporcional de puesta a tierra, para una resistencia no superior de 80 Ohm. Montaje, instalación y comprobación. Parte proporcional de medios auxiliares.
Criterio de medición de proyecto: unidad proyectada, según Estudio o Estudio Básico de Seguridad y Salud.

| Código | Ud | Descripción | Rendimiento | Precio | Importe |
|---|---|---|---|---|---|
| mt50spe020d | Ud | Cuadro general de mando y protección de obra para una potencia máxima de 25 kW. (material) | 0.250 | 662.60 | 165.65 |
| mo001 | h | Oficial 1ª electricista. | 1.008 | 13.95 | 14.06 |
| mo051 | h | Ayudante electricista. | 1.008 | 12.66 | 12.76 |
| % | % | Costes directos complementarios | 2 % | 192.47 | 3.85 |
|  |  | Costes directos |  |  | 196.32 |

**YCH010** m² Protección de hueco horizontal con red de seguridad tipo S.
50.400 m²
Suministro, colocación y desmontaje de red horizontal de seguridad tipo S según UNE-EN 1263-1, de poliamida de alta tenacidad, certificada por AENOR mediante sello N de Productos Certificados AENOR para Redes de Seguridad, configuración de la red al rombo (amortizable en 5 usos), para protección de hueco horizontal en forjados (hueco de escalera, ascensor, montacargas, etc.).
Incluye: El transporte y movimiento vertical y horizontal de los materiales en obra, incluso carga y descarga de los camiones. Totalmente montada, con posterior desmontaje. Eliminación de restos, limpieza final y retirada de escombros a vertedero. Parte proporcional de medios auxiliares.
Criterio de medición de proyecto: superficie del hueco horizontal, medida según Estudio o Estudio Básico de Seguridad y Salud.

| Código | Ud | Descripción | Rendimiento | Precio | Importe |
|---|---|---|---|---|---|
| mt50sph010a | m² | Red horizontal de seguridad tipo S, según UNE-EN 1263-1, de poliamida de alta tenacidad, certificada por AENOR mediante sello N de Productos Certificados AENOR para Redes de Seguridad. Cuerda de red de calibre 4,5 mm y carga de rotura superior a 350 kgf. Energía de la red A2 (entre 2,2 y 4,4 kJ). Configuración de la red al rombo. (material) | 2.250 | 1.91 | 4.30 |
| mt50bal010 | m | Cinta balizamiento bicolor, de 8 cm. (material) | 1.450 | 0.20 | 0.29 |
| mt50spr020c | Ud | Gancho de montaje de red, D=12 mm, para red vertical. (material) | 1.600 | 0.32 | 0.51 |
| mt50spr030 | m | Cuerda de unión entre redes según UNE-EN 1263-1, D=8 mm y carga de rotura superior a 7,5 kN. (material) | 0.450 | 0.11 | 0.05 |
| mo010 | h | Oficial 1ª construcción. | 0.101 | 13.51 | 1.36 |
| mo059 | h | Peón ordinario construcción. | 0.101 | 12.65 | 1.28 |
| % | % | Costes directos complementarios | 2 % | 7.79 | 0.16 |
|  |  | Costes directos |  |  | 7.95 |

| Medición | Uds. | Largo | Parcial |
|---|---|---|---|
| Ascensor | 18 | 2.80 | 50.400 |
| Total |  |  | 50.400 |

**YCI010** Ud Extintor de polvo químico ABC, 6 kg.
1.000 Ud
Suministro y colocación de extintor de polvo químico ABC, polivalente antibrasa, de eficacia 34A/233B, de 6 kg de agente extintor, con soporte, manómetro comprobable y boquilla con difusor, según UNE 23110.
Incluye: El transporte y movimiento vertical y horizontal de los materiales en obra, incluso carga y descarga de los camiones. Situación de los extintores en los paramentos. Colocación y fijación de soportes. Cuelgue de los extintores. Señalización. Montaje e instalación. Eliminación de restos, limpieza final y retirada de escombros a vertedero. Parte proporcional de medios auxiliares.
Criterio de medición de proyecto: unidad proyectada, según Estudio o Estudio Básico de Seguridad y Salud.

| Código | Ud | Descripción | Rendimiento | Precio | Importe |
|---|---|---|---|---|---|
| mt50spi010 | Ud | Extintor de polvo químico ABC polivalente antibrasa, eficacia 34A/233B, 6 kg. (material) | 1.000 | 45.56 | 45.56 |
| mo059 | h | Peón ordinario construcción. | 0.101 | 12.65 | 1.28 |
| % | % | Costes directos complementarios | 2 % | 46.84 | 0.94 |
|  |  | Costes directos |  |  | 47.78 |

**YCM010** m Marquesina de protección del acceso a la obra.
6.000 m
Suministro, montaje y desmontaje de marquesina visera de protección del acceso a la obra de 3,5 m de vuelo, formada por perfiles metálicos de acero laminado IPN o similar, anclados al forjado cada 2,5 m, con tramo horizontal de 4 m y tramo inclinado a 30° de 3,5 m (amortizables en 20 usos), tablones de madera de pino de 20x7,2 cm, colocados transversalmente y fijados mediante angulares de 50x50x12 mm soldados a los pescantes y entablado de madera de pino formado por tablas de 20x3,8 cm unidas por clavazón (amortizables en 10 usos). Según R.D. 486/97.
Incluye: El transporte y movimiento vertical y horizontal de los materiales en obra, incluso carga y descarga de los camiones. Montaje, instalación y comprobación. Parte proporcional de medios auxiliares.
Criterio de medición de proyecto: longitud medida según Estudio o Estudio Básico de Seguridad y Salud.

| Código | Ud | Descripción | Rendimiento | Precio | Importe |
|---|---|---|---|---|---|
| mt50spm010 | Ud | Brazo marquesina de IPN o similar. (material) | 0.200 | 110.63 | 22.13 |
| mt50spa070 | Ud | Gancho de sujeción al forjado formado por una barra doblada de Ø10 mm de acero S 275 JR, presentando en sus dos extremos una zona roscada de 20 cm de longitud. La pletina de apoyo del soporte tendrá unas dimensiones de 25x8x1 cm. (material) | 1.000 | 1.95 | 1.95 |
| mt50spa050aa | m³ | Tablón de madera de pino, dimensiones 20x7,2 cm. (material) | 0.008 | 153.82 | 1.23 |
| mt50spa050bc | m³ | Tabla de madera de pino, dimensiones 20x3,8 cm. (material) | 0.005 | 152.96 | 0.76 |
| mo010 | h | Oficial 1ª construcción. | 0.857 | 13.51 | 11.58 |
| mo046 | h | Ayudante construcción. | 0.857 | 12.68 | 10.87 |
| % | % | Costes directos complementarios | 2 % | 48.52 | 0.97 |
|  |  | Costes directos |  |  | 49.49 |

| Medición | Uds. | Largo | Parcial |
|---|---|---|---|
|  | 2 | 3.00 | 6.000 |
| Total |  |  | 6.000 |

**YCM030a** m Pasarela de madera para montaje de forjado.
3.000 m
Suministro, montaje y desmontaje de pasarela de trabajo de 60 cm de ancho para montaje de forjado, formada por tablero de encofrar de 26 mm de espesor y 2,5 m de longitud (amortizable en 4 usos). Según R.D. 486/97.
Incluye: El transporte y movimiento vertical y horizontal de los materiales en obra, incluso carga y descarga de los camiones. Montaje, instalación y comprobación. Parte proporcional de medios auxiliares.
Criterio de medición de proyecto: longitud medida según Estudio o Estudio Básico de Seguridad y Salud.

| Código | Ud | Descripción | Rendimiento | Precio | Importe |
|---|---|---|---|---|---|
| mt50spm040 | m² | Tablero para encofrar, espesor 26 mm y longitud 2,50 m. (material) | 0.600 | 1.71 | 1.03 |
| mo059 | h | Peón ordinario construcción. | 0.001 | 12.65 | 0.01 |
| % | % | Costes directos complementarios | 2 % | 1.04 | 0.02 |
|  |  | Costes directos |  |  | 1.06 |

**YCM030** m Pasarela de madera para paso sobre zanjas.
10.710 m
Suministro, montaje y desmontaje de pasarela para paso sobre zanjas, formada por tres tablones de madera de pino de 20x7,2 cm cosidos a clavazón y doble barandilla formada por pasamanos de tablas de madera de 20x3,8 cm, rodapié y travesaño intermedio de tabloncillo de madera de 15x5,2 cm, sujetos con pies derechos de madera cada metro (amortizable en 3 usos). Según R.D. 486/97.
Incluye: El transporte y movimiento vertical y horizontal de los materiales en obra, incluso carga y descarga de los camiones. Montaje, instalación y comprobación. Parte proporcional de medios auxiliares.
Criterio de medición de proyecto: longitud medida según Estudio o Estudio Básico de Seguridad y Salud.

| Código | Ud | Descripción | Rendimiento | Precio | Importe |
|---|---|---|---|---|---|
| mt50spa050aa | m³ | Tablón de madera de pino, dimensiones 20x7,2 cm. | 0.015 | 153.82 | 2.31 |
| mt50spa050bc | m³ | Tabla de madera de pino, dimensiones 20x3,8 cm. | 0.004 | 152.96 | 0.61 |
| mt50spa050cb | m³ | Tabloncillo de madera de pino, dimensiones 15x5,2 cm. | 0.003 | 147.87 | 0.44 |
| mo010 | h | Oficial 1ª construcción. | 0.302 | 13.51 | 4.08 |
| mo059 | h | Peón ordinario construcción. | 0.151 | 12.65 | 1.91 |
| % | % | Costes directos complementarios | 2 % | 9.35 | 0.19 |
|  |  | Costes directos |  |  | 9.54 |

| Medición | Uds. | Largo | Parcial |
|---|---|---|---|
| Saneamiento | 1 | 10.71 | 10.710 |
| Total |  |  | 10.710 |

**YCR010a** m Red vertical de seguridad tipo V con pescante tipo horca, primera puesta.
90.000 m
Suministro, colocación y desmontaje de red vertical de seguridad tipo V en perímetro de forjado, según UNE-EN 1263-1, de poliamida de alta tenacidad, certificada por AENOR mediante sello N de Productos Certificados AENOR para Redes de Seguridad, de 10 m de altura en módulos de 10x5 m (amortizable en 10 usos), primera puesta. Fijada mediante pescantes tipo horca de 8,00x2,00 m (amortizables en 15 usos) colocados cada 4 m.
Incluye: El transporte y movimiento vertical y horizontal de los materiales en obra, incluso carga y descarga de los camiones. Replanteo de los apoyos. Colocación de los pescantes. Colocación de redes con cuerdas de unión y de atado (amortizable en 10 usos). Montaje, instalación y comprobación. Desmontaje posterior. Eliminación de restos, limpieza final y retirada de escombros a vertedero. Parte proporcional de medios auxiliares.
Criterio de medición de proyecto: longitud medida según Estudio o Estudio Básico de Seguridad y Salud.

| Código | Ud | Descripción | Rendimiento | Precio | Importe |
|---|---|---|---|---|---|
| mt50spr010 | m² | Red vertical de seguridad tipo V, según UNE-EN 1263-1, de poliamida de alta tenacidad, certificada por AENOR mediante sello N de Productos Certificados AENOR para Redes de Seguridad. Cuerda de red de calibre 4,5 mm y carga de rotura superior a 350 kgf. Energía de la red A2 (entre 2,2 y 4,4 kJ). Configuración de la red al rombo. (material) | 1.100 | 1.60 | 1.76 |
| mt50spr020a | Ud | Pescante tipo horca de 8,00x2,00 m con tubo de 60x60x3 mm, fabricado en acero de primera calidad pintado al horno en epoxi-poliéster, para red vertical. (material) | 0.017 | 118.99 | 2.02 |
| mt50spr020b | Ud | Gancho de anclaje al forjado, D=16 mm, para red vertical. (material) | 0.700 | 2.07 | 1.45 |
| mt50spr020c | Ud | Gancho de montaje de red, D=12 mm, para red vertical. | 1.100 | 0.32 | 0.35 |
| mt50spr030 | m | Cuerda de unión entre redes según UNE-EN 1263-1, D=8 mm y carga de rotura superior a 7,5 kN. | 0.200 | 0.11 | 0.02 |
| mt50spr060 | m | Cuerda de atado según UNE-EN 1263-1, D=13 mm y carga de rotura superior a 30 kN. (material) | 0.400 | 0.28 | 0.11 |
| mo010 | h | Oficial 1ª construcción. | 0.252 | 13.51 | 3.40 |
| mo059 | h | Peón ordinario construcción. | 0.252 | 12.65 | 3.19 |
| % | % | Costes directos complementarios | 2 % | 12.30 | 0.25 |
|  |  | Costes directos |  |  | 12.55 |

**YCR010** m Red vertical de seguridad tipo V con pescante tipo horca, a partir de la segunda puesta.
630.000 m
Suministro, colocación y desmontaje de red vertical de seguridad tipo V en perímetro de forjado, según UNE-EN 1263-1, de poliamida de alta tenacidad, certificada por AENOR mediante sello N de Productos Certificados AENOR para Redes de Seguridad, de 10 m de altura en módulos de 10x5 m (amortizable en 10 usos), a partir de la segunda puesta. Fijada mediante pescantes tipo horca de 8,00x2,00 m (amortizables en 15 usos) colocados cada 4 m.
Incluye: El transporte y movimiento vertical y horizontal de los materiales en obra, incluso carga y descarga de los camiones. Replanteo de los apoyos. Colocación de los pescantes. Colocación de redes con cuerdas de unión y de atado (amortizable en 10 usos). Montaje, instalación y comprobación. Desmontaje posterior. Eliminación de restos, limpieza final y retirada de escombros a vertedero. Parte proporcional de medios auxiliares.
Criterio de medición de proyecto: longitud medida según Estudio o Estudio Básico de Seguridad y Salud.

| Código | Ud | Descripción | Rendimiento | Precio | Importe |
|---|---|---|---|---|---|
| mt50spr010 | m² | Red vertical de seguridad tipo V, según UNE-EN 1263-1, de poliamida de alta tenacidad, certificada por AENOR mediante sello N de Productos Certificados AENOR para Redes de Seguridad. Cuerda de red de calibre 4,5 mm y carga de rotura superior a 350 kgf. Energía de la red A2 (entre 2,2 y 4,4 kJ). Configuración de la red al rombo. | 1.100 | 1.60 | 1.76 |
| mt50spr020a | Ud | Pescante tipo horca de 8,00x2,00 m con tubo de 60x60x3 mm, fabricado en acero de primera calidad pintado al horno en epoxi-poliéster, para red vertical. | 0.017 | 118.99 | 2.02 |
| mt50spr020b | Ud | Gancho de anclaje al forjado, D=16 mm, para red vertical. | 0.700 | 2.07 | 1.45 |
| mt50spr020c | Ud | Gancho de montaje de red, D=12 mm, para red vertical. | 1.100 | 0.32 | 0.35 |
| mt50spr030 | m | Cuerda de unión entre redes según UNE-EN 1263-1, D=8 mm y carga de rotura superior a 7,5 kN. | 0.200 | 0.11 | 0.02 |
| mt50spr060 | m | Cuerda de atado según UNE-EN 1263-1, D=13 mm y carga de rotura superior a 30 kN. | 0.400 | 0.28 | 0.11 |
| mo010 | h | Oficial 1ª construcción. | 0.151 | 13.51 | 2.04 |
| mo059 | h | Peón ordinario construcción. | 0.151 | 12.65 | 1.91 |
| % | % | Costes directos complementarios | 2 % | 9.66 | 0.19 |
|  |  | Costes directos |  |  | 9.85 |

**YCR030** m Protección vertical en el perímetro del forjado con red de seguridad tipo U.
432.000 m
Suministro, colocación y desmontaje de red vertical de seguridad tipo U según UNE-EN 1263-1, de poliamida de alta tenacidad, certificada por AENOR mediante sello N de Productos Certificados AENOR para Redes de Seguridad, de 1,2 m de altura en el perímetro del forjado (amortizable en 10 usos).
Incluye: El transporte y movimiento vertical y horizontal de los materiales en obra, incluso carga y descarga de los camiones. Replanteo de los apoyos. Colocación de la red y de sus fijaciones. Montaje, instalación y comprobación. Desmontaje posterior. Eliminación de restos, limpieza final y retirada de escombros a vertedero. Parte proporcional de medios auxiliares.
Criterio de medición de proyecto: longitud medida según Estudio o Estudio Básico de Seguridad y Salud.

| Código | Ud | Descripción | Rendimiento | Precio | Importe |
|---|---|---|---|---|---|
| mt50spr070 | m² | Red vertical de seguridad tipo U, según UNE-EN 1263-1, de poliamida de alta tenacidad, certificada por AENOR mediante sello N de Productos Certificados AENOR para Redes de Seguridad. Cuerda de red de calibre 4,5 mm y carga de rotura superior a 350 kgf. Energía de la red A2 (entre 2,2 y 4,4 kJ). Configuración de la red al rombo. (material) | 0.120 | 1.91 | 0.23 |
| mt50spr080 | m | Cuerda de nylon, D=16 mm, para fijación de protección vertical en perímetro de forjados. (material) | 0.800 | 0.53 | 0.42 |
| mt50spr090a | Ud | Gancho de fijación de 7 mm de diámetro, de acero galvanizado en caliente. (material) | 2.000 | 0.43 | 0.86 |
| mo059 | h | Peón ordinario construcción. | 0.101 | 12.65 | 1.28 |
| % | % | Costes directos complementarios | 2 % | 2.79 | 0.06 |
|  |  | Costes directos |  |  | 2.85 |

### YF Formación

**YFF020** Ud Hora de charla para formación de Seguridad y Salud en el Trabajo.
3.000 Ud
Hora de charla para formación de Seguridad y Salud en el Trabajo, realizada por Técnico cualificado perteneciente a una empresa asesora en Seguridad y Prevención de Riesgos.
Incluye: Parte proporcional de pérdidas de horas de trabajo por parte de los trabajadores asistentes a la charla, considerando una media de seis personas.
Criterio de medición de proyecto: unidad proyectada, según Estudio o Estudio Básico de Seguridad y Salud.

| Código | Ud | Descripción | Rendimiento | Precio | Importe |
|---|---|---|---|---|---|
| mt50mas020 | Ud | Coste de la hora de charla para formación de Seguridad y Salud en el Trabajo, realizada por Técnico cualificado. (material) | 1.000 | 77.65 | 77.65 |
| % | % | Costes directos complementarios | 2 % | 77.65 | 1.55 |
|  |  | Costes directos |  |  | 79.20 |

### YI Equipos de protección individual

**YIC010** Ud Casco de seguridad.
29.000 Ud
Suministro de casco de seguridad para la construcción, con arnés de sujeción, según R.D. 773/97. Homologado y marcado con certificado CE.
Criterio de medición de proyecto: unidad proyectada, según Estudio o Estudio Básico de Seguridad y Salud.

| Código | Ud | Descripción | Rendimiento | Precio | Importe |
|---|---|---|---|---|---|
| mt50epc010 | Ud | Casco de seguridad para la construcción, con arnés de sujeción. Certificado CE según R.D. 1407/92, R.D. 159/95 y O.M. de 20 de febrero de 1997. Con marcado según lo exigido en UNE-EN 397. (material) | 1.000 | 3.15 | 3.15 |
| % | % | Costes directos complementarios | 2 % | 3.15 | 0.06 |
|  |  | Costes directos |  |  | 3.21 |

**YIC020** Ud Casco de seguridad dieléctrico.
4.000 Ud
Suministro de casco de seguridad dieléctrico con pantalla para protección de descargas eléctricas (amortizable en 5 usos), según R.D. 773/97. Homologado y marcado con certificado CE.
Criterio de medición de proyecto: unidad proyectada, según Estudio o Estudio Básico de Seguridad y Salud.

| Código | Ud | Descripción | Rendimiento | Precio | Importe |
|---|---|---|---|---|---|
| mt50epc020 | Ud | Casco de seguridad dieléctrico. Certificado CE según R.D. 1407/92, R.D. 159/95 y O.M. de 20 de febrero de 1997. Con marcado según lo exigido en UNE-EN 397 y UNE-EN 13087-8. (material) | 0.200 | 19.82 | 3.96 |
| % | % | Costes directos complementarios | 2 % | 3.96 | 0.08 |
|  |  | Costes directos |  |  | 4.04 |

**YID010** Ud Cinturón de seguridad de suspensión con un punto de amarre.
4.000 Ud
Suministro de cinturón de seguridad de suspensión con un punto de amarre (amortizable en 4 usos), según R.D. 773/97. Homologado y marcado con certificado CE.
Criterio de medición de proyecto: unidad proyectada, según Estudio o Estudio Básico de Seguridad y Salud.

| Código | Ud | Descripción | Rendimiento | Precio | Importe |
|---|---|---|---|---|---|
| mt50epd010a | Ud | Cinturón de seguridad de suspensión con un punto de amarre. Certificado CE según R.D. 1407/92, R.D. 159/95 y O.M. de 20 de febrero de 1997. Con marcado según lo exigido en UNE-EN 358. (material) | 0.250 | 60.34 | 15.09 |
| % | % | Costes directos complementarios | 2 % | 15.09 | 0.30 |
|  |  | Costes directos |  |  | 15.39 |

**YID020** Ud Equipo de arnés simple de seguridad anticaídas.
1.000 Ud
Suministro de equipo de arnés simple de seguridad anticaídas con un elemento de amarre incorporado consistente en una cinta tubular elástica de 1,5 m con amortiguador de impacto en el extremo, en bolsa de transporte (amortizable en 4 usos), según R.D. 773/97. Homologado y marcado con certificado CE.
Criterio de medición de proyecto: unidad proyectada, según Estudio o Estudio Básico de Seguridad y Salud.

| Código | Ud | Descripción | Rendimiento | Precio | Importe |
|---|---|---|---|---|---|
| mt50epd020a | Ud | Equipo de arnés de seguridad anticaídas con un elemento de amarre consistente en una cinta tubular elástica con una longitud total extendida de 1,5 m y amortiguador de impacto con un conector tipo gancho de 20 mm de apertura en el extremo, en bolsa de transporte. Cinta homologada para 1450 kg y todas las hebillas tratadas. Certificado CE según R.D. 1407/92, R.D. 159/95 y O.M. de 20 de febrero de 1997. Con marcado según lo exigido en UNE-EN 361 y UNE-EN 355. (material) | 0.250 | 71.61 | 17.90 |
| % | % | Costes directos complementarios | 2 % | 17.90 | 0.36 |
|  |  | Costes directos |  |  | 18.26 |

**YID030** Ud Dispositivo anticaídas para sujeción a cable de acero de 8 mm.
1.000 Ud
Suministro de dispositivo anticaídas para sujeción a cable de acero de 8 mm (amortizable en 4 usos), según R.D. 773/97. Incluso mosquetón. Homologado y marcado con certificado CE.
Criterio de medición de proyecto: unidad proyectada, según Estudio o Estudio Básico de Seguridad y Salud.

| Código | Ud | Descripción | Rendimiento | Precio | Importe |
|---|---|---|---|---|---|
| mt50epd030a | Ud | Dispositivo anticaídas para cable de acero de 8 mm, incluso mosquetón. Certificado CE según R.D. 1407/92, R.D. 159/95 y O.M. de 20 de febrero de 1997. Con marcado según lo exigido en UNE-EN 363. (material) | 0.250 | 252.71 | 63.18 |
| % | % | Costes directos complementarios | 2 % | 63.18 | 1.26 |
|  |  | Costes directos |  |  | 64.44 |

**YID031** m Cuerda guía anticaídas de poliamida de 16 mm de diámetro.
108.000 m
Suministro, montaje y desmontaje de cuerda guía anticaídas de poliamida de alta tenacidad de 16 mm de diámetro, con guardacabos en los extremos, según R.D. 773/97. Homologada y marcada con certificado CE.
Criterio de medición de proyecto: longitud medida según Estudio o Estudio Básico de Seguridad y Salud.

| Código | Ud | Descripción | Rendimiento | Precio | Importe |
|---|---|---|---|---|---|
| mt50epd031 | m | Cuerda guía anticaídas de poliamida de alta tenacidad, de 16 mm de diámetro, con guardacabos en los extremos. Con marcado según lo exigido en UNE-EN 358. (material) | 1.050 | 1.18 | 1.24 |
| mo010 | h | Oficial 1ª construcción. | 0.099 | 13.51 | 1.34 |
| mo059 | h | Peón ordinario construcción. | 0.099 | 12.65 | 1.25 |
| % | % | Costes directos complementarios | 2 % | 3.83 | 0.08 |
|  |  | Costes directos |  |  | 3.91 |

**YIJ010a** Ud Gafas de protección contra impactos.
2.000 Ud
Suministro de gafas de protección contra impactos (amortizables en 3 usos), según R.D. 773/97. Homologadas y marcadas con certificado CE.
Criterio de medición de proyecto: unidad proyectada, según Estudio o Estudio Básico de Seguridad y Salud.

| Código | Ud | Descripción | Rendimiento | Precio | Importe |
|---|---|---|---|---|---|
| mt50epj010a | Ud | Gafas contra impactos antirrayadura, incoloras. Certificado CE según R.D. 1407/92, R.D. 159/95 y O.M. de 20 de febrero de 1997. Con marcado según lo exigido en UNE-EN 166. (material) | 0.333 | 11.71 | 3.90 |
| % | % | Costes directos complementarios | 2 % | 3.90 | 0.08 |
|  |  | Costes directos |  |  | 3.98 |

**YIJ010** Ud Gafas de protección antipolvo.
2.000 Ud
Suministro de gafas de protección antipolvo (amortizables en 3 usos), según R.D. 773/97. Homologadas y marcadas con certificado CE.
Criterio de medición de proyecto: unidad proyectada, según Estudio o Estudio Básico de Seguridad y Salud.

| Código | Ud | Descripción | Rendimiento | Precio | Importe |
|---|---|---|---|---|---|
| mt50epj010b | Ud | Gafas antipolvo antiempañables, incoloras. Certificado CE según R.D. 1407/92, R.D. 159/95 y O.M. de 20 de febrero de 1997. Con marcado según lo exigido en UNE-EN 166. (material) | 0.333 | 4.41 | 1.47 |
| % | % | Costes directos complementarios | 2 % | 1.47 | 0.03 |
|  |  | Costes directos |  |  | 1.50 |

**YIJ050** Ud Pantalla de protección contra partículas, con fijación en la cabeza.
1.000 Ud
Suministro de pantalla de protección contra partículas con visor de policarbonato claro rígido, con fijación en la cabeza (amortizable en 5 usos), según R.D. 773/97. Homologada y marcada con certificado CE.
Criterio de medición de proyecto: unidad proyectada, según Estudio o Estudio Básico de Seguridad y Salud.

| Código | Ud | Descripción | Rendimiento | Precio | Importe |
|---|---|---|---|---|---|
| mt50epj050ab | Ud | Pantalla de protección contra partículas con visor de policarbonato claro rígido, con fijación a cabeza. Certificado CE según R.D. 1407/92, R.D. 159/95 y O.M. de 20 de febrero de 1997. Con marcado según lo exigido en UNE-EN 166. (material) | 0.200 | 13.63 | 2.73 |
| % | % | Costes directos complementarios | 2 % | 2.73 | 0.05 |
|  |  | Costes directos |  |  | 2.78 |

**YIM010a** Ud Par de guantes de goma-látex anticorte.
44.000 Ud
Suministro de par de guantes de goma-látex anticorte, según R.D. 773/97. Homologados y marcados con certificado CE.
Criterio de medición de proyecto: unidad proyectada, según Estudio o Estudio Básico de Seguridad y Salud.

| Código | Ud | Descripción | Rendimiento | Precio | Importe |
|---|---|---|---|---|---|
| mt50epm010a | Ud | Par de guantes de goma-látex anticorte. Certificado CE según R.D. 1407/92, R.D. 159/95 y O.M. de 20 de febrero de 1997. Con marcado según lo exigido en UNE-EN 420 y UNE-EN 388. (material) | 1.000 | 3.58 | 3.58 |
| % | % | Costes directos complementarios | 2 % | 3.58 | 0.07 |
|  |  | Costes directos |  |  | 3.65 |

**YIM010b** Ud Par de guantes de neopreno.
27.000 Ud
Suministro de par de guantes de neopreno, según R.D. 773/97. Homologados y marcados con certificado CE.
Criterio de medición de proyecto: unidad proyectada, según Estudio o Estudio Básico de Seguridad y Salud.

| Código | Ud | Descripción | Rendimiento | Precio | Importe |
|---|---|---|---|---|---|
| mt50epm010b | Ud | Par de guantes de neopreno. Certificado CE según R.D. 1407/92, R.D. 159/95 y O.M. de 20 de febrero de 1997. Con marcado según lo exigido en UNE-EN 420 y UNE-EN 388. (material) | 1.000 | 2.60 | 2.60 |
| % | % | Costes directos complementarios | 2 % | 2.60 | 0.05 |
|  |  | Costes directos |  |  | 2.65 |

**YIM010c** Ud Par de guantes de nitrilo amarillo de alta resistencia.
18.000 Ud
Suministro de par de guantes de nitrilo amarillo de alta resistencia, según R.D. 773/97. Homologados y marcados con certificado CE.
Criterio de medición de proyecto: unidad proyectada, según Estudio o Estudio Básico de Seguridad y Salud.

| Código | Ud | Descripción | Rendimiento | Precio | Importe |
|---|---|---|---|---|---|
| mt50epm010c | Ud | Par de guantes de nitrilo amarillo de alta resistencia. Certificado CE según R.D. 1407/92, R.D. 159/95 y O.M. de 20 de febrero de 1997. Con marcado según lo exigido en UNE-EN 420 y UNE-EN 388. (material) | 1.000 | 3.46 | 3.46 |
| % | % | Costes directos complementarios | 2 % | 3.46 | 0.07 |
|  |  | Costes directos |  |  | 3.53 |

**YIM010** Ud Par de guantes resistentes a altas temperaturas.
2.000 Ud
Suministro de par de guantes resistentes a altas temperaturas, según R.D. 773/97. Homologados y marcados con certificado CE.
Criterio de medición de proyecto: unidad proyectada, según Estudio o Estudio Básico de Seguridad y Salud.

| Código | Ud | Descripción | Rendimiento | Precio | Importe |
|---|---|---|---|---|---|
| mt50epm010e | Ud | Par de guantes resistentes a altas temperaturas. Certificado CE según R.D. 1407/92, R.D. 159/95 y O.M. de 20 de febrero de 1997. Con marcado según lo exigido en UNE-EN 420, UNE-EN 388 y UNE-EN 407. (material) | 1.000 | 14.16 | 14.16 |
| % | % | Costes directos complementarios | 2 % | 14.16 | 0.28 |
|  |  | Costes directos |  |  | 14.44 |

**YIM020a** Ud Par de guantes de uso general de lona y serraje.
41.000 Ud
Suministro de par de guantes de uso general de lona y serraje, según R.D. 773/97. Homologados y marcados con certificado CE.
Criterio de medición de proyecto: unidad proyectada, según Estudio o Estudio Básico de Seguridad y Salud.

| Código | Ud | Descripción | Rendimiento | Precio | Importe |
|---|---|---|---|---|---|
| mt50epm020a | Ud | Par de guantes de uso general de lona y serraje. Certificado CE según R.D. 1407/92, R.D. 159/95 y O.M. de 20 de febrero de 1997. Con marcado según lo exigido en UNE-EN 420. (material) | 1.000 | 2.92 | 2.92 |
| % | % | Costes directos complementarios | 2 % | 2.92 | 0.06 |
|  |  | Costes directos |  |  | 2.98 |

**YIM020** Ud Par de guantes de uso general de piel de vacuno.
18.000 Ud
Suministro de par de guantes de uso general de piel de vacuno, según R.D. 773/97. Homologados y marcados con certificado CE.
Criterio de medición de proyecto: unidad proyectada, según Estudio o Estudio Básico de Seguridad y Salud.

| Código | Ud | Descripción | Rendimiento | Precio | Importe |
|---|---|---|---|---|---|
| mt50epm020b | Ud | Par de guantes de uso general de piel de vacuno. Certificado CE según R.D. 1407/92, R.D. 159/95 y O.M. de 20 de febrero de 1997. Con marcado según lo exigido en UNE-EN 420. (material) | 1.000 | 5.53 | 5.53 |
| % | % | Costes directos complementarios | 2 % | 5.53 | 0.11 |
|  |  | Costes directos |  |  | 5.64 |

**YIM040** Ud Par de guantes para electricista, aislantes hasta 10.000 V.
6.000 Ud
Suministro de par de guantes dieléctricos para electricista, aislantes hasta 10.000 V, según R.D. 773/97. Homologados y marcados con certificado CE.
Criterio de medición de proyecto: unidad proyectada, según Estudio o Estudio Básico de Seguridad y Salud.

| Código | Ud | Descripción | Rendimiento | Precio | Importe |
|---|---|---|---|---|---|
| mt50epm040b | Ud | Par de guantes dieléctricos para electricistas, aislantes hasta 10000 V. Certificado CE según R.D. 1407/92, R.D. 159/95 y O.M. de 20 de febrero de 1997. Con marcado según lo exigido en UNE-EN 60903. (material) | 1.000 | 53.54 | 53.54 |
| % | % | Costes directos complementarios | 2 % | 53.54 | 1.07 |
|  |  | Costes directos |  |  | 54.61 |

**YIM060** Ud Par de manoplas resistentes al fuego de fibra de Nomex aluminizado.
2.000 Ud
Suministro de par de manoplas resistentes al fuego de fibra de Nomex aluminizado, según R.D. 773/97. Homologadas y marcadas con certificado CE.
Criterio de medición de proyecto: unidad proyectada, según Estudio o Estudio Básico de Seguridad y Salud.

| Código | Ud | Descripción | Rendimiento | Precio | Importe |
|---|---|---|---|---|---|
| mt50epm060 | Ud | Par de manoplas resistentes al fuego de fibra Nomex aluminizado. Certificado CE según R.D. 1407/92, R.D. 159/95 y O.M. de 20 de febrero de 1997. Con marcado según lo exigido en UNE-EN 420, UNE-EN 659 y UNE-EN 702. (material) | 1.000 | 57.09 | 57.09 |
| % | % | Costes directos complementarios | 2 % | 57.09 | 1.14 |
|  |  | Costes directos |  |  | 58.23 |

**YIM070** Ud Protector de manos para puntero.
2.000 Ud
Suministro de protector de manos para puntero, según R.D. 773/97. Homologado y marcado con certificado CE.
Criterio de medición de proyecto: unidad proyectada, según Estudio o Estudio Básico de Seguridad y Salud.

| Código | Ud | Descripción | Rendimiento | Precio | Importe |
|---|---|---|---|---|---|
| mt50epm070 | Ud | Protector de manos para puntero. Certificado CE según R.D. 1407/92, R.D. 159/95 y O.M. de 20 de febrero de 1997. Con marcado según lo exigido en UNE-EN 420 y UNE-EN 388. (material) | 1.000 | 2.93 | 2.93 |
| % | % | Costes directos complementarios | 2 % | 2.93 | 0.06 |
|  |  | Costes directos |  |  | 2.99 |

**YIO010** Ud Casco protector auditivo.
20.000 Ud
Suministro de protector auditivo con arnés a cabeza anatómico y ajuste con almohadillado central (amortizable en 3 usos), según R.D. 773/97. Homologado y marcado con certificado CE.
Criterio de medición de proyecto: unidad proyectada, según Estudio o Estudio Básico de Seguridad y Salud.

| Código | Ud | Descripción | Rendimiento | Precio | Importe |
|---|---|---|---|---|---|
| mt50epo010 | Ud | Protectores auditivos, tipo orejera. Certificado CE según R.D. 1407/92, R.D. 159/95 y O.M. de 20 de febrero de 1997. Con marcado según lo exigido en UNE-EN 352, UNE-EN 397 y UNE-EN 24869. (material) | 0.333 | 28.69 | 9.55 |
| % | % | Costes directos complementarios | 2 % | 9.55 | 0.19 |
|  |  | Costes directos |  |  | 9.74 |

**YIO020** Ud Juego de tapones antirruido de silicona.
8.000 Ud
Suministro de juego de tapones antirruido de silicona, según R.D. 773/97. Homologado y marcado con certificado CE.
Criterio de medición de proyecto: unidad proyectada, según Estudio o Estudio Básico de Seguridad y Salud.

| Código | Ud | Descripción | Rendimiento | Precio | Importe |
|---|---|---|---|---|---|
| mt50epo020 | Ud | Juego de tapones endoaurales antirruido. Certificado CE según R.D. 1407/92, R.D. 159/95 y O.M. de 20 de febrero de 1997. Con marcado según lo exigido en UNE-EN 352-2 y UNE-EN 24869. (material) | 1.000 | 1.48 | 1.48 |
| % | % | Costes directos complementarios | 2 % | 1.48 | 0.03 |
|  |  | Costes directos |  |  | 1.51 |

**YIP010a** Ud Par de botas de agua sin cremallera.
5.000 Ud
Suministro de par de botas de agua sin cremallera, según R.D. 773/97. Homologadas y marcadas con certificado CE.
Criterio de medición de proyecto: unidad proyectada, según Estudio o Estudio Básico de Seguridad y Salud.

| Código | Ud | Descripción | Rendimiento | Precio | Importe |
|---|---|---|---|---|---|
| mt50epp010a | Ud | Par de botas de agua sin cremallera. Certificado CE según R.D. 1407/92, R.D. 159/95 y O.M. de 20 de febrero de 1997. Con marcado según lo exigido en UNE-EN 344, UNE-EN 345, UNE-EN 346 y UNE-EN 347. (material) | 1.000 | 29.70 | 29.70 |
| % | % | Costes directos complementarios | 2 % | 29.70 | 0.59 |
|  |  | Costes directos |  |  | 30.29 |

**YIP010** Ud Par de botas de agua con cremallera y forradas.
3.000 Ud
Suministro de par de botas de agua con cremallera y forradas, según R.D. 773/97. Homologadas y marcadas con certificado CE.
Criterio de medición de proyecto: unidad proyectada, según Estudio o Estudio Básico de Seguridad y Salud.

| Código | Ud | Descripción | Rendimiento | Precio | Importe |
|---|---|---|---|---|---|
| mt50epp010b | Ud | Par de botas de agua con cremallera y forradas. Certificado CE según R.D. 1407/92, R.D. 159/95 y O.M. de 20 de febrero de 1997. Con marcado según lo exigido en UNE-EN 344, UNE-EN 345, UNE-EN 346 y UNE-EN 347. (material) | 1.000 | 39.94 | 39.94 |
| % | % | Costes directos complementarios | 2 % | 39.94 | 0.80 |
|  |  | Costes directos |  |  | 40.74 |

**YIP020** Ud Par de botas de seguridad con puntera metálica.
24.000 Ud
Suministro de par de botas de seguridad con puntera metálica y plantillas de acero flexibles, según R.D. 773/97. Homologadas y marcadas con certificado CE.
Criterio de medición de proyecto: unidad proyectada, según Estudio o Estudio Básico de Seguridad y Salud.

| Código | Ud | Descripción | Rendimiento | Precio | Importe |
|---|---|---|---|---|---|
| mt50epp020 | Ud | Par de botas de seguridad con puntera metálica y plantillas de acero flexibles. Certificado CE según R.D. 1407/92, R.D. 159/95 y O.M. de 20 de febrero de 1997. Con marcado según lo exigido en UNE-EN 344, UNE-EN 345, UNE-EN 346 y UNE-EN 347. (material) | 1.000 | 46.15 | 46.15 |
| % | % | Costes directos complementarios | 2 % | 46.15 | 0.92 |
|  |  | Costes directos |  |  | 47.07 |

**YIP030** Ud Par de botas aislantes.
8.000 Ud
Suministro de par de botas aislantes para electricista, hasta 5.000 V, según R.D. 773/97. Homologadas y marcadas con certificado CE.
Criterio de medición de proyecto: unidad proyectada, según Estudio o Estudio Básico de Seguridad y Salud.

| Código | Ud | Descripción | Rendimiento | Precio | Importe |
|---|---|---|---|---|---|
| mt50epp030 | Ud | Par de botas aislantes para electricista, hasta 5.000 V. Certificado CE según R.D. 1407/92, R.D. 159/95 y O.M. de 20 de febrero de 1997. Con marcado según lo exigido en UNE-EN 50321. (material) | 1.000 | 39.05 | 39.05 |
| % | % | Costes directos complementarios | 2 % | 39.05 | 0.78 |
|  |  | Costes directos |  |  | 39.83 |

**YIP040** Ud Par de polainas para extinción de incendios.
2.000 Ud
Suministro de par de polainas para extinción de incendios, según R.D. 773/97. Homologadas y marcadas con certificado CE.
Criterio de medición de proyecto: unidad proyectada, según Estudio o Estudio Básico de Seguridad y Salud.

| Código | Ud | Descripción | Rendimiento | Precio | Importe |
|---|---|---|---|---|---|
| mt50epp040b | Ud | Par de polainas para extinción de incendios. Certificado CE según R.D. 1407/92, R.D. 159/95 y O.M. de 20 de febrero de 1997. Con marcado según lo exigido en UNE-EN ISO 6942, UNE-EN 367 y UNE-EN 702. (material) | 1.000 | 65.05 | 65.05 |
| % | % | Costes directos complementarios | 2 % | 65.05 | 1.30 |
|  |  | Costes directos |  |  | 66.35 |

**YIP050** Ud Par de plantillas resistentes a la perforación.
24.000 Ud
Suministro de par de plantillas resistentes a la perforación, según R.D. 773/97. Homologadas y marcadas con certificado CE.
Criterio de medición de proyecto: unidad proyectada, según Estudio o Estudio Básico de Seguridad y Salud.

| Código | Ud | Descripción | Rendimiento | Precio | Importe |
|---|---|---|---|---|---|
| mt50epp050 | Ud | Par de plantillas resistentes a la perforación. Certificado CE según R.D. 1407/92, R.D. 159/95 y O.M. de 20 de febrero de 1997. Con marcado según lo exigido en UNE-EN 12568. (material) | 1.000 | 7.13 | 7.13 |
| % | % | Costes directos complementarios | 2 % | 7.13 | 0.14 |
|  |  | Costes directos |  |  | 7.27 |

**YIU010** Ud Mono de trabajo.
39.000 Ud
Suministro de mono de trabajo de una pieza de poliéster-algodón, según R.D. 773/97. Homologado y marcado con certificado CE.
Criterio de medición de proyecto: unidad proyectada, según Estudio o Estudio Básico de Seguridad y Salud.

| Código | Ud | Descripción | Rendimiento | Precio | Importe |
|---|---|---|---|---|---|
| mt50epu010 | Ud | Mono de trabajo, de poliéster-algodón. Certificado CE según R.D. 1407/92, R.D. 159/95 y O.M. de 20 de febrero de 1997. Con marcado según lo exigido en UNE-EN 340. (material) | 1.000 | 17.75 | 17.75 |
| % | % | Costes directos complementarios | 2 % | 17.75 | 0.36 |
|  |  | Costes directos |  |  | 18.11 |

**YIU020a** Ud Traje impermeable de trabajo, de PVC.
17.000 Ud
Suministro de traje impermeable de trabajo, de PVC, según R.D. 773/97. Homologado y marcado con certificado CE.
Criterio de medición de proyecto: unidad proyectada, según Estudio o Estudio Básico de Seguridad y Salud.

| Código | Ud | Descripción | Rendimiento | Precio | Importe |
|---|---|---|---|---|---|
| mt50epu020a | Ud | Traje impermeable de trabajo, de PVC. Certificado CE según R.D. 1407/92, R.D. 159/95 y O.M. de 20 de febrero de 1997. Con marcado según lo exigido en UNE-EN 340. (material) | 1.000 | 10.65 | 10.65 |
| % | % | Costes directos complementarios | 2 % | 10.65 | 0.21 |
|  |  | Costes directos |  |  | 10.86 |

**YIU020** Ud Traje impermeable de trabajo, verde tipo ingeniero.
8.000 Ud
Suministro de traje impermeable de trabajo, verde tipo ingeniero, según R.D. 773/97. Homologado y marcado con certificado CE.
Criterio de medición de proyecto: unidad proyectada, según Estudio o Estudio Básico de Seguridad y Salud.

| Código | Ud | Descripción | Rendimiento | Precio | Importe |
|---|---|---|---|---|---|
| mt50epu020b | Ud | Traje impermeable de trabajo, verde tipo ingeniero. Certificado CE según R.D. 1407/92, R.D. 159/95 y O.M. de 20 de febrero de 1997. Con marcado según lo exigido en UNE-EN 340. (material) | 1.000 | 21.51 | 21.51 |
| % | % | Costes directos complementarios | 2 % | 21.51 | 0.43 |
|  |  | Costes directos |  |  | 21.94 |

**YIU040** Ud Bolsa portaherramientas.
6.000 Ud
Suministro de cinturón con bolsa de varios compartimentos para herramientas, según R.D. 773/97. Homologado y marcado con certificado CE.
Criterio de medición de proyecto: unidad proyectada, según Estudio o Estudio Básico de Seguridad y Salud.

| Código | Ud | Descripción | Rendimiento | Precio | Importe |
|---|---|---|---|---|---|
| mt50epu040 | Ud | Bolsa portaherramientas. Certificado CE según R.D. 1407/92, R.D. 159/95 y O.M. de 20 de febrero de 1997. Con marcado según lo exigido en UNE-EN 340. (material) | 1.000 | 23.66 | 23.66 |
| % | % | Costes directos complementarios | 2 % | 23.66 | 0.47 |
|  |  | Costes directos |  |  | 24.13 |

**YIU050** Ud Peto reflectante.
16.000 Ud
Suministro de peto reflectante de color butano o amarillo, según R.D. 773/97. Homologado y marcado con certificado CE.
Criterio de medición de proyecto: unidad proyectada, según Estudio o Estudio Básico de Seguridad y Salud.

| Código | Ud | Descripción | Rendimiento | Precio | Importe |
|---|---|---|---|---|---|
| mt50epu050 | Ud | Peto reflectante color butano/amarillo. Certificado CE según R.D. 1407/92, R.D. 159/95 y O.M. de 20 de febrero de 1997. Con marcado según lo exigido en UNE-EN 471 y UNE-EN 1150. (material) | 1.000 | 21.15 | 21.15 |
| % | % | Costes directos complementarios | 2 % | 21.15 | 0.42 |
|  |  | Costes directos |  |  | 21.57 |

**YIU060** Ud Faja de protección lumbar.
16.000 Ud
Suministro de faja de protección lumbar con amplio soporte abdominal y sujeción regulable mediante velcro, según R.D. 773/97. Homologada y marcada con certificado CE.
Criterio de medición de proyecto: unidad proyectada, según Estudio o Estudio Básico de Seguridad y Salud.

| Código | Ud | Descripción | Rendimiento | Precio | Importe |
|---|---|---|---|---|---|
| mt50epu060 | Ud | Faja protección lumbar. Certificado CE según R.D. 1407/92, R.D. 159/95 y O.M. de 20 de febrero de 1997. Con marcado según lo exigido en UNE-EN 340. (material) | 1.000 | 18.19 | 18.19 |
| % | % | Costes directos complementarios | 2 % | 18.19 | 0.36 |
|  |  | Costes directos |  |  | 18.55 |

**YIV010a** Ud Semi-mascarilla antipolvo, de un filtro.
3.000 Ud
Suministro de semi-mascarilla antipolvo, de un filtro (amortizable en 3 usos), según R.D. 773/97. Homologada y marcada con certificado CE.
Criterio de medición de proyecto: unidad proyectada, según Estudio o Estudio Básico de Seguridad y Salud.

| Código | Ud | Descripción | Rendimiento | Precio | Importe |
|---|---|---|---|---|---|
| mt50epv010a | Ud | Semi-mascarilla antipolvo, de un filtro. Certificado CE según R.D. 1407/92, R.D. 159/95 y O.M. de 20 de febrero de 1997. Con marcado según lo exigido en UNE-EN 149. (material) | 0.333 | 26.33 | 8.77 |
| % | % | Costes directos complementarios | 2 % | 8.77 | 0.18 |
|  |  | Costes directos |  |  | 8.95 |

**YIV010** Ud Semi-mascarilla antipolvo, de dos filtros.
2.000 Ud
Suministro de semi-mascarilla antipolvo, de dos filtros (amortizable en 3 usos), según R.D. 773/97. Homologada y marcada con certificado CE.
Criterio de medición de proyecto: unidad proyectada, según Estudio o Estudio Básico de Seguridad y Salud.

| Código | Ud | Descripción | Rendimiento | Precio | Importe |
|---|---|---|---|---|---|
| mt50epv010b | Ud | Semi-mascarilla antipolvo, de dos filtros. Certificado CE según R.D. 1407/92, R.D. 159/95 y O.M. de 20 de febrero de 1997. Con marcado según lo exigido en UNE-EN 149. (material) | 0.333 | 46.74 | 15.56 |
| % | % | Costes directos complementarios | 2 % | 15.56 | 0.31 |
|  |  | Costes directos |  |  | 15.87 |

**YIV011** Ud Filtro recambio para semi-mascarilla antipolvo.
16.000 Ud
Suministro de filtro recambio para semi-mascarilla antipolvo, según R.D. 773/97. Homologado y marcado con certificado CE.
Criterio de medición de proyecto: unidad proyectada, según Estudio o Estudio Básico de Seguridad y Salud.

| Código | Ud | Descripción | Rendimiento | Precio | Importe |
|---|---|---|---|---|---|
| mt50epv011 | Ud | Filtro para mascarilla antipolvo. Certificado CE según R.D. 1407/92, R.D. 159/95 y O.M. de 20 de febrero de 1997. Con marcado según lo exigido en UNE-EN 141, UNE-EN 143 y UNE-EN 12083. (material) | 1.000 | 0.97 | 0.97 |
| % | % | Costes directos complementarios | 2 % | 0.97 | 0.02 |
|  |  | Costes directos |  |  | 0.99 |

**YIV020a** Ud Mascarilla desechable antipolvo FFP1.
3.000 Ud
Suministro de mascarilla autofiltrante desechable, contra partículas de polvo, FFP1, según R.D. 773/97. Homologada y marcada con certificado CE.
Criterio de medición de proyecto: unidad proyectada, según Estudio o Estudio Básico de Seguridad y Salud.

| Código | Ud | Descripción | Rendimiento | Precio | Importe |
|---|---|---|---|---|---|
| mt50epv020a | Ud | Mascarilla autofiltrante desechable, contra partículas de polvo, FFP1. Certificado CE según R.D. 1407/92, R.D. 159/95 y O.M. de 20 de febrero de 1997. Con marcado según lo exigido en UNE-EN 149. (material) | 1.000 | 1.36 | 1.36 |
| % | % | Costes directos complementarios | 2 % | 1.36 | 0.03 |
|  |  | Costes directos |  |  | 1.39 |

**YIV020** Ud Mascarilla desechable antipolvo FFP2.
2.000 Ud
Suministro de mascarilla autofiltrante desechable, contra partículas de polvo, FFP2, según R.D. 773/97. Homologada y marcada con certificado CE.
Criterio de medición de proyecto: unidad proyectada, según Estudio o Estudio Básico de Seguridad y Salud.

| Código | Ud | Descripción | Rendimiento | Precio | Importe |
|---|---|---|---|---|---|
| mt50epv020b | Ud | Mascarilla autofiltrante desechable, contra partículas de polvo, FFP2 con válvula. Certificado CE según R.D. 1407/92, R.D. 159/95 y O.M. de 20 de febrero de 1997. Con marcado según lo exigido en UNE-EN 149. (material) | 1.000 | 2.69 | 2.69 |
| % | % | Costes directos complementarios | 2 % | 2.69 | 0.05 |
|  |  | Costes directos |  |  | 2.74 |

### YM Medicina preventiva y primeros auxilios

**YMM010** Ud Botiquín de urgencia en caseta de obra.
1.000 Ud
Suministro y colocación de botiquín de urgencia para caseta de obra, con los contenidos mínimos obligatorios, instalado en el vestuario.
Incluye: Replanteo y trazado en el paramento. Colocación y fijación mediante tornillos. Protección del elemento frente a golpes. Montaje, instalación y comprobación. Eliminación de restos, limpieza final y retirada de escombros a vertedero. Parte proporcional de medios auxiliares.
Criterio de medición de proyecto: unidad proyectada, según Estudio o Estudio Básico de Seguridad y Salud.

| Código | Ud | Descripción | Rendimiento | Precio | Importe |
|---|---|---|---|---|---|
| mt50eca010 | Ud | Botiquín de urgencia. (material) | 1.000 | 94.66 | 94.66 |
| mo059 | h | Peón ordinario construcción. | 0.199 | 12.65 | 2.52 |
| % | % | Costes directos complementarios | 2 % | 97.18 | 1.94 |
|  |  | Costes directos |  |  | 99.12 |

**YMM011** Ud Reposición de material de botiquín de urgencia en caseta de obra.
1.000 Ud
Suministro de material sanitario para el botiquín de urgencia colocado en el vestuario, durante el transcurso de la obra.
Incluye: Parte proporcional de medios auxiliares.
Criterio de medición de proyecto: unidad proyectada, según Estudio o Estudio Básico de Seguridad y Salud.

| Código | Ud | Descripción | Rendimiento | Precio | Importe |
|---|---|---|---|---|---|
| mt50eca011 | Ud | Reposición de botiquín de urgencia. (material) | 1.000 | 97.03 | 97.03 |
| % | % | Costes directos complementarios | 2 % | 97.03 | 1.94 |
|  |  | Costes directos |  |  | 98.97 |

**YMM020** Ud Camilla portátil para evacuaciones.
1.000 Ud
Suministro de camilla portátil para evacuaciones, colocada en caseta de obra, (amortizable en 4 usos).
Incluye: Protección del elemento frente a golpes. Montaje, instalación y comprobación. Parte proporcional de medios auxiliares.
Criterio de medición de proyecto: unidad proyectada, según Estudio o Estudio Básico de Seguridad y Salud.

| Código | Ud | Descripción | Rendimiento | Precio | Importe |
|---|---|---|---|---|---|
| mt50eca020 | Ud | Camilla portátil para evacuaciones. (material) | 0.250 | 139.92 | 34.98 |
| % | % | Costes directos complementarios | 2 % | 34.98 | 0.70 |
|  |  | Costes directos |  |  | 35.68 |

**YMR010** Ud Reconocimiento médico anual al trabajador.
8.000 Ud
Reconocimiento médico obligatorio anual al trabajador.
Incluye: Parte proporcional de pérdidas de horas de trabajo por parte del trabajador de la empresa, debido al desplazamiento desde el centro de trabajo al Centro Médico (Mútua de Accidentes) para realizar el pertinente reconocimiento médico.
Criterio de medición de proyecto: unidad proyectada, según Estudio o Estudio Básico de Seguridad y Salud.

| Código | Ud | Descripción | Rendimiento | Precio | Importe |
|---|---|---|---|---|---|
| mt50man010 | Ud | Reconocimiento médico obligatorio anual al trabajador. (material) | 1.000 | 100.60 | 100.60 |
| % | % | Costes directos complementarios | 2 % | 100.60 | 2.01 |
|  |  | Costes directos |  |  | 102.61 |

### YP Instalaciones provisionales de higiene y bienestar

**YPA010a** Ud Acometida provisional de fontanería a caseta prefabricada de obra.
1.000 Ud
Acometida provisional de fontanería a caseta prefabricada de obra, incluso conexión a la red general municipal, hasta una distancia máxima de 8 m.
Incluye: El transporte y movimiento vertical y horizontal de los materiales en obra, incluso carga y descarga de los camiones. Excavación manual de las zanjas y saneamiento de tierras sueltas del fondo excavado. Replanteo y trazado de la tubería en planta. Presentación en seco de la tubería y piezas especiales. Vertido de la arena en el fondo de la zanja. Colocación de la tubería de polietileno de 25 mm de diámetro, de alta densidad y 15 kg/cm² de presión máxima con collarín de toma de fundición. Montaje de la instalación y conexión a la red general municipal. Reposición del pavimento con hormigón en masa. Montaje, instalación, comprobación y posterior desmontaje. Eliminación de restos, limpieza final y retirada de escombros a vertedero. Parte proporcional de medios auxiliares.
Criterio de medición de proyecto: unidad proyectada, según Estudio o Estudio Básico de Seguridad y Salud.

| Código | Ud | Descripción | Rendimiento | Precio | Importe |
|---|---|---|---|---|---|
| mt50ica010c | Ud | Acometida provisional de fontanería a caseta prefabricada de obra. (material) | 1.000 | 100.87 | 100.87 |
| % | % | Costes directos complementarios | 2 % | 100.87 | 2.02 |
|  |  | Costes directos |  |  | 102.89 |

**YPA010b** Ud Acometida provisional de saneamiento a caseta prefabricada de obra.
1.000 Ud
Acometida provisional de saneamiento a caseta prefabricada de obra, incluso conexión a la red general municipal, hasta una distancia máxima de 8 m.
Incluye: El transporte y movimiento vertical y horizontal de los materiales en obra, incluso carga y descarga de los camiones. Excavación manual de las zanjas y saneamiento de tierras sueltas del fondo excavado. Replanteo y trazado del conducto en planta y pendientes. Presentación en seco de tubos y piezas especiales. Vertido de la arena en el fondo de la zanja. Colocación de los colectores que forman la acometida. Montaje de la instalación y conexión a la red general municipal. Reposición del pavimento con hormigón en masa. Montaje, instalación, comprobación y posterior desmontaje. Eliminación de restos, limpieza final y retirada de escombros a vertedero. Parte proporcional de medios auxiliares.
Criterio de medición de proyecto: unidad proyectada, según Estudio o Estudio Básico de Seguridad y Salud.

| Código | Ud | Descripción | Rendimiento | Precio | Importe |
|---|---|---|---|---|---|
| mt50ica010b | Ud | Acometida provisional de saneamiento a caseta prefabricada de obra. (material) | 1.000 | 406.74 | 406.74 |
| % | % | Costes directos complementarios | 2 % | 406.74 | 8.13 |
|  |  | Costes directos |  |  | 414.87 |

**YPA010c** Ud Acometida provisional de electricidad a caseta prefabricada de obra.
4.000 Ud
Acometida provisional de electricidad a caseta prefabricada de obra, incluso conexión a la red de la compañía suministradora, hasta una distancia máxima de 50 m.
Incluye: El transporte y movimiento vertical y horizontal de los materiales en obra, incluso carga y descarga de los camiones. Replanteo de los apoyos de madera bien entibados. Aplanado y orientación de los apoyos. Tendido del conductor. Tensado de los conductores entre apoyos. Grapado del cable en muros. Instalación de las cajas de derivación y protección. Protección del conductor aislado contra la humedad. Montaje de la instalación y conexión a la red de la compañía suministradora. Montaje, instalación, comprobación y posterior desmontaje. Eliminación de restos, limpieza final y retirada de escombros a vertedero. Parte proporcional de medios auxiliares.
Criterio de medición de proyecto: unidad proyectada, según Estudio o Estudio Básico de Seguridad y Salud.

| Código | Ud | Descripción | Rendimiento | Precio | Importe |
|---|---|---|---|---|---|
| mt50ica010a | Ud | Acometida provisional eléctrica a caseta prefabricada de obra. (material) | 1.000 | 172.46 | 172.46 |
| % | % | Costes directos complementarios | 2 % | 172.46 | 3.45 |
|  |  | Costes directos |  |  | 175.91 |

| Medición | Uds. | Parcial |
|---|---|---|
|  | 1 | 1.000 |
|  | 1 | 1.000 |
|  | 1 | 1.000 |
|  | 1 | 1.000 |
| Total |  | 4.000 |

**YPA010** Ud Acometida provisional de telefonía a caseta prefabricada de obra.
1.000 Ud
Acometida provisional de telefonía a caseta prefabricada de obra, incluso conexión a la red de la compañía suministradora, hasta una distancia máxima de 50 m.
Incluye: El transporte y movimiento vertical y horizontal de los materiales en obra, incluso carga y descarga de los camiones. Replanteo de los apoyos de madera bien entibados. Aplanado y orientación de los apoyos. Tendido de la línea. Tensado de los conductores entre apoyos. Grapado del cable en muros. Instalación de las cajas de derivación y protección. Protección del conductor aislado contra la humedad. Montaje de la instalación y conexión a la red de la compañía suministradora. Montaje, instalación, comprobación y posterior desmontaje. Eliminación de restos, limpieza final y retirada de escombros a vertedero. Parte proporcional de medios auxiliares.
Criterio de medición de proyecto: unidad proyectada, según Estudio o Estudio Básico de Seguridad y Salud.

| Código | Ud | Descripción | Rendimiento | Precio | Importe |
|---|---|---|---|---|---|
| mt50ica010d | Ud | Acometida provisional de telefonía a caseta prefabricada de obra. (material) | 1.000 | 126.90 | 126.90 |
| % | % | Costes directos complementarios | 2 % | 126.90 | 2.54 |
|  |  | Costes directos |  |  | 129.44 |

**YPC010a** Ud Alquiler de caseta prefabricada para aseos en obra, 3,45x2,05x2,30 m (7,00 m²).
16.000 Ud
Mes de alquiler de caseta prefabricada para aseos en obra dotada de placa turca, dos platos de ducha y lavabo de tres grifos y dimensiones 3,45x2,05x2,30 m (7,00 m²). Estructura metálica mediante perfiles conformados en frío y cerramiento de chapa nervada y galvanizada, con terminación de pintura prelacada. Cubierta en arco de chapa galvanizada ondulada reforzada con perfil de acero. Aislamiento interior con lana de vidrio combinada con poliestireno expandido. Ventanas de aluminio anodizado, correderas, con rejas y luna de 6 mm. Suelo contrachapado hidrófugo con capa fenólica antideslizante y revestimiento de tablero melaminado en paredes. Según R.D. 486/97.
Incluye: El transporte y movimiento vertical y horizontal de los materiales en obra, incluso carga y descarga de los camiones. Puerta de entrada de chapa galvanizada de 1 mm, con cerradura. Piezas sanitarias, de fibra de vidrio con terminación de gel-coat blanco y pintura antideslizante. Calentador eléctrico de 50 litros de capacidad. Puerta de madera en placa turca y cortina en ducha. Instalación de fontanería, saneamiento y eléctrica con distribución interior de alumbrado y fuerza con toma exterior a 230 V. Tubos fluorescentes, enchufes y punto de luz exterior. Montaje, instalación y comprobación. Eliminación de restos, limpieza final y retirada de escombros a vertedero. Parte proporcional de medios auxiliares.
Criterio de medición de proyecto: unidad proyectada, según Estudio o Estudio Básico de Seguridad y Salud.

| Código | Ud | Descripción | Rendimiento | Precio | Importe |
|---|---|---|---|---|---|
| mt50cas010b | Ud | Mes de alquiler de caseta prefabricada para aseos en obra placa turca, plato de ducha y lavabo de tres grifos, de 3,45x2,05x2,30 m (7,00 m²). (material) | 1.000 | 210.73 | 210.73 |
| % | % | Costes directos complementarios | 2 % | 210.73 | 4.21 |
|  |  | Costes directos |  |  | 214.94 |

**YPC010b** Ud Alquiler de caseta prefabricada para vestuarios en obra, 6,00x2,33x2,30 m (14,00 m²).
16.000 Ud
Mes de alquiler de caseta prefabricada para vestuarios en obra y dimensiones 6,00x2,33x2,30 m (14,00 m²). Estructura metálica mediante perfiles conformados en frío y cerramiento de chapa nervada y galvanizada, con terminación de pintura prelacada. Cubierta en arco de chapa galvanizada ondulada reforzada con perfil de acero. Aislamiento interior con lana de vidrio combinada con poliestireno expandido. Ventanas de aluminio anodizado, correderas, con rejas y luna de 6 mm. Suelo de aglomerado revestido con PVC continuo de 2 mm y poliestireno de 50 mm con apoyo en base de chapa galvanizada de sección trapezoidal y revestimiento de tablero melaminado en paredes. Según R.D. 486/97.
Incluye: El transporte y movimiento vertical y horizontal de los materiales en obra, incluso carga y descarga de los camiones. Puerta de entrada de chapa galvanizada de 1 mm, con cerradura. Instalación eléctrica con distribución interior de alumbrado y fuerza con toma exterior a 230 V. Tubos fluorescentes, enchufes y punto de luz exterior. Montaje, instalación y comprobación. Eliminación de restos, limpieza final y retirada de escombros a vertedero. Parte proporcional de medios auxiliares.
Criterio de medición de proyecto: unidad proyectada, según Estudio o Estudio Básico de Seguridad y Salud.

| Código | Ud | Descripción | Rendimiento | Precio | Importe |
|---|---|---|---|---|---|
| mt50cas050 | Ud | Mes de alquiler de caseta prefabricada para vestuarios de obra, de 6,00x2,33x2,30 (14,00) m². (material) | 1.000 | 120.66 | 120.66 |
| % | % | Costes directos complementarios | 2 % | 120.66 | 2.41 |
|  |  | Costes directos |  |  | 123.07 |

**YPC010c** Ud Alquiler de caseta prefabricada para comedor en obra, 7,87x2,33x2,30 m (18,40 m²).
16.000 Ud
Mes de alquiler de caseta prefabricada para comedor en obra y dimensiones 7,87x2,33x2,30 m (18,40 m²). Estructura metálica mediante perfiles conformados en frío y cerramiento de chapa nervada y galvanizada, con terminación de pintura prelacada. Cubierta en arco de chapa galvanizada ondulada reforzada con perfil de acero. Aislamiento interior con lana de vidrio combinada con poliestireno expandido. Ventanas de aluminio anodizado, correderas, con rejas y luna de 6 mm. Suelo de aglomerado revestido con PVC continuo de 2 mm y poliestireno de 50 mm con apoyo en base de chapa galvanizada de sección trapezoidal y revestimiento de tablero melaminado en paredes. Según R.D. 486/97.
Incluye: El transporte y movimiento vertical y horizontal de los materiales en obra, incluso carga y descarga de los camiones. Puerta de entrada de chapa galvanizada de 1 mm, con cerradura. Instalación eléctrica con distribución interior de alumbrado y fuerza con toma exterior a 230 V. Tubos fluorescentes, enchufes y punto de luz exterior. Montaje, instalación y comprobación. Eliminación de restos, limpieza final y retirada de escombros a vertedero. Parte proporcional de medios auxiliares.
Criterio de medición de proyecto: unidad proyectada, según Estudio o Estudio Básico de Seguridad y Salud.

| Código | Ud | Descripción | Rendimiento | Precio | Importe |
|---|---|---|---|---|---|
| mt50cas040 | Ud | Mes de alquiler de caseta prefabricada para comedor de obra, de 7,87x2,33x2,30 (18,40) m². (material) | 1.000 | 180.44 | 180.44 |
| % | % | Costes directos complementarios | 2 % | 180.44 | 3.61 |
|  |  | Costes directos |  |  | 184.05 |

**YPC010** Ud Alquiler de caseta prefabricada para despacho de oficina en obra, 4,78x2,42x2,30 m (10,55 m²).
16.000 Ud
Mes de alquiler de caseta prefabricada para despacho de oficina en obra y dimensiones 4,78x2,42x2,30 m (10,55 m²). Estructura metálica mediante perfiles conformados en frío y cerramiento de chapa nervada y galvanizada, con terminación de pintura prelacada. Cubierta en arco de chapa galvanizada ondulada reforzada con perfil de acero. Aislamiento interior con lana de vidrio combinada con poliestireno expandido. Ventanas de aluminio anodizado, correderas, con rejas y luna de 6 mm. Suelo de aglomerado revestido con PVC continuo de 2 mm y poliestireno de 50 mm con apoyo en base de chapa galvanizada de sección trapezoidal y revestimiento de tablero melaminado en paredes. Según R.D. 486/97.
Incluye: El transporte y movimiento vertical y horizontal de los materiales en obra, incluso carga y descarga de los camiones. Puerta de entrada de chapa galvanizada de 1 mm, con cerradura. Instalación eléctrica con distribución interior de alumbrado y fuerza con toma exterior a 230 V. Tubos fluorescentes, enchufes y punto de luz exterior. Montaje, instalación y comprobación. Eliminación de restos, limpieza final y retirada de escombros a vertedero. Parte proporcional de medios auxiliares.
Criterio de medición de proyecto: unidad proyectada, según Estudio o Estudio Básico de Seguridad y Salud.

| Código | Ud | Descripción | Rendimiento | Precio | Importe |
|---|---|---|---|---|---|
| mt50cas030a | Ud | Mes de alquiler de caseta prefabricada para despacho de oficina de obra, de 4,78x2,42x2,30 m (10,55 m²). (material) | 1.000 | 121.28 | 121.28 |
| % | % | Costes directos complementarios | 2 % | 121.28 | 2.43 |
|  |  | Costes directos |  |  | 123.71 |

**YPC060** Ud Transporte de caseta prefabricada de obra.
4.000 Ud
Transporte de caseta prefabricada de obra, hasta una distancia máxima de 200 km.
Incluye: Descarga y posterior recogida del módulo con camión grúa. Eliminación de restos, limpieza final y retirada de escombros a vertedero. Parte proporcional de medios auxiliares.
Criterio de medición de proyecto: unidad proyectada, según Estudio o Estudio Básico de Seguridad y Salud.

| Código | Ud | Descripción | Rendimiento | Precio | Importe |
|---|---|---|---|---|---|
| mt50cas060 | Ud | Transporte de caseta prefabricada de obra, entrega y recogida. (material) | 1.000 | 191.04 | 191.04 |
| mo059 | h | Peón ordinario construcción. | 0.845 | 12.65 | 10.69 |
| % | % | Costes directos complementarios | 2 % | 201.73 | 4.03 |
|  |  | Costes directos |  |  | 205.76 |

| Medición | Uds. | Parcial |
|---|---|---|
| Para aseos | 1 | 1.000 |
| Para vestuarios | 1 | 1.000 |
| Para comedor | 1 | 1.000 |
| Para despacho de oficina | 1 | 1.000 |
| Total |  | 4.000 |

**YPM010a** Ud Radiador, percha, banco para 5 personas, espejo, portarrollos, jabonera, secamanos eléctrico en caseta de obra para vestuarios y/o aseos.
1.000 Ud
Suministro y colocación de radiador (amortizable en 5 usos), percha, banco para 5 personas (amortizable en 2 usos), espejo, portarrollos (amortizable en 3 usos), jabonera (amortizable en 3 usos), secamanos eléctrico (amortizable en 3 usos) en caseta de obra para vestuarios y/o aseos, incluso montaje e instalación.
Incluye: El transporte y movimiento vertical y horizontal de los materiales en obra, incluso carga y descarga de los camiones. Colocación y fijación de los elementos. Protección del elemento frente a golpes. Eliminación de restos, limpieza final y retirada de escombros a vertedero. Parte proporcional de medios auxiliares.
Criterio de medición de proyecto: unidad proyectada, según Estudio o Estudio Básico de Seguridad y Salud.

| Código | Ud | Descripción | Rendimiento | Precio | Importe |
|---|---|---|---|---|---|
| mt50mca040 | Ud | Radiador eléctrico de 1.500 W. (material) | 0.200 | 55.62 | 11.12 |
| mt50mca010a | Ud | Percha para vestuarios y/o aseos. (material) | 1.000 | 6.39 | 6.39 |
| mt50mca070 | Ud | Banco de madera para 5 personas. (material) | 0.500 | 87.85 | 43.93 |
| mt50mca010b | Ud | Espejo para vestuarios y/o aseos. (material) | 1.000 | 11.71 | 11.71 |
| mt50mca020a | Ud | Portarrollos industrial de acero inoxidable. (material) | 0.330 | 26.03 | 8.59 |
| mt50mca020b | Ud | Jabonera industrial de acero inoxidable. (material) | 0.330 | 24.88 | 8.21 |
| mt50mca030 | Ud | Secamanos eléctrico. (material) | 0.330 | 81.35 | 26.85 |
| mo059 | h | Peón ordinario construcción. | 0.546 | 12.65 | 6.91 |
| % | % | Costes directos complementarios | 2 % | 123.71 | 2.47 |
|  |  | Costes directos |  |  | 126.18 |

| Medición | Uds. | Parcial |
|---|---|---|
| Casetas para aseos | 1 | 1.000 |
| Total |  | 1.000 |

**YPM010** Ud Radiador, 9 taquillas individuales, 15 perchas, 2 bancos para 5 personas, espejo, portarrollos, jabonera en caseta de obra para vestuarios y/o aseos.
1.000 Ud
Suministro y colocación de radiador (amortizable en 5 usos), 9 taquillas individuales (amortizables en 3 usos), 15 perchas, 2 bancos para 5 personas (amortizables en 2 usos), espejo, portarrollos (amortizable en 3 usos), jabonera (amortizable en 3 usos) en caseta de obra para vestuarios y/o aseos, incluso montaje e instalación.
Incluye: El transporte y movimiento vertical y horizontal de los materiales en obra, incluso carga y descarga de los camiones. Colocación y fijación de los elementos. Protección del elemento frente a golpes. Eliminación de restos, limpieza final y retirada de escombros a vertedero. Parte proporcional de medios auxiliares.
Criterio de medición de proyecto: unidad proyectada, según Estudio o Estudio Básico de Seguridad y Salud.

| Código | Ud | Descripción | Rendimiento | Precio | Importe |
|---|---|---|---|---|---|
| mt50mca040 | Ud | Radiador eléctrico de 1.500 W. | 0.200 | 55.62 | 11.12 |
| mt50mca050 | Ud | Taquilla metálica individual con llave para ropa y calzado. (material) | 2.970 | 74.40 | 220.97 |
| mt50mca010a | Ud | Percha para vestuarios y/o aseos. | 15.000 | 6.39 | 95.85 |
| mt50mca070 | Ud | Banco de madera para 5 personas. | 1.000 | 87.85 | 87.85 |
| mt50mca010b | Ud | Espejo para vestuarios y/o aseos. | 1.000 | 11.71 | 11.71 |
| mt50mca020a | Ud | Portarrollos industrial de acero inoxidable. | 0.330 | 26.03 | 8.59 |
| mt50mca020b | Ud | Jabonera industrial de acero inoxidable. | 0.330 | 24.88 | 8.21 |
| mo059 | h | Peón ordinario construcción. | 2.880 | 12.65 | 36.43 |
| % | % | Costes directos complementarios | 2 % | 480.73 | 9.61 |
|  |  | Costes directos |  |  | 490.34 |

| Medición | Uds. | Parcial |
|---|---|---|
| Casetas para vestuarios | 1 | 1.000 |
| Total |  | 1.000 |

**YPM020** Ud Radiador, mesa para 10 personas, horno microondas, nevera y depósito de basura en caseta de obra para comedor.
1.000 Ud
Suministro y colocación de radiador (amortizable en 5 usos), mesa para 10 personas (amortizable en 4 usos), horno microondas (amortizable en 5 usos), nevera (amortizable en 5 usos) y depósito de basura (amortizable en 10 usos) en caseta de obra para comedor, incluso montaje e instalación.
Incluye: El transporte y movimiento vertical y horizontal de los materiales en obra, incluso carga y descarga de los camiones. Colocación y fijación de los elementos. Protección del elemento frente a golpes. Eliminación de restos, limpieza final y retirada de escombros a vertedero. Parte proporcional de medios auxiliares.
Criterio de medición de proyecto: unidad proyectada, según Estudio o Estudio Básico de Seguridad y Salud.

| Código | Ud | Descripción | Rendimiento | Precio | Importe |
|---|---|---|---|---|---|
| mt50mca040 | Ud | Radiador eléctrico de 1.500 W. | 0.200 | 55.62 | 11.12 |
| mt50mca070 | Ud | Banco de madera para 5 personas. | 1.000 | 87.85 | 87.85 |
| mt50mca080 | Ud | Mesa de melamina para 10 personas. (material) | 0.250 | 172.46 | 43.12 |
| mt50mca090 | Ud | Horno microondas de 18 l y 800 W. (material) | 0.200 | 196.07 | 39.21 |
| mt50mca100 | Ud | Nevera eléctrica. (material) | 0.200 | 322.72 | 64.54 |
| mt50mca060 | Ud | Depósito de basuras de 800 l. (material) | 0.100 | 173.14 | 17.31 |
| mo059 | h | Peón ordinario construcción. | 0.745 | 12.65 | 9.42 |
| % | % | Costes directos complementarios | 2 % | 272.57 | 5.45 |
|  |  | Costes directos |  |  | 278.02 |

**YPL010** Ud Hora de limpieza y desinfección de caseta o local provisional en obra.
204.800 Ud
Horas de limpieza y desinfección de la caseta o local provisional en obra, realizadas por peón ordinario de construcción. Según R.D. 486/97.
Incluye: Parte proporcional de material y elementos de limpieza. Eliminación de restos, limpieza final y retirada de escombros a vertedero. Parte proporcional de medios auxiliares.
Criterio de medición de proyecto: unidad proyectada, según Estudio o Estudio Básico de Seguridad y Salud.

| Código | Ud | Descripción | Rendimiento | Precio | Importe |
|---|---|---|---|---|---|
| mo059 | h | Peón ordinario construcción. | 1.490 | 12.65 | 18.85 |
| % | % | Costes directos complementarios | 2 % | 18.85 | 0.38 |
|  |  | Costes directos |  |  | 19.23 |

### YS Señalizaciones y cerramientos del solar

**YSB010** m Cinta bicolor para balizamiento.
90.450 m
Suministro, colocación y desmontaje de cinta bicolor rojo/blanco de material plástico para balizamiento, de 8 cm. Según R.D. 485/97.
Incluye: El transporte y movimiento vertical y horizontal de los materiales en obra, incluso carga y descarga de los camiones. Colocación, instalación y comprobación. Parte proporcional de medios auxiliares.
Criterio de medición de proyecto: longitud medida según Estudio o Estudio Básico de Seguridad y Salud.

| Código | Ud | Descripción | Rendimiento | Precio | Importe |
|---|---|---|---|---|---|
| mt50bal010 | m | Cinta balizamiento bicolor, de 8 cm. | 1.100 | 0.20 | 0.22 |
| mo059 | h | Peón ordinario construcción. | 0.050 | 12.65 | 0.63 |
| % | % | Costes directos complementarios | 2 % | 0.85 | 0.02 |
|  |  | Costes directos |  |  | 0.87 |

**YSB020** m Banderola colgante para señalización.
54.270 m
Suministro, colocación y desmontaje de banderola colgante para señalización, reflectante, realizada de plástico de colores rojo/blanco, colocada sobre soportes existentes. Según R.D. 485/97.
Incluye: El transporte y movimiento vertical y horizontal de los materiales en obra, incluso carga y descarga de los camiones. Colocación, instalación y comprobación. Parte proporcional de medios auxiliares.
Criterio de medición de proyecto: longitud medida según Estudio o Estudio Básico de Seguridad y Salud.

| Código | Ud | Descripción | Rendimiento | Precio | Importe |
|---|---|---|---|---|---|
| mt50bal020 | m | Banderola de señalización reflectante. (material) | 1.100 | 0.81 | 0.89 |
| mo059 | h | Peón ordinario construcción. | 0.099 | 12.65 | 1.25 |
| % | % | Costes directos complementarios | 2 % | 2.14 | 0.04 |
|  |  | Costes directos |  |  | 2.18 |

**YSB030** Ud Cono reflectante para balizamiento de 50 cm de altura.
7.000 Ud
Suministro y colocación de cono reflectante para balizamiento, irrompible, de 50 cm de altura (amortizable en 5 usos). Según R.D. 485/97.
Incluye: El transporte y movimiento vertical y horizontal de los materiales en obra, incluso carga y descarga de los camiones. Colocación, instalación y comprobación. Parte proporcional de medios auxiliares.
Criterio de medición de proyecto: unidad proyectada, según Estudio o Estudio Básico de Seguridad y Salud.

| Código | Ud | Descripción | Rendimiento | Precio | Importe |
|---|---|---|---|---|---|
| mt50bal030a | Ud | Cono de balizamiento reflectante de 50 cm de altura. (material) | 0.200 | 11.80 | 2.36 |
| mo059 | h | Peón ordinario construcción. | 0.099 | 12.65 | 1.25 |
| % | % | Costes directos complementarios | 2 % | 3.61 | 0.07 |
|  |  | Costes directos |  |  | 3.68 |

**YSC010** m Vallado del solar con valla de chapa galvanizada.
12.000 m
Suministro, montaje y desmontaje de valla realizada con paneles prefabricados de chapa ciega galvanizada de 2,00 m de altura y 1 mm de espesor, con protección contra la intemperie y soportes del mismo material tipo Omega, separados cada 2 m (amortizable en 5 usos). Incluso p/p de puerta de acceso de chapa galvanizada de 4,00x2,00 m.
Incluye: El transporte y movimiento vertical y horizontal de los materiales en obra, incluso carga y descarga de los camiones. Replanteo de los apoyos. Excavación y apertura manual de los pozos. Colocación, alineado y aplomado de los soportes. Hormigonado del pozo. Aplomado y alineado de los soportes. Accesorios de fijación. Montaje y posterior desmontaje de acceso, valla y accesorios. Eliminación de restos, limpieza final y retirada de escombros a vertedero. Parte proporcional de medios auxiliares.
Criterio de medición de proyecto: longitud medida según Estudio o Estudio Básico de Seguridad y Salud.

| Código | Ud | Descripción | Rendimiento | Precio | Importe |
|---|---|---|---|---|---|
| mt50spv010 | m | Valla metálica prefabricada de chapa ciega galvanizada, H=2 m. (material) | 0.200 | 50.60 | 10.12 |
| mt50spv011 | Ud | Puerta de acceso de chapa galvanizada de 4x2 m. (material) | 0.005 | 250.55 | 1.25 |
| mt50spv040 | Ud | Soporte metálico para valla metálica, de 2,0 m de altura. (material) | 0.200 | 8.16 | 1.63 |
| mt10hmf010d | m³ | Hormigón HM-20/B/20/I, fabricado en central normal, vertido con cubilote. | 0.080 | 53.70 | 4.30 |
| mo010 | h | Oficial 1ª construcción. | 0.297 | 13.51 | 4.01 |
| mo059 | h | Peón ordinario construcción. | 0.297 | 12.65 | 3.76 |
| % | % | Costes directos complementarios | 2 % | 25.07 | 0.50 |
|  |  | Costes directos |  |  | 25.57 |

| Medición | Uds. | Largo | Parcial |
|---|---|---|---|
|  | 2 | 6.00 | 12.000 |
| Total |  |  | 12.000 |

**YSS010** Ud Señal de seguridad con soporte.
4.000 Ud
Suministro, colocación y desmontaje de señal de seguridad normalizada de 60/70 cm, con soporte de acero galvanizado de 80x40x2 mm y 2,0 m de altura, (amortizable en 5 usos). Según R.D. 485/97.
Incluye: El transporte y movimiento vertical y horizontal de los materiales en obra, incluso carga y descarga de los camiones. Replanteo de los apoyos. Excavación y apertura manual de los pozos. Colocación, alineado y aplomado de los soportes. Hormigonado del pozo. Montaje. Eliminación de restos, limpieza final y retirada de escombros a vertedero. Parte proporcional de medios auxiliares.
Criterio de medición de proyecto: unidad proyectada, según Estudio o Estudio Básico de Seguridad y Salud.

| Código | Ud | Descripción | Rendimiento | Precio | Importe |
|---|---|---|---|---|---|
| mt50les010 | Ud | Señal de seguridad normalizada, EG. (material) | 0.200 | 9.03 | 1.81 |
| mt50les040 | Ud | Poste galvanizado de 80x40x2 mm y 2 m de altura. (material) | 0.200 | 19.82 | 3.96 |
| mt10hmf010d | m³ | Hormigón HM-20/B/20/I, fabricado en central normal, vertido con cubilote. | 0.070 | 53.70 | 3.76 |
| mo059 | h | Peón ordinario construcción. | 0.198 | 12.65 | 2.50 |
| % | % | Costes directos complementarios | 2 % | 12.03 | 0.24 |
|  |  | Costes directos |  |  | 12.27 |

**YSS020** Ud Cartel indicativo de riesgos con soporte.
4.000 Ud
Suministro, colocación y desmontaje de cartel indicativo de riesgos normalizado, de 30x30 cm, con soporte de acero galvanizado de 80x40x2 mm y 2 m de altura (amortizable en 5 usos). Según R.D. 485/97.
Incluye: El transporte y movimiento vertical y horizontal de los materiales en obra, incluso carga y descarga de los camiones. Replanteo de los apoyos. Excavación y apertura manual de los pozos. Colocación, alineado y aplomado de los soportes. Hormigonado del pozo. Montaje. Eliminación de restos, limpieza final y retirada de escombros a vertedero. Parte proporcional de medios auxiliares.
Criterio de medición de proyecto: unidad proyectada, según Estudio o Estudio Básico de Seguridad y Salud.

| Código | Ud | Descripción | Rendimiento | Precio | Importe |
|---|---|---|---|---|---|
| mt50les020 | Ud | Cartel indicativo de riesgos, EG. (material) | 0.200 | 26.63 | 5.33 |
| mt50les040 | Ud | Poste galvanizado de 80x40x2 mm y 2 m de altura. | 0.200 | 19.82 | 3.96 |
| mt10hmf010d | m³ | Hormigón HM-20/B/20/I, fabricado en central normal, vertido con cubilote. | 0.070 | 53.70 | 3.76 |
| mo059 | h | Peón ordinario construcción. | 0.198 | 12.65 | 2.50 |
| % | % | Costes directos complementarios | 2 % | 15.55 | 0.31 |
|  |  | Costes directos |  |  | 15.86 |

**YSS030** Ud Placa de señalización de riesgos.
7.000 Ud
Suministro, colocación y desmontaje de placa de señalización o información de riesgos en PVC serigrafiado de 50x30 cm, fijada mecánicamente (amortizable en 3 usos). Según R.D. 485/97.
Incluye: El transporte y movimiento vertical y horizontal de los materiales en obra, incluso carga y descarga de los camiones. Replanteo de las placas. Fijación mecánica al soporte. Montaje. Desmontaje posterior. Eliminación de restos, limpieza final y retirada de escombros a vertedero. Parte proporcional de medios auxiliares.
Criterio de medición de proyecto: unidad proyectada, según Estudio o Estudio Básico de Seguridad y Salud.

| Código | Ud | Descripción | Rendimiento | Precio | Importe |
|---|---|---|---|---|---|
| mt50les030 | Ud | Placa informativa en PVC serigrafiado de 50x30 cm. (material) | 0.333 | 5.62 | 1.87 |
| mo059 | h | Peón ordinario construcción. | 0.149 | 12.65 | 1.88 |
| % | % | Costes directos complementarios | 2 % | 3.75 | 0.08 |
|  |  | Costes directos |  |  | 3.83 |
